# Umbau Knotenpunkt Rosentalstraße in Roetgen
Angebotsaufforderung (GAEB DA XML 3.0, DA83)
Projekt: 20-4570
Währung: EUR
Erstellt mit: GXML Toolbox V3.3 R20230829, iTWO_64 V25.0.650, 12.02.2026

## Zusätzliche technische Vertragsbedingungen für Tiefbauarbeiten (ZTVT)
Zusätzliche technische Vertragsbedingungen für Tiefbauarbeiten (ZTVT)

1.00 Allgemeines

Verwandte Abkürzungen

AG  = Auftraggeber
AN  = Auftragnehmer
OZ  = Ordnungszeichen = Position
LB  = Leistungsbeschreibung
LV  = Leistungsverzeichnis
VB  = Vorbemerkung
ZV  = Zusätzliche Vertragsbedingungen

1.01 Es wird empfohlen, vor Angebotsabgabe die Besonderheiten der Baumaßnahme und die damit evtl. verbundenen Behinderungen, Beeinträchtigungen und Schwierigkeiten für die Ausführung an Ort und Stelle zu prüfen.

1.02 Die Absteckung der Achsen und Eigentumsgrenzen erfolgt durch den AG. Der AN hat dafür Sorge zu tragen, daß die festgesetzten Strassenbegrenzungslinie eingehalten werden. Weiter haftet der AN für alle Grenzmerkmale und Pfähle innerhalb des Baustellenbereiches.

Neuvermessungen infolge Beschädigung der Pfähle und Grenzmerkmale gehen zu Lasten des AN.
Die bei der Ausführung der Arbeiten vorgefundenen Polygonpunkte mit der Aufschrift "Vermessungsamt" dürfen nur nach Genehmigung durch Bauleitung und nachdem das Vermessungsamt die Polygonpunkte eingemessen hat, entfernt werden. Bei Nichtbeachtung gehen die Vermessungskosten für die Neuvermessung zu Lasten des AN.
1.03 Werden bei den Tiefbauarbeiten Einzelbäume oder Baumreihen berührt, so dürfen deren Wurzeln nicht beschädigt oder entfernt werden. Ergeben sich hierdurch Schäden, so haftet der AN für diese Schäden und die daraus entstehenden Kosten.

1.04 Bezüglich der erforderlichen Umleitungen, Verkehrssicherungen und  -regelungen hat der AN
die STVO  - hier besonders den § 45 - zu beachten. Siehe Abs. 5.00. Die Beantragung durch den AN hat rechtzeitig zu erfolgen.

1.05 Die Durchführung der Arbeiten und die Lagerung der Baustoffe haben so zu erfolgen, daß der Anlieger- und Fußgängerverkehr während der gesamten Bauzeit aufrecht erhalten bleibt und Einrichtungen der Versorgungsträger, wie Hydranten, Schieber, Schächte  u. dgl. freigehalten werden. Grundstücks- und Garageneinfahrten der angrenzenden Grundstücke sind nicht länger als unvermeidbar, höchstens aber 3 Tage, unpassierbar zu belassen. Nach dieser Frist ist die Zufahrt durch Erstellung von Brücken oder Rampen wieder herzustellen und bei Dunkelheit oder Nebel zu beleuchten. Einfahrten zu Garagen und  Einfahrten mit täglichem Zulieferbetrieb dürfen nur im Einvernehmen mit dem Anlieger - und nur stundenweise - gesperrt werden.
Die Kosten sind in die Einzelpreise einzukalkulieren.

1.06 Der AG ist berechtigt, die Inangriffnahme oder die vorzugsweise Förderung derjenigen Leistungen zu verlangen, welche er mit Rücksicht auf den Gesamtfortgang der Arbeiten für notwendig oder aus
sonstigen Gründen für besonders vordringlich erachtet. Der AN ist verpflichtet mit dritten auf der Baustelle eingesetzten Firmen zusammenzuarbeiten.
1.07 Der AN hat bei Hochwasser und Unwetter rechtzeitig Vorsorge für die Sicherung der Baustelle sowie der Geräte, der Baustoffe und der Baustelleneinrichtung zu treffen. Auch hat er, wenn erforderlich, nach Ablauf des Wassers die Baugruben und die übrigen Anlagen ohne Entschädigung wieder trockenzulegen und zu reinigen. Kommt der AN etwaigen Forderungen des AG bezüglich Schutzmaßnahmen nicht nach, so ist der AG berechtigt, diese  Maßnahmen in Fällen der Gefahr auf Kosten des AN durchzuführen zu lassen.

1.08 Das Betreten von, sowie das Arbeiten in bestehenden Kanalanlagen ist dem AN wegen der damit verbundenen Gefahren ohne vorherige Unterweisung über die Sicherheitsbestimmungen durch einen Mitarbeiter der Kanalbauabteilung nicht gestattet. Der AG behält sich vor, offensichtliche Verstöße gegen Sicherheitsbestimmungen der Tiefbauberufsgenossenschaft (TBG) sowie dem staatlichen Amt für Arbeitsschutz (StAfA) zu melden und die Baustelle still zu legen. In diesem Zusammenhang wird darauf hingewiesen, dass die Unfallverhütungsvorschriften der TBG (UVV) und des GemeindeunfallVersicherungsverbandes (GUV), hier insbesondere die BGV A 1 (ehemals VBG 1 allgemeine Vorschriften) und BGV C 3 (ehemals VBG 54  abwassertechnische Anlagen), die GUV 17.6 (Sicherheitsregeln für Arbeiten in umschlossenen Räumen), zu beachten sind. Der AN ist für die Sicherheit der auf der Baustelle eingesetzten Arbeiter bzw. für die Betriebssicherheit der eingesetzten Geräte verantwortlich. Ebenso muss bei notwendigen Arbeiten in vorhandenen Kanalisationsanlagen ein Gasmess bzw. Gaswarngerät eingesetzt werden. Darüber hinaus sind die RSA (Richtlinien für die Sicherung von Arbeitsstätten im Straßenraum) anzuwenden.

1.09 Jede Lieferung und Transportleistung ist, soweit sie bei der Abrechnung zugrunde gelegt werden muss, mit Wiegekarten bzw. Lieferscheinen nachzuweisen. Lieferbelege sind dem AG bei der
Anlieferung der Baustoffe oder Bauteils sofort zur Quittierung vorzulegen.
Später vorgelegte Lieferscheine und Wiegekarten werden nicht anerkannt. Die Gewichtsnachweise
müssen folgende Angaben enthalten: Standort der Waage, Datum und Uhrzeit der Wägung, Name
der Baustelle, Art des Wägegutes, Nummer des Wiegescheines, eingedrucktes Brutto- und Taragewicht, pol. Kennzeichen des LKW, sowie Unterschrift des vereidigten Wägers. Die Bauleitung behält sich das Recht vor, die Tonnenangaben der Wiegekarten durch eine nochmalige Überprüfung bei einer geeichten Waage im Stadtgebiet vornehmen zu lassen.
2.00 Erdarbeiten

Der Bieter hat damit zu rechnen, daß innerhalb der Baustrecke die verschiedensten Ver- und Entsorgungsleitungen angetroffen werden. Der Bieter hat sich über das Vorhandensein unterirdischer Leitungen zu unterrichten. Evtl. auftretende Arbeitserschwernisse werden gesondert vergütet. Lage und Verlauf ober- und unterirdisch verlegter Ver- und Entsorgungsleitungen müssen bei folgenden Stellen vor Beginn der Bauarbeiten erfragt werden:

- Regionetz, Lombardenstraße 12-22, 52070 Aachen
- Deutsche Telekom AG, Am Gut Wolf 3, 52070 Aachen
- Westnetz, Neue Jülicher Straße 60, 52353 Düren
- Wasserwerk Perlenbach, Am Handwerkerzentrum 31, 52156 Monschau
- Deutsche Glasfaser, Ostlandstraße 5, 46325 Borken

3.00 Straßenbauarbeiten

Falls nicht besonders darauf hingewiesen, gelten für den normalen Stadtstraßenbau folgende Ausschachtungsbreiten für Bordsteine einschließlich Arbeitsraum, gemessen ab Vorderkante Bordstein

  bis Profil  10/20 cm=  35 cm
  bis Profil  12/15/30 cm=  40 cm
  bis Profil  15/18/30 cm=  45 cm
  darüber hinaus  =  50 cm

4.00 Brandschutztechnische Anforderungen

Bei Beachtung der folgenden Punkte erübrigt sich die Einholung einer Stellungnahme der Feuerwehr zu den v.g. Arbeiten.

4.01 Sollte eine Straßensperrung oder Einbahnverkehrung erforderlich werden, so ist der Beginn und das Ende dieser Maßnahme der zuständigen Feuerwehr mitzuteilen.

4.02 Bei Straßensperrungen darf die Entfernung von befahrbaren Flächen bis zu Gebäuden mit Brüstungshöhen der notwendigen Fenster von  weniger als 8,00 m nicht mehr als 50,00 m betragen. Zur Sicherung wirksamer Lösch- und Rettungsmaßnahmen ist ein 2,00 m breiter Zugang erforderlich.

4.03 Bei Gebäuden mit Brüstungshöhen der notwendigen Fenster von mehr als 8,00 m muß statt des
2,00 m breiten Zuganges eine mindestens 4,50 m breite Zufahrt für die Drehleiter (18 to Gesamtgewicht) verbleiben.Falls diese 4,50 m breite Zufahrt nicht verbleibt, darf die Baustelle nicht länger als 20 m sein, so daß die  notwendigen Fenster bei 10,00 m Ausladung der Drehleiter erreichbar bleiben. Die jeweilige Lage der Baustelle  (gerade und ungerade Haus-Nr.) ist der Feuerwehr mitzuteilen.

4.04 Eine Löschwasserversorgung aus den im Baubereich liegenden Hydranten muß jederzeit sichergestellt sein. Dies ist nicht erforderlich, wenn die Entfernung zum nächsten Hydranten nicht
mehr als 100,00 m beträgt.

4.05 Vorhandene Zufahrten zu Grundstücken, die ggfs. von Feuerwehrfahrzeugen benutzt werden, müssen erhalten bleiben.
  Anmerkung:

Die v.g. Anforderungen sind teilweise Kompromisse (insbesondere Ziffer 4.03), die nur für die Zeit der Arbeiten akzeptiert werden.

5.00  Sicherung der Arbeitsstellen und Regelung des Straßenverkehrs

5.01  Für die Durchführung von Bauarbeiten an öffentlichen Verkehrsflächen ist eine Verkehrsanordnung gem. § 45 StVO erforderlich.Die Verkehrsanordnung wird auf der Grundlage der beiliegenden Verkehrszeichenpläne durch den AG erteilt. Sofern der AN die beiliegenden Verkehrszeichenpläne nicht nutzen will, steht es ihm frei, zu eigenen Lasten und ohne den Anspruch auf eine Vergütung durch den AG eigene Verkehrszeichenpläne zu erstellen und dem AG zur Freigabe vorzulegen.
5.02  Gemäß § 45 Abs. 6 StVO ist der AN zur Beschaffung, Anbringung, Unterhaltung und Entfernung der angeordneten Verkehrszeichen und -einrichtungen und zu deren Betrieb einschließlich ihrer
Beleuchtung verpflichtet. Die hierfür entstehenden Kosten trägt der AN gem. § 5b des Straßen- verkehrsgesetzes vom19.12.1952 in der derzeit gültigen Fassung.
5.03  Alle vorhandenen, der Anordnung bzw. dem Verkehrszeichenplan entgegenstehenden Verkehrszeichen sind zu verdecken, sollte deren Entfernung notwendig sein, so darf dies nur im Einvernehmen mit der Straßenverkehrsbehörde der StädteRegion Aachen
(verkehrsbehoerde@staedteregion-aachen.de) erfolgen.

5.04  Es dürfen nur die in der StVO beschriebenen Verkehrszeichen und -einrichtungen verwendet werden. Sie müssen in einem ordnungsgemäßen Zustand sein und in einem solchen gehalten werden. Andere
als die hier aufgeführten Verkehrszeichen und -einrichtungen dürfen nur auf Anordnung des AG's angebracht werden. Alle verwendeten Verkehrszeichen sind auf der Rückseite mit vollständiger Firmenanschrift einschließlich Telefonnummer zu kennzeichnen.
Auflage: Soweit der Stand der Bauarbeiten es erlaubt, ist die Baustelle außerhalb der Arbeitszeiten zu räumen. Die verkehrsbeschränkenden Verkehrszeichen und -einrichtungen sind dann soweit wie möglich zu entfernen.

5.05  Hinweise:
Es wird ausdrücklich darauf hingewiesen, daß die Sonderrechte gem. § 35 StVO nicht für die
Fahrzeuge der bauausführenden Firma gelten. Diese Anordnung beinhaltet nicht die
Sondernutzungserlaubnis  gem. § 18 des Straßen- und Wegegesetzes NW zur Inanspruchnahme des
öffentlichen Straßenraumes über den Gemeingebrauch hinaus.
Bei der Einrichtung von baustellenbedingten Halteverboten sind die Schilder mit Zusätzen "wegen
Bauarbeiten ab....,h" mindestens 96 Stunden vor Geltungsbeginn bei der Registrierung der dann
vorhandenen Kfz aufzustellen. Sofern sich das Halteverbot auch auf einen abmarkierten (Z= 295
StVO) oder baulich angelegten Seitenstreifen beziehen soll, ist (Z= 1052-37 StVO unter den  Z= 283
StVO) zu ergänzen.

## Allgemeiner Hinweis zum LV.
Allgemeiner Hinweis zum LV.

In den folgenden Einzelpositionen ist unter den Begriffen zu verstehen:

1. Deponie
  a) Bei Aushub-, Schutt- und Abfallmassen eine jeweils zugelassene und geordnete Deponie,
b) Bei aufbereitungsfähigem Material eine genehmigte Wiederaufbereitungsanlage.
Die Zuführung zu der jeweils erforderlichen Anlage liegt in der Verantwortung des " AN".
Werden bei der Aufnahme von Boden o. ä. Schadstoffe festgestellt, ist der " AG" unverzüglich zu informieren. Diese Schadstoffe sind in Abstimmung mit dem " AG" einer Sondermülldeponie zuzuführen. Entstehende Mehrkosten werden vergütet.

Es gelten u.a. folgende Richtlinien in der jeweils gültigen Fassung:

  - Zusätzliche Vertragsbedingungen für die Ausführung von Bauleistungen im Straßen-  und Brückenbau ZVB/E-StB 95, 2012-03
- Bodenklassen gem. DIN 18 300, 2019-09
- Entwässerungseinrichtungen gem. ZTVEw-StB, 2014
- Erdarbeiten im Straßenbau gem. ZTV E-StB 17,
- Fahrbahndecken aus Asphalt gem. ZTV Asphalt-StB, 2013
- Fahrbahndecken aus Beton gem. ZTV Beton-StB, 2007
- Fugenvergußmasse gem. TV bit Fug, 2015
- Füllen von Rissen in Betonbaut. gem. ZTV- RISS, 1988
- Ingenieurbauwerke gem. ZTV- ING, 2022-10
- Landschaftsbauarb. im Straßenbau gem. ZTVLa-StB, 2018
- Markierungen auf Straßen gem. ZTV- M, 2013
- Technische Lieferbedingungen für weiße Markierungsmaterialien TL-M 23, 2023
- Merkblatt für das Herstellen von Nähten und Anschlüssen in Verkehrsflächen aus Asphalt 'MNA', 1998
- Schutz, Instandsetzung von Beton gem. ZTV-SIB, 1990
- Tragschichten im Straßenbau gem. ZTV SoB-StB 20
- Recycling-Baustoffe in Tragschichten ohne Bindemittel gem. TL RC- ToB 95, 1995
- Pflaster- und Plattenarbeiten im Straßenbau gem. ZTV-Pflaster-StB 20, TL-Pflaster-StB 06, 2015
- Sicherung von Arbeitsstellen von Straßen gem. ZTV-SA, 2001
- Zusätzliche Technische Vertragsbedingungen und Richtlinien für Aufgrabungen in
  Verkehrsflächen ZTV-A-STB 12, 2012
- Technische Lieferbedingungen für transportable Lichtsignalanlagen gem. TL Transportale
  Lichtsignalanlagen, 2023
-Technischen Regeln für Arbeitsstätten - ASR A5.2, 2018-12
- Richtlinien für die Sicherung von Arbeitsstellen an Straßen, RSA, 2021
- Rohrverlegung nach DIN EN 1610, ATV A 139,2015-12/2019-03
- Steinzeug nach DIN EN 295--> Stz, 2013-05
- Beton- und Stahlbetonrohre nach DIN EN 1916, DIN V 1201, 2003-04
- Duktile Gußrohre nach DIN 19691-- >  Duk, 1978
- Faserzement nach DIN 19850-- >  Fz, 1996-11
- Kunststoff Polypropylen nach DIN 1852 EN 476, 2018-03

In den Einheitspreis einrechnen:
       - Lieferung aller Materialien,
       - Gestellen und vorhalten aller erforderlichen Arbeitsgeräte.
       - Evtl. anfallende Kippgebühr bzw. Gebühr für die Ablieferung bei der Wiederaufbereitungsanlage.
  u.s.w.

## 02 Titel 2 - Straßenbau
Datum: 12.02.2026

### Gewerk 2 Baustelleneinrichtung und Freilegung des Baufeldes

*Hinweis: Hinweis 2.1.0: Einrichten der Baustelle*

#### Bereich 2.1 Einrichten der Baustelle

*Hinweis: Hinweis 2.1.1: Baustelleneinrichtung*
Hinweis 2.1.1: Baustelleneinrichtung

In den Einheitspreis einrechnen:
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Vorkehrungen gegen Beschädigungen aller Art an
  benachbartem Eigentum und gärtnerischen Anlagen.
- Schutz von Bäumen, Licht- und sonstigen Masten.
- Freihalten aller für den Verkehr bestimmten Straßenflächen, der
  Hauseingänge und aller im Ausbaubereich befindlichen
  Einrichtungen der Gas-, Wasser- und E-Werke, der Post,
  Feuerwehr u.a.
Die Bezahlung erfolgt anteilig nach Baufortschritt.

##### Abschnitt 2.1.1 Baustelleneinrichtung

**2.1.1.100 Baustelleneinrichtung (Pauschalposition)**
*** Pauschalposition
Baustelleneinrichtung.
(Die Abrechnung erfolgt pauschal)
  für 1 psch.
Menge: 1,000 psch

*Hinweis: Hinweis 2.1.2: Bauleitungscontainer*
Hinweis 2.1.2: Bauleitungscontainer

In den Einheitspreis einrechnen:
Container aufstellen, vorhalten, bereitstellen, nach Bedarf
reinigen, belüften, heizen, abbauen, transportieren
mit Zubehör einschl. Wiederherstellung des ursprünglichen Geländezustandes.
Sichern gegen Einbruch, Bewachen des Baubüros,
(Container) mit Haftung gegen Diebstahl und Feuer.
Der Container darf in keinem räumlichen Zusammenhang
mit ähnlichen Anlagen des "AN" stehen, ihren Standort
bestimmt der "AG".
Je  nach  Anforderung  gebrauchsfertige  Anlagen für:
Licht, Wasser und Heizung mit  den erforderl. Anschlüssen an das Ver- und Entsorgungsnetz vor  Beginn  der  Bauarbeiten  einrichten  bzw.herstellen.
Die Bereitstellungszeit rechnet vom Tage der Übergabe
des  gebrauchsfertigen  Bürocontainers an den "AG"  bis
einschl. zum Tage der Frei- bzw. Rückgabe an den "AN".
Beginn und Ende der Bereitstellungszeit in  den
Baustellentagesberichten festlegen.
Vergütet wird:
1. Bei Abrechnung nach Monaten:
  Außer den vollen Monaten werden die Teilzeiten nach
  Tagen zu 1/30 des Monateinheitspreises vergütet.
2. Bei pauschaler Vergütung:
  Die Bereitstellungszeit  beginnt  mit  der
  Einrichtung der Baustelle und endet 14 Tage  nach
  Abschluß der Bauarbeiten.
  Für jeden Tag einer verspäteten Einrichtung und
  Bereitstellung des Containers wird ein Abzug im
  Verhältnis Pauschalpreis zu Sollbauzeit einbehalten.

##### Abschnitt 2.1.2 Bauleitungscontainer

**2.1.2.150 Bauleitungscontainer 30 m2 pauschal**
*** Pauschalposition
Bauleitungscontainer, 30 m2  Abrechnung erfolgt pauschal
Büroraum mit mind. 30 m2 Grundfläche, Doppelcontainer, verschließbar
mit:  1 Schreibtisch, 1 Drehstuhl,
  1 Besprechungstisch mit 10 Stühlen,
  1 Schrank (verschließbar), 1 Aktenablage,
  1 Kühlschrank, 1 Spüle,
  1 Kaffeemaschine mit Geschirr (10-teilig)
  einschl. der erforderlichen Zutaten,
mit Anschlüssen für: Licht, Wasser, Abwasser und Heizung.
Zusätzlich Nebenraum mit separater Toilette und Waschbecken.
Anschluss an den öffentlichen Kanal ist einzurechnen.
Die Bezahlung erfolgt anteilig nach Baufortschritt.
  für 1 psch.
Menge: 1,000 psch

*Hinweis: Hinweis 2.1.3: Bauzäune*

##### Abschnitt 2.1.3 Bauzäune

**2.1.3.150 allseitige Umzäunung der offenen Baufelder**
Allseitige Umzäunung der offenen Baufelder aus vorgefertigten Bauzaunelementen mit Pfosten und Ständern, 2,0 m hoch dicht herstellen und mit dem Fortschritt der Leitungsverlegung
abschnittsweise umsetzen (alternativ Absperrgitter gem.StVO), aufladen, mehrmaliges umsetzen pro Tag und Bauabschnitt und wegfahren des Bauzaunes nach Beendigung der Bauarbeiten. Die Ständer sind durch besondere Maßnahmen, z. B. Erdnägel, fest in den Untergrund zu verankern. Die Verwendung von
Baustahlgewebe oder dergleichen ist nicht  gestattet.
Die Abrechnung erfolgt nach Metern.
  für 1 m.
Menge: 250,000 m

*Hinweis: Hinweis 2.1.6: Maßnahmen zur Aufrechterhaltung*
Hinweis 2.1.6:Maßnahmen zur Aufrechterhaltung
  des Verkehrs

In den Einheitspreis einrechnen:
- Vorhalten sämtlicher Baustoffe,
- Zusätzliche Straßenaufbruch- und Wiederherstellungsarbeiten
- Herstellung der Widerlager und des statischen
  Nachweises.
Den statischen Nachweis unaufgefordert bei Baubeginn
vorlegen.

##### Abschnitt 2.1.6 Maßnahmen zur Aufrechterhaltung des Verkehrs

**2.1.6.100 Überfahrten herstellen, Breite der Überfahrt : 4,00 m, Breite des Grabens : 1,50 m, Brückenklasse SLW : 60 .**
Überfahrten über offene Rohrgräben mit Schrammbord und
Geländer für eine Verkehrsbelastung durch Regelfahrzeuge herstellen und später wieder abbauen.
Breite der Überfahrt: '4,00' m

Breite des Grabens: '1,50' m

Brückenklasse  SLW: '60'

Die Abrechnung erfolgt nach Stück.
  für 1 Stck.
Menge: 10,000 Stck

*Hinweis: Hinweis 2.2.0: Umleitungs- und Verkehrseinrichtungen*

#### Bereich 2.2 Umleitungs- und Verkehrseinrichtungen

*Hinweis: Hinweis 2.2.1: Absperrung und Beschilderung*
Hinweis 2.2.1: Absperrung und Beschilderung
  außerhalb der Baustelle

Die Abrechnung erfolgt nach Stück.

##### Abschnitt 2.2.1 Absperrung und Beschilderung außerhalb der Baustelle

**2.2.1.100 Verkehrszeichen innerhalb und außerhalb der Baustelle aufstellen**
Verkehrszeichen innerhalb und außerhalb der Baustelle aufstellen. Amtliche Verkehrszeichen entsprechend der StVO für die Regelung des Verkehrs innerhalb und außerhalb der Baustelle, retroreflektierend, einschl. Pfosten für  die Beschilderung der Umleitungsstrecken während der gesamten Bauzeit aufstellen, unterhalten, wenn nötig umsetzen und später wieder wegnehmen. Die Beschilderung ist vom "AN" gemäß den durch den AG angeordneten Verkehrszeichenplänen vorzunehmen.
  für 1 Stck.
Menge: 120,000 Stck

**2.2.1.110 Hinweistafeln bis 3 m2 aufstellen**
Hinweistafeln, bis 3 m2, für die Regelung des Verkehrs außerhalb der Baustrecke entsprechend StVO, den Angaben der Straßenverkehrsbehörde und nach den Regeln zur Bemessung und Gestaltung beschrifteter Verkehrsschilder herstellen, aufstellen, vorhalten, nach Aufhebung der Umleitung bzw. nach Beendigung der Bauarbeiten wieder abbauen und abfahren.
In den Einheitspreis einrechnen:
Die vollständige Beschriftung der Vorwegweiser einschließlich graphischer Darstellungen  nach Angaben des AG´s.
Zwecks Abstimmung soll ein Vorabzug des Schildes an den AG eingereicht werden.
  für 1 Stck.
Menge: 7,000 Stck

**2.2.1.120 Hinweistafeln bis 6 m2 aufstellen**
Hinweistafeln, 3 - 6 m2 Größe, für die Regelung des Verkehrs außerhalb der Baustrecke entsprechend StVO, den Angaben der Straßenverkehrsbehörde und nach den Regeln zur Bemessung und Gestaltung beschriftteter Verkehrsschilder herstellen, aufstellen, vorhalten, nach Aufhebung der Umleitung bzw. nach Beendigung der Bauarbeiten wieder abbauen und abfahren.
In den Einheitspreis einrechnen:
Die vollständige Beschriftung der Vorwegweiser einschließlich graphischer Darstellungen nach Angaben des AG´s.
Zwecks Abstimmung soll ein Vorabzug des Schildes an den AG eingereicht werden.
  für 1 Stck.
Menge: 3,000 Stck

**2.2.1.200 Absperrschranken innerhalb und außerhalb der Baustelle aufstellen**
Absperrschranken innerhalb und außerhalb der Baustelle Straßenabsperrung mit Absperrschranken, für die Regelung des Verkehrs aufladen, anliefern, nach den Vorschriften der StVO aufstellen, umstellen und für die Dauer der Bauzeit vorhalten, mit roten bzw. gelben Warnlampen beleuchten und nach Aufhebung der Verkehrsbeschränkung wieder abbauen und abfahren. Alle Lampen müssen während der Dunkelheit sowie bei Nebel- und Schneefall sowohl an Werk- als auch an Sonn- und Feiertagen leuchten.
Die Abrechnung erfolgt nach m.
  für 1 m.
Menge: 200,000 m

**2.2.1.210 Absperrbaken innerhalb und außerhalb der Baustelle aufstellen**
Absperrbaken innerhalb und außerhalb der Baustelle beidseitig rot-weiß, mit Fuß, (rückstrahlend) bereitstellen, aufstellen,vorhalten und beleuchten (dauergelb).
Es muß durch ausreichende Wartung und überprüfung
der Beleuchtungsanlage die Funktionsfähigkeit auch
an Sonn- und Feiertagen gewährleistet sein.
In den Einheitspreis einrechnen:
- Mehrmaliges Umsetzen.
  für 1 Stck.
Menge: 150,000 Stck

**2.2.1.220 Verkehrslenkungstafeln aufstellen**
Verkehrslenkungstafeln für die einzelnen Spuraufteilungen,
Größe 2,0 m x 2,0 m, für die Regelung des Verkehrs innerhalb und außerhalb der Baustrecke entsprechend StVO, den Angaben der Straßenverkehrsbehörde und nach den Regeln zur Bemessung und Gestaltung beschrifteter Verkehrsschilder herstellen, aufstellen, vorhalten, nach Aufhebung der Umleitung bzw. nach Beendigung der Bauarbeiten wieder abbauen und abfahren.
In den Einheitspreis einrechnen:
Die vollständige Beschriftung der Verkehrslenkungstafeln.
  für 1 Stck.
Menge: 2,000 Stck

**2.2.1.225 Leitschwelle mit Leitbake aufstellen**
Leitschwelle inklusive Leitbaken zur  Straßenabsperrung, für die Regelung des Verkehrs aufladen, anliefern, nach den Vorschriften der StVO aufstellen, umstellen und für die Dauer der Bauzeit vorhalten, und nach Aufhebung der Verkehrsbeschränkung wieder abbauen und abfahren. Die Befestigung der Leitschwellen und Baken ist in den Einheitspreis einzurechnen und wird nicht gesondert vergütet.
Die Abrechnung erfolgt nach m.
  für 1 m.
Menge: 50,000 m

*Hinweis: Hinweis 2.2.2: Signalanlagen*
Hinweis 2.2.2: Signalanlagen

Gestellung einer Signalanlage während der gesamten Bauzeit. Verkehrsabhängig auch Funkuhr gesteuert.
In den Einheitspreis einrechnen:
- Anfuhr, Aufbau,
- Abbau, Abfuhr einschl. Luftverkabelung
- sowie vorhalten von dreibegriffigen Signalgebern für die
  Baustellen-Signalanlage, zur Einrichtung einer 4-phasigen,
  3-phasigen bzw. 2-phasigen Regelung einschl.
  Fußgängerregelung.
- Signalanlage 24 Stunden pro Tag unterhalten.
- Die Anlage den Verkehrsverhältnisse entsprechend so
  einstellen oder von Hand steuern, daß ein zügiger
  und gleichmäßiger Verkehrsablauf in allen Richtungen,
  auch in den Spitzenstunden sowie an Wochenenden und
  Feiertagen, gewährleistet ist.
  Die Anlage ist Verkehrsabhängig zu betreiben. Sie ist mit den
  vorh. Signalanlagen über Funkuhr verkehrsabhängig zu steuern.
  Liefern und Eingeben verschiedener Signalprogramme verschiedene Umlaufzeiten Tages-, Sonn- und Feiertagabhängig.
- Signalzeitenpläne erstellen,liefern, rechtzeitig vor der
Verkehrsanordnung einreichen und von der anordnenden
Stelle prüfen lassen.
- Herstellen eines prov. Stromanschlusses mit Stromantrag einschl. erforderlicher Stromkosten
- Die erforderlichen Betriebs- und Reparaturkosten,
  bei Ausfallen der Anlage.
- Gestellung einer Ersatzanlage oder eines Signalpostens  (bis zur Inbetriebnahme der Ersatzanlage).
- Schriftliche Aufzeichnung der Betriebszeiten.
- Es sind die "Richtlinien für Lichtsignalanlagen (RiLSA 2015) -  Lichtzeichenanlagen für den Straßenverkehr" zu beachten.
Es dürfen ausschließlich die mit der Verkehrsanordnung
  festgelegten Signalzeitenpläne als Grundlage für den
  Signalphasenablauf verwendet werden.
Die Abrechnung erfolgt nur nach Tagen, an denen seitens
des "AG" der Betrieb der Anlage gefordert bzw. genehmigt wird.

##### Abschnitt 2.2.2 Signalanlagen

**2.2.2.120 Signalanlage 3-phasige Regelung Abrechnung - erfolgt nach Tagen**
Gestellung einer Signalanlage mit 3-phasiger Regelung
einschl. Gestellung von 3 Signalgebern.

Zusätzlich sind an einem Kopfende zwei zusätzliche Masten für eine signalisierte Fußgängerquerung mit entsprechenden Signalgebern vorzusehen. Die gesicherte Fußgängerquerung soll auf Anforderung (Taster) erfolgen.

Somit sind in den Einheitspreis 5 Masten mit fünf Signalgebern und 2 Tastern einzurechnen.
  für 1 Tag.
Menge: 160,000 Tage

**2.2.2.125 Signalanlage für Fußgängerquerung Abrechnung - erfolgt nach Tagen**
Gestellung einer Signalanlage mit der Gestellung von zwei Masten mit 2 Signalgebern sowie zwei zusätzliche Masten für die signalisierte Fußgängerquerung mit entsprechenden Signalgebern vorzusehen. Die gesicherte Fußgängerquerung soll auf Anforderung (Taster) erfolgen.

Somit sind in den Einheitspreis 4 Masten mit vier Signalgebern und 2 Tastern einzurechnen.
  für 1 Tag.
Menge: 80,000 Tage

**2.2.2.130 Anpassen des Standortes der Signalanlage an die Bauphasen**
*** Pauschalposition
Anpassen des Standortes der Signalanlage an die
Bauphasen.

Über diese Position wird das mehrmalige Umsetzen der Signalanlage einschließlich dem Anpassen des Schaltprogrammes an die jeweilig neue Verkehrssituation (z.B. Räumzeiten) entsprechend der Bauphasen vergütet.

In den Einheitspreis sind sämtliche Materialien, Leistungen, Nebenleistungen und Erschwernisse mit einzurechnen. Außer dieser Position erfolgt keine weitere Vergütung für diese Leistung.
  für 1 psch.
Menge: 1,000 psch

*Hinweis: Hinweis 2.3.0: Freilegung des Baufeldes*

#### Bereich 2.3 Freilegung des Baufeldes

*Hinweis: Hinweis 2.3.1: Freilegungsarbeiten*
Hinweis 2.3.1: Freilegungsarbeiten

Die Abrechnung erfolgt nach m2.

##### Abschnitt 2.3.1 Freilegungsarbeiten.

**2.3.1.100 Fläche freilegen**
Flächen freilegen
Für den Ausbau benötigte Fläche von teilweise vor handenem schwachen bis starken Bewuchs, wie:
- Sträucher,
- kleinen Bäumen bis zu 10 cm Stammdurchmesser
  1,00 m über dem Boden gemessen,
- Büschen usw. einschl. der Wurzelstöcke
- Verunreinigungen jeglicher Art freimachen, so
  daß der anstehende Mutterboden verwertbar
  abgetragen werden kann.
Das Abraummaterial zu einer Kippe abfahren.
Der "AN" kann sich vom Umfang der Arbeiten an Ort
und Stelle zu überzeugen.
Nachforderungen irgendwelcher Art, die späterhin
geltend gemacht werden, bleiben unberücksichtigt.
Falls der Bewuchs ohne Berücksichtigung der Mutterbodengewinnung mit dem normalen Abtrag aufgenommen
wird, gelten diese Arbeiten nach VOB 18.300 4.111 als
Nebenarbeiten und werden nicht gesondert vergütet.
  für 1 m2.
Menge: 500,000 m2

**2.3.1.110 Stark bewachsene Flächen freilegen**
Stark bewachsene Flächen freilegen.

Für den Ausbau benötigte Fläche mit starken Bewuchs, wie:
- Sträucher bis 2,50 m Höhe inklusive der Wurzelstöcke
- kleinen Bäumen bis zu 10 cm Stammdurchmesser
  1,00 m über dem Boden gemessen,
- Verunreinigungen jeglicher Art freimachen, so
  daß der anstehende Mutterboden verwertbar
  abgetragen werden kann.
Das Abraummaterial zu einer Kippe abfahren.
Der "AN" kann sich vom Umfang der Arbeiten an Ort
und Stelle zu überzeugen.
Nachforderungen irgendwelcher Art, die späterhin
geltend gemacht werden, bleiben unberücksichtigt.
Falls der Bewuchs ohne Berücksichtigung der Mutterbodengewinnung mit dem normalen Abtrag aufgenommen
wird, gelten diese Arbeiten nach VOB 18.300 4.111 als
Nebenarbeiten und werden nicht gesondert vergütet.
  für 1 m2.
Menge: 100,000 m2

**2.3.1.200 Grenzsteine freimachen, sichern.**
Grenzsteine freimachen und sichern.
Grenzsteine freimachen und durch Holzpflöcke mit
weißem Kopf während der Bauarbeiten sichern.
Holzpflock DN:  10 cm.
  Länge :  80 cm.
Die Holzpflöcke gehen nach Abschluß der  Bauarbeiten
in das Eigentum des "AN" über.
Falls die Grenzsteine trotz der Sicherung entfernt
werden, sind diese auf Kosten des "AN" durch einen
öffentl. bestellten Vermesser oder das Vermessungs-
und Katasteramt wieder herzustellen.
  für 1 Stck.
Menge: 5,000 Stck

*Hinweis: Hinweis 2.3.2: Rodungsarbeiten*
Hinweis 2.3.2: Rodungsarbeiten

Wurzelstöcke mit einem  geeigneten  Gerät  roden.
Wurzelstöcke, Stämme, anfallendes Astwerk und Hecken
entsorgen.
Auf Wunsch einzelne  Stämme den Grundstücksbesitzern
zur  Weiterverwendung belassen und auf dem entspr.
Grundstück lagern.
Entstandene Wurzellöcher im Falle von Bodenauftrag
mit vom "AN" kostenlos zu stellenden geeignetem Material verfüllen und standfest verdichten.
Vor dem Fällen der Bäume hat der "AN" sich über evtl.
gefährdete Versorgungsleitungen zu informieren.
Für entstandene Schäden an den Leitungen haftet
allein der "AN".
Nur vom "AG" genau angezeigte Bäume fällen.
Bodenposition = 3.23.100
Die Abrechnung erfolgt nach Stück.  Bei der Position
Hecken roden erfolgt die Abrechnung nach m.

##### Abschnitt 2.3.2 Rodungsarbeiten

**2.3.2.100 Bäume Durchmesser 10 bis 30 cm fällen und Wurzelstöcke roden**
Bäume Stammdurchmesser von 10 bis 30 cm,1.00 m über
Erdboden gemessen, roden und entasten.
  für 1 Stck.
Menge: 1,000 Stck

**2.3.2.110 Bäume Durchmesser 30 bis 50 cm fällen und Wurzelstöcke roden**
Bäume Stammdurchmesser von 30 bis 50 cm,1.00 m über
Erdboden gemessen, roden und entasten.
  für 1 Stck.
Menge: 1,000 Stck

**2.3.2.120 Bäume Durchmesser 50 bis 80 cm fällen und Wurzelstöcke roden**
Bäume Stammdurchmesser von 50 bis 80 cm,1.00 m über
Erdboden gemessen, roden und entasten.
  für 1 Stck.
Menge: 1,000 Stck

**2.3.2.130 Wurzelstöcke Durchmesser 10 bis 30 cm roden, abfahren, als Zulage**
Wurzelstöcke Stammdurchmesser von 10 bis 30 cm
(an der Schnittfläche gemessen) freilegen,
mit geeignetem Gerät roden.
Als Erschwerniszulage zur Bodenposition.
  für 1 Stck.
Menge: 15,000 Stck

**2.3.2.140 Wurzelstöcke Durchmesser 30 bis 50 cm roden, abfahren, als Zulage**
Wurzelstöcke Stammdurchmesser von 30 bis 50 cm
(an der Schnittfläche gemessen) freilegen,
mit geeignetem Gerät roden.
Als Erschwerniszulage zur Bodenposition.
  für 1 Stck.
Menge: 10,000 Stck

**2.3.2.150 Wurzelstöcke Durchmesser 50 bis 80 cm roden, abfahren, als Zulage**
Wurzelstöcke Stammdurchmesser von 50 bis 80 cm
(an der Schnittfläche gemessen) freilegen,
mit geeignetem Gerät roden.
Als Erschwerniszulage zur Bodenposition.
  für 1 Stck.
Menge: 10,000 Stck

**2.3.2.160 Hecken bis 100 cm Höhe roden.**
Hecken einschl. Wurzelstöcke roden.
Höhe  bis 100 cm,
Breite bis  40 cm.
  für 1 m.
Menge: 20,000 m

**2.3.2.170 Hecken bis 200 cm Höhe roden.**
Hecken einschl. Wurzelstöcke roden.
Höhe  bis 200 cm,
Breite bis  80 cm.
  für 1 m.
Menge: 20,000 m

*Hinweis: Hinweis 2.3.3: Aufnahme von Zäunen*
Hinweis 2.3.3: Aufnahme von Zäunen

In den Einheitspreis einrechnen:
- Alle aufgenommenen Materialien soweit verwertbar  einer  Wiederverwertung  zuführen.
  Ggfs. hierüber einen Nachweis führen.
- Erforderl. Erdarbeiten,
- Baugrube lagenweise verfüllen, verdichten und
  Hohlräume mit Frostschutzkies, nicht verdichtbare Hohlräume mit  C 8/10  verfüllen.
- Nicht verwertbare Teile ggfs. zerkleinern und
  zur Ladestelle transportieren,
- Abbruchteile aufladen und zur Kippe abfahren.
Auf Wunsch einzelne Teile der Einfriedigung
den Grundstücksbesitzern zur Verwertung belassen
und auf dem entsprechenden Grundstück lagern.
Die wieder einzubauenden Teile auf dem Grundstück
des Anliegers nach Angabe des "AG" sachgemäß
lagern.
Die Abrechnung erfolgt nach m.

##### Abschnitt 2.3.3 Aufnahme von Zäunen

**2.3.3.150 Holzzaun aufnehmen, abfahren**
Vorh. Holzzaun aufnehmen und zur Deponie abfahren.
Höhe bis 2,50 m.

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  für 1 m.
Menge: 30,000 m

*Hinweis: Hinweis 2.3.4: Aufnahme von Verkehrseinrichtungen*
Hinweis 2.3.4: Aufnahme von Verkehrseinrichtungen

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.
Bei der Pos. Stahlleitplanken aufnehmen erfolgt
die Abrechnung nach m.

##### Abschnitt 2.3.4 Aufnahme von Verkehrseinrichtungen

**2.3.4.100 Verkehrsschilder mit Pfosten aufnehmen, abfahren.**
Vorh. Verkehrsschilder aufnehmen und zur Wiederverwertung abfahren.
- Pfosten in Betonfundament aufnehmen,
- Fundament ohne Pfostenbeschädigung abschlagen,
- Schilder und Pfosten sind zu trennen.
- Schutt zur Deponie abfahren und abladen.
  für 1 Stck.
Menge: 18,000 Stck

**2.3.4.110 Verkehrsschilder mit Pfosten aufnehmen, lagern.**
Vorh. Verkehrsschilder aufnehmen, lagern
- Pfosten in Betonfundament aufnehmen,
- Fundament ohne Pfostenbeschädigung abschlagen,
- Verkehrsschilder einschl. Zubehör im Bereich
  der Baustelle lagern und abladen,
- Schutt zur Deponie abfahren und abladen.
  für 1 Stck.
Menge: 2,000 Stck

**2.3.4.120 Verkehrsschilder abmontieren und zur Wiederverwertung abfahren.**
Vorh. Verkehrsschilder an Beleuchtungsmasten,
Signalmasten  etc. befestigt, abmontieren
und zur Wiederverwertung abfahren.
  für 1 Stck.
Menge: 30,000 Stck

**2.3.4.130 Vorhandene Verkehrsschilder abdecken**
Vorhandene Verkehrsschilder mit Folien oder
Plastiksäcken für die Zeit der Bauausführung
abdecken.Die Leistung ist auszuführen, sofern die
vorhandene Beschilderung der geänderten Verkehrsführung
wiederspricht und an diese während der Bauausführung
anzupassen ist.

Im EP enthalten sind alle Arbeitsleistungen,
Baustoffe, Hilfsstoffe sowie Nebenleistungen
einzurechnen, auch wenn einzelne Leistungen in
vorstehender Beschreibung nicht gesondert aufgeführt
sind.

Ausser dieser Position erfolgt keine weitere Vergütung
für diese Leistung.
  für 1 Stck.
Menge: 10,000 Stck

**2.3.4.190 Wegweiser mit Pfosten und Schildern aufnehmen und lagern**
Vorh. Wegweiser  inklusive aller Schilder aufnehmen, lagern

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
- Pfosten in Betonfundament aufnehmen,
- Fundament ohne Pfostenbeschädigung abschlagen,
- Wegweiser einschl. Zubehör im Bereich
  der Baustelle lagern und abladen,
- Schutt zur Kippe abfahren und abladen.
  für 1 Stck.
Menge: 1,000 Stck

**2.3.4.191 Wegweiser mit Pfosten und Schildern aufnehmen und lagern**
Vorh. Wegweiser inklusive aller Schilder aufnehmen, lagern

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
- Pfosten in Betonfundament aufnehmen,
- Fundament ohne Pfostenbeschädigung abschlagen,
- Wegweiser einschl. Zubehör im Bereich
  der Baustelle lagern und abladen,
- Schutt zur Kippe abfahren und abladen.
  für 1 Stck.
Menge: 1,000 Stck

**2.3.4.192 Wegweiser mit Pfosten und Schildern aufnehmen und lagern**
Vorh. Wegweiser inklusive aller Schilder aufnehmen, lagern

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
- Pfosten in Betonfundament aufnehmen,
- Fundament ohne Pfostenbeschädigung abschlagen,
- Wegweiser einschl. Zubehör im Bereich
  der Baustelle lagern und abladen,
- Schutt zur Kippe abfahren und abladen.
  für 1 Stck.
Menge: 1,000 Stck

**2.3.4.193 Informationsschild mit Pfosten aufnehmen und lagern**
Vorh. Informationsschild aufnehmen, lagern

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
- Pfosten in Betonfundament aufnehmen,
- Fundament ohne Pfostenbeschädigung abschlagen,
- Schild einschl. Zubehör im Bereich
  der Baustelle lagern und abladen,
- Schutt zur Kippe abfahren und abladen.
  für 1 Stck.
Menge: 1,000 Stck

**2.3.4.194 Informationsschild mit Pfosten aufnehmen und lagern**
Vorh. Informationsschild aufnehmen, lagern

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
- Pfosten in Betonfundament aufnehmen,
- Fundament ohne Pfostenbeschädigung abschlagen,
- Schild einschl. Zubehör im Bereich
  der Baustelle lagern und abladen,
- Schutt zur Kippe abfahren und abladen.
  für 1 Stck.
Menge: 1,000 Stck

**2.3.4.195 Wanderkarte mit Pfosten aufnehmen und lagern**
Vorh. Wanderkarte aufnehmen, lagern

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
- Pfosten in Betonfundament aufnehmen,
- Fundament ohne Pfostenbeschädigung abschlagen,
- Wanderkarte einschl. Zubehör im Bereich
  der Baustelle lagern und abladen,
- Schutt zur Kippe abfahren und abladen.
  für 1 Stck.
Menge: 1,000 Stck

**2.3.4.196 Wanderkarte mit Pfosten aufnehmen und lagern**
Vorh. Wanderkarte aufnehmen, lagern

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
- Pfosten in Betonfundament aufnehmen,
- Fundament ohne Pfostenbeschädigung abschlagen,
- Wanderkarte einschl. Zubehör im Bereich
  der Baustelle lagern und abladen,
- Schutt zur Kippe abfahren und abladen.
  für 1 Stck.
Menge: 1,000 Stck

**2.3.4.197 Informationsschild mit Pfosten aufnehmen und lagern**
Vorh. Informationsschild aufnehmen, lagern

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
- Pfosten in Betonfundament aufnehmen,
- Fundament ohne Pfostenbeschädigung abschlagen,
- Schild einschl. Zubehör im Bereich
  der Baustelle lagern und abladen,
- Schutt zur Kippe abfahren und abladen.
  für 1 Stck.
Menge: 1,000 Stck

**2.3.4.198 Informationsschild mit Pfosten aufnehmen und lagern**
Vorh. Informationsschild aufnehmen, lagern

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
- Pfosten in Betonfundament aufnehmen,
- Fundament ohne Pfostenbeschädigung abschlagen,
- Schild einschl. Zubehör im Bereich
  der Baustelle lagern und abladen,
- Schutt zur Kippe abfahren und abladen.
  für 1 Stck.
Menge: 1,000 Stck

**2.3.4.199 Informationsschild mit Pfosten aufnehmen und lagern**
Vorh. Informationsschild aufnehmen, lagern

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
- Pfosten in Betonfundament aufnehmen,
- Fundament ohne Pfostenbeschädigung abschlagen,
- Schild einschl. Zubehör im Bereich
  der Baustelle lagern und abladen,
- Schutt zur Kippe abfahren und abladen.
  für 1 Stck.
Menge: 1,000 Stck

**2.3.4.200 Informationsschild mit Pfosten aufnehmen und lagern**
Vorh. Informationsschild aufnehmen, lagern

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
- Pfosten in Betonfundament aufnehmen,
- Fundament ohne Pfostenbeschädigung abschlagen,
- Schild einschl. Zubehör im Bereich
  der Baustelle lagern und abladen,
- Schutt zur Kippe abfahren und abladen.
  für 1 Stck.
Menge: 1,000 Stck

**2.3.4.201 Informationsschild mit Pfosten aufnehmen und lagern**
Vorh. Informationsschild aufnehmen, lagern

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
- Pfosten in Betonfundament aufnehmen,
- Fundament ohne Pfostenbeschädigung abschlagen,
- Schild einschl. Zubehör im Bereich
  der Baustelle lagern und abladen,
- Schutt zur Kippe abfahren und abladen.
  für 1 Stck.
Menge: 1,000 Stck

**2.3.4.202 Informationsschild abmontieren, lagern, wieder montieren**
Informationsschild an Beleuchtungsmasten,
Signalmasten etc. befestigt, abmontieren
und nebst Zubehör lagern und
nach Beendigung der Arbeiten wieder montieren.
  für 1 Stck.
Menge: 2,000 Stck

**2.3.4.203 Werbetafel aufnehmen und lagern**
Werbetafel aufnehmen, lagern

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
- Werbetafel inklusive Befestigung und Fundament aufnehmen, - Fundament ohne Beschädigung der Werbetafel abschlagen,
- Werbetafel einschl. Zubehör im Bereich der Baustelle lagern und abladen,
- Schutt zur Kippe abfahren und abladen.
  für 1 Stck.
Menge: 1,000 Stck

**2.3.4.210 Pfosten aufnehmen, abfahren.**
Vorh. Pfosten aufnehmen und zur Wiederverwertung abfahren.
Einschl. Aufnahme und Entsorgung des Betonfundamentes.
  für 1 Stck.
Menge: 2,000 Stck

**2.3.4.705 Metallpoller aufnehmen, entsorgen.**
Metallpoller, verschiedener Abmessungen,
ca. 1,20 m über Gelände
- einschl. Aufnahme des Betonfundamentes, aufnehmen und entsorgen.
  für 1 Stck.
Menge: 3,000 Stck

*Hinweis: Hinweis 2.3.5: Abbrucharbeiten Mauerwerk*
Hinweis 2.3.5: Abbrucharbeiten Mauerwerk
  und Betonteile

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach m3.

##### Abschnitt 2.3.5 Abbrucharbeiten Mauerwerk und Betonteile

**2.3.5.100 Ziegel ,- Bruchsteinmauerwerk abbrechen.**
Vorh. Ziegel- und Bruchsteinmauerwerk verschiedener Abmessungen abbrechen, ggfs. zerkleinern,
aufladen zur Kippe abfahren.
  für 1 m3.
Menge: 5,000 m3

**2.3.5.110 Unbewehrte Betonteile oder Fundamente abbrechen.**
Vorh. unbewehrte Betonteile oder Fundamente verschiedener Abmessungen abbrechen, ggfs. zerkleinern,
aufladen und zur Kippe abfahren.
  für 1 m3.
Menge: 10,000 m3

**2.3.5.120 Stahlbetonteile abbrechen, abfahren.**
Vorh. Stahlbetonbauteile verschiedener Abmessungen
abbrechen, ggfs. zerkleinern, aufladen zur Kippe abfahren.
  für 1 m3.
Menge: 10,000 m3

**2.3.5.130 Stahlbetonsägeschnitt**
Beton-/ Stahlbetonschnitt mit Schienengeführter Kreissäge oder Kettensäge durchführen, als Zulage.
Stärke Befestigung:  bis 30 cm
Die Schnitte sind in vertikaler und horizontaler Richtung durchzuführen.
Die Pos. kommt nur auf besondere Anordnung des "AG" zur Ausführung.
  für 1 m.
Menge: 1,000 m

*Hinweis: Hinweis 2.3.6: Sonstiger Abbruch*
Hinweis 2.3.6:  Sonstiger Abbruch-Aufnahme

In den Einheitspreis einrechnen:
- Alle aufgenommenen Materialien soweit verwertbar  einer  Wiederverwertung  zuführen.
  Ggfs. hierüber einen Nachweis führen.
- Erforderl. Erdarbeiten,
- Baugrube lagenweise verfüllen, verdichten und
  Hohlräume mit Frostschutzkies, nicht verdichtbare Hohlräume mit C 8/10 verfüllen.
- Nicht verwertbare Teile ggfs.zerkleinern und
  zur Ladestelle transportieren,
- Abbruchteile aufladen und zur Kippe abfahren.
  Straßenablaufkörper aus Fertigteilen nach DIN 4052
Abgerechnet werden:
  Rohrdurchlässe, Kandel, Gleise nach m.
  Sonstige Einbauten nach Stück.

##### Abschnitt 2.3.6 Sonstiger Abbruch - Aufnahme

**2.3.6.200 Vorh. Kanalschachtabdeckung aufnehmen, abfahren**
Vorh. Kanalschachtabdeckung aufnehmen und entsorgen.
  für 1 Stck.
Menge: 2,000 Stck

**2.3.6.310 Straßenablaufkörper aus Fertigteilen oder gemauert abbrechen, als Zulage.**
Straßenablaufkörper aus Fertigteilen oder gemauert abbrechen, die Roste zum Bauhof abfahren.
Als Zulage zur Bodenposition.
  für 1 Stck.
Menge: 15,000 Stck

**2.3.6.360 Rohre Steinzeug, DN 150 aufnehmen**
Anschlussrohre der Straßenabläufe in Teillängen von 1 - 1,5 m aufnehmen, Rohrenden dauerhaft mit Verschlussdeckel abdichten.
  für 1 m.
Menge: 25,000 m

**2.3.6.400 Entwässerungsrinne aufnehmen und entsorgen**
Entwässerungsrinne aufnehmen und entsorgen.
Als Zulage zur Bodenposition.
  für 1 m.
Menge: 2,500 m

*Hinweis: Hinweis 2.3.7: Aufnahme von Erstausstattungen*
Hinweis 2.3.7: Aufnahme von Erstausstattungen
  (Bänke Kübel usw.)

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.

##### Abschnitt 2.3.7 Aufnahme von Erstausstattungen Bänke Kübel usw.

**2.3.7.100 Papierkorb/ Abfallbehälter aufnehmen, abfahren**
Papierkorb/ Abfallbehälter inkl. vorh. Befestigungsträger aufnehmen und auf Deponie des AN beseitigen.

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  für 1 Stck.
Menge: 2,000 Stck

**2.3.7.110 Vorhandenes Buswartehaus aufnehmen und entsorgen**
Vorhandenes Buswartehaus, einschl. Betonfundament aufnehmen und entsorgen.

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  für 1 Stck.
Menge: 2,000 Stck

**2.3.7.120 Fahrradbügel aufnehmen, abfahren**
Vorhandene Fahrradbügel, einschl. Betonfundament aufnehmen und entsorgen.

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  für 1 Stck.
Menge: 3,000 Stck

*Hinweis: Hinweis 2.3.8: Schutzvorrichtungen für Bäume*
Hinweis 2.3.8:  Schutzvorrichtungen für Bäume

Schutz von Baumstämmen  und  des  Wurzelbereiches
zur Verringerung von Schäden durch Baueinwirkungen
gem. Richtlinien zum Schutz von Bäumen und
Sträuchern im Bereich der Baustelle und nach Angabe
des "AG" durchführen.

##### Abschnitt 2.3.8 Schutzvorrichtungen für Bäume

**2.3.8.100 Baumstammschutz DN: 10 - 40 cm.**
Schutz von Baumstämmen  herstellen.
Stamm-DN : 10-40 cm.
Den Baumstamm mit einer dichten  und  mindestens
2,00 m hohen Bohlenummantelung versehen. Mittels
zweier Ringe aus Autoreifen o.ä. eine Polsterung
von mindestens 10 cm herstellen.
In den Einheitspreis einrechnen:
- Unterhaltung während der Bauzeit,
- Abräumen nach der Bauzeit.
Die Abrechnung erfolgt nach Stück.
  für 1 Stck.
Menge: 3,000 Stck

**2.3.8.110 Baumstammschutz DN: 41 - 80 cm.**
Schutz von Baumstämmen  herstellen.
Stamm-DN : 41-80 cm.
Den Baumstamm mit einer dichten  und  mindestens
2,00 m hohen Bohlenummantelung versehen. Mittels
zweier Ringe aus Autoreifen o.ä. eine Polsterung
von mindestens 10 cm herstellen.
In den Einheitspreis einrechnen:
- Unterhaltung während der Bauzeit,
- Abräumen nach der Bauzeit.
Die Abrechnung erfolgt nach Stück.
  für 1 Stck.
Menge: 3,000 Stck

**2.3.8.120 Baumstammschutz DN: 81 - 120 cm.**
Schutz von Baumstämmen  herstellen.
Stamm-DN von: '81 cm bis 1,20' cm.

Den Baumstamm mit einer dichten  und  mindestens
2,00 m hohen Bohlenummantelung versehen. Mittels
zweier Ringe aus Autoreifen o.ä. eine Polsterung
von mindestens 10 cm herstellen.
In den Einheitspreis einrechnen:
- Unterhaltung während der Bauzeit,
- Abräumen nach der Bauzeit.
Die Abrechnung erfolgt nach Stück.
  für 1 Stck.
Menge: 4,000 Stck

### Gewerk 3 Erd- und Entwässerungsarbeiten

*Hinweis: Hinweis 3.1.0: Oberbodenarbeiten*

#### Bereich 3.1 Oberbodenarbeiten

*Hinweis: Hinweis 3.1.1: Oberboden abtragen -*
Hinweis 3.1.1: Oberboden abtragen - zwischenlagern /  abfahren.

Oberboden,Homogenbereich O in verschiedenen Dicken sorgfältig abtragen. Vorgeschrieben wird:
Im Bereich der Kronentraufe von Bäumen dürfen Schachtungen nur in Handarbeit ausgeführt werden; gleiches gilt sinngemäß für Hecken und Sträucher.
Bei Grasbewuchs:
Vorh. Grasbewuchs vor Bodenabtrag schneiden und auf die gesamte Fläche Kalkstickstoff (12 kg/100 m2) aufbringen.
Für Hanglagen wird kein besonderer Zuschlag gewährt.
In den Einheitspreis einrechnen:
Handschachtung im Wurzelbereich von Bäumen und
Sträuchern.
Die Abrechnung des Oberbodens erfolgt in m3 durch
Aufmaß an der Entnahmestelle.
In Abstimmung mit dem "AG" ist das Aufmaß in Mieten möglich, wobei ein Auflockerungsfaktor von  80% berücksichtigt wird.

##### Abschnitt 3.1.1 Oberboden abtragen,zwischenlagern abfahren

**3.1.1.170 Oberboden abtragen und aufladen, abfahren, Eigentum des "AN"**
Oberboden abtragen, aufladen und abfahren.
Der Boden geht in das Eigentum des "AN" über.
  für 1 m3.
Menge: 150,000 m3

*Hinweis: Hinweis 3.1.3: Oberboden andecken*
Hinweis 3.1.3:  Oberboden andecken

Oberboden nach Angabe des "AG" profilgerecht andecken
und fertig einebnen. Oberboden gärtnerisch bearbeiten, abrechen und mit Handwalze abwalzen. Böschungskopf und -fuß sauber ausarbeiten, alle Fremdstoffe aussondern und zur Kippe abfahren.
Die angedeckten Flächen bis zur Abnahme unterhalten.
Die Anfuhr des Oberbodens wird besonders vergütet.
Die Abrechnung erfolgt nach m3.

##### Abschnitt 3.1.3 Oberboden andecken

**3.1.3.120 Oberboden Neigung 1:1 bis 1:3, ca. 20-30 cm stark andecken.**
Oberboden auf Böschungsflächen andecken.
Neigung:  1:1  bis  1:3
Stärke Andeckung ca: '20-30' cm.

  für 1 m3.
Menge: 13,000 m3

**3.1.3.130 Oberboden flacher als 1:3, ca. 20-30 cm stark andecken.**
Oberboden auf Geländeflächen andecken.
Neigung:  flacher  1 : 3
Stärke Andeckung ca: '20-30' cm.

  für 1 m3.
Menge: 54,000 m3

*Hinweis: Hinweis 3.1.5: Oberboden liefern*
Hinweis 3.1.5: Oberboden liefern

Oberboden nach DIN 18300 Homogenbereich O.
Es dürfen keine Fremdkörper wie Steine, Wurzelkräuter
Unrat oder ähnliches enthalten sein.
Der Oberboden muß frei von Herbiziden sein.
Vor Beginn der Arbeiten eine Probefuhre anliefern und
vom "AG" abnehmen lassen.
Oberboden nur im Beisein des "AG" liefern.

##### Abschnitt 3.1.5 Oberboden liefern

**3.1.5.100 Oberboden liefern**
Oberboden frei Baustelle liefern und nach Angabe
des "AG" kippen.
Die Abrechnung erfolgt nach m3 und Lieferschein.
  für 1 m3.
Menge: 67,000 m3

*Hinweis: Hinweis 3.1.8: Oberboden einsäen*
Hinweis 3.1.8: Oberboden einsäen

Zusammensetzung des Saatgutes:
  30 % festuca rubra genuin
  10 % festuca ovina
  10 % festuca cappilata
  10 % agrostis alba
  10 % poa nemoralis
  10 % poa compressa
  10 % poa pratensis
  7 % lotur corniculatis
  1 % achillea millefolium
  1 % trifolium repens
  1 % trifolium minus
Die Abrechnung erfolgt nach m2.

##### Abschnitt 3.1.8 Oberboden einsäen.

**3.1.8.100 Oberboden auf Bankett- oder Böschungsflächen einsäen.**
Oberboden auf Bankett- oder Böschungsflächen  einsäen,
pflegen und erstmalig mähen.
Menge Grassamen:  30  g/m2
  für 1 m2.
Menge: 65,000 m2

**3.1.8.110 Oberboden auf Ebenen - geneigten Flächen einsäen.**
Oberboden auf ebenen oder leicht geneigten Flächen einsäen, pflegen und erstmalig mähen.
Menge Grassamen:  30  g/m2
  für 1 m2.
Menge: 270,000 m2

*Hinweis: Hinweis 3.1.9: Baumgruben verfüllen*
Hinweis 3.1.9 Baumgruben verfüllen

Baumsubstrat Vulkatree Typ L 0-32 oder gleichwertig

Mineralisches Baumsubstrat für die Bauweise 2 der FLL bzw. Sieblinie B der ZTV Vegtra Mü zur Neupflanzung von Bäumen, die Sanierung von Baumstandorten und die Verfüllung von Wurzelgräben.
Vulkatree Typ L 0-32 ermöglicht die Ausweitung der Baumgrube unterhalb von Wege- und Fahrbahnbelägen.

Der Einbau von Vulkatree Baumsubstraten ist lagenweise in ca. 30 - 40 cm dicken Schichten auszuführen. Jede Schicht ist wenn möglich auf 95% DPr zu verdichten, ohne Einsatz von Vibrationsverdichtern auf eine Tragfähigkeit > 45 MPa  zu verdichten. Eine dynamische Verdichtung kostet wichtigen Wurzelraum, den der Baum zur Entwicklung dringend benötigt. Spätere Setzungen sind bei korrektem Einbau nicht zu erwarten.

Vulkatree  Typ L 0-32  oder gleichwertig

- Mineralisches Substrat, entmischungssicher
  zusammengesetzt
- Basiskomponenten sind Natur-Bims, Leicht-Lava und Löß
- Naturprodukt (Eruptivsteingemisch, Ober- / Unterboden
  verschiedener Klassen) bestehend aus: Augit, Olivin, Magnetit,
  Limonit, Biotit, Tone verschiedener Arten.
- Die Mischung ist offenporig und mit hohem
  Gesamtporenvolumen versehen
- Das Substrat besitzt eine gute Nährstoffpufferung und ist sehr
  keimungs- und wachstumsfördernd

Vegetationstechnische Eigenschaften von Vulkatree Typ L 0-32

Korngrößenverteilung  0 - 32 mm
- Abschlämmbare Bestandteile10-20  Massen %
- Fein- / Mittelkies  25-40 Massen %

Volumengewicht
- Anlieferzustand DIN EN 1097-3, lose1,05-1,15 to / m³
- bei max. Wasserkapazität, verdichtet1,55-1,75 to / m³

Wasser- / Luft- Haushalt verdichtet
- maximale Wasserkapazität25-35 Vol. %
- Wasserdurchlässigkeit mod. K0,01 -0,001 cm / s

ph-Wert  7,0 - 7,6
Salzgehalt  5 - 40 mg/kg

Abrechnung in m3

##### Abschnitt 3.1.9 Baumgruben verfüllen, Boden oder Mineralgemische einbauen

**3.1.9.110 Baumgruben mit Vulkatree Typ L 0-32 verfüllen**
Baumgruben mit Vulkatree Typ L 0-32  oder gleichwertig für befahrbare Flächen bis zu einer Tiefe von 150 cm einbauen.
Mineralisches Substrat für die Neupflanzung von Bäumen nach FLL Bauweise 2 für überbaute Baumgruben einbauen. Der Untergrund und die seitlichen Flanken der Baumgrube sind vor dem Substrateinbau aufzulockern zur besseren Verzahnung und Durchwurzelung. Das Substrat ist lagenweise (30 -40 cm) einzubauen und nur unter spätere Bordsteinlage, Fahrbahn oder  Nebenanlage mit einem ~150 kg schwerem Verdichtungsgerät einmal zu verdichten. Die einzelnen Lagen müssen an der verdichteten Oberfläche wieder aufgelockert werden. Verfüllung bis - 10 cm von fertiger Oberkante.

Lieferfirma: VulkaTec Zentrale
  Im Pommerfeld 2
  56630 Kretz / Andernach
  Tel.  02632 - 9548 - 0
  Fax. 02362 - 9548 - 20
  www.vulkatec.de
oder gleichwertig.

'....................................................' Angebotes Produkt.

  für 1 m3.
Menge: 12,000 m3

*Hinweis: Hinweis 3.2.0: Bodenbewegung*

#### Bereich 3.2 Bodenbewegung

*Hinweis: Hinweis 3.2.5: Aussetzen von Bodenmassen nach Homogenbereichen*
Hinweis 3.2.5: Aussetzen von Bodenmassen nach Homogenbereichen

Boden der Homogenbereiche gem. DIN 18300, im Bereich der zukünftigen Fahrbahnen, Park- und Grünstreifen, Geh- und Radwege, sowie für Baumlöcher oder evtl. erforderlichen Bodenaustausch unterhalb des Planums lösen, aufladen und
zur Deponie abfahren.
Der Aushub erfolgt nach Längs- und Querprofilen oder
nach Angabe des "AG".
Vorgeschrieben wird:
Im Bereich der Kronentraufe von Bäumen dürfen Schachtungen nur in Handarbeit ausgeführt werden; gleiches gilt sinngemäß für Hecken und Sträucher.
In den Einheitspreis einrechnen:
-  Evtl.  erforderl. Handschachtungen entlang der Hausfronten, bis zu einer Breite von 1,00 m
-  Einbauten, im Bereich von Ver- und Entsorgungsleitungen  (Siehe: "Anweisung zum Schutze unterirdischer Leitungen" der besonderen Vertragsbedingungen).
-  Handschachtungen im Wurzelbereich von Bäumen und Sträuchern.
Die vorgeschriebenen Maße der Querschnitte dürfen nicht überschritten werden.
Für die Ableitung von Oberflächen- bzw. Tageswasser hat der "AN" zu sorgen.
Treten andere Homogenbereiche als beschrieben auf, hat der "AN" den "AG" unaufgefordert darauf hinzuweisen.
Die Abrechnung des Boden-, bzw. des Mehraushub unterhalb des Planums geschieht  durch  ein  gemeinsames Nivellement bzw. Aufmass.
Abgerechnet wird:  - Bodenaushub nach m3,
        - Baumlöcher nach Stück.

##### Abschnitt 3.2.5 Aussetzen von Bodenmassen nach Homogenbereichen

**3.2.5.100 Bodenaushub HB 1, BM-F3, DKI lösen, laden, entsorgen**
Boden, Boden-Schutt-Gemisch, Schotter, RC und sonstiges Straßenoberbaumaterial und der evtl. vorhandenen Packlage in unterschiedlichen Teilmengen fortschreitend entsprechend dem Bauablauf profilgerecht lösen, laden und zur Deponie des AN abfahren, einschl. Deponiegebühren.

Das Aushubmaterial ist dem Homogenbereich
'1' (Auffüllungen) zuzuordnen. Eine Beschreibung Baugrundes ist dem Bodengutachten zu entnehmen und zwingend zu beachten.

Einstufung gem. EBV: BM-F3
Einstufung gem. DepV: DKI

Mengenermittlung nach Abtragprofilen bzw. örtlichem Aufmaß.
Die Abrechnung erfolgt nach m3.
  für 1 m3.
Menge: 4300,000 m3

**3.2.5.110 Bodenaushub HB 2, BM-F2, DKI lösen, laden, entsorgen**
Boden, Boden-Schutt-Gemisch, Schotter, RC und sonstiges Straßenoberbaumaterial und der evtl. vorhandenen Packlage in unterschiedlichen Teilmengen fortschreitend entsprechend dem Bauablauf profilgerecht lösen, laden und zur Deponie des AN abfahren, einschl. Deponiegebühren.

Das Aushubmaterial ist dem Homogenbereich
'2' (Auffüllungen) zuzuordnen. Eine Beschreibung Baugrundes ist dem Bodengutachten zu entnehmen und zwingend zu beachten.

Einstufung gem. EBV: BM-F2
Einstufung gem. DepV: DKI

Mengenermittlung nach Abtragprofilen bzw. örtlichem Aufmaß.
Die Abrechnung erfolgt nach m3.
  für 1 m3.
Menge: 1500,000 m3

**3.2.5.120 Bodenaushub HB 3, BM-F1, DK0 lösen, laden, entsorgen**
Boden, Boden-Schutt-Gemisch, Schotter, RC und sonstiges Straßenoberbaumaterial und der evtl. vorhandenen Packlage in unterschiedlichen Teilmengen fortschreitend entsprechend dem Bauablauf profilgerecht lösen, laden und zur Deponie des AN abfahren, einschl. Deponiegebühren.

Das Aushubmaterial ist dem Homogenbereich
'3' (Auffüllungen) zuzuordnen. Eine Beschreibung Baugrundes ist dem Bodengutachten zu entnehmen und zwingend zu beachten.

Einstufung gem. EBV: BM-F1
Einstufung gem. DepV: DK0

Mengenermittlung nach Abtragprofilen bzw. örtlichem Aufmaß.
Die Abrechnung erfolgt nach m3.
  für 1 m3.
Menge: 200,000 m3

**3.2.5.160 Bodenaushub von Hand, Homogenbereich 1-2**
Bodenaushub von Hand, wo maschinelle Bodengewinnung
nicht möglich ist, DIN 18300, Bodenklasse:
Homogenbereich 1-2,
Bewertung nach EBV:  BM-F1, BM-F2
Boden laden und zur Deponie abfahren.
Diese Leistung bedarf vor Ausführung der Anerkennung
des "AG" und ist sofort in einem Aufmaß zu erfassen.
  für 1 m3.
Menge: 10,000 m3

*Hinweis: Hinweis 3.3.0: Aufbruch vorhandener Befestigungen*
Hinweis 3.3.0: Aufbruch vorhandener Befestigungen (Zulageposition)

Grundsätzlich sind alle Baustoffe einer Wiederverwendung
oder einer Wiederverwertung zuzuführen.
In den Einheitspreis einrechnen:
- Die Kosten bzw. Gebühren für die Übernahme der
  Baustoffe in das Eigentum des Verwerters.
  Auf Anforderung ist ein Nachweis über die Wiederverwertung zu führen.

#### Bereich 3.3 Aufbruch vorhandener Befestigungen (Zulageposition)

*Hinweis: Hinweis 3.3.1: Aufnahme von Randbefestigungen*
Hinweis 3.3.1: Aufnahme von Randbefestigungen

Nur die vom "AG" als wiederverwendbar bezeichneten Randbefestigungen und Rinnen schonend aufnehmen, säubern, im Baustellenbereich lagern, oder aufladen und zum Bauhof abfahren.
Auf dem Bauhof das Pflaster der Rinnen nach Angabe und getrennt nach Sorten abkippen.
Die Bordsteine abldaen und stapeln.
Vergütet werden nur die bestätigten Lieferungen.
In den Einheitspreis einrechnen:
-  Vorh. Betonbettung und -stützung aufnehmen,
-  Als wiederverwendbar bezeichnete Steine, die beim Aufnehmen zerstört wurden, kostenfrei ersetzen.
-  Die Lieferung der Kanthölzer zum stapeln.
-  Die nicht verwendbaren und nicht verwertbaren Materialien
  aufladen und zur Deponie abfahren.
Die Preise gelten als Zulage zur Bodenposition.
Die Abrechnung erfolgt nach m.

##### Abschnitt 3.3.1 Aufnahme von Randbefestigungen zur Wiederverwertung,als Zulage.

**3.3.1.110 Bordsteine aufnehmen, lagern, als Zulage**
Vorh. Bordsteine verschiedener Materialien, Formen und Abmessungen über 10 cm Breite aufnehmen und im Baustellenbereich lagern, als Zulage.
  für 1 m.
Menge: 10,000 m

**3.3.1.120 Bordsteine aufnehmen, zur Wiederverwertung abfahren, als Zulage.**
Vorh. Bordsteine verschiedener Materialien, Formen und Abmessungen über 10 cm Breite aufnehmen und zur Wiederverwertung abfahren, als Zulage.
  für 1 m.
Menge: 680,000 m

**3.3.1.140 Randsteine aufnehmen, lagern, als Zulage.**
Vorh. Randsteine verschiedener Materialien und Abmessungen bis einschl. 10 cm Breite aufnehmen und im Baustellenbereich lagern, als Zulage.
  für 1 m.
Menge: 10,000 m

**3.3.1.150 Randsteine aufnehmen, zur Wiederverwertung abfahren, als Zulage.**
Vorh. Randsteine verschiedener Materialien und Abmessungen bis einschl. 10 cm Breite aufnehmen und zur Wiederverwertung abfahren, als Zulage.
  für 1 m.
Menge: 580,000 m

**3.3.1.210 Pflasterband 1-zeilig aufnehmen, lagern, als Zulage.**
Vorh. 1-zeiliges  Pflasterband aller Abmessungen aus Naturstein- oder Betonpflaster aufnehmen im Baustellenbereich lagern,  als Zulage.
  für 1 m.
Menge: 5,000 m

**3.3.1.220 Pflasterband 1-zeilig aufnehmen zur Wiederverwertung abfahren, als Zulage.**
Vorh. 1-zeiliges  Pflasterband aller Abmessungen aus Naturstein- oder Betonpflaster aufnehmen zur Wiederverwertung abfahren, als Zulage.
  für 1 m.
Menge: 300,000 m

**3.3.1.240 Pflasterband 2-zeilig aufnehmen, lagern, als Zulage.**
Vorh. 2- Zeiliges Pflasterband aller Abmessungen aus Naturstein-oder Betonpflaster aufnehmen und
im Baustellenbereich lagern, als Zulage.
  für 1 m.
Menge: 5,000 m

**3.3.1.250 Pflasterband 2-zeilig aufnehmen zur Wiederverwertung abfahren, als Zulage.**
Vorh. 2-zeiliges Pflasterband aller Abmessungen aus Naturstein- oder Betonpflaster aufnehmen und zur Wiederverwertung abfahren, als Zulage.
  für 1 m.
Menge: 280,000 m

**3.3.1.270 Pflasterband 3-zeilig aufnehmen, lagern, als Zulage.**
Vorh. 3-zeiliges Pflasterband aller Abmessungen aus Naturstein- oder Betonpflaster aufnehmen und im Baustellenbereich lagern, als Zulage.
  für 1 m.
Menge: 5,000 m

**3.3.1.280 Pflasterband 3-zeilig aufnehmen zur Wiederverwertung abfahren, als Zulage.**
Vorh. 3-zeiliges Pflasterband aller Abmessungen aus Naturstein- oder Betonpflaster aufnehmen und zur Wiederverwertung abfahren, als Zulage.
  für 1 m.
Menge: 200,000 m

**3.3.1.290 Plattenrinne aufnehmen, lagern als Zulage.**
Vorh. Plattenrinne aufnehmen und im Baustellenbereich lagern,
als Zulage.
  für 1 m.
Menge: 5,000 m

**3.3.1.300 Plattenrinne aufnehmen zur Wiederverwertung abfahren, als Zulage.**
Vorh. Plattenrinne aufnehmen und zur Wiederverwertung abfahren, als Zulage.
  für 1 m.
Menge: 70,000 m

**3.3.1.400 Parkbuchteckstein aufnehmen, zur Wiederverwertung abfahren, als Zulage.**
Parkbuchteckstein aufnehmen, zur Wiederverwertung
abfahren, als Zulage.
  für 1 Stck.
Menge: 4,000 Stck

*Hinweis: Hinweis 3.3.2: Aufnahme von Pflasterungen und Plattenbelägen*
Hinweis 3.3.2:Aufnahme von Pflasterungen
  und Plattenbelägen

Nur die vom "AG" als wiederverwertbar bezeichneten Pflasterungen und Plattenbelägen aufnehmen, säubern, im Baustellenbereich lagern oder wie folgt aufladen und
zum Bauhof abfahren.
- Mosaikpflaster in vom Bauhof gestellte Gitterkörbe,
  Größe L/B/H = 1,20/0,80/0,97 m nach Sorten getrennt
  einfüllen und aufladen.
- Kleinpflaster, Mittelpflaster, Großpflaster nach
  Größe und Material getrennt aufladen.
- Platten nach Größe und Material getrennt auf Kunststoffpaletten stapeln und aufladen.

Auf dem Bauhof das Material nach Angabe und getrennt nach Sorten abkippen bzw. abladen und stapeln.
Vergütet werden nur die bestätigten Lieferungen.
In den Einheitspreis einrechnen:
- Vorh. Betonbettung und -stützung aufnehmen,
- Die Anfuhr der Gitterkörbe vom Bauhof,
- Die Lieferung der Kunststoffpaletten,
- Die nicht verwendbaren und nicht verwertbaren
  Materialien aufladen und zur Kippe abfahren.
Die Preise gelten als Zulage zur Bodenposition.

##### Abschnitt 3.3.2 Aufnahme von Pflasterungen und Plattenbelägen zur Wiederverwertung, als Zulage.

**3.3.2.140 Großpflaster aufnehmen, lagern als Zulage.**
Vorh. Großpflaster über 120 qcm  Kopffläche verschiedener Materialien und Größen aufnehmen, im Baustellenbereich lagern, als Zulage.
  für 1 m2.
Menge: 10,000 m2

**3.3.2.150 Großpflaster aufnehmen, zur Wiederverwertung abfahren, als Zulage.**
Vorh. Großpflaster über 120 qcm  Kopffläche verschiedener Materialien und Größen aufnehmen, zur Wiederverwertung abfahren, als Zulage.
  für 1 m2.
Menge: 110,000 m2

**3.3.2.170 Kleinpflaster aufnehmen, lagern, als Zulage.**
Vorh. Kleinpflaster zw. 50 und 120 qcm Kopffläche verschiedener Materialien und Größen aufnehmen, im Baustellenbereich lagern, als Zulage.
  für 1 m2.
Menge: 5,000 m2

**3.3.2.180 Kleinpflaster aufnehmen, zur Wiederverwertung abfahren, als Zulage.**
Vorh. Kleinpflaster zw. 50 und 120 qcm Kopffläche verschiedener Materialien und Größen aufnehmen, zur Wiederverwertung abfahren, als Zulage.
  für 1 m2.
Menge: 250,000 m2

**3.3.2.240 Plattenbelag aufnehmen, lagern als Zulage.**
Vorh. Plattenbelag verschiedener Materialien und Größe aufnehmen, im Baustellenbereich lagern, als Zulage.
  für 1 m2.
Menge: 10,000 m2

**3.3.2.250 Plattenbelag aufnehmen, zur Wiederverwertung abfahren, als Zulage.**
Vorh. Plattenbelag verschiedener Materialien und Größe aufnehmen, zur Wiederverwertung abfahren, als Zulage.
  für 1 m2.
Menge: 15,000 m2

**3.3.2.300 Betonverbund-, Klinkerpflaster aufnehmen, lagern, als Zulage.**
Vorh. Betonverbundpflaster oder Klinkerpflaster verschiedener Materialien und Größe aufnehmen, im Baustellenbereich lagern, als Zulage.
  für 1 m2.
Menge: 90,000 m2

**3.3.2.310 Betonverbund-, Klinkerpflaster aufnehmen, zur Wiederverwertung, abfahren, als Zulage.**
Vorh. Betonverbundpflaster oder Klinkerpflaster verschiedener Materialien und Größe aufnehmen, zur Wiederverwertung abfahren, als Zulage.
  für 1 m2.
Menge: 360,000 m2

**3.3.2.391 Betonrasengitterpflaster aufnehmen, zur Wiederverwertung, abfahren, als Zulage.**
Vorh. Betonrasengitterpflaster verschiedener Größe aufnehmen, zur Wiederverwertung abfahren, als Zulage.
  für 1 m2.
Menge: 40,000 m2

*Hinweis: Hinweis 3.3.3: Aufnahme von Unterbau aus Asphalt u. Beton*
Hinweis 3.3.3: Aufnahme von Unterbau aus Asphalt u. Beton

Asphaltschichten auf Beton, Pflaster oder sonstigem nicht  bituminösem Unterbau aufgebracht, aufbrechen, aufladen und zur Wiederverwertung abfahren.
Die Preise gelten als Zulage zum entsprechenden Bodenaushub.
Die Abrechnung erfolgt nach m2.

##### Abschnitt 3.3.3 Aufnahme von Unterbau aus Asphalt und Beton, zur Wiederverwertung, als Zulage.

**3.3.3.120 Asphalttragdeckschicht 8,1 bis 12 cm zur Wiederverwertung aufnehmen, als Zulage.**
Vorh. Asphalttragdeckschicht zur Wiederverwertung aufnehmen,  als Zulage.
Gesamtstärke:  8,1 cm bis 12 cm
  für 1 m2.
Menge: 1400,000 m2

**3.3.3.130 Bit. Befestigungen 12,1 bis 20 cm zur Wiederverwertung aufnehmen, als Zulage.**
Vorh. bituminöse Befestigungen zur Wiederverwertung aufnehmen, als Zulage.
Gesamtstärke:  12,1 cm bis 20 cm
  für 1 m2.
Menge: 1650,000 m2

**3.3.3.140 Bit. Befestigungen 20,1 bis 25 cm zur Wiederverwertung aufnehmen, als Zulage.**
Vorh. bituminöse Befestigungen zur Wiederverwertung aufnehmen, als Zulage.
Gesamtstärke:  20,1 cm bis 25 cm
  für 1 m2.
Menge: 2600,000 m2

**3.3.3.150 Bit. Befestigungen 25,1 bis 30 cm zur Wiederverwertung aufnehmen, als Zulage.**
Vorh. bituminöse Befestigungen zur Wiederverwertung aufnehmen, als Zulage.
Gesamtstärke:  25,1 cm bis 30 cm
  für 1 m2.
Menge: 500,000 m2

**3.3.3.190 Betonunterbau 10,1/ 15 cm zur Wiederverwertung aufnehmen, als Zulage.**
Vorh. Betonunterbau zur Wiederverwertung aufnehmen,
als Zulage.
Gesamtstärke:  10,1 bis 15 cm,
  für 1 m2.
Menge: 100,000 m2

**3.3.3.200 Betonunterbau 15,1/ 20 cm zur Wiederverwertung aufnehmen, als Zulage.**
Vorh. Betonunterbau zur Wiederverwertung aufnehmen,
als Zulage.
Gesamtstärke:  15,1 bis 20 cm,
  für 1 m2.
Menge: 20,000 m2

**3.3.3.240 Fahrbahnbefestigung durchtrennen Stärke Befestigung bis 20 cm, als Zulage.**
Fahrbahnbefestigung durchtrennen, Befestigung bituminös, Naturstein oder aus Beton / Stahlbeton durchtrennen, als Zulage.
Stärke Befestigung:  bis 20 cm
Die Pos. ist als Fahrbahntrennung bei einzelnen Teilabschnitten gedacht und kommt nur auf besondere Anordnung des "AG" zur Ausführung.
  für 1 m.
Menge: 320,000 m

**3.3.3.250 Fahrbahnbefestigung durchtrennen Stärke Befestigung 20,1 bis 30 cm, als Zulage.**
Fahrbahnbefestigung durchtrennen, Befestigung bituminös, Naturstein oder aus Beton / Stahlbeton durchtrennen, als Zulage.
Stärke Befestigung:  20,1 bis 30 cm.
Die Pos. ist als Fahrbahntrennung bei einzelnen Teilabschnitten gedacht und kommt nur auf besondere Anordnung des "AG" zur Ausführung.
  für 1 m.
Menge: 350,000 m

*Hinweis: Hinweis 3.3.4: Aufnahme von Mauerwerk-, Beton-,*
Hinweis 3.3.4: Aufnahme von  Mauerwerk-, Beton-,
  Stahlbetonteilen

Teile aus Mauerwerk, Beton-, Stahlbeton verschiedener Abmessungen, abbrechen,  ggfs. zerkleinern, aufladen
und zur Wiederverwertung abfahren.
Die Preise gelten als Zulage zum entsprechenden Bodenaushub.

##### Abschnitt 3.3.4 Aufnahme von Mauerwerk-, Beton-, Stahlbetonteilen zur Wiederverwertung, als Zulage.

**3.3.4.100 Ziegel-, Bruchsteinmauerwerk zur Wiederverwertung abfahren, als Zulage.**
Vorh. Ziegelstein- und Bruchsteinmauerwerk, zur Wiederverwertung abfahren, als Zulage.
  für 1 m3.
Menge: 5,000 m3

**3.3.4.110 Unbewehrte Betonteile, Fundamente zur Wiederverwertung abfahren, als Zulage.**
Vorh. unbewehrte Betonteile oder Fundamente, zur Wiederverwertung abfahren, als Zulage.
  für 1 m3.
Menge: 5,000 m3

**3.3.4.120 Stahlbetonteile, zur Wiederverwertung abfahren, als Zulage.**
Vorh. Stahlbetonbauteile, zur Wiederverwertung abfahren,  als Zulage.
  für 1 m3.
Menge: 5,000 m3

*Hinweis: Hinweis 3.5.0: Böschungssicherung und Bodenverbesserung*

#### Bereich 3.5 Böschungssicherung - Bodenverbesserung.

*Hinweis: Hinweis 3.5.3: Geotextilien (Kunststoff-Vlies)*
Hinweis 3.5.3:  Geotextilien (Kunststoff-Vlies)

Geotextilien (Vliesstoffe, Gewebe-und Verbundstoffe
aus synthetischen Fasern) zur Trennung, Stabilisierung und Filtration von Bodenschichten gemäß "Merkblatt für die Anwendung von Geotextilien und Geogittern im Erdbau des Straßenbaus" der FGSV liefern und einbauen.

Für die "Geotextilrobustheitsklassen" (GRK) nach Merkblatt sin folgenden Mindestanforderungen einzuhalten:

| GRK | 1 | 2 | 3 | 4 | 5 |
| --- | --- | --- | --- | --- | --- |
| Stempeldurchdrück-kraft X*-S | 900 | 1.050 | 1.575 | 2.625 | 3.600 |
| Flächengewicht in g/m2 | > 80 | > 100 | > 150 | > 250 | > 300 |
| Durchschlagwider-stand in mm | 40 | 34 | 28 | 20 | 15 |
| Wasserdurch- lässigkeit in l/m2*s | 400 | 330 | 280 | 160 | 130 |
| wirksame Öffnungsweite in mm | 0,13 | 0,13 | 0,12 | 0,09 | 0,09 |

Das Geotextil muß nach Merkblatt fortlaufend gekennzeichnet sein. An den Stößen ist eine Überlappung von 50 cm einzurechnen.
Alternativ darf eine kraftschlüssige Verschweißung erfolgen.

Die Abrechnung erfolgt nach m2 fertig verlegtem Vlies,
einschl. aller Nebenarbeiten.

##### Abschnitt 3.5.3 Geotextilien (Kunststoff-Vlies)

**3.5.3.100 Geotextilien (Kunststoff-Vlies) Klasse: 3 verlegen.**
Geotextilien (Kunststoff-Vlies) verlegen.
Geotextilien  Klasse : 3
nach Angabe der Herstellerfirma verlegen.
  für 1 m2.
Menge: 200,000 m2

**3.5.3.990.Z Geogitter mit dreieckigen Geogitteröffnungen**
Geogitter für die Stabilisierung ungebundener Tragschichten durch Verzahnung mit dem Schüttmaterial (gemäß ETA 12/0530)
Gestrecktes, aus einer Kunststoffbahn hergestelltes Geogitter (gem. FGSV-Merkblatt M Geok E Ausgabe 2005; 2.2.3),
Sechseckig mit dreieckigen Geogitteröffnungen komplett monolithisch, homogen und formstabil; rechteckige, hochkant stehende, konkave Stege,
Hauptfunktion Geogitter (gemäß ETA 12/0531): Stabilisierung,
Konstruktionsdehnung: keine,
Radialer Wirkungsbereich: annähernd isotrop 360°,
Verhältniswert radiale Sekantensteifigkeit (gemäß EOTA TR 041): 0,80,
Knoteneffizienz (gemäß EOTA TR 041): 100%,
Sechseckabstand (gemäß EOTA TR 041): 80 mm,
Öffnungsweite: ca. 46/46/46 mm,
Rohstoff: Polypropylen,
Masse pro Flächeneinheit: 0,205 kg/m²,

Die Zertifizierung des Herstellers gemäß EN ISO 9001 sowie die Umweltunbedenklichkeit des Produktes gemäß BBodSchV ist nachzuweisen. Die Verlegung erfolgt gemäß der Verlegeanleitung des Herstellers.
Für alternativ angebotene Produkte ist die gleichwertige Leistung des Systems (Tragfähigkeit auf OK Tragschicht gemäß Anforderung) rechnerisch nachzuweisen. Der Nachweis und die Verlegeanleitung sind dem Angebot beizufügen.
Abgerechnet wird die tatsächlich abgedeckte Fläche; Überlappungsverluste bzw. Mehraufwendungen aufgrund eines seitlichen Umschlags/einer seitlichen Verankerung gehen zu Lasten des Bieters und sind im EP entsprechend zu berücksichtigen.

Einbau auf dem Erdplanum unmittelbar unterhalb der Frostschutzschicht, sowie in etwa mittig innerhalb der ca. 30 cm starken Frostschutzschicht bei schlecht tragfähigem Planum und/oder im Oberbau liegenden Versorgungsleitungen.

'....................................................'

Angebotenes Produkt
  für 1 m2.
Menge: 300,000 m2

*Hinweis: Hinweis 3.6.0: Entwässerung*
Hinweis 3.6.0: Entwässerung

Es gilt die ZtV Ew-StB:
- Zusätzliche technische Vertragsbedingungen für den
  Bau von Entwässerungseinrichtungen im Straßenbau  -
als Ergänzung der DIN 18306.
Bei Wiedersprüchen in der Textbeschreibung gilt die
TV Ew-StB.

#### Bereich 3.6 Entwässerung

*Hinweis: Hinweis 3.6.1: Drainage*
Hinweis 3.6.1: Drainage

In den Einheitspreis einrechnen:
- Verfüllen der Gräben mit Rollkies der Körnung
  32/64 mm bis zur Planumshöhe.
- Ausführung der Erdarbeiten, Abfuhr der verdrängten
  Bodenmassen zur Kippe.
- Anschluß der Drainleitung an die Vorflut.
Die Masse des eingebauten Rollkieses durch Lieferscheine nachweisen (siehe Baustoffverzeichnis).
Geforderte Rohrdurchlässigkeit:
2 l/qdm / min bei 1.00 m hydrostatischem Druck.
Die Abrechnung erfolgt nach m.

##### Abschnitt 3.6.1 Drainage

**3.6.1.100 Drainage aus geschlitzten Hartkunststoff -Sickerleitungsrohren, DN 100 mm**
Drainage aus geschlitzten Hartkunststoff- Sickerleitungsrohren DN 100 mm mit Filterfließummmantelung, Schlitzbreite 1,2 mm, mit Steckmuffe und Fuß
- in Gräben der Abmessungen 30/50/30 cm auf ein 2 cm starkes Sandbett im vorgeschriebenem Gefälle fluchtgerecht verlegen.
Es dürfen keine PVC-haltigen Materialien verwendet werden.
  für 1 m.
Menge: 670,000 m

*Hinweis: Hinweis 3.6.2: Strassenablaufkörper*
Hinweis 3.6.2: Strassenablaufkörper

Straßenablaufkörper für Trockenschlammgewinnung auf ein  15 cm dickes Fundament C 16/20 der Größe 60/60 cm aufstellen und die Einzelteile mit Mörtel zusammensetzen und beifugen.

Als Aufsätze sind MULTITOP PF/RF Klasse D 400
(ACO) oder gleichwertig, entsprechend DIN EN
124/DIN 1229 mit multifunktionalem Doppelscharnier,
Rost zweiseitig ca. 110 Grad aufklappbar sowie komplett
herausnehmbar zu liefern und zu versetzen.

Straßenablaufkörper flucht und höhengerecht einbauen.
In den Einheitspreis einrechnen:
- Ausführung der Erdarbeiten, Homogenbereich 1-3,
- lagenweises Verfüllen und Verdichten des Arbeitsraumes mit Kies
  (Arbeitsraum der nicht vorschriftsmäßig verdichtet werden kann wird mit Beton verfüllt),
- Abfuhr des überschüssigen Bodens zur Deponie,
- Bei Pflasterbauweise: Straßenablaufkörper inkl.
  Trockenwetterverschlussblech.
- Fugen zwischen Bordstein und Aufsatz sowie an Rinnen- und
  Pflasteranschlüssen mit Mörtel verfüllen.
- Falls erforderlich:
  Aufsätze provisorisch einbauen und dem baufortschritt entsprechend auf Höhe setzen.
Bei der jeweiligen Ausführung setzt sich der
Straßenablaufkörper wie folgt zusammen:

- Größe:  500 X 500 mm -
Normale Bauhöhe:
Boden: DIN 4052-1a, mit eingebauter Dichtung für Rohre DN 150, DN 200, mit Steckmuffe L, PP oder PE
Schaft: DIN 4052 - 5d
Eimer: DIN 4052 - A4
Auflagering: DIN 4052 - 10a

Niedrige Bauhöhe:
Boden: DIN 4052 1a, mit Steckmuffe L, mit PP, mit PE
Schaft: DIN 4052 - 5c
Eimer: DIN 4052 - B1
Auflagering: DIN 4052 - 10a

- Größe:  300 X 500 mm -
Normale Bauhöhe:
Boden: DIN 4052 1a, mit Steckmuffe L, PP, PE Zwischenteil DIN 4052 - 6b
Schaftkonus: DIN 4052 - 11
Eimer: DIN 4052 - C3
Auflagering: DIN 4052 - 10b

Niedrige Bauhöhe:
Boden: DIN 4052 1a, mit Steckmuffe L, PP, PE
Schaftkonus: DIN 4052 - 11
Eimer: DIN 4052 - D1
Auflagering: DIN 4052 - 10b

Die Abrechnung erfolgt nach Stück

##### Abschnitt 3.6.2 Strassenablaufkörper

**3.6.2.140 Straßenabläufe -normale Bauhöhe- Pultform 300 X 500 mm,**
Straßenabläufe -normale Bauhöhe- 300x500 mm, Pultform.
Schlitzweite: 30-40 mm, Aufsatz nach DIN 19594.
  für 1 Stck.
Menge: 23,000 Stck

**3.6.2.240 Straßenabläufe -niedrige Bauhöhe- Pultform 300 X 500 mm,**
Straßenabläufe -niedrige Bauhöhe- 300x500 mm, Pultform,
Schlitzweite 30-40 mm, Aufsatz nach DIN 19 594.
  für 1 Stck.
Menge: 3,000 Stck

*Hinweis: Hinweis 3.7.0: Rohrleitungen*
Hinweis 3.7.0: Rohrleitungen

Es gilt die ZtV Ew-StB
- Zusätzliche technische Vertragsbedingungen für den Bau von
  Entwässerungseinrichtungen im Straßenbau - als Ergänzung
  der DIN 18306.
Bei Widersprüchen in der Textbeschreibung gilt
die ZtV Ew-StB.
 Rohrleitungen aus Kunststoff  Polypropylen, nach DIN EN
1852-1 einschl. aller Passstücke und Formstücke verlegen. Hochlastbereich SN 16

Rohre an der Verwendungsstelle abladen, höhen und fluchtgerecht, wasserdicht nach DIN EN 1610, ATV A 139, unter Beachtung der Verlegehinweise des Herstellers und nach Angabe des "AG" verlegen.
In den Einheitspreis einrechnen:
- Erstellen einer prüfbaren statischen Berechnung nach
  ATV A 127 und A 161.

Rohrmaterial zur Verwendungsstelle liefern, abladen, höhen-
  und fluchtgerecht gem. "DIN EN 1610 und DWA-A 139" wasserdicht - unter Beachtung der Verlegevorschriften des
  Herstellerwerkes - verlegen.

Durch den Bieter auszufüllen:

'....................................................'

Hersteller

'....................................................'

Angebotenes Produkt

#### Bereich 3.7 Anschluss-Rohrleitung

*Hinweis: Hinweis 3.7.7: Rohrleitung aus Polypropylen*
Hinweis 3.7.7: Rohrleitung aus Polypropylen gem. DIN EN 1852 EN 476 Verfüllung mit Kies.

Rohrleitung aus Polypropylen vom Straßenablaufkörper aus fallend bis zur Anschlußstelle in gleichm. Gefälle geradlinig in Teillängen verlegen.
Rohre bis 10 cm über Rohrscheitel mit Sand unterstopfen bzw. ummanteln.
In den Einheitspreis einrechnen:
Ausführung der Erdarbeiten, Homogenbereich 1-3,
Entsorgung nach Ersatzbaustoffverordnung: BM-F1, BM-F2, BM-F3
fachgerechter Verbau des Grabens,
Abfuhr der gesamten Bodenmassen zur Kippe,
lagenweise Verfüllung und Verdichtung mit Kies,
- Erschwernisse beim Auftreten von Versorgungs-
  Leitungen, (Handschachtung, Sicherung der
  Leitungen und ähnliches),
- Beseitigung vorh. Straßenablaufleitugen
  bis DN: 200 mm einschl. evtl. vorhandener
  Betonsohlen und Betonummantelung.
- Herstellen und Einbauen der Paßstücke.
Tiefe der Anschlußstelle bei Neubauten:
- das Maß zwischen Oberkante Erdplanum bis zur
  Fließsohle des Anschlußrohres.
Tiefe der Anschlußstelle bei
Instandsetzungsarbeiten:
- das Maß von Oberkante alter Zustand bis
  zur Fließsohle des Anschlußrohres.
  (ohne vorher. Bodenaushub)
Die Abrechnung erfolgt durch das horizontale
Aufmaß vom Einlauf zur Anschlußstelle nach  m.
Bei abschnittsweiser Verlegung Verschlussteller einbauen. Verschlussteller wieder aufnehmen und wieder einbauen bei teilweiser Verlegung.

##### Abschnitt 3.7.7 Rohrleitung aus Polypropylen verfüllen mit Kies.

**3.7.7.100 Rohrleitung aus Polypropylen DN 150 verlegen, Anschlußstellentiefe bis 2,00 m.**
Rohrleitungen aus Polypropylen DN 150 mm bis zur
Anschlußstelle verlegen.
Anschlußstellentiefe bis 2,00 m.
  für 1 m.
Menge: 40,000 m

**3.7.7.130 Rohrleitung aus Polypropylen DN 150 verlegen, Anschlußstellentiefe 2,01 bis 3,00 m.**
Rohrleitungen aus Polypropylen DN 150 mm bis zur
Anschlußstelle verlegen.
Anschlußstellentiefe '2,01-3,00' m.

  für 1 m.
Menge: 35,000 m

*Hinweis: Hinweis 3.7.8: Abzweiger - Bögen - Sattelstücke*
Hinweis 3.7.8: Abzweiger - Bögen - Sattelstücke
  Schachtanschlüsseaus Polypropylen
  gem. DIN EN 1852 EN 476 als Zulage.

Nachfolgenden Positionen gelten als Zulage zu den jeweiligen Positionen für Rohre aus Polypropylen.
(Pos für: Abzweiger, Bögen, Schachtanschlüsse)
In den Einheitspreis einrechnen:
- fachgerechter Einbau bzw. Anschluss.
Die Abrechnung erfolgt als Zulage nach Stück.

##### Abschnitt 3.7.8 Abzweiger - Bögen - Sattelstücke - Schachtanschlüsse, aus Polypropylen als Zulage

**3.7.8.100 Abzweiger DN 150/150 verlegen.**
Abzweiger  DN 150/150 mm  passend zur Rohrleitung einbauen.
  für 1 Stck.
Menge: 35,000 Stck

**3.7.8.110 Bögen DN 150 verlegen.**
Bögen  DN 150 mm  passend zur Rohrleitung einbauen.
  für 1 Stck.
Menge: 100,000 Stck

**3.7.8.140 Sattelstücke DN 150 mm an DN 250 einbauen (Stz-Rohr)**
Sattelstücke DN 150 mm, 90 Grad mit angeformter Steckmuffe zum Anschluss von Polypropylen-Rohren DN 150 mm an
Steinzeugrohr DN '250' mm
 nach Vorschrift des Herstellers wasserdicht einbauen, als Zulage.

'....................................................'

Angebotenes Produkt
  für 1 Stck.
Menge: 2,000 Stck

**3.7.8.150 Sattelstücke DN 150 mm an DN 400 einbauen (Beton-/Stahlbetonrohr)**
Sattelstücke DN 150 mm, Rehau AWADOCK oder gleichwertig, 90 Grad mit angeformter Steckmuffe zum Anschluss von Polypropylen-Rohren DN 150 mm an
Beton-/Stahlbetonrohr DN '400' mm
 nach Vorschrift des Herstellers wasserdicht einbauen, als Zulage.

'....................................................'

Angebotenes Produkt
  für 1 Stck.
Menge: 6,000 Stck

**3.7.8.152 Sattelstücke DN 150 mm an DN 500 einbauen (Beton-/Stahlbetonrohr)**
Sattelstücke DN 150 mm, Rehau AWADOCK oder gleichwertig, 90 Grad mit angeformter Steckmuffe zum Anschluss von Polypropylen-Rohren DN 150 mm an
Beton-/Stahlbetonrohr DN '500' mm
 nach Vorschrift des Herstellers wasserdicht einbauen, als Zulage.

'....................................................'

Angebotenes Produkt
  für 1 Stck.
Menge: 6,000 Stck

**3.7.8.153 Sattelstücke DN 150 mm an DN 600 einbauen (Beton-/Stahlbetonrohr)**
Sattelstücke DN 150 mm, Rehau AWADOCK oder gleichwertig, 90 Grad mit angeformter Steckmuffe zum Anschluss von Polypropylen-Rohren DN 150 mm an
Beton-/Stahlbetonrohr DN '600' mm
 nach Vorschrift des Herstellers wasserdicht einbauen, als Zulage.

'....................................................'

Angebotenes Produkt
  für 1 Stck.
Menge: 1,000 Stck

**3.7.8.154 Sattelstücke DN 150 mm an DN 700 einbauen (Beton-/Stahlbetonrohr)**
Sattelstücke DN 150 mm, Rehau AWADOCK oder gleichwertig, 90 Grad mit angeformter Steckmuffe zum Anschluss von Polypropylen-Rohren DN 150 mm an
Beton-/Stahlbetonrohr DN '700' mm
 nach Vorschrift des Herstellers wasserdicht einbauen, als Zulage.

'....................................................'

Angebotenes Produkt
  für 1 Stck.
Menge: 7,000 Stck

**3.7.8.157 Sattelstücke DN 150 mm an DN 800 einbauen (Beton-/Stahlbetonrohr)**
Sattelstücke DN 150 mm, Rehau AWADOCK oder gleichwertig, 90 Grad mit angeformter Steckmuffe zum Anschluss von Polypropylen-Rohren DN 150 mm an
Beton-/Stahlbetonrohr DN '800' mm
 nach Vorschrift des Herstellers wasserdicht einbauen, als Zulage.

'....................................................'

Angebotenes Produkt
  für 1 Stck.
Menge: 3,000 Stck

**3.7.8.160 Polypropylen-Überschiebemuffe, DN 150 mm, verlegen, als Zulage.**
Polypropylen-Überschiebemuffe DN 150 mm verlegen,
als Zulage.
  für 1 Stck.
Menge: 35,000 Stck

**3.7.8.209 Polypropylen-Übergangsrohre (Reduktion) als Zulage**
Polypropylen-Übergangsrohre (Reduktion)
PP DN  150/ Drainrohr DN 100 mm verlegen, als Zulage.
  für 1 Stck.
Menge: 35,000 Stck

**3.7.8.500 Anschluss an: Steinzeugrohrmuffe Steckmuffe L, DN: 150 mm, Zulage.**
Anschluss  an: Steinzeugrohrmuffe
DN-Polypropylen-Rohr:  150 mm, als Zulage.
  für 1 Stck.
Menge: 1,000 Stck

**3.7.8.510 Anschluss an: Steinzeugrohr- Spitzende- DN:150 mm, Zulage.**
Anschluss  an: Steinzeugrohrspitzende,
DN-Polypropylen-Rohr:  150 mm, als Zulage.
  für 1 Stck.
Menge: 1,000 Stck

*Hinweis: Hinweis 3.8: Schächte*

#### Bereich 3.8 Schächte

*Hinweis: Hinweis 3.8.2 Sonstige Maßnahmen.*

##### Abschnitt 3.8.2 Sonstige Maßnahmen.

**3.8.2.128 Vorh. Schächte abbrechen. T bis 2,00 m**
Vorh. Schachtbauwerk aus Betonfertigteilen oder
Mauerwerk komplett aufzunehmen und
zurückzubauen:
Die anfallenden Abbruch- und Schuttmassen werden
Eigentum des AN und sind ordnungsgemäß zu entsorgen.

incl. erf. Stemmarbeiten von Stahlbeton, Trennschnitte,
Trennen der Schuttmassen zur ordnungsgemäßen Entsorgung
etc. .....

Schachttiefe gemessen von Schachtabdeckung bis
Fließsohle:  bis 2,00 m

In den Einheitspreis sind alle erforderlichen
Materialien und Nebenleistungen mit einzurechnen.

Ausser dieser Position erfolgt keine weitere Vergütung
für diese Leistung.
  für 1 Stck.
Menge: 3,000 Stck

**3.8.2.131 Vorh. Schächte abbrechen. T bis 3,50 m**
Vorh. Schachtbauwerk aus Betonfertigteilen oder
Mauerwerk komplett aufzunehmen und
zurückzubauen:
Die anfallenden Abbruch- und Schuttmassen werden
Eigentum des AN und sind ordnungsgemäß zu entsorgen.

incl. erf. Stemmarbeiten von Stahlbeton, Trennschnitte,
Trennen der Schuttmassen zur ordnungsgemäßen Entsorgung
etc. .....

Schachttiefe gemessen von Schachtabdeckung bis
Fließsohle:  bis 3,50 m

In den Einheitspreis sind alle erforderlichen
Materialien und Nebenleistungen mit einzurechnen.

Ausser dieser Position erfolgt keine weitere Vergütung
für diese Leistung.

  für 1 Stück
Menge: 2,000 Stck

#### Bereich 3.9 Sonstige Leistungen

*Hinweis: Sonstige Leistungen*

##### Abschnitt 3.9.8 Sonstige Leistungen

**3.9.8.100 Beweissicherung von Wohngebäuden**
*** Pauschalposition
Durchführung von Beweissicherungen an Wohngebäuden
durch einen bei Gericht zugelassenen Sachverständigen von innen und außen.
Vorhandene Schäden sind durch Fotografien zu erfassen
und entsprechend zu beschreiben. Die Fotografien sind
nach Häusern sortiert auf DVD 2-fach zu übergeben.
Die Beweissicherung  ist 2-fach bei der Bauleitung vor
Baubeginn einzureichen.
Die Beweissicherung ist für die nachfolgend
aufgelisteten Gebäude (aussen und innen) und baulichen
Anlagen durchzuführen:

Tankstelle
Bundesstraße 17, 20, 22
Rosentalstraße 1

Die gesamten Unterlagen zur Beweissicherung sind
zweifach dem AG zu übergeben.

Im EP enthalten sind alle Arbeitsleistungen,
Baustoffe, Hilfsstoffe sowie Nebenleistungen die zur
kompletten betriebsbereiten Umsetzung des
Metallschrankes notwendig sind, auch wenn einzelne
Leistungen in vorstehender Beschreibung nicht gesondert
aufgeführt sind.

Ausser dieser Position erfolgt keine weitere Vergütung
für diese Leistung.
  für 1 psch.
Menge: 1,000 psch

**3.9.8.150 Vorh. Verteilerschrank sichern.**
Vorh. Verteilerschrank einschl. aller Nebenarbeiten
während der Bauarbeiten sichern.

  Die Abrechnung erfolgt nach Stück.
  für 1 Stck.
Menge: 5,000 Stck

**3.9.8.200 Durchführung einer Beweissicherung**
*** Pauschalposition
Durchführung einer Beweissicherung im gesamten
Baugebiet. Der gesamte betroffene Bereich der
Baumaßnahme ist mittels einer Videokamera aufzunehmen.
Hierbei ist speziell darauf zu achten, daß die gesamten
Randbereiche, besonders die Anschlußbereiche an
Privatgrundstücke und deren Bebauung, erfaßt werden.
Alle feststellbaren Schäden an den Einfriedungen der
angrenzenden Grundstücke, an deren Bebauung und
sonstige Schäden, die vorhanden sind, müssen zusätzlich
in Form einer Fotodokumentation erfaßt werden.

Besonders die Anschlußbereiche zwischen der
öffentlichen Verkehrsfläche und den Fassaden der
Gebäude sind zunächst vor Beginn der Baumaßnahme exakt
zu erfassen. Desweiteren sind von jedem einzelnen Haus
von den freigelegten Bereichen der Hausfront nach der
Ausschachtung Fotografien zu erstellen, so daß der
Zustand der freigelegten Aussenwand (Isolierung,
Schutzanstrich, vorhandene Schäden,etc.) dokumentiert
ist.

Die Leistung muß vor Beginn der Bautätigkeit im
gesamten Baugebiet bzw. Bauabschnitt durchgeführt
werden.

Die Unterlagen müssen unaufgefordert der Bauleitung
vorgelegt werden.

In den Einheitspreis sind alle hierfür erforderlichen
Nebenleistungen mit einzurechnen. Videokassetten,
Abzüge der Fotodokumentation oder dergleichen werden
nicht zusätzlich vergütet, sondern sind in den
Einheitspreis mit einzurechnen.

Die Abrechnung erfolgt pauschal.
  für 1 psch.
Menge: 1,000 psch

**3.9.8.210 Vorh. Pflanzkübel aufnehmen, lagern und wiederversetzen**
Vorhandene Pflanzkübel fachgerecht aufnehmen, zwischenlagern und nach der
Beendigung der Baumaßnahme wiederversetzen.

In den Einheitspreis ist das regelmäßige Bewässern während der Lagerzeit mit einzurechnen.

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
Im EP enthalten sind alle Arbeitsleistungen,
Baustoffe, Hilfsstoffe sowie Nebenleistungen.

Ausser dieser Position erfolgt keine weitere Vergütung
für diese Leistung.
  für 1 Stck.
Menge: 2,000 Stck

**3.9.8.220 Findlinge aufnehmen und lagern**
Kleine Findlinge aufnehmen und lagern.

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
Im EP enthalten sind alle Arbeitsleistungen,
Baustoffe, Hilfsstoffe sowie Nebenleistungen.

Ausser dieser Position erfolgt keine weitere Vergütung
für diese Leistung.
  für 1 Stck.
Menge: 5,000 Stck

**3.9.8.230 Vorh. Lampenmast sichern.**
Vorh. Lampenmast einschl. aller Nebenarbeiten
wärend der Bauarbeiten sichern.

  Die Abrechnung erfolgt nach Stück.
  für 1 Stck.
Menge: 10,000 Stck

**3.9.8.240 Verkehrssicherung, Behelfsbrücke für Fußgänger**
Verkehrssicherungsmassnahmen,
Zu- und/oder Überwege zu privaten Grundstücken und Eingängen, Ausführung mit Fußgängerbehelfsbrücken,
Breite 1.00-1.50 m, Überbrückbare Länge bis 2.00 m;
mit rutschhemmender Oberfläche, mit Geländer;
auf Geländehöhe, gegebenfalls unter Abzug der Oberflächenbefestigung
einschl. Vorhaltung,  Änderungen, Umstellen und Beseitigung.
Abrechnung : Je bebautem Erschließungsgrundstück 1 Stk.
  für 1 Stck.
Menge: 8,000 Stck

**3.9.8.300 Bitukies 0/32 für Anrampung**
Bitukies nach ZTVT StB01, Körnung 0/32, Typ C liefern
und im Handeinbau für Anrampungen und provisorische
Überfahrten einbauen, entsprechend dem Baufortschritt
wieder aufnehmen und zur AN-Kippe abfahren.

Wiegekarten sind der Bauleitung sofort vorzulegen.
Abrechnung nach Einbaugewicht.

Die Auszahlung des Einheitspreises erfolgt zu:
60% nach dem Einbau des Bitukieses,
40% nach der restlosen Beseitigung des Bitukieses.
  für 1 Tonne.
Menge: 20,000 t

**3.9.8.310 Stahlplattenkonstruktion zum Schutz der Fahrbahnrandeinfassung**
Stahlplattenkonstruktion zum Schutz der bereits
hergestellten Fahrbahnrandeinfassung herstellen,
vorhalten, unterhalten und wieder zurück bauen.

Nach der Herstellung der Fahrbahnrandeinfassung  und
dem Versetzen der Randsteine ist die
Stahlplattenkonstruktion zum Schutz herzustellen, bis
der Unterbeton / Beton der Rückenstütze ausgehärtet ist
bzw. die Verkehrsflächen befestigt werden.

Das Aufnehmen und wieder Verlegen der Stahlplatten für Zwischenzustände wird nicht zusätzlich vergütet und ist in den EP einzurechnen.

Im EP enthalten sind alle Arbeitsleistungen,
Baustoffe, Hilfsstoffe sowie Nebenleistungen die
notwendig sind.

Ausser dieser Position erfolgt keine weitere Vergütung
für diese Leistung.
  für 1 m2.
Menge: 60,000 m2

**3.9.8.715 Boden mit einem Saugbagger lösen, laden und abfahren als Zulage, Bodenaushub im Bereich der vorhandenen Bäume**
Boden mit einem Saugbagger im Bereich der
vorhandenen Bäume oder zum Freilegen von Leitungen
 in verschiedenen Abmessungen lösen,
ausheben, laden und zur Kippe abfahren.

Als Zulage zu Position 3.2.5.100/110/120.
  für 1 m3.
Menge: 30,000 m3

**3.9.8.720 Stoffe aus Grünanlagen, der Verwertung zuführen**
Stoffe aus Grünanlagen, Wildwuchs/Fremdwuchs, Schnittgut von Sträuchern/Heckengehölzen, Bäumen sowie Wurzelstöcken von gefällten Bäumen, nicht schadstoffbelasteter nicht gefährlicher Abfall, nicht überwachungsbedürftig, Abfallschlüssel nach EWC 200201 (Abfallverzeichnisverordnung AVV) biologisch abbaubare Abfälle, Entsorgungsnachweis ist nicht erforderlich, der stofflichen Verwertung zuführen, die Gebühren der Verwertung werden vom AN übernommen, Stoffe transportieren zur Verwertungsanlage, abgerechnet wird nach Wiegekarte.
  für 1 Tonne.
Menge: 5,000 t

**3.9.8.730 Erschwerniszulage für die Ausführung von Straßenbauarbeiten in unmittelbarer Nähe zu vorh. Hecken**
Erschwerniszulage für die Ausführung aller Straßen und Tiefgbauarbeiten in unmittelbarer Nähe zu den vorhandenen Hecken.
In den Einheitspreis ist der gesamte Mehraufwand, eventuell entstehende Erschwernisse und Verzögerungen mit einzurechnen.
  für 1 m.
Menge: 50,000 m

**3.9.8.740 Erschwerniszulage für den lagenweisen Abtrag von Splitt- und Rollkiesflächen**
Erschwerniszulage für den lageweisen Abtrag von Splitt- und Rollkiesflächen. Der Splitt/Rollkies (d = 0,05 bis 0,15 m) ist vorsichtig lagenweise sortenrein abzuziehen und im Bereich der Baustelle zu lagern. Es handelt sich um Natursteinprodukte in  verschiedenen Körnungen.

In den Einheitspreis ist der gesamte Mehraufwand, eventuell entstehende Erschwernisse und Verzögerungen mit einzurechnen.
  für 1 m2.
Menge: 20,000 m2

**3.9.8.750 Verteilerschrank fachgerecht aufnehmen, lagern und nach Angaben des AG wieder versetzen.**
Vorhandene Verteilerschrank einschließlich
dem Sockel fachgerecht aufnehmen, lagern und nach
Angaben des AG auf ein ausreichend groß dimensioniertes
Betonfundament nach Vorgaben Betreibers wieder
versetzen. Der erforderliche Erdbau wird gesondert
vergütet.

Im EP enthalten sind alle Arbeitsleistungen,
Baustoffe, Hilfsstoffe sowie Nebenleistungen die zur
kompletten Ausführung der Leistung notwendig sind, auch
wenn einzelne Leistungen in vorstehender Beschreibung
nicht gesondert aufgeführt sind.

Ausser dieser Position erfolgt keine weitere Vergütung
für diese Leistung.
  für 1 Stck.
Menge: 1,000 Stck

**3.9.8.830 Aufrechterhaltung der Müllbeseitigung**
*** Pauschalposition
Es ist sicherzustellen, dass während der gesamten Bauzeit an den Tagen der Müllabfuhr die Müllwagen stets an die Müllabstellplätze heranfahren können.
Ist die Abfuhr der Müllgefäße (Blau, Gelb, Restmüll) sowie des zugelassenen Sperrmülls der Anlieger durch den Arbeitsablauf nicht möglich, so hat der AN rechtzeitig vor dem Eintreffen der Müllfahrzeuge die betreffenden Gegenstände an den von den Müllfahrzeugen benutzten Fahrweg zu transportieren und die Müllgefäße nach deren Entleerung unverzüglich wieder an die Stellplätze zurückzubringen.

Betroffen sind alle Wohneinheiten und Gewerbebetriebe im Bereich des Baufeldes.
Alle hierfür erforderlichen Aufwendungen und Erschwernisse sind in den Preis der Position einzurechnen
  für 1 psch.
Menge: 1,000 psch

### Gewerk 4 Tragschichten - Fahrbahndecken.

#### Bereich 4.1 Planumsarbeiten

*Hinweis: Hinweis 4.1.1: Erd-, Feinplanum*
Hinweis 4.1.1: Erd-, Feinplanum

Die Abrechnung erfolgt nach m2.

##### Abschnitt 4.1.1 Erd-, Feinplanum

**4.1.1.100 Erdplanum herstellen**
Erdplanum der Fahrbahnen, Parkstreifen, Rad- und Gehwege eben und tragfähig verdichten.
Nur auf besondere Anweisung des "AG" herstellen.
Bei Verwendung von Schwingungsverdichtungsgeräten in der Nähe von Gebäuden und sonstigen Einbauten  besonders vorsichtig arbeiten.
Trotzdem auftretende Schäden gehen im vollen Umfang
zu Lasten des Auftragnehmers.
Die Beseitigung evtl. Planumsverformungen durch Anlieger- und Baustellenverkehr sowie die Ableitung evtl. auftretenden Oberflächenwassers werden nicht besonders vergütet.
Das Planum muß vor Einbau der Frostschutzschicht vom
"AG" abgenommen werden.
  für 1 m2.
Menge: 7300,000 m2

*Hinweis: Hinweis 4.2.0: Tragschichten ohne Bindemittel*
Hinweis 4.2.0: Tragschichten ohne Bindemittel

Tragschichten nach Angabe des "AG" profilgerecht einbauen.
Geforderte  Einbaumenge über die Erstschrift der Lieferscheine erbringen.
Lieferscheine gesondert halten und dem "AG" sofort vorlegen.
Später vorgelegte Lieferscheine werden nicht anerkannt.

#### Bereich 4.2 Tragschichten ohne Bindemittel

*Hinweis: Hinweis 4.2.1: Frostschutzschichten*
Hinweis 4.2.1: Frostschutzschichten

Frostschutzschichten gem. Abschnitt 2.1 ZTVT.
Das Material der Untergrundverbesserung nur auf ausdrückliche Anweisung des "AG" einbauen.
Abgerechnet wird das tatsächlich eingebaute, nach Profilen bzw. Aufmaß zusammengestellte, im verdichteten Zustand gemessene Material.
Ein zusätzlicher Nachweis des eingebauten Materials durch Lieferscheine ist erforderlich, hierbei wird ein Verdichtungsfaktor von 1,2 zugrunde gelegt.
Bei Nachweis über Wiegekarten wird  für 1 m3 verdichtete Masse ein Gewicht von 2,0 to festgesetzt.
Die Abrechnung erfolgt nach m3.

##### Abschnitt 4.2.1 Frostschutzschichten

**4.2.1.120 Grobschlag 60/120 mm liefern und einbauen**
Grobschlag (aus Primärbaustoff = LAVA-Gestein) 60/120 mm liefern und als Untergrundverbesserung einbauen und verdichten.
Schotter bzw. Grobschlag einbauen.
Körnung 60/120 mm
Einbaumenge bei 20 cm Stärke 450 kg/m².
Der Aushub und die Entsorgung des überschüssigen, verdrängten Bodenmaterials ist in den EP einzurechnen.

  für 1 Tonne.
Menge: 80,000 t

**4.2.1.135 Ausgleichsschicht aus Grubenkies**
Liefern, einbauen und verdichten einer Ausgleichsschicht aus Grubenkies in einer Stärke von 5 cm bis 10 cm i.M oberhalb der Schicht aus Natursteingrobschlag der Position 4.2.2.250.
  für 1 m2.
Menge: 200,000 m2

**4.2.1.139 Frostschutzschicht der Anrampungen einbauen**
Frostschutzschicht aus Kiesmaterial der Anrampungen nach Angabe des "AG" an Grundstückseinfahrten, Überwegen oder für provisorische Straßenanschlüsse einbauen und standfest verdichten.
Natursteingesteinkörnungen0/45 mm der Kategorie C90/3

In den EP einrechnen:
-  Spätere Wiederaufnahme des Materials,
-  Einbau im Anschüttungsbereich innerhalb der Baustrecke.

Je Einfahrt/Zugang wird diese Position nur einmal abgerechnet.

Das Aufnehmen und Wiedereinbauen des Materials für Zwischenzustände wird nicht zusätzlich vergütet und ist in den EP einzurechnen.
  für 1 m3.
Menge: 50,000 m3

**4.2.1.991 Frostschutzschicht herstellen - Fahrbahn**
Frostschutzschicht in der Fahrbahn herstellen. Erschwernisse durch Einbauten, Schächte und Straßenabläufe werden gesondert vergütet.
In Verkehrsflächen der Belastungsklassen Bk 100  bis Bk 1,0, mehrlagig, oberer Lage mit Fertiger.
Feinanteil Kategorie UF  3.
Baustoffgemisch '0/45 aus Primärbaustoff = LAVA-Gestein,
Bruchflächigkeit = C 90/3.'
Umweltrelevante Merkmale des Baustoffgemisches nach
Unterlagen des AG.
Verdichtungsgrad/Verformungsmodul 'mindestens 103 v.H. und
Verformungsmodul EV2 auf der Oberfläche mindestens
120 MN/m2.'
Einbaudicke nach Unterlagen des AG.
Abgerechnet wird nach Auftragsprofilen.
  für 1 m3.
Menge: 2620,000 m3

**4.2.1.992 Frostschutzschicht herstellen - Nebenanlagen**
Frostschutzschicht in den Nebenanlagen herstellen. Erschwernisse durch Einbauten, Schächte und Straßenabläufe werden gesondert vergütet.
In Verkehrsflächen der Belastungsklassen Bk 100  bis Bk 1,0, mehrlagig, oberer Lage mit Fertiger.
Feinanteil Kategorie UF  3.
Baustoffgemisch '0/45 aus Primärbaustoff = LAVA-Gestein,
Bruchflächigkeit = C 90/3.'
Umweltrelevante Merkmale des Baustoffgemisches nach
Unterlagen des AG.
Verdichtungsgrad/Verformungsmodul 'mindestens 103 v.H. und
Verformungsmodul EV2 auf der Oberfläche mindestens
120 MN/m2.'
Einbaudicke nach Unterlagen des AG.
Abgerechnet wird nach Auftragsprofilen.
  für 1 m3.
Menge: 1960,000 m3

*Hinweis: Hinweis 4.3.0: Tragschichten mit Bindemittel*
Hinweis 4.3.0: Tragschichten mit Bindemittel

Tragschichten nach Angabe des "AG" profilgerecht einbauen.
Nur Positionen Bit. Tragschichten:
Geforderte  Einbaumenge über die Erstschrift  der Lieferscheine erbringen.
Lieferscheine gesondert halten und dem "AG" sofort vorlegen. Später vorgelegte Lieferscheine werden nicht anerkannt.
In den Einheitspreis einrechnen:
     - Evtl.  erforderl. Handeinbau an Einmündungen, Zwickeln.
Bei Abrechnung nach:
     - Dicke ist der Nachweis nach  "REB" ,
     - Gewicht ist der Nachweis durch die Erstschrift
  der Lieferscheine zu erbringen

#### Bereich 4.3 Tragschichten mit Bindemittel

*Hinweis: Hinweis 4.3.2: Betonunterbau für Beläge*
Hinweis 4.3.2: Betonunterbau  für Beläge
  und Pflasterungen

Beton auf dem profilgerechten und verdichteten Planum in einer Lage einbauen, planmäßig abgleichen, mit Rüttelgeräten oder Handstampfern verdichten.
Vorschriftsmäßige Nachbehandlung durchführen.
Die Einbaudicke wird im verdichteten Zustand gemessen
In den Einheitspreis einrechnen:
- Alle Neben-und Nachbehandlungsarbeiten.
Die Abrechnung erfolgt nach m2.

##### Abschnitt 4.3.2 Betonunterbau für Beläge und Pflasterungen

**4.3.2.140 Auffüllbeton**
Beton, als Auffüllbeton für den Arbeitsraum zwischen
Bordsteinen und Tragschichten einbauen, verdichten.
Betongüte : C 8/10.
Die Abrechnung erfolgt nach m3.
  für 1 m3.
Menge: 5,000 m3

**4.3.2.170 Drainbetontragschicht, d = 20 cm einbauen**
Drainbetontragschicht gem.
Merkblatt für Drainbetontragschichten ( DBT, FGSV-Nr.: 827) fachgerecht, auch in Teilmengen, einbauen und verdichten.
Wasserdurchlässigkeit: kf >= 5,4 * 10-5 m/s
Stärke:  d = 20 cm
Die Abrechnung erfolgt nach m2.
  für 1 m2.
Menge: 10,000 m2

*Hinweis: Hinweis 4.3.3: Asphalttragschichten*
Hinweis 4.3.3: Asphalttragschichten gem.
  ZTV- Asphalt-StB 07

Asphalttragschicht einbauen und verdichten.
Evtl. erforderlicher Handeinbau an Straßeneinmündungen, Zwickeln und Einbauten in den EP einrechnen.
Abrechnung:
1. Den  Nachweis über die geforderte Einbaudicke nach
  ZTV Asphalt-StB 07,
2. Schichten, deren vorgesehene Einbaudicke weniger als
  3,5 cm  beträgt und bei kleineren  Maßnahmen  den
  Nachweis durch Erstschriften von Wiegekarten erbringen.
  Lieferscheine gesondert halten und sofort dem "AG" vorlegen.
  Später vorgelegte Lieferscheine werden nicht anerkannt.

Begriffe gemäß ZTV-Asphalt-StB 07:

- Ashaltbeton (Asphalt Concrete)  AC
- Splttmastixasphalt (Stone Mastix Asphalt)SMA
- Gussasphalt  MA
- Offenporiger Asphalt  PA

- AsphaltdeckschichtenD
- AsphaltbinderschichtenB
- Asphalttragschichten T
- AsphalttragdeckschichtenTD

- besondere BeanspruchungS
- normale BeanspruchungN
- leichte BeanspruchungL

##### Abschnitt 4.3.3 Asphalttragschichten gem. Abschnitt 4 ZTV-Asphalt-StB

**4.3.3.110.0 Asphalttragsch. aus AC 32 T S herstellen**
Asphalttragschicht aus Asphalttragschichtmischgut
AC 32 T S herstellen. Anlieferung des Asphaltmischguts
in thermoisolierten Transportbehältern.
In Verkehrsflächen der Belastungsklasse Bk 32.
Einbaudicke  =  18  cm .
Bindemittel = 50/70.
  für 1 m2.
Menge: 2300,000 m2

**4.3.3.130.0 Asphalttragschicht, Mischgutart AC 32 T S, to, Einbau: von Hand oder mit Fertiger**
Asphalttragschicht, Mischgutart AC 32 T S auf besondere Anweisung des "AG" an verschiedenen Stellen, in unterschiedl. Größe und Stärke - von Hand oder mit Straßenfertiger - einbauen.
Belastungsklasse Bk 32
Körnung :  0/32 mm,
Bindemittelsorte :  50/70
Die Abrechnung erfolgt nach to.
  für 1 Tonne.
Menge: 50,000 t

**4.3.3.167 Asphalttragschicht aus AC 22 TS herstellen**
Asphalttragschicht aus Asphalttragschichtmischgut AC 22 TS herstellen. Anlieferung des Asphaltmischgutes in thermoisolierten Transportbehältern.
In Verkehrsflächen der Klasse Bk 32 unter Asphalt- oder Betondeckschichten bzw. Busspuren.
Einbaudicke = 10 cm
Bindemittel = 50/70
  für 1 m2.
Menge: 1450,000 m2

**4.3.3.170 Asphalttragschicht, Mischgutart AC 22 TS, to Einbau: von Hand oder Fertiger**
Asphalttragschicht, Mischgutart AC 22 TS auf besondere Anweisung des "AG" an verschiedenen Stellen, in unterschiedl. Größe und Stärke - von Hand oder mit Straßenfertiger - einbauen.
Belastungsklasse Bk 32
Körnung :  0/22 mm,
Bindemittelsorte :  50/70
Die Abrechnung erfolgt nach to.
  für 1 Tonne.
Menge: 20,000 t

*Hinweis: Hinweis 4.4.0: Asphaltbinderschichten*

#### Bereich 4.4 Asphaltbinderschichten

*Hinweis: Hinweis 4.4.1: Asphaltbinder der Bk 100, BK 32 und BK 10*
Hinweis 4.4.1: Asphaltbinder der Belastungsklassen
  Bk 100, Bk 32 und Bk 10
  AC 16/22 BS

Asphaltbinderschicht der Belastungsklassen Bk 100, Bk 32 und Bk 10  auf einwandfrei  klebfähiger Tragschicht profilgemäß mit Straßenfertiger einlagig einbauen und verdichten.
Baustoffe entsprechend ZTV Asphalt-StB 07.
Die Nähte an einzelnen Fertigerbahnen müssen sauber gestoßen werden und dürfen sich nicht mit den Nähten der darunterliegenden Schichten decken.
Evtl. erforderlicher Handeinbau an Straßeneinmündungen,
Zwickeln und Einbauten in den Einheitspreis mit einrechnen.
Die eingebauten Schichten werden durch den öffentlichen Verkehr nach dem Abkühlen benutzt.
Grenzwerte- Toleranzen:
ZTV Asphalt-StB.
Abrechnung:
1. Den  Nachweis über die geforderte Einbaudicke nach
  ZTV Asphalt-StB',
2. Schichten, deren vorgesehene Einbaudicke weniger als
  3,5 cm  beträgt, und bei kleineren Maßnahmen, den Nachweis
  durch  Erstschriften von Wiegekarten erbringen.
  Lieferscheine gesondert halten und sofort dem "AG" vorlegen.
  Später vorgelegte Lieferscheine werden nicht anerkannt.

##### Abschnitt 4.4.1 Asphaltbinder, BK 100, BK 32 und BK 10

**4.4.1.120 Asphaltbinderschicht AC 16 B S SG herstellen**
Asphaltbinderschicht aus Asphaltbinder AC 16 B S SG
nach Unterlagen des AG herstellen. Anlieferung des
Asphaltmischguts in thermoisolierten
Transportbehältern.
In Verkehrsflächen der Belastungsklasse Bk 32.
Einbaudicke  =  8  cm .
Bindemittel '= 10/40-65 A.
Mindestbindemittelgehalt = 4,6 Masse-v.H..'
Grobe Gesteinskörnung = Kategorie C 95/1.
Fremdfüller = Kalksteinfüller Kategorie CC 70.
Einbau '= Fahrbahn B 258 gem. Baufortschritt.
  für 1 m2.
Menge: 2300,000 m2

**4.4.1.130 Asphaltbinderschicht AC 16 B S SG herstellen**
Asphaltbinderschicht aus Asphaltbinder AC 16 B S SG
nach Unterlagen des AG herstellen. Anlieferung des
Asphaltmischguts in thermoisolierten
Transportbehältern.
In Verkehrsflächen der Belastungsklasse Bk 3.2
Einbaudicke  =  6  cm .
Bindemittel '= 10/40-65 A.
Mindestbindemittelgehalt = 4,6 Masse-v.H..'
Grobe Gesteinskörnung = Kategorie C 95/1.
Fremdfüller = Kalksteinfüller Kategorie CC 70.
Einbau '= Fahrbahn B 258 gem. Baufortschritt.
  für 1 m2.
Menge: 900,000 m2

**4.4.1.160 Asphaltbinder, AC 16 B S, zum Profilausgl. to-Einbau, mit Fertiger**
Asphaltbinder AC 16 B S,  SG
Belastungsklasse Bk 32 - Bk 3.2,
zum Profilausgleich auf besondere Anweisung des "AG" an verschiedenen Stellen in unterschiedl.  Größe und Stärke - mit Straßenfertiger - einbauen.
Körnung :  0/16 mm,
Bindemittelsorte :  10/40-65 A
Mindestbindemittelgehalt = 4,6 Masse-v.H..'
Grobe Gesteinskörnung = Kategorie C 95/1.
Fremdfüller = Kalksteinfüller Kategorie CC 70.

Die Abrechnung erfolgt nach to.
  für 1 Tonne.
Menge: 30,000 t

*Hinweis: Hinweis 4.4.3: Fläche reinigen und anspritzen*
Hinweis 4.4.3: Fläche reinigen und anspritzen

Straßenfläche von allen losen und anhaftenden
Fremdkörpern gründlich reinigen.Das Kehrgut  und die
gelösten Sand-, Schmutz- und Staubmassen zur Deponie
abfahren.
Beim Anspritzen dürfen keine Bindemittelanreicherungen
auftreten.
Der Haftkleber muss den Anforderungen an die Bindemittel, Bitumenemulsion, TL BE-StB 07 entsprechen. Der "AN" gewährleistet eine innige Verklebung der einzelnen Schichten.
Bordsteine, Randeinfassungen, Schächte und sonstige
Einbauten vor Verschmutzung schützen.
Die Tragschicht und Binderschicht ist immer mit Bitumenemulsion anzuspritzen.
Alle Längsnähte, Nähte im Aufweitungsbereich und Quernähte sind anzuspritzen.
Die Ausführung erfolgt nur auf Anordnung des "AG".
Die Abrechnung erfolgt nach m2.

##### Abschnitt 4.4.3 Straßenfläche reinigen und anspritzen

**4.4.3.110 Bituminöse Straßenfläche säubern.**
Flächen aus bituminösem Mischgut gründlich säubern.
Diese Position findet nur Anwendung, sofern die Decke
bzw. Binder auf Anweisung des "AG" nicht  unmittelbar nach dem Binder bzw. der Tragschicht eingebaut wird.
  für 1 m2.
Menge: 6840,000 m2

**4.4.3.140 Bitumenemulsion aufsprühen**
Bitumenemulsion zur Herstellung des Schichtenverbundes auf
sprühen.
Auf Verkehrsflächen der Belastungsklassen Bk100 bis Bk 3,2.
Unterlage 'Asphaltbefestigung, frisch oder gefräst.'
Mit Rampenspritzgerät.
Bindemittel = C60BP4-S.
Bindemittelmenge = 350 g/m2.
Vor Einbau 'der Asphaltbinderschicht auf frische/gefräste Flächen oder Asphaltdeckschicht auf gefräste Flächen.
Erschwernisse aus "Vor-Kopf-Bauweise" sind im Einheitspreis enthalten.'
  für 1 m2.
Menge: 3200,000 m2

**4.4.3.150 Bitumenemulsion aufsprühen**
Bitumenemulsion zur Herstellung des Schichtenverbundes
aufsprühen.
Auf Verkehrsflächen der Belastungsklassen Bk100 bis Bk 3,2.
Unterlage = Asphaltbefestigung, frisch.
Mit Rampenspritzgerät.
Bindemittel = C60BP4-S.
Bindemittelmenge = 250 g/m2.
Vor Einbau 'Asphaltdeckschicht.
Erschwernisse aus "Vor-Kopf-Bauweise" sind im Einheitspreis enthalten.'
  für 1 m2.
Menge: 3640,000 m2

*Hinweis: Hinweis 4.4.4: Nähte, Risse, Fugen*
Hinweis 4.4.4: Nähte, Risse, Fugen

Nähte, Risse und Fugen in bituminösen Belägen
vergießen.
Elastoviskose thermoplastische Sanierungsmasse nach dem
Normblatt der Schweizerischen Normen-Vereinigung 'SNV'
6716259.
In den Einheitspreis einrechnen:
-  Nachvergießen bei Materialschwund,
-  umsetzen durch Überspringen intakter Nahtteile,
-  Erschwerniszulage bei Arbeiten unter Verkehr.
Pos: Asphaltschichten trennen und vergießen:
-  Fugenvergußmassen nach den 'Lieferbedingungen
  TV bit Fug'
In den Einheitspreis einrechnen:
-  Gestellung der erforderl. Geräte einschl.
  Bedienung,
-  anfallendes Schwarzdeckenmaterial und Fräsgut
  aufnehmen und zur Deponie abfahren.
Abgerechnet werden:
-  Schwarzdeckenanschlüsse :  nach m,
-  Trennfugen :  nach m.

##### Abschnitt 4.4.4 Nähte, Risse, Fugen

**4.4.4.140 Nahtherstellung bei bit. Binderschichten**
Nahtherstellung bei bit. Binderschichten.
Die Herstellung der Nähte einschließlich Mittelnaht
ist eine Nebenleistung und wird nicht als gesonderte
Leistung ausgeschrieben und bezahlt.
Wenn die hier folgenden aufgeführten Leistungen aus
besonderen Gründen gesondert ausgeschrieben werden,
ist die Leistung wie folgt zu erbringen:
1. Abdrücken des warmen Randbereiches mit schräggestelltem  Quetschrad (70-80 Grad) so, dass die Forderungen nach Dicke, Verdichtung, Mischgutzusammensetzung auch im späteren Nahtbereich erbracht sind.
2. Abgetrenntes Material lösen, abfahren.
3. Nahtflächen der Asphaltbinderschicht volldeckend mit Polymermodifiziertem Bitumen anstreichen oder anspritzen Menge 50 g/m je cm Schichtdicke (vollflächig in einer Dicke von 2mm).
4. An Überleitungsstellen sollte das Material bis kurz vor dem Einbau der weiteren Bahnen liegenbleiben.

Die Abrechnung erfolgt nach m.
  für 1 m.
Menge: 900,000 m

**4.4.4.150 Randabdichtung herstellen**
Flankenfläche des geschnittenen Randes der Asphaltschichten abdichten durch heiß aufzubringendes Bindemittel.
Auftragsmenge von mindestens 40g/m je cm Schichtdicke.
Bindemittel 25/ 55-55 A.
Dicke der abzudichtenden Asphaltbefestigung bis 30 cm.
  für 1 m.
Menge: 300,000 m

*Hinweis: Hinweis 4.4.5: Fläche fräsen*
Hinweis 4.4.5: Fläche fräsen

In den Einheitspreis einrechnen:
- An- und Abfuhr der Geräte auch für Kleinflächen
- Gestellung der erforderlichen Geräte einschl. Bedienung
- anfallendes Fräsgut aufnehmen und zur Deponie abfahren.
- Unebenheiten der gefrästen Fläche höchstens 6 mm innerhalb
  einer 4 m langen Messstrecke in Längs- und Querrichtung
- Anschlusskanten geradlinig auf Frästiefe herstellen
Die Abrechnung erfolgt nach m und m2.

##### Abschnitt 4.4.5 Fläche fräsen

**4.4.5.120 Bituminöse Decken abfräsen, Frästiefe bis: 40 mm.**
Bituminöse Decken abfräsen,
Frästiefe :  bis '40' mm.

  für 1 m2.
Menge: 100,000 m2

**4.4.5.140 Bituminöse Decken abfräsen, Frästiefe: 40 mm, Fläche: 20 - 50m2**
Bituminöse Decken abfräsen,
Kleinflächen an verschiedenen Einsatzstellen
Frästiefe :  bis  40 mm.
Fläche :  20 bis  50 m2.
  für 1 m2.
Menge: 40,000 m2

**4.4.5.200 Asphaltbelag bis 4 cm tief für eine glatte Auflage einschneiden.**
Asphaltbelag bis 4 cm tief einschneiden um für
das Fugenband der Pos. 4.4.5.190 eine glatte
Auflage zu erhalten.
Verbleibende Asphaltreste abschlagen und abfahren.
  für 1 m.
Menge: 50,000 m

**4.4.5.205 Bituminöses Fugenschmelzband um Einbauten verlegen**
Bituminöses Fugenschmelzband, d = 3,5 - 5 cm, gemäß TL Fug StB kalt verarbeitbar und dauerelastisch, z. B. um Schachtabdeckungen, Schieberkappen, Straßenabläufe, andere Einbauten etc. nach Verarbeitungsrichtlinien des Herstellers mit dem zugehörigen Voranstrich als Längsnaht- bzw. Arbeitsfugendichtung bei Deckschichten aus Asphaltbeton, Splittmastixdecken oder Gussasphalt verlegen, wird auch als Fugenband zwischen Rinne und Asphalt verlegt.
Schichtdicke: D = 3,5 - 5 cm. B = 8 mm
Asphaltreste um die Einbauten abschlagen, so dass eine glatte Auflage entsteht. Asphaltreste zur Deponie entsorgen.
  für 1 m.
Menge: 25,000 m

**4.4.5.207 Fugenanschluss an Rinnen mit Fugenmasse herstellen**
Fugenanschluss an Rinnen herstellen.
Fugenschnitt herstellen in Deckschichtstärke 2,5-5,0 cm
Asphalt und Rinne.
- Säubern und Ausblasen des Fugenschnittes
- Fugenmasse nach TL Fug StB
- Fugenbreite beträgt gemäß den ZTV Fug-StB 01 mindestens 10 mm.
  für 1 m.
Menge: 670,000 m

**4.4.5.210 Fugenanschluss mit Fugenmasse herstellen**
Fugenanschluss an vorhandene Asphaltdecke herstellen.
Fugenschnitt herstellen in Deckschichtstärke 2,5-5,0 cm
Asphalt .
- Säubern und Ausblasen des Fugenschnittes
- Fugenmasse nach TL Fug StB
- Fugenbreite beträgt gemäß den ZTV Fug-StB 01 mindestens 10 mm.
  für 1 m.
Menge: 90,000 m

*Hinweis: Hinweis 4.5.0: Asphaltdeckschichten aus Asphaltbeton*
Hinweis 4.5.0: Asphaltdeckschichten aus Asphaltbeton

Asphaltdeckschichten nach Angabe des "AG" profilgerecht einbauen.
Materialbezeichnung und Lieferwerk benennen. Die  Menge  des  eingebauten Materials durch die Erstschrift der Lieferscheine erbringen. Die Lieferscheine gesondert halten und sofort dem "AG" vorlegen.
Später vorgelegte Lieferscheine werden nicht anerkannt.
Evtl.  erforderl. Handeinbau an Einmündungen, Zwickel und Einbauten in den Einheitspreis einrechnen.
Abrechnung:
- nach Dicke :  Nachweis nach ZTV Asphalt-StB 07,
- nach Gewicht :  Nachweis durch  Erstschrift der  Lieferscheine erbringen.

#### Bereich 4.5 Asphaltdeckschichten

*Hinweis: Hinweis 4.5.3: Asphaltdeckschichten aus Asphaltbeton der Bk 0,3*
Hinweis 4.5.3: Asphaltdeckschichten aus Asphaltbeton
  der Belastungsklasse Bk 0,3
Asphaltbeton, Belastungsklasse Bk 0,3, auf die gesäuberten Flächen profilgerecht - mit einem Fertiger - einbauen und verdichten.
Baustoffe entsprechend ZTV Asphalt-StB 07.
Es sind Mineralstoffe zu wählen, welche die Helligkeit der Fahrbahnoberfläche fördern:
z.B. Grauwacke, Kiessplitt oder eine Kombination Basalt / Kiessplitt mit mehr  als  25 %  Kiessplitt. Die  Profillage  und Ebenflächigkeit während des Einbaues und des Verdichtens laufend kontrollieren.
Rechtzeitig vor Einbau der Deckschicht die Entwässerungsan- lagen in der Straße vom "AG" (Betriebshof) auf ihre Ordnungs- gemäße Herstellung  bzw. Instandsetzung prüfen lassen.
Die Kosten dieser erstmaligen Prüfung trägt der "AG".
Erst wenn die  mängelfreie Abnahme vorliegt, darf die Deckschicht eingebaut werden.
Der "AN" ist verpflichtet, zwei Werktage vor Einbau der Deckschicht  den  "AG"  hiervon zu unterrichten.
Die Nähte an einzelnen Fertigerbahnen müssen sauber gestoßen werden und dürfen sich nicht mit den Nähten der darunter- liegenden Schichten decken.
Wenn nicht heiß an heiß eingebaut wird, muss die Deckschicht abgekantet werden. Der noch warme Randbereich bei mehr- streifigem Einbau " Heiß an Kalt" ist in einer Breite von 10-12 cm mit einem 70 - 80 Grad schräggestellten Quetschrad an der Walze abzudrücken.
Das abgedrückte Mischgut geht in das Eigentum des "AN"
über und ist der Wiederverwendung zuzuführen.
Vor Einbau der neuen Fertigerbahn ist die Nahtfläche mit Bitumen anzustreichen.
Evtl. erforderlicher Handeinbau an Straßeneinmündungen, Zwickeln und Einbauten ist in den Einheitspreis mit einzurechnen.
Grenzwerte Toleranzen: gem. ZTV Asphalt-StB 07.
Abrechnung:
1.  Den Nachweis über die geforderte Einbaudicke nach
  ZTV Asphalt-StB 07,
2.  Schichten, deren vorgesehene Einbaudicke weniger als
  3,5 cm beträgt, und bei kleineren Maßnahmen, den Nachweis
  durch Erstschriften von Wiegekarten erbringen. Lieferscheine gesondert halten und sofort dem "AG" vorlegen.
  Später vorgelegte Lieferscheine werden nicht anerkannt.

##### Abschnitt 4.5.3 Asphaltbeton, Bk 0,3

**4.5.3.185 Asphaltanrampungen temporär AC 5 DL to-Einbau von Hand 0/5 mm, B 70/100**
Asphaltanrampungen, längs, quer, zum Schutz der Betonsteinrinne oder anderer Rinnen aus Naturstein etc., Anrampungen an Straßenseite (Bordsteine, Rinne) in Handarbeit einbauen und als Ankeilung herstellen.
Breite:  50 cm
Stärke:  4 cm

Materialverbrauch ist einzurechnen.
Vor dem Einbau ist Sand auf die vorhandene Asphaltunterlage aufzubringen, damit sich das Material später besser abtragen lässt.
Einzukalkulieren ist die spätere Aufnahme des Materials durch fräsen oder abstemmen sowie das Aufladen und Abfahren
des Materials.
Einschl. Ein- und Ausbau von Hand sowie der Material- und Entsorgungskostenanteil.
Eine Verkehrssicherung (Genehmigung), Unterhalten der Anrampung während des Bestehens.

Die Auszahlung des Einheitspreises erfolgt zu:
60% nach dem Einbau der Anrampung,
40% nach der restlosen Beseitigung der Anrampung.

Die Abrechnung erfolgt nach to.
  für 1 Tonne.
Menge: 20,000 t

*Hinweis: Hinweis 4.5.4: Asphaltdeckschichten aus Splitt-Mastix-Asphalt für Belastungsklassen Bk 100, Bk 32, Bk 10, Bk 3,2 und Bk 1,8*
Hinweis 4.5.4: Asphaltdeckschichten aus
  Splitt-Mastix-Asphalt für Belastungsklassen
  Bk 100, Bk 32, Bk 10, Bk 3,2 und Bk 1,8

Splitt-Mastix-Asphalt auf die gesäuberten Flächen profilgerecht
- mit einem Fertiger - einbauen und verdichten.
Baustoffe entsprechend ZTV Asphalt- StB 07.
Es sind Mineralstoffe zu wählen, welche die Helligkeit der Fahrbahnoberfläche fördern.z.B. Grauwacke, Kiessplitt oder eine Kombination Basalt / Kiessplitt mit mehr  als  25 %  Kiessplitt.
Die  Profillage und Ebenflächigkeit während des Einbaues und des Verdichtens laufend kontrollieren.
Rechtzeitig vor Einbau der Deckschicht die Entwässerungsan- lagen in der Straße vom "AG" (Betriebshof) auf  ihre ordnungs- gemäße Herstellung bzw. Instandsetzung prüfen lassen.
Die Kosten dieser erstmaligen Prüfung trägt der "AG".
Erst wenn die  mängelfreie Abnahme vorliegt, darf die Deckschicht eingebaut werden.
Der "AN" ist verpflichtet, zwei Werktage vor Einbau der Deckschicht den "AG" hiervon zu unterrichten.
Die Nähte an einzelnen Fertigerbahnen müssen sauber gestoßen werden und dürfen sich nicht mit den Nähten der darunter- liegenden Schichten decken.
Wenn nicht heiß an heiß eingebaut wird, ist die seitliche  Anschlußfläche  des  eingebauten  Streifens gleichmäßig mit Bindemittel anzustreichen.
Evtl. erforderlicher Handeinbau an Straßeneinmündungen, Zwickeln und Einbauten  in den Einheitspreis mit einrechnen.
Grenzwerte Toleranzen: gem. ZTV Asphalt-StB 07.
Abrechnung:
1.  Den Nachweis über die geforderte Einbaudicke nach
  ZTV Asphalt-StB 07,
2.  Schichten, deren vorgesehene Einbaudicke weniger als
  3,5 cm beträgt, und bei kleineren Maßnahmen, den Nachweis
  durch Erstschriften von Wiegekarten erbringen. Lieferscheine gesondert halten und sofort dem "AG" vorlegen.
  Später vorgelegte Lieferscheine werden nicht anerkannt.

##### Abschnitt 4.5.4 Splitt-Mastix-Asphalt, Bk 100, Bk 32, Bk 10, Bk 3,2 und Bk 1,8

**4.5.4.100 Asphaltdecksch. aus SMA 11 S herst.**
Asphaltdeckschicht aus Splittmastixasphalt SMA 11 S
herstellen. Anlieferung des Asphaltmischguts in
thermoisolierten Transportbehältern.
In Verkehrsflächen der Belastungsklasse Bk 3,2.
Einbaudicke  =  4  cm .
Bindemittel = 25/55-55 A.
Grobe Gesteinskörnung = Kategorie C 100/0.
Fremdfüller = Kalksteinfüller Kategorie CC 70.
Asphaltmischgut 'ohne Verwendung von Asphaltgranulat.'
  für 1 m2.
Menge: 2400,000 m2

**4.5.4.120 Splitt-Mastix-Asphalt SMA 11 S, Bk 3,2 to-Einbau.**
Splitt-Mastix-Asphalt, SMA 11 S, Belastungsklasse Bk 100,
Bk 32, Bk 10, Bk 3,2 und Bk 1,8.
Körnung:  0/11 mm
Bindemittelsorte : 25/55-55 A
Grobe Gesteinskörnung = Kategorie C 100/0.
Fremdfüller = Kalksteinfüller Kategorie CC 70.
Asphaltmischgut 'ohne Verwendung von Asphaltgranulat.'
Die Abrechnung erfolgt nach to.
  für 1 Tonne.
Menge: 15,000 t

**4.5.4.130 Asphaltdecksch. aus SMA 8 herst.**
Asphaltdeckschicht aus Splittmastixasphalt SMA 8 S
herstellen. Anlieferung des Asphaltmischguts in
thermoisolierten Transportbehältern.
In Verkehrsflächen der Belastungsklasse Bk 3,2.
Einbaudicke  =  4  cm .
Bindemittel = 25/55-55 A.
Grobe Gesteinskörnung = Kategorie C 100/0.
Fremdfüller = Kalksteinfüller Kategorie CC 70.
Asphaltmischgut 'ohne Verwendung von Asphaltgranulat.'
  für 1 m2.
Menge: 1240,000 m2

**4.5.4.150 Splitt-Mastix-Asphalt SMA 8 S, Bk 100 - Bk 1,8 to-Einbau.**
Splitt-Mastix-Asphalt, SMA 8 S, Belastungsklasse Bk 100,
Bk 32, Bk 10, Bk 3,2 und Bk 1,8.
Körnung:  0/8 mm
Bindemittelsorte : 25/55-55 A
Grobe Gesteinskörnung = Kategorie C 100/0.
Fremdfüller = Kalksteinfüller Kategorie CC 70.
Asphaltmischgut 'ohne Verwendung von Asphaltgranulat.'
Die Abrechnung erfolgt nach to.
  für 1 Tonne.
Menge: 10,000 t

**4.5.4.160 Abstumpfungsmaßnahme durchführen**
Abstumpfungsmaßnahme zur Erhöhung der Anfangsgriffigkeit durch gleichmäßiges Aufbringen und Einwalzen von
Abstreukörnung durchführen. Nicht gebundene Abstreukörnung aufnehmen und nach Wahl des AN verwerten.
Abstreukörnung = leicht bituminierte Lieferkörnung 1/3.
Aus Gestein wie grobe Gesteinskörnung in Asphaltdeckschicht.
Abstreumenge = 1 kg/m2.
Maschinell abstreuen.
  für 1 m2.
Menge: 3640,000 m2

**4.5.4.170 Straßenfläche nach Verkehrsfreigabe kehren.**
Straßenfläche der  Splittmastix-Asphalt-Decke mit einer
selbstaufnehmenden Kehrmaschine innerh. von 4 Wochen
nach Verkehrsfreigabe jeweils unmittelbar nach Aufforderung
des "AG" kehren.
Splitt und sonstiges Kehrgut geht in das Eigentum
des "AN" über.
Erforderliche Verkehrssicherungsmaßnahmen in
den EP einrechnen.
Die Abrechnung erfolgt nach m2.
  für 1 m2.
Menge: 3640,000 m2

**4.5.4.180 Erschwernispauschale für den Einbau der Aspaltdeckschicht am Wochenende**
*** Pauschalposition
Der Einbau der neuen Asphaltdeckschicht erfolgt an einem Wochende unter Vollsperrung in der Zeit von Samstags 6:00 Uhr bis Montags 4:00 Uhr.

In diesem Zeitfenster müssen neben dem Einbau der Asphaltdeckschicht auch sämtliche Markierungsarbeiten im Bereich der Fahrbahnflächen komplett ausgeführt werden.

Sämtliche hierdurch entstehende Erschwernisse (Wochenendarbeit, Nachtarbeit, etc.) Behinderungen und Mehrleistungen sowie das Beantragen aller erforderliche Sondergenehmigungen  (Nachtarbeit, etc.)
sind in den Einheitspreis einzurechnen.
  für 1 psch.
Menge: 1,000 psch

*Hinweis: Hinweis 4.5.6: Asphalttragdeckschichten Bk 0,3 Rad- und Gehwege*
Hinweis 4.5.6: Asphalttragdeckschichten Belastungsklasse
  Bk 0,3

Bituminöse Asphalttragdeckschicht in einer oder in zwei Lagen  - mit  Straßenfertiger -  einbauen.
Baustoffe entsprechend ZTV Asphalt-StB 07
einschichtig auf Verkehrsflächen mit untergeordneter Bedeutung

##### Abschnitt 4.5.6 Asphalttragdeckschichten, Bkl. 0,3, Rad- und Gehwege

**4.5.6.130 Asphalttragdeckschicht AC 16 TD, 12 cm**
Asphalttragdeckschicht AC 16 TD
Einbaudicke :  ca. '12' cm,
'300' kg/m2.

Körnung :  0/16 mm.
Bindemittelsorte:70/100
Die Abrechnung erfolgt nach m2.
  für 1 m2.
Menge: 1400,000 m2

**4.5.6.140 Asphalttragdeckschicht AC 16 TD, to-Einbau**
Asphalttragdeckschicht AC 16 TD auf besondere Anweisung des "AG" an verschiedenen Stellen, in unterschiedl. Größe und Stärke - von Hand oder mit Straßenfertiger - einbauen.
Körnung : 0/16 mm.
Bindemittelsorte 70/100
Die Abrechnung erfolgt nach to.
  für 1 Tonne.
Menge: 25,000 t

##### Abschnitt 4.5.7 Gussasphaltdeckschicht

**4.5.7.300 Gussasphaltdeckschicht abstumpfen Verfahren C**
Asphaltdeckschicht aus Gussasphalt ZTV Asphalt-StB,
nach Verfahren C ZTV Asphalt-StB auf die noch heiße
Oberfläche 2 bis 3 kg/m2 feine Gesteinskörnung heiß
einstreuen und einreiben, Abstreumittel leicht mit
Bindemittel umhüllt, erkaltete Decke abkehren, nicht
gebundene Stoffe beseitigen, vor Aufhebung der
Geschwindigkeitsbeschränkung nicht gebundenen Stoffe
entfernen und Kehrgut beseitigen.
  für 1 m2.
Menge: 8,000 m2

**4.5.7.320 Gussasphaltfläche herstellen**
Mischgutart MA 8 N, Schichtdicke 3,00 cm, Bindemittel
Straßenbaubitumen 30/45 TL Bitumen-StB und DIN EN
12591.

Gussasphalt in Kleinstflächen in den Inselköpfen des Fahrbahnteilers herstellen.
Die Flächen sind vor dem Einbau der Deckschicht herzustellen, der Aufwand für die Randschalung ist einzurechnen.
  für 1 m2.
Menge: 8,000 m2

*Hinweis: Hinweis 4.6.0: Betondeckschichten (ZTV-Beton-StB)*
Hinweis 4.6.0: Betondeckschichten (ZTV-Beton-StB)

Beton nach ZTVBeton-StB mit einem luftporenbildenden Mittel nach den "Prüfrichtlinien für Betonzusatzmittel" zwischen Stahlschalung profilgerecht einbauen und durch Fertiger oder Vibrator verdichten.
Nicht mit einem  Fertiger zu erreichende Flächen von
Hand einbauen.
Bei Einsatz von  handgeführten  Abziehbohlen  müssen Bohlen mit Vibrationseinrichtung verwendet werden.
Die Betonoberfläche planeben abgleichen, glätten, mit einem  Besen abziehen und vorschriftsmäßig nach ZTV-Beton-StB, Abschnitt 2.5.4 schützen und nachbehandeln.
Einbaudicke wird im verdichtetem Zustand gemessen.
Der Einbau der beiden Busspuren erfolgt in unterschiedlichen Bauphasen. Der hierdurch entstehende Mehraufwand ist in die enstprechenden Positionen mit einzurechnen und wird nicht gesondert vergütet.
Abrechnung erfolgt nach m2.

#### Bereich 4.6 Betondeckschichten ZTV-Beton-StB

*Hinweis: Hinweis 4.6.1: Beton - Fahrbahndecken*
Hinweis 4.6.1: Beton - Fahrbahndecken

Die Abrechnung erfolgt nach m2.

##### Abschnitt 4.6.1 Beton - Fahrbahndecken

**4.6.1.110 Vorhandene Unterlage reinigen**
Vorhandene Unterlage reinigen.
Anfallende Stoffe der Verwertung nach Wahl des AN zuführen.
Unterlage = Asphaltbefestigung.
Zusammenhängende Teilflächen. Selbstaufnehmende Kehrmaschine.
  für 1 m2.
Menge: 250,000 m2

**4.6.1.120 Betondecke herstellen**
Betondecke in Verkehrsflächen der Bk 100 bis Bk 3,2 herstellen.
Der Einbau erfolgt in der Busverkehrsfläche.
Dicke: 24 cm - Ausführung einlagig.
Beton: C 30/37
Festigkeitsklasse: frühhochfester Straßenbeton, Expositionsklasse gem. TL-Beton-Stb 07, Abschnitt 4,2, Tab. 4
Gesteinskörnungen größer 8 mm = 100 M v.H. Gesteinskörnung C90/1.
Kategorie PSV angegeben (53).
Oberfläche mir Stahlbesen in Querrichtung abziehen.
Die erforderliche konstruktive Bewehrung ist in den Einheitspreis einzurechnen.
  für 1 m2.
Menge: 250,000 m2

**4.6.1.130 Betondecke nachbehandeln und schützen**
Betondecke nachbehandeln und schützen.
Nachbehandlungsmittel aufbringen.
  für 1 m2.
Menge: 250,000 m2

**4.6.1.140 Einbauteile anpassen**
Einbauteile (Hydranten-, Schieberkappen, Schächte und Abläufe) in der Betondecke einbauen bzw. in der Asphalttragschicht freilegen und an die neue Höhe anpassen.
Freigelegten Bereich verfüllen und verdichten.
Aufbruchmaterial der Verwertung nach Wahl des AN zuuführen.
Höher-/tiefersetzen bis 5 cm.
Vergütet wird der Mehraufwand bzw. die Erschwernis bei der Herstellung der Betondecke.
Verfüllung = Beton
  für 1 Stck.
Menge: 1,000 Stck

**4.6.1.150 Fugen- und Bewehrungsplan für Betonbusspur erstellen**
*** Pauschalposition
Fugen- und Bewehrungsplan für Betonbusspur erstellen.
Maßstäblichen Plan bzw. Zeichnung mit allen erforderlichen Fugen wie Quer-, Längsscheinfugen, Pressfugen und Raumfugen herstellen.
Darstellung der Dübeleinlagen und sonstiger Bewehrung an einspringenden Ecken bzw. Abläufen, die in der Betondecke liegen.
Fugen- und Bewehrungsplan vor Ausführung in 3-facher Ausfertigung an den AG übergeben.
  für 1 psch.
Menge: 1,000 psch

*Hinweis: Hinweis 4.6.2: Fugenausbildung für Betondeckschichten*
Hinweis 4.6.2: Fugenausbildung für Betondeckschichten

Raumfugen und / oder Scheinfugen nach ZTVBeton-StB, Abschnitt 2.5.3 in Deckschichten aus Beton herstellen.
Fugenvergußmasse nach den Technischen Lieferbedingungen
für bituminöse Fugenvergußmassen TV bit Fug wählen.
Die Abrechnung erfolgt nach m.

##### Abschnitt 4.6.2 Fugenausbildung für Betondeckschichten

**4.6.2.150 Raumfugen herstellen**
Raumfuge in Betondecke mit einer Fugeneinlage herstellen.
Raumfuge zwischen Betondecke und Borden oder festen Einbauten.
Deckendicke 24 cm.
Fugeneinlage Weichfaserplatte oder gleichwertig bis max. 5 mm unter OK Betondecke standfest einbauen.
Fugeneinlagendicke 18 mm.
Oberen Fugenspalt nach dem Erhärten des Betons einschneiden.
Fugenspaltbreite 20 mm, Fugenspalttiefe 40 mm, verfüllen mit heiß verarbeitbarer Fugenmasse Typ N2.
  für 1 m.
Menge: 100,000 m

**4.6.2.160 Querscheinfugen herstellen.**
Querfugen als Scheinfugen in der Betondecke D=24 cm herstellen.
Fugenkerbe herstellen.
Schutzeinlage einbringen.
Fugenkerbe durch Schneiden zum Fugenspalt aufweiten.
Fuge verfüllen.
Dübel auf geschweißten Stützkörben aus Betonstahl in der Fahrbahn, Regelabstand 25 cm einbauen.
Schneidschlamm am Schneidblatt während des Schneidvorgangs direkt absaugen.
Fugenkannten unter 45 Grad (3/3 mm) maschinell abfasen.
Fugenspaltbreite 10 mm.
Fugenspalttiefe 30 mm.
Unterfüllstoff einbringen, Verfüllen mit heiß verarbeitbarer Fugenmasse Typ N2.
  für 1 m.
Menge: 45,000 m

#### Bereich 4.9 ERGÄNZUNGSPOSITION

*Hinweis: Sonstige Leistungen*

##### Abschnitt 4.9.8 Sonstige Leistungen

**4.9.8.200 Kreuzungen von Versorg.-leitungen längs diagonal schleifend - Straßenbau**
Versorgungsleitungen  -  längs bzw. diagonal schleifend
oberhalb des Planums verlaufend- nach Angabe und
Vorschrift
des zust. Versorgungs- betriebes von Hand freischaufeln
und durch  geeignete und ausreichende Maßnahmen
sichern, als Zulage.
In den Einheitspreis einrechnen:
- Handschachtung und Freilegung der Versorgungsleitungen,
- seitliches Verlegen während der Aushubarbeiten,
- zurücklegen in die ursprüngliche Lage,
- Lösen des Bodens unterhalb der Versorgungsleitung,
- Gelösten Boden dem Aushubgerät zuschaufeln,
- Einsanden der Versorgungsleitung gemäß Vorgaben der Leitungsbetreiber,
-Verlegen der vom Betreiber gestellten Trassenwarnbänder und Abdeckkappen.

Die Abrechnung muss für die Leitungen jedes einzelnen Versorgungsunternehmens separat erfolgen, damit der entstandene Mehraufwand den einzelnen Versorgungsunternehmen eindeutig zugeordnet werden kann. Der hierdurch entstehende Mehraufwand ist in den Einheitspreis einzurechnen.
  für 1 m.
Menge: 750,000 m

**4.9.8.210 Versuchsfeld herstellen**
Versuchsfeld (4,00 x 4,00 m) zur Ermittlung der
Tragfähigkeit des Baugrundes herstellen. Über diese
Position wird der Mehraufwand zur Herstellung der
Tragschichten in Kleinflächen vergütet. Die Leistungen
(Aushub, Planum, Einbau von Schotter oder Grobschlag
und der eventuelle Rückbau) werden zusätzlich vergütet.

In den Einheitspreis sind alle erforderlichen
Materialien und Nebenleistungen mit einzurechnen.
Ausser dieser Position erfolgt keine weitere Vergütung
für diese Leistung.
  für 1 Stck.
Menge: 3,000 Stck

**4.9.8.220 Erschwerniszulage in Folge von Einbauten**
Erschwerniszulage in Folge von Einbauten, Schächten, Schieberkappen, Hydrantenkappen und Straßenabläufen.

Über diese Position werden einmalig je Stück Schacht, Schieberkappe, Hydrantenkappe und Straßenablauf sämtliche hierdurch auftretende Erschwernisse bei dem Oberflächenaufbruch, Aushubarbeiten, Erdplanumsarbeiten, Einbau der ungebundenen Tragschichten sowie der gebundenen Trag- und Deckschichten sowie bei Pflasterarbneiten vergütet.

Die Vergütung erfolgt je o.g. Hindernis einmalig für die gesamte Bauzeit und alle auszuführenden Gewerke.
  für 1 Stck.
Menge: 80,000 Stck

*Hinweis: Hinweis: 4.9.9: Teer und teerhaltige Schichten*
Hinweis: 4.9.9: Teer und teerhaltige Schichten
Bei der Maßnahme anfallende teerhaltige Materialien
sind gem. Abfallschlüssel Nr 170301  "Bitumengemische,
Kohlenteer und teerhaltige Produkte" einer zugelassenen
Verwertungsanlage zuzuführen. Die ordnungsgemäße
Verwertung ist entsprechend der Bestimmungen der
Verordnung über das Europäische Abfallverzeichnis und
dem elektronischen Nachweisverfahren zu dokumentieren.
Abfallerzeuger im Sinne der eANV wird der
Auftragnehmer.
Bei der Abrechnung nach Gewicht ist der Nachweis der
Leistungen durch Wiegekarten einer geeichten Waage
nachzuweisen. Später vorgelegte Wiegekarten werden
nicht anerkannt.
Der Ttransport des teerkontaminierten Materials erfolgt
ausschließlich durch Fahrzeuge, welche für den
Transport dieser Abfallsorte zugelassen ist.
Die Entsorgungsnachweise sind durch den AN
eigenverantwortlich zu erstellen und gemäß den gültigen
Verschriften an alle  zuständigen Stellen zu verteilen.

In den Einheitspreis einzurechnen:
Die evtl. weitere Wegestrecke zu einer zugelassenen
Verwertungsanlage für teerhaltiges Material
Bescheinigung gem. eANV über Aufnahme, Transport und
Abnahme des Materials sowie dessen fachgerechte
Wiederverwertung.
Erstellen des Entsorgungsnachweises einschließlich
aller hierfür auszufüllenden Formulare und Anträge
sowie das Einreichen der Unterlagen bei den zuständigen
Behörden.

##### Abschnitt 4.9.9 Teerhaltige Asphaltschicht

**4.9.9.700 Teerhaltige Asphaltschicht aufnehmen; bis 30 cm gemäß Abfallschlüssel 170301***
Teer-/Pechhaltige Asphaltschicht durch fräsen
aufnehmen;
(Bindemittel, Teer/Teerbitumen); Dicke der Schicht bis
30 cm;

Schadstoffbelasteter gefährlicher Abfall, besonders
überwachungsbedürftig, Abfallschlüssel nach EWC 170301*
(Abfallverzeichnisverordnung AVV) kohlenteerhaltige
Bitumengemische bzw. der Verwertungsklasse B und C nach
RuVA-StB 01 aufnehmen und der Beseitigung (Deponierung)
zuführen. Die Gebühren der Beseitigung werden vom AN
übernommen. Durch den AN ist der Entsorgungsnachweis
gemäß Nachweisverordnung vollständig zu erstellen. In
den Einheitspreis sind die erforderlichen
labortechnischen Analysen zur Ermittlung der
Belastungsklasse gemäß Abfallverzeichnisverordnung für
das kontaminierte Aufbruch-/Fräsmaterial mit
einzurechnen.

Das beiliegende Bodengutachten ist bei der Kalkulation
zu berücksichtigen.

Die Abrechnung erfolgt ausschließlich über Gewicht. Bei
Abrechnung nach Gewicht ist der Nachweis der
Leistung über Lieferscheine bzw. Wiegekarten einer
geeichten Waage nachzuweisen.

Anerkannt werden nur solche Lieferungen bzw.
Leistungen, die bei der An- bzw. Abfuhr von der
örtlichen Bauleitung durch Unterschrift bestätigt
wurden.

Später vorgelegte Lieferscheine bzw. Wiegekarten werden
 nicht anerkannt.

Zulage zu den Positionen über den Aufbruch und das
Fräsen von bituminös befestigten Flächen.
  für 1 Tonne.
Menge: 100,000 t

### Gewerk 5 Kanalbauarbeiten

*Hinweis: Hinweis 5.1.0: Erd- und Verbauarbeiten*
Hinweis 5.1.0:  Erd- und  Verbauarbeiten

Die Festlegung der Aushubbreiten erfolgt nach DIN EN 1610, bzw. nach den Unfallverhütungsvorschriften der TBG. Grabensohle nach Angabe des "AG" und nach DIN EN 1610 abgleichen (ohne besondere Vergütung).
Nachfolgend beschriebene Leistungen werden in gesonderten Positionen vergütet:
Boden nach Homogenbereich, EBV und DepV, als Zulage.

Grundlage der Aushubpositionen ist die Einbauklasse Z 0 nach LAGA.
a) Boden lösen, ausheben
  Abschnitt 5.1.1
  Gruben mit senkrechten  Grabenwänden
  Abschnitt 5.1.2
  Gruben mit geböschten Grabenwänden
b) Abschnitt 5.1.3 Zulagen zu den Aushubpositionen
  (+ Deponieklassen)
c) Abschnitt 5.1.4 Weiterverwendung des Aushubbodens und
  Verfüllung.

#### Bereich 5.1 Erd - und Verbauarbeiten

*Hinweis: Hinweis 5.1.1: Erdarbeiten - Baugruben mit senkrechten*
Hinweis 5.1.1: Erdarbeiten Baugruben mit senkrechten
  Grabenwänden

In den Einheitspreis einrechnen:
(falls nicht seperat ausgewiesen)
Erschwernisse beim Auftreten von Versorgungsleitungen wie:  Handschachtung, Sicherung der Leitungen  u.ä.
Beseitigung vorh. Kanalanlagen bis Innendurchmesser kleiner gleich 300 mm einschl. evtl. vorhandener Betonsohlen. Beseitigung von Versorgungsleitungen Gas, Wasser bis DN 200 mm Material Guss, Stahl, PE; Stromleitungen bis zu einem Durchmesser von 100 mm.
Die Abrechnung erfolgt nach m3.

##### Abschnitt 5.1.1 Erdarbeiten - Baugruben mit senkrechten Grabenwänden -

**5.1.1.300 Boden für Querschläge lösen.**
Boden für Querschläge lösen.
Boden  Homogenbereich
'1-3 - siehe Definition in der Baubeschreibung und beiliegendes Bodengutachten'

 in Handarbeit für Querschläge zusätzl. lagemäßige Feststellung von Entsorgungs- und Versorgungsleitungen räumlich und zeitlich getrennt von herzustellenden Graben oder Gewerken auf Anweisung des "AG" herstellen in einer Breite von: ca 0,80 m undTiefe von: 0,00 bis 2,00 m lösen, ausheben und anschließend mit geeignetem Boden verfüllen.
In den Einheitspreis einrechnen:
- Oberfläche nach den entsprechenden Pos. des
  Leistungsverzeichnisses herstellen
- Evtl. erforderl. Verbau  einbauen, vorhalten und
  ausbauen.
- Einbaufähigen Boden seitlich lagern, wieder
  einbauen, verdichten sowie nicht einbaufähigen und
  zur Verwertung des AN oder zu einer
  Entsorgungsanlage abfahren einschließlich der
  Verwertungs-/Deponiegebühren.

Einstufung gem. EBV: BM-F3
Einstufung gem. DepV: DK I

- Einbaufähigen Ersatzboden einbauen undverdichten.
- Sichern der Versorgungsleitungen.
  für 1 m3.
Menge: 10,000 m3

**5.1.1.510 Boden, Homogenbereich 1, 2, 3, BM-F3, DK I Tiefe von 0,00 m - 3,50 m**
Boden, Homogenbereich
'1, 2 und 3 - siehe Definition in der Baubeschreibung und beiliegendes Bodengutachten'

 nach DIN 18300, lösen, laden und zur Verwertung des AN oder zu einer Entsorgungsanlage abfahren einschließlich der Verwertungs-/Deponiegebühren.

Einstufung gem. EBV: BM-F3
Einstufung gem. DepV: DK I

Tiefe von 0,00 m  -  3,50 m
  für 1 m3.
Menge: 725,000 m3

*Hinweis: Hinweis 5.1.3: Zulagen zu den Aushubpositionen*
Hinweis 5.1.3:  Zulagen zu den Aushubpositionen

Nachfolgende in der Untergruppe 5.1.3 aufgeführte Leistungen sind Zulagen zu den Erdarbeiten.
Überschüssige Massen zur Deponie abfahren.
Abgerechnet wird nach gemeinsamen Aufmaß:
- Aushubboden und Abbruch der Bauteile aus Mauerwerk,
  Beton und Stahlbeton nach "m3".
- Aufzunehmende oder zu sichernde Leitungen nach 'm'.
- Kreuzungen von Versorgungsleitungen quer bis 45 Grad
  nach 'Stück'.
- Kreuzungen von Versorgungsleitungen parallel bzw.
  diagonal nach "m".

##### Abschnitt 5.1.3 Zulagen zu den Aushubpos.

**5.1.3.310.Z Bodenaushub von Hand bei Kanalleitungen Homogenbereich 1 bis 3 gemäß dem beiliegenden Bodengutachten nach DIN 18300 von Hand lösen, als Zulage.**
Bodenaushub von Hand bei Kanalleitungen
von Hand lösen und dem  Aushubgerät zuschaufeln, als Zulage.
Die von den Versorgungsbetrieben vorgeschriebene
Schachtung im Bereich von Versorgungsleitungen wird nicht besonders vergütet.
Die Position findet Anwendung bei Bodenaushub von Hand ab einem Abstand von 0,50 m unterhalb von vorhandenen Versorgungsleitungen bei Kanalsammelleitungen und Kanalhausanschlussleiutungen.
Diese Position findet auch Anwendung im Bereich von
Bäumen.
Wird der Boden mit einem Saugbagger entfernt, erfolgt für die Pos. 5.1.3.310.Z keine Vergütung. Bei Saugbaggereinsatz entfällt diese Position.
  für 1 m3.
Menge: 5,000 m3

**5.1.3.312.Z Saugbagger einschl. Bedienung**
Saugbagger einschl. Bedienung und einem Facharbeiter auf besondere Anweisung der Bauleitung des AG´s einsetzen.

Einstufung gem. EBV: BM-F3

Der Saugbagger wird als Zulage zu den Aushubpositionen berechnet. Es entfallen die Zulagepositionen "Leitungsquerungen" und "Handschachtungen"
  für 1 m3.
Menge: 10,000 m3

**5.1.3.320 Mauerwerk abbrechen**
Mauerwerk, in der Baugrube vorgefunden, aus Ziegel-
oder Bruchstein abbrechen und abfahren, als Zulage.
  für 1 m3.
Menge: 1,000 m3

**5.1.3.330 Unbewehrten Beton abbrechen**
Beton, unbewehrten, in der Baugrube vorgefunden,
abbrechen und abfahren, als Zulage.
  für 1 m3.
Menge: 1,000 m3

**5.1.3.340 Stahlbeton abbrechen**
Stahlbeton, in der Baugrube vorgefunden ,abbrechen und abfahren, als Zulage.
  für 1 m3.
Menge: 1,000 m3

**5.1.3.400 Vorh. Kanalleitungen abbrechen DN: 301-500 oder 250/375-400/600 mm**
Vorh. Kanalleitungen, aller Materialien, einschl. vorh.
Betonsohle abbrechen und abfahren, als Zulage,
Rohrleitung  : DN 301 bis 500 mm.
oder Eiprofil  : DN 250/375 bis 400/600 mm.
  für 1 m.
Menge: 25,000 m

**5.1.3.460 Vorh. alte Kabel im Erdreich liegend aufnehmen und entsorgen**
Vorhandene alte Kabel im Erdreich liegend aufnehmen und auf Deponie entsorgen einschl. Deponiegebühren.
Kabel sind mittels Trenngerät stückweise und einzeln
herauszutrennen, aufzuladen und zu entsorgen.
  für 1 m.
Menge: 20,000 m

**5.1.3.490 Vorh. alte Rohre im Erdreich liegend aufnehmen und entsorgen**
Vorhandene alte Versorgungsrohre aus Guss, Stahl, PVC oder PE bis DN 250 mm im Erdreich liegend aufnehmen und
auf Deponie einschl. Deponiegebühren entsorgen.
Die Rohre sind mittels Trenngerät stückweise und einzeln
herauszutrennen, aufzuladen und zu entsorgen. Es sind
nur Teillängen.
  für 1 m.
Menge: 210,000 m

**5.1.3.500 Kreuzungen von Versorg.-leitungen Quer bis 45 Grad, als Zulage.**
Versorgungsleitungen quer - bis  45 Grad - zum
Kanal- und Versorgungsleitungsgraben verlaufend, nach Angabe  und  Vorschrift des zuständigen Versorgungsbetriebes von Hand freischachten und durch geeignete und ausreichende Maßnahmen sichern, als Zulage.
Gebündelte Versorgungsleitungen bis zu einer Breite von 0,50 m,auch in Leerrohren bzw. Kabelformsteine neben-,über oder untereinander verlegt, werden als eine Kreuzung vergütet.
In den Einheitspreis einrechnen:
- Handschachtung und Freilegung der
  Versogungsleitungen bis 0,50 m oberhalb, je 0,50 m beidseitig seitlich und bis 0,50 m unterhalb,
- Gelösten Boden dem Aushubgerät zuschaufeln.
- Einsanden der Versorgungsleitungen und verlegen von Trassenwarnband im Zuge der Verfüllung des Kanalgrabens.
- Mehraufwand beim Verfüllen des Kanalgrabens unterhalb der Versorgungsleitungen.
  für 1 Stck.
Menge: 10,000 Stck

**5.1.3.510 Kreuzungen von Versorg.-leitungen längs diagonal schleifend als Zulage.**
Versorgungsleitungen - längs bzw. diagonal schleifend
im Kanal- und Versorgungsleitungsgraben verlaufend - nach Angabe und Vorschrift des zust. Versorgungsbetriebes von Hand freischaufeln und
durch  geeignete und ausreichende Maßnahmen sichern, als Zulage.
In den Einheitspreis einrechnen:
- Handschachtung und Freilegung der
 Versogungsleitungen bis 0,50 m oberhalb, je 0,50 m beidseitig seitlich und bis 0,50 m unterhalb,
- Gelösten Boden dem Aushubgerät zuschaufeln.
- Einsanden der Versorgungsleitungen und verlegen von Trassenwarnband im Zuge der Verfüllung des Kanalgrabens.
- Mehraufwand beim Verfüllen des Kanalgrabens unterhalb der Versorgungsleitungen.
  für 1 m.
Menge: 20,000 m

**5.1.3.520 Kreuzungen von Versorgungsleitungen neben der Kanaltrasse, als Zulage.**
Versorgungsleitungen  -  parallel bzw. neben der
Kanaltrasse verlaufend - nach Angabe und Vorschrift des zust. Versorgungsbetriebes von Hand freischaufeln und durch geeignete und  ausreichende Maßnahmen sichern, als Zulage.
In den Einheitsopreis einrechnen:
- Handschachtung und Freilegung der
  Versorgungsleitungen,
- Lösen des Bodens unterhalb der Versorgungsleitung,
- Gelösten Boden dem Aushubgerät zuschaufeln.
  Abstand zur Grabenwand
'bis  50' cm.

  für 1 m.
Menge: 20,000 m

*Hinweis: Hinweis 5.1.4: Weiterverwendung des Aushubbodens*
Hinweis 5.1.4:  Weiterverwendung des Aushubbodens
  und Verfüllung der Baugrube.

Boden nach Homogenbereichen, EBV und DepV.
Weiterverwendung des Aushubbodens in Abstimmung mit
dem "AG" festlegen. Nicht verdichtungsfähigen Boden und
verdrängte Bodenmassen ohne Zwischenlagerung abfahren.
Die Abrechnung erfolgt nach m3.
Baugruben gem. dem Merkblatt über das "Zufüllen von
Leitungsgräben" lagenweise verfüllen und verdichten.
Gelieferte nichtbindige Füllböden, Sand oder Mittelkies
werden bei Vorlage der Lieferscheine in 'm³'  mit einem
Verdichtungsfaktor von 1,2  berechnet. Bei Vorlage der Lieferscheine in "To" wird ein Verdichtungsfaktor von 1,2 und ein Berechnungsgewicht von 18 KN/m3 (1800 Kp/m3) zu Grunde gelegt. Transportweg = Laststrecke.
Das Aufmaß erfolgt im verdichteten Zustand nach m3.

##### Abschnitt 5.1.4 Weiterverwendung des Aushubbodens und Verfüllung der Baugrube.

**5.1.4.800 Füllboden 0/32 einbauen.**
Verdichtungsfähiger Füllboden, Sand oder Mittelkies
Korngröße 0- 32 mm, lagenweise einbauen und verdichten.
Durch den AN ist vor dem Einbau des Füllmaterials der Eignungsnachweis mittels Prüfzeugnis als Füllmaterial sowie der Nachweis der Schadstofffreiheit des Füllmaterials dem AG unaufgefordert vorzulegen.
  für 1 m3.
Menge: 388,000 m3

**5.1.4.810 Sand- Kiesgemisch 20 mm einbauen.**
Sandkiesgemisch mit verdichtungsfähiger Kornabstufung Größtkorn  20 mm, nach  DIN EN 1610 im Kanalgraben zur Rohrummantelung bis mindestens 20 cm über Rohrscheitel und 10 cm über Rohrverbindung lagenweise einbauen und verdichten.
Durch den AN ist vor dem Einbau des Sand-Kiesgemisches der Eignungsnachweis mittels Prüfzeugnis als Sand-Kiesgemische sowie der Nachweis der Schadstofffreiheit  des Sand-Kiesgemisches dem AG unaufgefordert vorzulegen.
  für 1 m3.
Menge: 160,000 m3

**5.1.4.812 Verfüllmasse als fließfähiges Mineralgemisch liefern und einbauen**
Verfüllmasse als fließfähiges,hydraulisch stabilisiertes Mineralgemisch, spätestens nach 30 Minuten begehbar liefern und einbauen
Trockenrohdichte 1,8-2,0 kg/dm3.
  für 1 m3.
Menge: 5,000 m3

*Hinweis: Hinweis 5.1.6: Verbauarbeiten*
Hinweis 5.1.6:  Verbauarbeiten

Verbau nur mit berufsgenossenschaftlich anerkannten
Verbaugeräten entspr. den dazugeh. Betriebsanleitungen
ausführen.
(Betriebsanleitung auf der Baustelle ständig zur Verfügung halten).
In den Einheitspreis einrechnen:
- Grabenwände geschlossen verbauen.
- Verbau und erforderl. Aussteifungen stellen, vorhalten,
  später wieder entfernen, einschl. der erforderl. Änderung
  der Aussteifungen für Rohrverlegung bzw.Bauwerke.
- Sichern und Aussparen auftretender Hindernisse.
  (Kabel, Rohr, Leitungen u.ä.)
- Kosten für Statik, Prüfstatik. Statischer Nachweis:
  Sofern nicht ein Normverbau nach DIN 4124 zur
  Ausführung kommt hat der"AN" unaufgefordert vor Beginn
  der Ausschachtungsarbeiten einen statischen Nachweis in
  2-facher Ausführung zu erbringen.
Stahlspundwände:
Stahlspundwände "wasserdicht" im Schloss gem.DIN 18303 rammen.
Vergütet wird in Abänderung der DIN 18303 nur die
sichtbare Verbauflache, d.h.: Grabensohle bis O.K.
Gelände + 0,10 m.

Verlorener Verbau:
In den Einheitspreis einrechnen:
überstehende Verbauteile - nach Angabe des "AG"
abschneiden und abfahren.
Der im Boden eingespannte Verbau wird nicht besonders
vergütet.
Vergütet wird lediglich das in der Baugrube verbleibende Verbaumaterial.

Mehraushub:
Kosten für Mehraushub aufgrund größerer Verbaubreiten
gegen- über den DIN-Breiten ( DIN EN 1610) einschl. der
erforderl. Mehrverfüllung in den EP einrechnen.

##### Abschnitt 5.1.6 Verbauarbeiten

**5.1.6.100 Baugruben- und Grabenverbau aus Verbauplatten herstellen**
Baugruben- und Grabenverbau herstellen.
Waagerechten  Grabenverbau aus großflächigen Verbauplatten im Einstell- oder Absenkverfahren einschl. der erforderlichen Umsteifungsarbeiten.
  für 1 m2.
Menge: 825,000 m2

**5.1.6.140 Baugruben- und Grabenverbau aus Dielenkammerelementen.**
Baugruben- und Grabenverbau aus: Dielenkammerelementen,einschl. der erforderlichen Umsteifungsarbeiten.
Das Eindrücken der Dielen erfolgt parallel zum Aushub durch Bagger oder ähnlichem Gerät.
  für 1 m2.
Menge: 30,000 m2

*Hinweis: Hinweis 5.1.7: Bettung für Leitungen*
Hinweis 5.1.7: Bettung für Leitungen

Bettung (Rohrauflager) nach DIN EN 1610, ATV- A 139 für
Steinzeug-, Beton-, Stahlbeton-  und Polypropylen-
Rohre  gemäß  den  Verlegevorschriften des
Lieferwerkes  -  nach Zeichnung bzw. Angabe der
Bauleitung  - höhen- und fluchtgerecht  einschl. aller
Nebenarbeiten herstellen.

-  Bettung Typ 1 auf voller Grabenbreite
-  untere Bettungsschicht Dicke bei Sand-Kies-Gemisch
  100 mm
-  untere Bettungsschicht Dicke bei Sand-Kies-Gemisch auf
  Fels sehr dicht gelagerten Böden 150 mm
-  untere Bettungsschicht Dicke bei Betonauflager
  50 mm + 1/10 DN,  min. 100 mm
  in C 12/15,  X0  aus Traßzement  MV =  30:70

 Rohre ohne Fuß
-  obere Bettungsschicht Dicke bei  Auflagerwinkel von  90°:
  0,15 OD
-  obere Bettungsschicht Dicke bei  Auflagerwinkel von 120°:
  0,25 OD
Die Abrechnung erfolgt nach m3.

Geotextilien (Vliesstoffe, Gewebe -und Verbundstoffe
aus syntetischen Fasern) müssen den Anforderungen nach
dem Merkblatt für die Anwendung im Erdbau entsprechen.
Klassifizierung:
Klassifizierung:
  Klasse 1 :  500 bis  1000 N Durchdrückkraft
  Klasse 2 : 1000 bis 1500 N Durchdrückkraft
  Klasse 3 : 1500 bis 2500 N Durchdrückkraft
  Klasse 4 :  über 2500 N Durchdrückkraft
Die Abrechnung erfolgt nach m2 fertig verlegtem Vlies
ohne Anrechnung der erforderlichen  Stoßüberdeckungen,
einschl. aller Nebenarbeiten.

##### Abschnitt 5.1.7 Rohrauflager für Leitungen.

**5.1.7.100 Bettung 90° aus Sand für Rohre ohne Fuß herstellen**
Bettung aus Sand oder Kiessand mit einem Auflagerwinkel von 90° für Rohre ohne Fuß herstellen.

Durch den AN ist vor dem Einbau des Bettungsmaterials der Eignungsnachweis mittels Prüfzeugnis als  Bettungsmaterial sowie der Nachweis der Schadstofffreiheit des  Bettungsmaterials dem AG unaufgefordert vorzulegen.
  für 1 m3.
Menge: 31,000 m3

**5.1.7.110 Bettung 90° aus Beton für Rohre ohne Fuß herstellen.**
Bettung aus Beton mit einem Auflagerwinkel von 90°
für Rohre ohne Fuß herstellen.
  für 1 m3.
Menge: 30,000 m3

**5.1.7.140 Beton zur Ummantelung einbauen.**
Beton zur Ummantelung für Rohrleitungen einbringen und ver- dichten, einschl. aller Nebenarbeiten und evtl.
erforderlicher Schalung.
Beton:  C 12/15,  X0
  für 1 m3.
Menge: 5,000 m3

**5.1.7.150 Geotextilien auf Grabensohle verlegen.**
Geotextilien (Kunststoffvlies) nach Angabe des "AG" aufder Grabensohle verlegen.
Geotextilien Klasse : '3'

  für 1 m2.
Menge: 70,000 m2

**5.1.7.158.Z Naturstein-Grobschlag 60/120 mm liefern und einbauen**
Naturstein-Grobschlag 60/120 mm liefern und als Untergrundverbesserung im Kanalgraben einbauen und verdichten.
Schotter bzw. Grobschlag einbauen.
Körnung 60/120 mm
Einbaumenge bei 20 cm Stärke 450 kg/m².
Der Aushub und die Entsorgung des überschüssigen, verdrängten Bodenmaterials ist in den EP einzurechnen.
  für 1 m2.
Menge: 70,000 m2

**5.1.7.159.Z Ausgleichsschicht aus Grubenkies**
Liefern, einbauen und verdichten einer Ausgleichsschicht aus Grubenkies in einer Stärke von 5 cm bis 10 cm i.M oberhalb der Schicht aus Natursteingrobschlag der Position 5.1.7.158
im Kanalgraben.
  für 1 m2.
Menge: 70,000 m2

*Hinweis: Hinweis 5.2.0: Wasserhaltungsarbeiten*
Hinweis 5.2.0: Wasserhaltungsarbeiten

Vorfluter:
Der nächste Vorfluter kann ein bestehender Kanal- oder
Bachlauf sein.
In beiden Fällen vor Einleitung in den Vorfluter entspr. dem  Absetzverhalten der einzuleitenden Stoffeausreichend große Absetzbecken vorschalten.

Pumpenanlagen:
Kraftstoff- oder Elektropumpen, mit entspr. Rohrleitungen (bis zur nächsten Einleitstelle), Becken und Werkzeuge stellen, anschließen, vorhalten, betreiben, überwachen, instandsetzen, abbauen und abfahren.
Kosten für:  Betriebsstoffe und Anschluss,
Bedienungspersonal, Zuschläge für Nacht-, Sonn-, und
Feiertagsbetrieb von  0 bis 24 Uhr.

In den Einheitspreis einrechnen:
Kraftstoff- oder Elektropumpen so aufstellen, dass die
Geräuschbelästigung für die Anlieger auf ein Minimum
beschränkt wird. Der Einsatz der Pumpen erfolgt nur auf
ausdrückliche Anordnung des "AG".
Die Abrechnung der Pumpen erfolgt einzeln nach
Betriebstundenzähler für jede eingesetzte Pumpe nach
Stunden bzw. nach Tagen. Aufzeichnungen über
Pumpenstunden und Vorhaltung der Pumpen täglich dem
"AG" zur Unterschrift vorlegen.

#### Bereich 5.2 Wasserhaltungsarbeiten

*Hinweis: Hinweis 5.2.3: Offene Wasserhaltung*
Hinweis 5.2.3:Offene  Wasserhaltung

Die offene Wasserhaltung umfasst die Ableitung von
Grund-, Schichten-  und Drainwasser.
Sohlen der Baugruben für Rohrgräben und Bauwerke
während der Bauzeit in offener Wasserhaltung durch
Pumpeneinrichtungen des "AN" trocken halten.

Drainleitungen
Drainleitungen außer- und innerhalb der Baugrube nach
Angabe des "AG" verlegen und nach  Beendigung der
Rohrverlegearbeiten verschließen, einschl. aller Nebenarbeiten.
Evtl. anfallendes Wasser nur in Abstimmung mit  dem
"AG" in den Vorfluter umpumpen.

Geotextilien:
Geotextilien (Vliesstoffe, Gewebe- und Verbundstoffe
aus syntetischen Fasern) müssen den Anforderungen nach
dem Merkblatt für die Anwendung im Erdbau entsprechen.
  Klassifizierung:
  Klasse 1 :  500  bis 1000 N Durchdrückkraft
  Klasse 2 : 1000 bis 1500 N Durchdrückkraft
  Klasse 3 : 1500 bis 2500 N Durchdrückkraft
  Klasse 4 :  über 2500 N Durchdrückkraft
Die Abrechnung erfolgt nach m2 - fertig verlegtem
Vlies, ohne Anrechnung der erforderlichen
Stoßüberdeckungen, einschl.  aller Nebenarbeiten.

Materiallieferungen:
Lieferscheine über die eingebauten Liefermengen
(Rollkies, Splitt) dem  "AG" täglich aushändigen.
Die Abrechnung erfolgt im verdichteten Zustand nach m3,
die Abrechnung der Drainleitungen erfolgt nach m.

##### Abschnitt 5.2.3 Offene Wasserhaltung

**5.2.3.100 Offene Wasserhaltung komplett herstellen.**
Offene Wasserhaltung komplett herstellen.
In den Einheitspreis einrechnen:
- Verlegen des  erforderl. Drainagerohres bis
  DN  150 mm,
- Aushub des Drainagrabens  30/30 cm,
- Abfuhr der Aushubmassen,
- Lieferung und Ummantelung des Drainagerohres
  mit Rollkies,
- Herstellung der  erforderl. Pumpensümpfe,
- spätere Verfüllung der Pumpensümpfe mit
  Beton "C 8/10",
- Kosten der anfallenden Pumpenstunden für Pumpen
  und Schlürfpumpen.
Die Abrechnung erfolgt nach m - Kanalgraben.
  für 1 m.
Menge: 182,000 m

**5.2.3.620 Kalksteinschotter Körnung: 0/56 mm.**
Kalksteinschotter zur Stabilisierung von nicht standfesten Baugrubensohlen, einbauen gegebenf. verdichten. Der Einbau der Schlacke erfolgt nur auf besondere Anweisung des "AG".
Die Verwendbarkeit des Materials ist abhängig von
der Vorlage eines Gütezeugnisses.
Verdichtungsfaktor: gleich  1,2
Körnung: 0/56 mm.
Die Abrechnung erfolgt nach m3.
  für 1 m3.
Menge: 45,000 m3

*Hinweis: Hinweis 5.6.0: Rohrleitungen aus Polypropylen*
Hinweis 5.6.0: Rohrleitungen aus Polypropylen

 Rohrleitungen aus Kunststoff  Polypropylen, nach DIN EN
1852-1 einschl. aller Passstücke und Formstücke verlegen. Hochlastbereich SN 16

Rohre an der Verwendungsstelle abladen, höhen und fluchtgerecht, wasserdicht nach DIN EN 1610, ATV A 139, unter Beachtung der Verlegehinweise des Herstellers und nach Angabe des "AG" verlegen.
In den Einheitspreis einrechnen:
- Erstellen einer prüfbaren statischen Berechnung nach
  ATV A 127 und A 161.

#### Bereich 5.6 Rohrleitungen aus Polypropylen, Hochlastbereich SN 16

*Hinweis: Hinweis 5.6.2: Rohrleitungen aus Polypropylen*
Hinweis 5.6.2: Rohrleitungen aus Polypropylen

- Rohre  ab Pos. 5.62.100
- Passstücke  ab Pos. 5.62.200
- Bögen  ab Pos. 5.62.300
- Abzweige  ab Pos. 5.62.400
- Übergangsrohre  ab Pos. 5.62.700
- Überschiebmuffen  ab Pos. 5.62.800
- Muffenstopfen  ab Pos. 5.62.900

Rohre, Passstücke und Formstücke aus Polypropylen verlegen. Hochlastbereich SN 16
In den Einheitspreis einrechnen:
Bei Verwendung von Sattelstutzen und Abzweigestutzen  bzw. Einbinden der Anschlusskanäle in den Hauptsammler:
- Herstellen der Bohrungen im Hauptkanal,
- sowie alle für den wasserdichten Anschluss der Stutzen
  erforderl.  Leistungen.
- Abzweigedurchmesser: 150, 200, 250,und 300 mm.
Die Abrechnung der Rohre erfolgt nach m,
der Fomstücke nach Stück als Zulage zu den  Rohrpositionen.

##### Abschnitt 5.6.2 Rohrleitungen aus Polypropylen, Hochlastbereich SN 16

**5.6.2.130 Polypropylen-Rohr DN 400 mm verlegen**
Polypropylen-Rohr  DN  400 mm verlegen
  für 1 m.
Menge: 60,000 m

**5.6.2.140 Polypropylen-Rohr DN 500 mm verlegen**
Polypropylen-Rohr  DN  500 mm verlegen
  für 1 m.
Menge: 1,000 m

**5.6.2.150 Polypropylen-Rohr DN 600 mm verlegen**
Polypropylen-Rohr  DN  600 mm verlegen
  für 1 m.
Menge: 112,000 m

**5.6.2.230 Polypropylen-Rohr-Passstücke DN 400 mm verlegen, als Zulage.**
Polypropylen-Rohr-Passstücke DN  400 mm verlegen,
als Zulage.
  für 1 Stück.
Menge: 4,000 Stck

**5.6.2.240 Polypropylen-Rohr-Passstücke DN 500 mm verlegen, als Zulage.**
Polypropylen-Rohr-Passstücke DN  500 mm verlegen,
als Zulage.
  für 1 Stck.
Menge: 1,000 Stck

**5.6.2.250 Polypropylen-Rohr-Passstücke DN 600 mm verlegen, als Zulage.**
Polypropylen-Rohr-Passstücke DN  600 mm verlegen,
als Zulage.
  für 1 Stck.
Menge: 5,000 Stck

**5.6.2.360 Polypropylen-Rohr-Bögen DN 600 mm - 15 Grad verlegen, als Zulage.**
Polypropylen-Rohr-Bögen 15 Grad DN  600 mm verlegen,
als Zulage.
  für 1 Stck.
Menge: 3,000 Stck

**5.6.2.430 Polypropylen-Rohr-Abzweige DN 400/ 150 mm verlegen, als Zulage.**
Polypropylen-Rohr-Abzweige  DN  400/ 150 mm verlegen, als Zulage.
  für 1 Stück.
Menge: 4,000 Stck

**5.6.2.460 Polypropylen-Rohr-Abzweige DN 600/ 150 mm verlegen, als Zulage.**
Polypropylen-Rohr-Abzweige  DN  600/ 150 mm verlegen, als Zulage.
  für 1 Stck.
Menge: 7,000 Stck

**5.6.2.710 Polypropylen-Übergangsrohre DN 600/500 mm, verlegen, als Zulage.**
Polypropylen-Übergangsrohre (Reduktion)
DN  600/ 5000 mm verlegen, als Zulage.
  für 1 Stck.
Menge: 1,000 Stck

**5.6.2.829 Anschlussst. Schachteinbau DN/OD 600 mm PP, als Zulage.**
Anschlussstücke Schachteinbau (Schachtfutter) aus DN/OD 600 mm PP-Rohr einbauen, als Zulage.
  für 1 Stck.
Menge: 1,000 Stck

**5.6.2.830 Polypropylen-Überschiebemuffe DN 400 mm verlegen, als Zulage.**
Polypropylen-Überschiebemuffe DN '400' mm verlegen,
als Zulage.
  für 1 Stück.
Menge: 2,000 Stck

**5.6.2.840 Polypropylen-Überschiebemuffe DN 500 mm verlegen, als Zulage.**
Polypropylen-Überschiebemuffe DN '500' mm verlegen,
als Zulage.
  für 1 Stck.
Menge: 1,000 Stck

**5.6.2.850 Polypropylen-Überschiebemuffe DN 600 mm verlegen, als Zulage.**
Polypropylen-Überschiebemuffe DN '600' mm verlegen,
als Zulage.
  für 1 Stck.
Menge: 2,000 Stck

**5.6.2.930 BI-Adapter Innen/Innen DN 400**
BI-Adapter Innen/Innen 400 liefern und einbauen.

Der Adapter besteht aus einer Innenhülse aus nicht rostendem Stahl, einer abdichtenden EPDM-Manschette und einem Spreizkeil, der ebenfalls aus nicht rostendem Stahl besteht.

Nach dem Einsetzen ins Rohr wird die EPDM-ummantelte Hülse durch das Einschlagen des Keils geweitet und an die Rohr-Innenwandung des Rohres formschlüssig angepresst. Mehrere ringförmig angeordnete Dichtungsrippen sorgen für eine dichte Verbindung. Auf das andere Ende des BI-Adapters wird im nächsten Arbeitsschritt die im Lieferumfang enthaltene VPC®-Rohrkupplung aufgesetzt und befestigt.

Bestandsrohr Ø Innen (mm): 395 - 405

Spannbereich variable Rohrkupplung (mm): 360 - 430

Farbe: silbergrau / schwarz

Technische Eigenschaften:

Edelstahlspannband: 1.4404 (V4A)
Dichtmanschette: bestehend aus EPDM nach DIN EN 681-1
mehrfaches Doppeldichtprofil (zuverlässige Abdichtung nach DIN EN 1610)
Fixierkorb: bestehend aus Polyamid (bruchstabil und hochschlagzäh)
zentrische und stufenlose Reduktionsanpassung durch konisch verformbares Mittelteil und beidseitig integrierten Bandführungskanäle

Im Lieferumfang:

2x Beton-Innen Adapter
1x Variable Rohrkupplung 430
Einschlagholz
Spezialgleitmittel
Pinsel
Einbauanleitung

Hinweis:

liefern und nach Einbauanleitung des Herstellers verlegen

Im EP enthalten sind alle Arbeitsleistungen,Baustoffe,
Hilfsstoffe sowie Nebenleistungen, auch wenn einzelne Leistungen in vorstehender Beschreibung nicht gesondert aufgeführt sind.

Ausser dieser Position erfolgt keine weitere Vergütung
für diese Leistung.
Menge: 1,000 Stck

**5.6.2.940 BI-Adapter Innen/Innen DN 500**
BI-Adapter Innen/Innen 500 liefern und einbauen.

Der Adapter besteht aus einer Innenhülse aus nicht rostendem Stahl, einer abdichtenden EPDM-Manschette und einem Spreizkeil, der ebenfalls aus nicht rostendem Stahl besteht.

Nach dem Einsetzen ins Rohr wird die EPDM-ummantelte Hülse durch das Einschlagen des Keils geweitet und an die Rohr-Innenwandung des Rohres formschlüssig angepresst. Mehrere ringförmig angeordnete Dichtungsrippen sorgen für eine dichte Verbindung. Auf das andere Ende des BI-Adapters wird im nächsten Arbeitsschritt die im Lieferumfang enthaltene VPC®-Rohrkupplung aufgesetzt und befestigt.

Bestandsrohr Ø Innen (mm): 495 - 505

Spannbereich variable Rohrkupplung (mm): 450 - 520

Farbe: silbergrau / schwarz

Technische Eigenschaften:

Edelstahlspannband: 1.4404 (V4A)
Dichtmanschette: bestehend aus EPDM nach DIN EN 681-1
mehrfaches Doppeldichtprofil (zuverlässige Abdichtung nach DIN EN 1610)
Fixierkorb: bestehend aus Polyamid (bruchstabil und hochschlagzäh)
zentrische und stufenlose Reduktionsanpassung durch konisch verformbares Mittelteil und beidseitig integrierten Bandführungskanäle

Im Lieferumfang:

2x Beton-Innen Adapter
1x Variable Rohrkupplung 520
Einschlagholz
Spezialgleitmittel
Pinsel
Einbauanleitung

Hinweis:

liefern und nach Einbauanleitung des Herstellers verlegen

Im EP enthalten sind alle Arbeitsleistungen,Baustoffe,
Hilfsstoffe sowie Nebenleistungen, auch wenn einzelne Leistungen in vorstehender Beschreibung nicht gesondert aufgeführt sind.

Ausser dieser Position erfolgt keine weitere Vergütung
für diese Leistung.
  für 1 Stck.
Menge: 1,000 Stck

*Hinweis: Hinweis 5.7.0: Kanalbauwerke*

#### Bereich 5.7 Kanalbauwerke

*Hinweis: Hinweis 5.7.1: Schachtmauerwerk*
Hinweis 5.7.1:  Schachtmauerwerk

Mauerwerk der Kanalschächte nach Angabe des "AG" in
Eckiger- oder Kreisform einschl. Entlastungsbögen nach
Arbeitsblatt:  A 157  herstellen

Kanalklinker nach  DIN 4051

Schachtbaumörtel zum Mauern von Kanalleitungen aus Kanalklinker, Schächte aus Kanalklinker,  Schachtbauwerken aus Kanalklinker, Bermen in Kanalschächten und Schachtbauwerken mit
vollfugiger Herstellung mit kunststoffvergütetem
Werkstrockenmörtel Mörtelklasse DIN EN 998-2 M 10
Mörtlgruppe gem. DIN V 18580: NM III
Körnung von 0-  4mm
frühfest, schrumpffrei, Quellen  > 0,1 Volumen % ,
säure- und laugenresistent zwischen ph 5 - 10,
hoher Sulfatwiderstand,
hohe Abriebfestigkeit,
hoher Widerstand gegen dynamische Beanspruchung,
wasserdicht gem. DIN 1045
hohe Klebekraft,
frosttausalzbeständig

Fugenmörtel:
kunststoffvergüteter Werkstrockenmörtel  Mörtelklasse DIN EN 998-2 M 10
Mörtlgruppe gem. DIN V 18580: NM III
Fugenmörtel wie Schachtbaumörtel jedoch mit
Körnung von 0  2mm und einer zum v.g.
Schachtbaumörtel erhöhten Beständigkeit  einbauen

Das Kanalmauerwerk ist wegen der hohen Anforderungen  an den Korrositionsschutz im Kanalbau in der Fuge ca. 2 cm auszukratzen und mit einem Fugenmörtel mit sehr  hoher Beständigkeit zu verfugen.

Abdichtung auf Schachtaußenflächen oder Erdbauwerken
nach DIN 18195 - Teil 6 (erdberührte Bauteile / aufstauendes Sickerwasser ohne Drainage)

2-lagige kunststoffmodifizierten Bitumendickbeschichtung (KMB) oder glw.  einschl. Voranstrich mit Bitumen-Emulsion oder wässrigen, lösungsmittelfreien Lösungen ausführen.

In den Einheitspreis einrechnen:
- Säuberung der Schachtsohle, Schachtwände und -decken,
- Abfuhr des anfallenden Schutts zur Kippe
- Innenecken und Wand / Bodenanschlüsse sind als
  Hohlkehle auszubilden
- Herstellung nach Angabe und Vorschriften des Herstellers.

Steigbügel mit seitlicher Aufkantung Form B nach DIN 19555
und EN 1301 der Klasse 1, Edelstahl Ummantelung aus Polypropylen ( PP). Form B,SST, orange, Steigmass 250 mm

Nach  DIN 4034  oder nach Angabe des "AG" bei der Schachtherstellung oder in vorhandene Schächte einschl. der erforderl. Stemm- und Bohrarbeiten einsetzen und je  vorgefundenem Material beiarbeiten.
Steigmaß: a = 25 cm. Ein-/Austritt Schachtöffnung
b < 500 mm (UVV)
Steigbügel für einläufige Anordnung und
Steigkästen aus Edelstahl.

Abgerechnet wird:
Mauerwerk  nach  m3,
Putz / Dichtungsanstriche  nach  m2,
Steigbügel  nach  Stück,
zusätzl. seitl. Anschlüsse  nach  Stück.

##### Abschnitt 5.7.1 Schachtmauerwerk

**5.7.1.100 Mauerwerk der Kanal Schächte Form: rund, herstellen.**
Mauerwerk der Kanalschächte Form:  rund -
herstellen, einschl.
- Fugenmörtel,
- Abdichtung auf Schachtaußenfläche mit Voranstrich
- Entlastungsbögen der einzubindenden Hauptrohre.
  für 1 m3.
Menge: 14,500 m3

**5.7.1.400 Steigbügel bei Herst. einsetzen Schacht aus: Mauerwerk.**
Steigbügel mit seitlicher Aufkantung Form B nach DIN 19555
und EN 1301 der Klasse 1, Edelstahl Ummantelung aus Polypropylen ( PP). Form B,SST, orange, Steigmass 250 mm
für einläufige Steigeisengänge mit Aufkantung

bei Herstellung von Schächten aus:  Mauerwerk
einbauen.
  für 1 Stck.
Menge: 3,000 Stck

**5.7.1.900 Vorh. Rohre DN 500 abmauern**
Abmauerung der vorhandenen DN 500 Rohre wasserdicht mit Mauerwerk aus Kanalklinkern DIN 4051 herstellen.
Die Abmauerung erfolgt vor dem Einbau des Dämmers im Bereich der alten, nicht mehr in Betrieb befindlichen Rohrleitung.
  für 1 Stck.
Menge: 3,000 Stck

*Hinweis: Hinweis 5.7.2: Beton-, Stahlbetonarbeiten*
Hinweis 5.7.2:  Beton-, Stahlbetonarbeiten

Für alle Beton- und Stahlbetonarbeiten gelten die zur
Zeit gültigen DIN-Vorschriften. (z.B. DIN EN 206,
DIN 1045, DIN 1048)
Die Festigkeitsklasse des zur Ausführung kommenden
Betons ist jeweils in der Position angegeben.
Die Expositionsklassen nach DIN EN 206/ DIN 1045 sind
in den jeweiligen Positionen angegeben.
Die Verdichtung erfolgt nach DIN 4235.
Die Oberflächenbehandlung erfolgt nach DIN 18202.
Während des Betonierens sind entsprechend der
Überwachungsrichtlinien Probewürfel zu entnehmen und amtlich prüfen zu lassen.
Betonausgangsstoffe:
Zuschlagstoffe:
Die Herkunft der zur Verwendung kommenden
Zuschlagstoffe dem AG vor Bauausführung bekannt geben.
Bindemittel:
Da die Betonbauwerke ausschließlich mit Boden /
Grundwasser in Verbindung stehen und einer möglichen
Aggressivität ausgestzt sind, ist grundsätzlich ein
Zement mit besonderen Eigenschaften nach DIN 1164 zu
verwenden. Für Sämtliche Stahlbetonarbeiten und für
alle Massenbetonarbeiten wie Rückhaltebecken aus
Ortbeton ist ein Zement mit besonderen Eigenschaften
nach DIN 1164 der Klasse CEM III/B HS,NW zu verwenden.
Stahl nach DIN 488:
Betonstahl  BST 500 S
Betonstahlmatten BST 500 M
Betonstahlbügel  BST 500 WR
Stahlbeton
Bei der Herstellung von Stahlbeton sind grundsätzlich
folgende Forderungen einzuhalten:
  Expositionsklasse  XC4 nach DIN EN 206 / DIN 1045
  Herstellung eines wasserundurchlässigen Betons
  Überdeckung der Stahleinlage min 5 cm bei Ortbeton
  Abstandhalter auf Zementbasis
Beton mit hohem Wassereindringwiderstand /
Wasserundurchlässiger Beton
Wird in den Positionen ein Beton mit hohem
Wassereindringwiderstand gefordert, so ist DIN 1045-2
Abschnitt 5.5.3 zu beachten.
Die Prüfung der Wasserundurchlässigkeit erfolgt nach
DIN 1048 am Probekörper. Dabei darf die maximale
Wassereindringtiefe 30 mm nicht überschreiten.
Die Prüfung der Wasserdichtheit von fertig erstellten
Baukörpern (z.B. Schächten) erfogt nach DIN EN 1610.
Schalung
Für die Schalungspositionen gilt:
einschl. der entsprechenden Stützeinrichtungen für die
auftretenden Belastungen,einschl. Hilfseinbauten
Anliefern, Vorhalten, Einbau, Ausbau, Abfahren in die
EP einrechnen.
Es dürfen keine Rödeldrähte verwendet werden. Es kommen
nur Spanndrähte in Leerhülsen zur Anwendung, wobei die
Leerhülsen nach dem Ausschalen wasserdicht zu
verschließen sind.
Fugenausbildung
Es wird eine wasserdichte Fugenausbildung nach der
WU-Richtlinie des DAfStb gefordert.
Zur Herstellung von Dehnungsfugen kommen nur
innenliegende Elastomer-Fugenbänder nach DIN 7865 oder
innenliegende Fugenbänder aus thermoplastischen
Kunststoffen nach DIN 18541 zur Anwendung. Es gelten
die Verwendungsregeln nach DIN 18197.
Zur Herstellung von Arbeitsfugen werden auch
beschichtete Fugenbleche mit Verwendungsnachweis (
allgemein bauaufsichtliches Prüfzeugnis einer vom DIBt
anerkannten Prüfstelle ) bzw.unbeschichtete Fugenbleche
nach DAfStb-WU-Richtlinie, Abschnitt 10.2 anerkannt.
Maßgebend ist die Beanspruchungsklasse 1 und die
Nutzungsklasse A.

 In den Einheitspreis einrechnen:
- Bereitstellen aller benötigter Materialien.
- Erforderl. Neben- und  Nacharbeiten
- Einbauen und verdichten des Betons in der geforderten Güte
- Erschwernisse beim Betoneinbau durch Stahleinlagen
- Probewürfel amtlich prüfen,
- Erforderlicher statischer Nachweis.
- Aussparungen bis 0,05 m3 bzw. 0,25 m2.

##### Abschnitt 5.7.2 Beton-, Stahlbetonarbeiten

**5.7.2.100 Beton zur Auf- und Verfüllung C 8/10, X0**
Beton zur Auf- und Verfüllung einbauen.
Festigkeitsklasse:  C 8/10
Expositionsklasse:  X 0
besondere Eigenschaften:./.
Diese Arbeit erfolgt nur auf Anweisung des "AG".
  für 1 m3.
Menge: 5,000 m3

**5.7.2.140 Beton der Sauberkeitsschicht**
Beton der Sauberkeitsschicht einbauen
Festigkeitsklasse:  C : '12/15'.

Expositonsklasse  : 'X0'.

besondere Eigenschaften  : './.'.

Stärke Sauberkeitsschicht: '10' cm.

Neigung Sohlflächen bis  : '30' Grad

  für 1 m2.
Menge: 32,000 m2

**5.7.2.170 Dämmer liefern und einfüllen.**
Dämmer-Spezialprodukt unter Verwendung eines
hydraulischen Bindemittels,zum Auffüllen  von
Hohlräumen (aufgegebene Leitungen und Schächte) in die Hohlräume einfüllen, einschl. aller Füll-, Entlüftungs und Absperrvorrichtungen.
Die Angaben des Herstellerwerkes beachten.
Die Abrechnung erfolgt nach 'm3' und über Nachweis  von Lieferscheinen.
  für 1 m3.
Menge: 23,000 m3

**5.7.2.240 Beton der Bodenplatte, komplett C35/45,,XA2, XC4,WU.**
Beton der bewehrten Bodenplatte, einschl. Schalung und Stahleinlage herstellen.
Festigkeitsklasse:  C 35/45
Expositionsklasse:  XA2,XC4
besondere Eigenschaften: hoher Wassereindringwiderstand
Plattenstärke : '25' cm,

In den Einheitspreis einrechnen:
-Schalung
-Stahleinlage, konstruktiv erforderlich
  für 1 m3.
Menge: 2,000 m3

*Hinweis: Hinweis 5.7.3: Bauwerkssohlen ausbilden*
Hinweis 5.7.3: Bauwerkssohlen ausbilden

Sohlgerinne und Bankette (Podeste) sowie alle Mulden
für Leitungen der Straßenablaufkörper  und sonstige
Einleitungen in die Schachtbauwerke aus
Wasserbauklinker oder Formsteinen nach DIN 4051 in
Mörtel nach DIN 1053 MG III nach Angabe des AG
herstellen.
Es ist ein kunststoffmodifizierter Zementmörtel nach
den Qualitätsmerkmalen der DAfStb
Instandsetzungsrichtlinie der Beanspruchbarkeitsklasse
M3 zu verwenden.
Das zur Verwendung kommende Material und die Art und
Form des jeweiligen Einbaues (Zeichnung) dem "AG" vor
Arbeitsaufnahme vorlegen.
- Bei Rohren bis DN 600 mm die seitliche Bankette bis
  Rohrscheitel,
- Bei Rohren mit DN größer 600 mm  die Bankette bis zur
  Kämpferhöhe, jedoch mindestens 600 mm hoch herstellen.
In den Einheitspreis einrechnen:
- Erforderl. Auffüllbetonherstellen hertellen,
  Betongüte bei Flächen, die später verklinkert werden
  C8/10,X0  Betongüte bei unverkleideten Flächen C35/45,XA2
- Erforderl. Abstürze bis 30 cm Höhendifferenz,
- Auskratzen und Verfugen der Steine und Formsteine,
- Säuberung der Schachtsohle,
- Abfuhr des anfallenden Schuttes zur Kippe,
- evtl. erforderl. Wasserhaltung.
Aufgemessen wird die Fläche in horizontaler Projektion.
Abgerechnet werden:
  Schachtsohlen nach m2,
- Ausbildung der Schachtsohlen als Absturz nach Stück

##### Abschnitt 5.7.3 Bauwerkssohlen ausbilden

**5.7.3.100 Schachtsohlen auskleiden.**
Schachtsohlen mit Wasserbauklinker oder Formsteinen auskleiden.
  für 1 m2.
Menge: 3,200 m2

**5.7.3.110 Vorh. Schachtsohlen auskleiden. einschl. Stemmarbeiten.**
Vorh.  Schachtsohle mit Unterbeton aufstemmen, abfahren und anschl. mit Wasserbauklinker oder Formsteinen neu auskleiden,
  für 1 m2.
Menge: 1,000 m2

*Hinweis: Hinweis 5.8.0: Schächte aus Beton- und Stahlbeton-*
Hinweis 5.8.0:  Schächte aus Beton- und Stahlbetonfertigteilen nach DIN EN 1917 und
  DIN V 4034-1 Typ2

Die nachfolgend beschriebenen Positionen gelten für
wasserdichte Schachtunterteile und Schachtfertigteile
für Schächte mit gerader und abgewinkelter
durchlaufender Rohrachse, sowie für Schächte mit
einseitigem Auftritt.

Die Schachtbauwerke sind in FBS Qualität mit Muffensystem
Topseal Plus herzustellen.
Die Konen sind exzentrisch auszuführen.
Die Schachtanschlussmuffen sind im System Connex, Firma
Funke auszubilden.
Einzubauende Ausgleichsringe müssen größer gleich 6 cm sein.

Abwicklungen bis 5 Grad können bei Schächten  mit
'geradem' Durchlauf in der Muffe ausgebildet werden.
Der genaue Winkel für Schächte mit 'abgewinkeltem'
Durchlauf ist in der Örtlichkeit zu messen.
Bei seitlich angesetzten Schächten den Schacht so
ausbilden, daß die weiteren Schachtfertigteile
senkrecht stehen.
Der lichte Mindestdurchmesser für Schachtunterteile
beträgt 1000 mm. Der maximale Rohrdurchmesser für einen
Schachtdurchmesser vom 1000 mm beträgt für mittig
durchgeführte Rohre 500 mm.
Bei Rohren mit größeren Durchmessern als 500 mm das
Schachtunterteil so vergrößern, dass die
Auftrittsfläche auf dem Bankett mind. 25 cm beträgt
oder Rohre mit einseitigen Auftritten verwenden.
Eine Änderung der ausgeschriebenen Schachtunterteile
bedarf jedoch der Zustimmung des "AG".

Bei Schachtunterteilen mit einem  DN  größer 1000 mm
gehört der Übergangsring UER-M zum Anschluß von
Schachtringen DN 1000 mm mit zur Position des Schachtunterteiles mit einer werkseitig gelieferten Dichtung für Fertigteile nach DIN 4060, DIN EN 681-1.

Statischer Nachweis:
Die statisch erforderl. Abmessungen und Bewehrungen
müssen den Einbaubedingungen entsprechen.

Schachtwände:
In die Schachtwände Öffnungen für den Anschluss der
ankommenden bzw. abgehenden Rohre einschl. Dichtung
vorsehen. Das gilt auch für Schachtunterteile mit
Unterstürzen. (Die Zulage für Unterstürze wird nach
Gruppe 5.74 vergütet)

Schachtsohlen:
Sohlen und Bankette der Schächte aus Kanalvollklinker mit den Qualitätsmerkmalen nach DIN 4051 herstellen.
Bei Rohren bis DN 600 mm die seitliche Banketten bis
Rohrscheitel, bei Rohren mit DN größer 600 mm die
Bankette bis zur Kämpferhöhe, jedoch mindestens 600 mm
hoch herstellen. Die Herstellung sämtlicher
Schachtsohlen in den Einheitspreis des
Schachtunterteiles einrechnen.

Steigbügel Form A gem. DIN 19555 zum Eindübeln in runden und geraden Schacht für einen einläufigen Steigeisengang. Mit seitlicher Aufkröpfung und rutschsicherer Trittstufe.

 Abmessung

Auftrittsbreite: 330 mm
Auftrittstiefe: 150 mm
Dübellänge: 70 mm

Steigmaß A = 25 cm  werkseitig einbauen

Material:

-Edelstahl Vollkern mit PP-Ummandelung (Polypropylen) in der Farbe rot/orange

Verlegung:
Fertigteile an der Verwendungsstelle abladen, höhen-
und fluchtgerecht, sowie wasserdicht unter Beachtung
der Verlegehinweise des Herstellers und nach Angabe des
"AG" verlegen.

#### Bereich 5.8 Schachtunterteile - Schachtfertigteile - Rohranschlüsse

*Hinweis: Hinweis 5.8.1: Schachtunterteil (SU-M-Typ 2) aus*
Hinweis 5.8.1:  Schachtunterteil  (SU-M-Typ 2) aus
  Beton nach DIN EN 1917 und
  DIN V 4034-1 Typ 2

Schachtunterteil (SU-M-Typ 2) aus Beton zum gelenkigen
Anschluss von Rohren aus:
   - Steinzeug  nach DIN  EN 295  --> Stz
   - Beton,  nach DIN EN 1616 und
  DIN V 1201-1 Typ 2  --> B
   - Stahlbeton  nach DIN EN 1616 und
  DIN V 1201-1 Typ 2  --> Stb
   - Duktilem Gusseisen  nach DIN EN 598  --> Duk
    - Polypropylen  nach DIN EN 1852-1  --> PP

Rohranschlüsse:
Die Schachtunterteile können mit angeformter Muffe oder
eingebauten Anschlussstücken ausgebildet sein. Der
Anschluss der Rohre erfolgt scheitelgleich.
Die sich aus den unterschiedlichen Durchmessern
ergebenden Höhendifferenzen in der Schachtsohle
ausgleichen.
Bei Schachtunterteilen mit eingebauten Anschlussstücken
sind diese mit entsprechender Neigung der zu- und
ablaufender Leitung einzubauen.

Art des Rohranschlusses:
In den Schachtunterteilen können die ankommenden Rohre
mit Steckmuffe, Gleitringdichtung oder mit werkseitig
eingebauter Dichtung nach DIN 4060, DIN EN 681-1 je
nach Rohrart ausgebildet sein.

Zusätzliche Rohranschlüsse:
Zusätzliche seitliche Rohranschlüsse mit
Schachtanschlussstück an die Schachtunterteile einschl.
der Ausmuldung in den Banketten als Zulage zu den
entsprechenden Pos. der Schachtunterteile herstellen.

Abrechnung:
Für Schachtunterteile mit mittigem Rohrdurchgang
erfolgt die Abrechnung nach Stück, wobei der Lichte
Durchmesser des Unterteiles von der Rohrlänge abgezogen
wird.
Für Schächte mit einseitigem Auftritt erfolgt die
Abrechnung nach Stück als Zulage zur Rohrlänge, wobei
die Rohre im Schachtbereich durchgemessen werden.
Maßgebend für die Abrechnung ist die vom  "AG"
ausgeschriebene Schachtart.

##### Abschnitt 5.8.1 Schachtunterteil (SU-M Typ 2) aus Beton nach DIN EN 1917 und DIN V 4034-1 Typ 2

**5.8.1.210 Schachtunterteil (SU-M Typ 2) aus Beton nach DIN EN 1917 und DIN V 4034-1 Typ 2 für geraden, mittigen Durchlauf, mit werkseitig eingebauter Dichtung Anschluss Zulauf DN: 150 mm Anschluss Ablauf DN: 400 mm**
Schachtunterteil  DN 1000 mm (SU-M Typ 2) aus Beton für
'geraden', mittigen Durchlauf versetzen,
Anschluss Zulauf DN: 150 mm,
Rohre aller Materialien
Anschluss Ablauf DN: 400 mm,
Rohre aller Materialien
  für 1 Stück.
Menge: 1,000 Stck

**5.8.1.230 Schachtunterteil (SU-M Typ 2) aus Beton nach DIN EN 1917 und DIN V 4034-1 Typ 2 für geraden, mittigen Durchlauf, mit werkseitig eingebauter Dichtung Anschluss Zulauf DN: 600 mm Anschluss Ablauf DN: 600 mm**
Schachtunterteil  DN 1200 mm (SU-M Typ 2) aus Beton für
'geraden', mittigen Durchlauf versetzen,
Anschluss Zulauf DN: 600 mm,
Rohre aller Materialien
Anschluss Ablauf DN: 600 mm,
Rohre aller Materialien
  für 1 Stck.
Menge: 1,000 Stck

**5.8.1.230.0 Schachtunterteil (SU-M Typ 2) aus Beton nach DIN EN 1917 und DIN V 4034-1 Typ 2 für abgewinkelten mittigen Durchlauf, mit werkseitig eingebauter Dichtung Anschluss Zulauf DN: 400 mm Anschluss Ablauf DN: 400 mm**
Schachtunterteil  DN 1000 mm (SU-M Typ 2) aus Beton für
'abgewinkelten', mittigen Durchlauf versetzen,
Anschluss Zulauf DN:  400 mm,
Rohre aller Materialien
Anschluss Ablauf DN:  400 mm,
Rohre aller Materialien
Abwinklung ca: '10-350' Grad,

  für 1 Stück.
Menge: 1,000 Stck

**5.8.1.335 Schachtunterteil (SU-M Typ 2) aus Beton nach DIN EN 1917 und DIN V 4034-1 Typ 2 für abgewinkelten mittigen Durchlauf, mit werkseitig eingebauter Dichtung Anschluss Zulauf DN: 600 mm Anschluss Ablauf DN: 600 mm**
Schachtunterteil  DN 1200 mm (SU-M Typ 2) aus Beton für
'abgewinkelten', mittigen Durchlauf versetzen,
Anschluss Zulauf DN:  600 mm,
Rohre aller Materialien
Anschluss Ablauf DN:  600 mm,
Rohre aller Materialien
Abwinklung ca: '10-350' Grad,

  für 1 Stck.
Menge: 1,000 Stck

*Hinweis: Hinweis 5.8.2: Schachtfertigteile aus Beton,*
Hinweis 5.8.2:  Schachtfertigteile aus Beton,
  Stahlbeton nach  DIN EN 1917 und
  DIN V 4034-1 Typ 2

Betonfußauflagen, -Schachtringe, -Schachthälse, und
Auflageringe nach DIN EN 1917 und DIN V 4034-1 Typ 2,
mit den für Einbau und Transport erforderlichen
Bewehrung in wasserundurchlässiger Ausführung, für
Fertigschächte und mit Gleitlippendichtung aus
Elastomeren nach DIN EN 681-1 und DIN 4060 der
Expositionsklasse XA2 versetzen.
Fest eingebaute Dichtung incl. Lastübertragungsring als Verbindung zwischen den Stirnflächen der Schachtfertigteile sind vorzusehen.

Betonauflagering nur max. 24 cm hoch einbauen.

In den Einheitspreis einrechnen: Sämtliche Nebenarbeiten.
Die Abrechnung erfolgt nach Stück.

##### Abschnitt 5.8.2 Schachtfertigteile aus Beton nach DIN EN 1917 und DIN V 4034-1 Typ 2

**5.8.2.120 Betonschachtring SR-M Typ 2 1000x500 versetzen.**
Betonschachtring  SR-M Typ 2 1000 X 500  versetzen.
  für 1 Stück.
Menge: 1,000 Stck

**5.8.2.130 Betonschachtring SR-M Typ 2 1000x750 versetzen.**
Betonschachtring  SR-M Typ 2 1000 X 750  versetzen.
  für 1 Stück.
Menge: 1,000 Stck

**5.8.2.200 Betonschachthals SH-M Typ 2 1000x625 zentrisch versetzt, H= 350 mm versetzen.**
Betonschachthals  (Konen) SH-M Typ 2 1000 X 625,
zentrisch versetzt, Bauhöhe 350 mm versetzen.
einschließlich einer gerüften Statik.
  für 1 Stck.
Menge: 1,000 Stck

**5.8.2.200.0 Betonschachthals SH-M Typ 2 1000x625 H= 600 mm versetzen.**
Betonschachthals (Konen) SH-M Typ 2 1000 X 625,
Bauhöhe 600 mm versetzen.
  für 1 Stück.
Menge: 1,000 Stck

**5.8.2.201 Betonschachthals SH-M Typ 2 1000x625 H= 850 mm versetzen.**
Betonschachthals (Konen) SH-M Typ 2 1000 X 625,
Bauhöhe 850 mm versetzen.
  für 1 Stück.
Menge: 1,000 Stck

**5.8.2.205 Betonschachthals SH-M Typ 2 1200x625 H= 600 mm versetzen.**
Betonschachthals (Konen) SH-M Typ 2 1200 X 625,
Bauhöhe 600 mm versetzen.
  für 1 Stck.
Menge: 2,000 Stck

**5.8.2.310 Betonübergangsplatte UEP-M-S Typ 2 2000x1000, H= 250 mm versetzen.**
Betonübergangsplatte UEP-M-S Typ 2 2000 X 1000,
Bauhöhe 250 mm versetzen.
  für 1 Stck.
Menge: 1,000 Stck

**5.8.2.410 Betonauflagering AR-V Typ 2 625 x 60.**
Betonauflagering  AR-V Typ 2  625 X  60 mm
in Mörtel versetzen.
  für 1 Stck.
Menge: 3,000 Stck

**5.8.2.420 Betonauflagering AR-V Typ 2 625 x 80.**
Betonauflagering  AR-V Typ 2  625 X  80 mm
in Mörtel versetzen.
  für 1 Stck.
Menge: 3,000 Stck

**5.8.2.430 Betonauflagering AR-V Typ 2 625 x 100.**
Betonauflagering  AR-V Typ 2  625 X 100 mm
in Mörtel versetzen.
  für 1 Stck.
Menge: 3,000 Stck

*Hinweis: Hinweis 5.8.8: Schachtabdeckungen*
Hinweis 5.8.8:Schachtabdeckungen

Schachtabdeckungen  nach:  DIN  EN 124, 1229, 4271,
19584, 19596, 19597 nach jeweils neuester Fassung.
Klassen der  DIN 1229:
Klasse  'D'  für Fahrbahnen von Straßen.
Rückstausichere Schachtabdeckungen mit Zwischenrahmen
und verschraubbarem Innendeckel aus Gusseisen für einen
Innen - und Außendruck bis 1 Bar.
Rahmen an Schachtabdeckplatte bzw. Konus wasserdicht
verankern.
Schachtabdeckungen aus BEGU zur Einbaustelle bringen
und entspr. den vorgegebenen Straßenhöhen verlegen.
Hierbei sind nur Schachtdeckel zugelassen,die an der
Unterseite keine Noppen haben, so dass sie beim Öffnen
über den Straßenbelag gezogen werden können.
Die Gesamthöhe der auf den Konus aufgebrachten
Ausgleichsringe darf das Maß von 24 cm nicht
übersteigen.
Die Abrechnung erfolgt nach Stück.

##### Abschnitt 5.8.8 Schachtabdeckungen

**5.8.8.330 Schachtabdeckungen 'Kl. D' rund verschiebesicher, mit Lüftung. und Kunststoffeinlage.**
Schachtabdeckungen  Klasse 'D', verlegen.
Ausführung: Rahmen rund, verschiebesicher,
mit  Lüftungsöffnungen, und Kunststoffeinlage.
  für 1 Stck.
Menge: 5,000 Stck

**5.8.8.519 Schmutzfänger schwer nach DIN 1221, mit Kreuzstange für Schachtabdeckungen 600 mm**
Schmutzfänger schwere Ausführung aus verzinktem
Stahlblech nach DIN 1221-F mit Kreuzstange für Schachtabdeckung der Vorposition verlegen.
  für 1 Stck.
Menge: 5,000 Stck

**5.8.8.610 Einsteckhülse aus Edelstahl liefern und anbringen**
Einsteckhülse aus Edelstahl V4A zum Andübeln.
Zur Aufnahme von transportablen Einstiegshilfen (38 mm Durchmesser) entsprechend der DIN 19572 04/2004 und BG Prüfzertifikat. einschließlich Dübelsystem: 2 Klebeanker und 2 Ankerstangen mit Muttern und Unterlegscheiben, Edelstahl V4A. Wandabstand 30 mm, Maße 245 x 44,5 x 2,5 mm.
Fabrikat kompatibel zu Fa. Zarges liefern und gemäß Einbauanleitung des Herstellers an Fertigteilschächten montieren.
  für 1 Stck.
Menge: 5,000 Stk

*Hinweis: Hinweis 5.9.0: Sonstiges*

#### Bereich 5.9 Sonstiges

##### Abschnitt 5.9.8 Sonderbauwerke und Rohrvortrieb

**5.9.8.500 Wasserhaltung für alle im Baubereich zufließenden Schmutz- und Regenwässer**
*** Pauschalposition
Wasserhaltung für alle im Baubereich zufließenden
Schmutzwässer sowie auch für die im Baubereich
zufließenden gefaßten Regenwässer entsprechend den
örtlichen Verhältnissen nach Wahl des AN in Abstimmung
mit der Bauleitung für die Dauer der Bauzeit
durchführen, einschließlich aller hierfür
erforderlichen Materialien sowie sämtlicher
Nebenarbeiten.
  für 1 psch.
Menge: 1,000 psch

**5.9.8.501 Statische Berechnung der ausgeschriebenen Rohre herstellen**
*** Pauschalposition
Statische Berechnung der ausgeschriebenen Rohre
erstellen.

Statische Berechnung unter Beachtung des
Bodengutachtens, der Leistungspositionen, den Tiefen
und Breiten der Rohrgräben und Baugruben unter der
Berücksichtigung der einzelnen Arbeitsphasen
(Bodenaushub, Rohrverlegung, Herstellung der
Schachtbauwerke, Verfüllung PP.) für alle
ausgeschriebenen Verlegetiefen erstellen.

Statische Berechnung für alternativ ausgeschriebene
oder angebotene Rohre werden nach der Hauptposition
vergütet, falls sie nicht gesondert ausgeschrieben sind
bzw. angeboten werden.

Der AN hat die Übereinstimmung der Belastungs- und
Einbaubedingungen der statischen Berechnung mit der
örtlichen Bauausführung -insbesondere Grabenbreiten,
Erdüberdeckung, Verkehrslasten, Grundwasser, Auflager,
Einbettung und Grabenverbau- zu gewährleisten.

Weichen die örtlichen Einbaubedingungen von der
Rohrstatik ab, sind die statischen Berechnungen neu zu
erstellen. Hat der AN die Abweichnungen zu vertreten,
werden die erforderlichen Neuberechnungen nicht
gesondert vergütet.

Einschließlich der Prüfstatik. Der AG benennt den
Prüfstatiker. Die Unterlagen sind dem AG 2-fach in
geprüfter Form vor dem Baubeginn der Bauarbeiten
auszuhändigen.
  für 1 psch.
Menge: 1,000 psch

**5.9.8.502 Statische Berechnung für den Mauerwerksschacht**
Statische Berechnung für den Mauerwerksschacht einschl. Sohle, Wände und Decke gem. Ausführungszeichnung einschl. Schalungsplan,
Stahllisten etc. einschl. geprüfter Statik durch einen
Prüfstatiker.
  für 1 Stck.
Menge: 1,000 Stck

**5.9.8.620 Erschwerniszulage für Arbeiten unterhalb flächendeckend querender Versorgungsleitungen**
Erschwerniszulage für Arbeiten unterhalb flächendeckend querender Versorgungsleitungen

Zulageposition für die Erschwernis beim Ausschachten, Verbauen und Wiederverfüllen von Kanalgräben unterhalb einer Vielzahl von eng nebeneinander liegenden Versorgungsleitungen bis zu 2,50 m Tiefe, welche es auf Grund des geringen Abstandes unmöglich machen, die erforderlichen Arbeiten von oben auszuführen. Es ist der Mehraufwand beim Ausschachten (Saugbagger) (auch Handaushub), Verbauen und Wiederverfüllen von Kanalgräben teilweise mit geeignetem Flüssigboden (Trockenrohdichte  1,4-1,8 kg/dm3), für das Entfernen der alten Kanalhausanschlussleitung sowie das Verlegen und Sichern der neuen
Kanalhausanschlussleitung mit einzurechnen.

Die Position wird vergütet, sofern die Trassenbreite der vorhandenen Versorgungsleitungen >= 1,00 m  bis 2,00 m beträgt.
Es wird die tatsächliche Trassenbreite der vorhandenen Versorgungsleitungen vergütet. Bei Trassenbreiten kleiner 1,00 m erfolgt keine zusätzliche Vergütung für den Mehraufwand.

Sofern die zuvor beschriebene Situation in der
Örtlichkeit vorgefunden wird, ist die Bauleitung sofort
zu informieren und durch Fotografien (mit Messlatte) zu dokumentieren. Die Fotografien sind den
Abrechnungsunterlagen beizufügen.

Im EP enthalten sind alle Arbeitsleistungen,Baustoffe,
Hilfsstoffe sowie Nebenleistungen, auch wenn einzelne Leistungen in vorstehender Beschreibung nicht gesondert aufgeführt sind.

Ausser dieser Position erfolgt keine weitere Vergütung
für diese Leistung.
  für 1 m.
Menge: 3,000 m

**5.9.8.630 Vorh. Kanal DN 400 mm Beton punktuell trennen**
Der vorh. Kanal DN 400 Beton ist sauber rechtwinklig mittels mindestens 2 Schnitten zu trennen, um das vorhandene Betonkanalrohr mittels BI-Addapter und neuem PP-Rohr DN 400 in das neue/vorhandene Schachtbauwerk fachgerecht einzubinden. Der BI-Addapter und das neue PP-Rohr (Passstück) werden zusätzlich vergütet.

In diese Position sind erf. Rohrschnitte (zwei Stück),
Stemmarbeiten, Bodenaushubarbeiten etc. ...
einzurechnen.

Der anfallende Bauschutt wird Eigentum des AN und ist
ordnungsgemäß zu entsorgen.

Im EP enthalten sind alle Arbeitsleistungen,
Baustoffe, Hilfsstoffe sowie Nebenleistungen die
notwendig sind, auch wenn einzelne Leistungen in
vorstehender Beschreibung nicht gesondert
aufgeführt sind.

Ausser dieser Position erfolgt keine weitere Vergütung
für diese Leistung.

  für 1 Stück
Menge: 1,000 Stck

**5.9.8.830 Sicherheits-Steigkästen, vollständig aus Edelstahl liefern und einbauen**
Sicherheits-Steigkästen, vollständig aus Edelstahl (V4A),
abgekantetes Edelstahlblech 1,5 mm dick, Tritt aus
U-Profil mit geriffelten Auftrittsflächen, Oberfläche
gebeizt und passiviert. Steigkästen liefern und in die
Schalungswand im Steigmaß von 280 mm und seitlich
versetzt einbauen und einbetonieren.

In den Einheitspreis ist das Aufstemmen des vorhandenen Stahlbetonrohres DN 1000 mm zum Einbau des Steigkastens sowie die Beiputzarbeiten mit einem Epoxidharzmörtel mit einrechnen.

Im EP enthalten sind alle Arbeitsleistungen,
Baustoffe, Hilfsstoffe sowie Nebenleistungen die
notwendig sind, auch wenn einzelne Leistungen in
vorstehender Beschreibung nicht gesondert
aufgeführt sind.

Ausser dieser Position erfolgt keine weitere Vergütung
für diese Leistung.
  für 1 Stck.
Menge: 1,000 Stck

**5.9.8.893 Vorh. Kanal DN 1000 Stahlbeton punktuell aufschneiden**
Bei dem vorh. Kanal DN 1000 Stahlbeton ist die obere Hälfte des Rohres auf einer Länge von ca. 2,00 m sauber zu
trennen, um nachfolgend die untere Hälfte des Rohres als Gerinne zu nutzen und entsprechend in den Schacht RW1 (siehe Detail Schacht RW1) einzubinden.

In diese Position sind erf. Rohrschnitte (zwei Stück des halben Rohrquerschnittes und zwei Stück längs zur Rohrachse),
Stemmarbeiten, Bodenaushubarbeiten etc.
einzurechnen.

Der anfallende Bauschutt wird Eigentum des AN und ist
ordnungsgemäß zu entsorgen.

Die verbleibende untere Hälfte des vorhandenen Stahlbetonkanals dient als Fließsohle des neuen Mauerwerksschachtes.

Im EP enthalten sind alle Arbeitsleistungen,
Baustoffe, Hilfsstoffe sowie Nebenleistungen die
notwendig sind, auch wenn einzelne Leistungen in
vorstehender Beschreibung nicht gesondert
aufgeführt sind.

Ausser dieser Position erfolgt keine weitere Vergütung
für diese Leistung.
  für 1 Stck.
Menge: 1,000 Stck

**5.9.8.894 Vorh. Kanal DN 500 mm Beton punktuell trennen**
Der vorh. Kanal DN 500 Beton ist sauber rechtwinklig mittels mindestens 2 Schnitten zu trennen, um das vorhandene Betonkanalrohr mittels BI-Addapter und neuem PP-Rohr DN 500 in das neue/vorhandene Schachtbauwerk fachgerecht einzubinden. Der BI-Addapter und das neue PP-Rohr (Passstück) werden zusätzlich vergütet.

In diese Position sind erf. Rohrschnitte (zwei Stück),
Stemmarbeiten, Bodenaushubarbeiten etc. ...
einzurechnen.

Der anfallende Bauschutt wird Eigentum des AN und ist
ordnungsgemäß zu entsorgen.

Im EP enthalten sind alle Arbeitsleistungen,
Baustoffe, Hilfsstoffe sowie Nebenleistungen die
notwendig sind, auch wenn einzelne Leistungen in
vorstehender Beschreibung nicht gesondert
aufgeführt sind.

Ausser dieser Position erfolgt keine weitere Vergütung
für diese Leistung.
  für 1 Stck.
Menge: 3,000 Stck

**5.9.8.896 Erschwerniszulage für die Einbindung des vorh. Stahlbetonrohres DN 1000 mm in den zukünftigen Schacht RW1.**
*** Pauschalposition
Erschwerniszulage für die Ausführung aller erforderlichen Arbeiten zur Freilegung des vorhandenen Stahlbetonrohres DN 1000 im Bereich des zukünftigen Schachtes RW1, sichern des Stahlbetonrohres gegen Beschädigungen während der Aushubarbeiten, anpassen des vom AN zu wählenden Verbaus an das vorhandenen Stahlbetonrohr DN 1000 mm an beiden Seiten der Baugrube im Bereich der Durchörterung des Rohres am Verbau, Sicherung des Stahlbetonrohres gegen Beschädigungen aller Art während der Durchführung aller weiteren Bauarbeiten, Sicherung des Stahlbetonrohres gegen Verschieben nach dem Freilegen während der Durchführung aller weiteren Bauarbeiten. Ebenso ist in diese Position sämtlicher Mehraufwand bei den erforderlichen Schal- und Bewehrungsarbeiten mit einzurechnen, der entsteht, um das vorhandene Stahlbetonrohr während der Herstellung des Schachtes RW1 in das Bauwerk einzubinden.
Auch der Mehraufwand zur Sicherstellung einer wasserdichte Einbindung des Stahlbetonrohres an beiden Seiten in die Wanddurchführung des Schachtes ist in diese Position einzurechnen. Hierzu gehört auch der Einbau von jeweils zwei Verpressschläuchen an beiden Einbindestellen, welche nach dem aushärten des Betons auf besondere Anweisung des AG´s zu aktivieren sind.
In den Einheitspreis sind alle zusätzlich erforderlichen
Materialien, Nebenleistungen und Erschwernisse mit
einzurechnen. Außer dieser Position erfolgt keine weitere
Vergütung für diese Leistung.
  für 1 psch.
Menge: 1,000 psch

*Hinweis: Hinweis 5.13.0: Kanal-TV Hauptkanal und Hausanschlüsse*
Hinweis 5.13.0:  Kanal-TV Hauptkanal

#### Bereich 5.13 Kanal-TV Hauptkanal

*Hinweis: Hinweis 5.13.1.: KTV Untersuchung Hauptkanal und Hausanschlüsse*
Hinweis 5.13.1.: KTVUntersuchung Hauptkanal
  und  Hausanschlüsse

Der AG führt die Dichtheitsprüfung und die Kamerabefahrung bei den neu verlegten Kanalsammelleitungen selbst durch. Als Vorleistung hierzu ist der neuen Kanal zu reinigen.

Bestandteil dieses LV ist jedoch eine Befahrung der vorhandenen Kanalsammelleitungen zur Erfassung aller vorhandenen Anschlusstutzen vor Baubeginn durch den AN. Eine vorherige Spülung der  vorhandenen Kanalsammelleitungen vor dieser Befahrung ist nicht erforderlich. Ziel dieser Befahrung ist das erfassen aller Anschlusstutzen in der exakten Position, damit diese gemäß Angaben der Ausführungsplanung an die neue Kanalsammelleitung angeeschlossen werden können, auch wenn die Achse der alten Kanalsammelleitung nicht mit der Achse der neuen Kanalsammelleitung übereinstimmt.

Mindestanforderungen an die Kameraausrüstung KTV Hauptkanal, Hausanschlüsse und Schachtinspektion
Einsatz einer KTV Kamera mit Dreh- und/oder Schwenkkopfkamera, inkl. lasergestützter Durchmesser-, Schadens-, und Deformationsmessung, Zoom Optik, integriertem Autofokus, seitenrichtige und aufrechte Lage des Kamerabildes während des Radialschwenkens, endloser Drehwinkel, automatische Blendregulierung, automatischer Weißabgleich, integrierter Ortungssender, stufenlos veränderbare Blickrichtung, korrosionsbeständig, stoß- und vibrationsfest, wasserdicht und explosionsgeschützt. Der Kamerawagen muß vor- und zurück mit regelbarer Geschwindigkeit fahren können.

Bei Befahrungen der Hausanschlüsse aus dem Hauptkanal mittels Satelitenkamera müssen die folgenden Voraussetzungen erfüllt sein:
Lateralinspektionssysteme mit notwendigem Zubehör zum Einsatz in Rohren DN 100 bis DN 1600 mit Dreh- und Schwenkkopf. Die Mindestlänge des Lateralsystem muss mindestens 30,00m betragen. Weiterhin muss der AN bei der Hausanschlussleitungsuntersuchung über ein kombiniertes Kamera-Spülsystem verfügen, um eine Reinigung während des Einfahrens in den Kanalhausanschluss durchzuführen.

Mindestanforderungen an die Software zur KTV Befahrung:
Zustandsklassifizierung nach DWA M 149-3, nach DIN EN 13508-2, Filmaufnahme MPEG 4 Format, Auflösung 3 Mbit/s inkl. entsprechendem Decoder, Einzelbildaufnahme im JPEG Format.

Allgemeine Anforderungen an die Durchführung der KTV Untersuchung:
Der AN hat sich eingehend über die örtlichen Verhältnisse zu informieren. Er ist für die ordnungsmäßige Sicherung der Arbeitsstellen verantwortlich.Die aktuellen Richtlinien für die Sicherung von Arbeitsstellen an Straßen (RSA) sind einzuhalten.
Die notwendigen Absperrungen und Beschilderungen müssen durch den AN 72 Stunden vor Arbeitsbeginn aufgestellt werden. Die vorhandenen Fahrzeuge sind innerhalb der 72 Stunden zu dokumentieren. Die zugehörigen Anordnungen sind bei den entsprechenden  Ämtern frühzeitig (Bearbeitungszeit über 10 Werktage) einzuholen. Die Kosten hierfür sind in die Einheitspreise einzurechnen.
Der AN erhält vor der KTV Untersuchung eine unterschrieben Einstiegsgenehmigung.
Während der Untersuchung muss folgendes eingeblendet werden. Untersuchungsdatum, Haltungsbezeichnung von Schacht zu Schacht, Straßenname, Stationierung, Untersuchungsrichtung, Zählerstand Aufnahmegerät. Bei Hausanschlüssen die jeweilige Hausnummer.
Die vollständigen Untersuchungsdaten sind  am Ende der Untersuchung getrennt für Haltungen, Leitungen und Schächte zu erzeugen. Sämtliche Daten sind dem AG in digitaler Form auf einer Festplatte zur Verfügung zu stellen.
Anschlüsse <= 0,50m (z.B. verschlossenen Stutzen) werden nicht vergütet.

##### Abschnitt 5.13.1 Kanal Inspektionen

**5.13.1.100 Optische Inspektion Kreisprofil DN 200 - DN 500 Abnahmebefahrung neu erstellter Kanalstrecken**
Optische Inspektion von Kreisprofilen aller Materialien mit einem Durchmesser von DN 200 - DN 500.
Die Reinigung der Rohre wird gesondert beauftragt und vergütet.
Die KTV-Befahrung erfolgt nach Isybau.
Der AN muss vor der Abnahmebefahrung die aktuellen Schachtnummern beim AG anfragen.

  für 1m
Menge: 62,000 m

**5.13.1.110 Optische Inspektion Kreisprofil DN 600 - DN 800 Abnahmebefahrung neu erstellter Kanalstrecken**
Optische Inspektion von Kreisprofilen aller Materialien mit einem Durchmesser von DN 600 - DN 800.
Die Reinigung der Rohre wird gesondert beauftragt und vergütet.
Die KTV-Befahrung erfolgt nach Isybau.
Der AN muss vor der Abnahmebefahrung die aktuellen Schachtnummern beim AG anfragen.

  für 1 m.
Menge: 117,000 m

**5.13.1.189 Optische Inspektion Kreisprofil DN 200 - DN 500 der vorhandenen Kanalsammelleitung.**
Optische Inspektion von Kreisprofilen aller Materialien mit einem Durchmesser von DN 200 - DN 500.
  für 1 m.
Menge: 182,000 m

**5.13.1.200 Optische Inspektion Kanalhausanschluss (Schiebekamera)**
Optische Inspektion von Kanalhauanschlüssen mittels Schiebekamera auf Meterbasis von Kanalgraben, Revisionsöffnungen bzw. Revisionsschächten befahren. Die Reinigung wird separat vergütet.Abgerechnet wird pro laufenden Meter.
  für 1 m.
Menge: 5,000 m

**5.13.1.240 Zulage für An- und Abfahrten <8,0 Std/Einsatz am Tag des Einsatzes**
Zulage für An- und Abfahrten <8,0 Std/Einsatz am Tag des Einsatzes
  für 1 Stck.
Menge: 1,000 Stck

**5.13.1.290 Grafiken,Haltungs,Bildschirmaufnahmen farbig- und und Leitungsberichte drucken**
Grafiken, Haltungs, Bildschirmaufnahmne farbig und Leitungsberichte drucken in Farbe 1fach.
  für 1 Stck.
Menge: 10,000 Stck

**5.13.1.310 Datenträger erstellen**
DVD Datenträger mit optischen Inspektionsberichten und KTV Aufnahmen brennen.
  für 1 Stck.
Menge: 1,000 Stck

*Hinweis: Hinweis 5.13.2: Kanalreinigung*
Hinweis 5.13.2: Kanalreinigung
  Beseitigung von Hindernissen

Der AG führt die Dichtheitsprüfung und die Kamerabefahrung bei den neu verlegten Kanalsammelleitungen selbst durch. Als Vorleistung hierzu ist der neuen Kanal zu reinigen.

Bestandteil dieses LV ist jedoch eine Befahrung der vorhandenen Kanalsammelleitungen zur Erfassung aller vorhandenen Anschlusstutzen vor Baubeginn durch den AN. Eine vorherige Spülung der  vorhandenen Kanalsammelleitungen vor dieser Befahrung ist nicht erforderlich. Ziel dieser Befahrung ist das erfassen aller Anschlusstutzen in der exakten Position, damit diese gemäß Angaben der Ausführungsplanung an die neue Kanalsammelleitung angeeschlossen werden können, auch wenn die Achse der alten Kanalsammelleitung nicht mit der Achse der neuen Kanalsammelleitung übereinstimmt.

Beseitigung von  Ablagerung und  Hindernissen in den zu
untersuchenden Kanälen.
In den Einheitspreis einrechnen:
-  Gestellung der erfordelichen Geräte und Fahrzeuge,
  einschl. Betriebsstoffe und Brauchwasser,
-  Bedienung, An- und Abfahrt sowie Spesen für das
  Bedienungspersonal,
-  Ablagerungen im nächsten Kontrollschacht entfernen,
  laden und zur Kippe abfahren.
Die Arbeiten erfolgen nur auf besondere Anweisung des
"AG".
Die Abrechnung erfolgt nach Stunden.

##### Abschnitt 5.13.2 Kanalreinigung

**5.13.2.145 Einsatz eines Spülsaugwagens mit mind. 100 Bar Spüldruck.**
Einsatz eines Spülsaugwagens mit mindestens
100 Bar Spüldruck auf Anordnung der Bauleitung.
Menge: 5,000 Std

*Hinweis: Hinweis 5.13.3: Dichtheitsprüfung*
Hinweis 5.13.3: Dichtheitsprüfungen von Kanal-
  Hausanschlussleitungen.
Dichtheitsprüfungen sind nur von Fachleuten
durchzuführen, die ihre Befähigung sowie Eignung der
eingesetzten Geräte nachgewiesen haben. Das zur
Dichtheitsprüfung verantwortlich eingesetzte Personal
soll bau-, betriebs- und materialtechnisches Fachwissen
über Abwasserleitungen und -kanäle und eine mindestens
einjährige Praxis besitzen. Ein Sachkundenachweis ist
zu erbringen. Prüfung nur durch einen Sachkundigen nach
§ 61a LWG NRW.
Die Anforderungen der UVV sind unbedingt einzuhalten.
Der AN ist für alle Maßnahmen, die für den
ordnungsgemäßen und verfahrensbedingten Ablauf
notwendig sind, selbst verantwortlich.
Neu verlegte Kanal-Hausanschlussleitungen sind gemäß
DIN EN 1610, durch Prüfung mit Luft (Verfahren "L")
oder Prüfung mit Wasser (Verfahren "W") auf Dichtheit
zu untersuchen.
Dichtigkeitsprüfung vom Hauptkanal aus mit Setzen von
Blasen aus dem Hauptlkanal. Sollte von einem
Kontrollschacht oder einer Reinigungsöffnung heraus
untersucht werden ist nach Beendigung der
Dichteitsprüfung die geöffnete Revisionsöffnung wieder
ordnungsgemäß bzw. dicht zu verschließen. Bei Bedarf
Einlegen eines neuen Dichtungsbandes.
Das Ergebnis der Dichtheitsprüfung ist durch ein
Prüfprotokoll vor Ort exakt und umfassend zu
dokumentieren (Angaben zum Prüfobjekt, Prüfvorgaben,
Messwerte und Messgrafik mit eindeutigem Prüfvermerk).

##### Abschnitt 5.13.3 Dichtheitsprüfung von neu verlegten Kanalleitungen

**5.13.3.140 Dichtheitsprüfung von neu hergestellen Schächten**
Dichtheitsprüfung von neu hergestellen Schächten nach DIN EN 1610 Schachtdurchmesser von 1000 mm - 1500 mm aller Materialien.
Nennweite ankommende bzw. abgehende Rohre von DN 80 bis DN 600 aller Materialien.Der Prüfvorgang ist zu protokolieren und dem AG vorzulegen. Es darf nur Fachpersonal mit einem entsprechenden Sachkundenachweis eingesetzt werden.
  für 1 Stck.
Menge: 4,000 Stck

**5.13.3.145 Dichtheitsprüfung von neu hergestellen Schächten**
Dichtheitsprüfung von neu hergestellen Schächten nach DIN EN 1610 Schachtdurchmesser von 1600 mm - 2000 mm aller Materialien.
Nennweite ankommende bzw. abgehende Rohre von DN 80 bis DN 1000 aller Materialien.Der Prüfvorgang ist zu protokolieren und dem AG vorzulegen. Es darf nur Fachpersonal mit einem entsprechenden Sachkundenachweis eingesetzt werden.
  für 1 Stck.
Menge: 1,000 Stck

**5.13.3.150 Dichtheitsprüfung von Kanalhaltungen DN 300-DN 500**
Dichtheitsprüfung von Kanalhaltungen DN 300-DN 500
Dichtheitsprüfung von neu verlegten Kanalhaltungen DN 300-DN 500
Dichtheitsprüfung von neu verlegten Kanalhaltungen nach DIN EN 1610 und DWA A 139, Prüfung mit Luft oder Wasser.
Rohrmaterial: Jegliches Material
Nennweite: DN 300 bis einschl. DN 500

Der Prüfvorgang ist zu protokollieren und vom AG abzuzeichnen. Es darf vom AN nur Fachpersonal mit einem entsprechenden Sachkundenachweis RAL GZ 961 Gruppe D und DWA M 190 eingesetzt werden.
Prüfung nur durch Sachkundigen
  für 1 m

  für 1Stck
Menge: 62,000 m

**5.13.3.155 Dichtheitsprüfung von Kanalhaltungen DN 550-DN 600**
Dichtheitsprüfung von Kanalhaltungen DN 550-DN 600
Dichtheitsprüfung von neu verlegten Kanalhaltungen DN 500-DN 600
Dichtheitsprüfung von neu verlegten Kanalhaltungen nach DIN EN 1610 und DWA A 139, Prüfung mit Luft oder Wasser.
Rohrmaterial: Jegliches Material
Nennweite: DN 500 bis einschl. DN 600

Der Prüfvorgang ist zu protokollieren und vom AG abzuzeichnen. Es darf vom AN nur Fachpersonal mit einem entsprechenden Sachkundenachweis RAL GZ 961 Gruppe D und DWA M 190 eingesetzt werden.
Prüfung nur durch Sachkundigen
  für 1 m.
Menge: 114,000 m

### Gewerk 6 Betonarbeiten, Plattenbeläge, Pflasterungen

*Hinweis: Hinweis 6.2.0: Kunstbauwerke*

#### Bereich 6.2 Kunstbauwerke

*Hinweis: Hinweis 6.2.1: Aushubarbeiten*
Hinweis 6.2.1: Aushubarbeiten

In den Einheitspreis einrechnen:
- evtl. erforderl. leichter Verbau
- das Planum darf nicht durch Geräte und dergl.
  aufgelockert werden.
- den für die spätere Hinterfüllung der Stützmauer notwendige
  Boden zur Wiederverwendung seitlich lagern.
- Boden gem. DIN 18300
  Boden Bauschuttgemische < Z 1.2, Z 2, > Z2 nach LAGA 20 für
  die Fundamente der Stützwände nach Zeichnung
  und Angabe des "AG" lösen, laden und zur Deponie abfahren.
Die Abrechnung erfolgt nach m3.

##### Abschnitt 6.2.1 Aushubarbeiten

**6.2.1.100 BodenHomogenbereich 1-3 der Fundamente lösen, laden, abfahren.**
Boden gem. DIN 18300, Homogenbereich 1-3  lösen, laden und fachgerecht entsorgen.

Einstufung gem. EBV: BM-F3
Einstufung gem. DepV: DK I
  für 1 m3.
Menge: 4,000 m3

*Hinweis: Hinweis 6.2.2: Schalungsarbeiten*
Hinweis 6.2.2: Schalungsarbeiten

In den Einheitspreis einrechnen:
-Einwandfreie Schalung und entspr. Strebmaterial
 stellen und vorhalten.
-nach Zeichnung und Angabe des "AG" und entspr.
 den auftretenden Belastungen aufstellen,
 abstützen und verankern.
-Durch den Beton dürfen keine Haltevorrichtungen
 für die Schalung führen.
-nach dem Betonieren wieder ausbauen und abfahren.
Die Abrechnung erfolgt nach m2.

##### Abschnitt 6.2.2 Schalungsarbeiten

**6.2.2.100 Schalung der Fundamente herstellen.**
Schalung der Fundamente herstellen.
  für 1 m2.
Menge: 20,000 m2

*Hinweis: Hinweis 6.2.3: Betonarbeiten*
Hinweis 6.2.3: Betonarbeiten

In den Preis einrechnen:
-Stahlbeton gemäß DIN EN 206-1und DIN 1045-1
 einbauen und mit Rüttelflasche verdichten.
-Einzelne Fugenabschnitte dürfen nur in einem
 Arbeitsgang betoniert werden und müssen den
 gleichen Farbton aufweisen.
-Oberflächen mit vorgeschriebenem Quergefälle
 ausbilden, abreiben und abglätten.
-Evtl. eingebaute Holzspreizen beim Betonieren
 entnehmen.
-Nach dem Betonieren Spanndrähte restlos ziehen.
-Bei Verwendung von Plastikspreizen Röhrchen
 nach dem Ziehen der Spanndrähte mit Plastikstopfen schließen.
-Alle Neben- und Nachbehandlungsarbeiten.
-Schutzmaßnahmen bei hohen und niedrigen
 Temperaturen.

##### Abschnitt 6.2.3 Betonarbeiten.

**6.2.3.100 Sauberkeitsschicht einbauen**
Sauberkeitsschicht einbauen.
Betongüte : C 12/15
Dicke : 10 cm,
im verdichteten Zustand gemessen unter den Stützwand- fundamenten einbauen, sauber und eben abziehen und anstampfen.
Die Abrechnung erfolgt nach m2.
  für 1 m2.
Menge: 7,000 m2

**6.2.3.190 C 30/37 einbauen (Frostwiderstand)**
Stahlbeton, wasserundurchlässig,
Betongüte : C 30/37
Beton mit hohem Frostwiderstand und Widerstandsfähigkeit gegen Tausalzeinwirkung (sog. Kappenbeton) gem. DIN 1045
einbauen, verdichten.
Oberfläche völlig eben abreiben und mit einem leichten Besenstrich in Querrichtung versehen.
Die Abrechnung erfolgt nach m3.
  für 1 m3.
Menge: 4,000 m3

*Hinweis: Hinweis 6.2.6. Stahlbewehrungen*
Hinweis 6.2.6. Stahlbewehrungen

In den Einheitspreis einrechnen:
- Betonstahl nach Angabe des "AG" und statischer
  Berechnung schneiden, biegen, verlegen und binden.
- Bindedraht, Verschnitt und Gewichtstoleranzen.

##### Abschnitt 6.2.6 Stahlbewehrungen.

**6.2.6.110 Betonstabstahl BSt 500 S ( kg ) liefern und einbauen**
Betonstabstahl gerippt 'BSt 500 S', Die Abrechnung erfolgt über Biege- bzw. Schneidelisten nach kg.
  für 1 kg.
Menge: 300,000 kg

**6.2.6.150 Betonstahlmatten BSt 500 m ( kg ) liefern und einbauen**
Betonstahlmatten  BSt 500 m.
Die Abrechnung erfolgt nach kg.
  für 1 kg.
Menge: 300,000 kg

**6.2.6.160 Abstandhalter aus Baustahlgewebe liefern und einbauen**
Baustahlgewebe Abstandhalter 'apsta' zum Stützen der oberen Bewehrung schneiden und höhengerecht versetzen, die Füße müssen durch Kunststoffkappen korrosionsgeschützt sein.
Die Abrechnung erfolgt nach kg.
  für 1 kg.
Menge: 50,000 kg

*Hinweis: Hinweis 6.3.0. Beton - Fertigteile, Mauerscheiben*

#### Bereich 6.3 Beton - Fertigteile, Winkelstützmauern

*Hinweis: Hinweis 6.3.4. Betonpalisaden*
Hinweis 6.3.4. Betonpalisaden

In den Einheitspreis einrechnen:
- Palisadenwände aus senkrecht stehenden Betonpalisaden herstellen,
- Ausheben der Palisadengräben,
- Einplanieren und Verdichten der Grabensohle
  Grabenbreite: 0,40 m,
- Boden im Gelände profilgerecht einbauen,
- überschüssigen Boden zur Deponie abfahren,
- Betonpalisaden auf ein  10 cm dickes Betonbett
  verlegen und Gräben mit Beton verfüllen,
- Betoneinbau bis 15 cm unter angrenzender Fläche im
  im endgültigen Zustand,
- Beton C 12/15,
- Betonpalisaden mit abgerundeter Stirnseite,
- Armierung der Betonpalisaden ab 0,90 m Länge,
  Durchmesser 0,175 - 0,20 m
  Druckfestigkeit  3 kN /qcm
  Körnung 0-16 mm
- Oberfläche glatt,
- Farbe grau,
- Durchführung aller Erdarbeiten und Nebenarbeiten.
Die Abrechnung erfolgt nach m der fertig eingebauten Betonpalisadenwand.

##### Abschnitt 6.3.4 Beton - Palisaden

**6.3.4.100 Palisadenwand H= 0,40 m herstellen**
Betonpalisadenwand herstellen,  Höhe  0,40 m,
- Gewicht  :  32 kg / Element,
- Grabentiefe  : 0,30 m,
- Betonverbrauch : 0,10 m3/m,
  für 1 m.
Menge: 10,000 m

**6.3.4.110 Palisadenwand H= 0,60 m herstellen**
Betonpalisadenwand herstellen,  Höhe  0,60 m,
- Gewicht  :  48 kg / Element,
- Grabentiefe  : 0,40 m,
- Betonverbrauch : 0,15 m3/m,
  für 1 m.
Menge: 30,000 m

**6.3.4.120 Palisadenwand H= 0,80 m herstellen**
Betonpalisadenwand herstellen,  Höhe  0,80 m.
- Gewicht  :  64 kg / Element,
- Grabentiefe  : 0,45 m,
- Betonverbrauch : 0,20 m3/m,
  für 1 m.
Menge: 30,000 m

*Hinweis: Hinweis 6.5.0. Plattierungsarbeiten*
Hinweis 6.5.0. Plattierungsarbeiten

für die Verlegung von Betonplatten gilt die ZTV Pflaster-StB.

#### Bereich 6.5 Plattierungsarbeiten

*Hinweis: Hinweis 6.5.1 Betonplatten in Mörtelbettung*
Hinweis 6.5.1 Betonplatten in Mörtelbettung

Bettung:
Material:  Mörtelbett, Mg III, K1- im oberen Bereich,
Dicke :  3 - 5 cm
aus :  Kalkzementsandgemisch, MV=0,2:1:4
oder aus :  Portlandzement Sandgemisch mit einem zugelassenen Steinkohlenflugstaubzusatz.
Dem Verlegemörtel ist grundsätzlich ein 4 Stunden Verzögerer zuzugeben.
Verlegung:
Platten nach Angabe des "AG" flucht- und höhengerecht im jeweils vorgeschriebenen Verband mit 3 - 5  mm  breiten Fugen verlegen.
Platten von Hand legen und anklopfen, maschinelles Abrütteln bzw. Walzen ist nicht zugelassen.

Beischlüsse sind wie folgt auszuführen:
Kanten, Anschlüsse, Einbauten und Aussparungen werden mit geschnittenen Platten beigelegt, die mittels Nassschneidetisch getrennt wurden. Dieses Schneiden der Platten wird gesondert vergütet.
Am gleichen Tag mit einem Sandzementgemisch MV  8:1 einschlämmen.Danach Platten, Bordsteine in Anschlussbereichen abspülen und säubern.

Ausnahme:
Bei Regulierungs- und Anpassungsarbeiten an Schieber u. Hydrantenkappen in Plattenbelägen ist das Schneiden in den Einheitspreis einzurechnen.
An runden Schieberkappen, Leuchtmasten und sonstigen runden Einbauten ist der Schnitt mit dem Kernbohrgerät vorzunehmen.
Rechteckige, halbe Platten werden nicht gesondert vergütet.

Abgerechnet werden:  Plattenbelag nach m2
  Plattenband  nach m .

##### Abschnitt 6.5.1 Betonplatten in Mörtelbettung

**6.5.1.170 Vorh. Platten -längs- verlegen, auszwickeln mit Platten.**
Vorh. Betonplatten verschiedener Größen und Materialien
im  "Längsverband" verlegen.
Beischlüsse an Einbauten  mit "Platten" auszwickeln.
  für 1 m2.
Menge: 5,000 m2

*Hinweis: Hinweis 6.5.3. Betonplatten in Brechsand-Splitt-Bettung*
Hinweis 6.5.3.: Betonplatten in Bettung aus:
  Brechsand - Splitt - Gemisch

Bettung:
Brechsand-Splittgemisch 0/5 mm oder 0/8 mm  aus Natursteinmaterial mit
ca. 50 % Basaltsplitt 2/5 oder 2/8 mm (kein Kalksteinsplitt)
ca. 50 % Brechsand 0/2 mm.
Dicke: 3 - 5 cm (im verdichteten Zustand)
Die Anforderungen der ZTV-Pflaster sind einzuhalten.

Verlegen:
Flucht- und höhengerecht im jeweils vorgeschriebenen Verband mit 3/5 mm Fugenbreite.

Beischlüsse sind wie folgt auszuführen:
Kanten, Anschlüsse, Einbauten und Aussparungen werden mit geschnittenen Platten beigelegt, die mittels Nassschneidetisch getrennt wurden. Dieses Schneiden der Platten wird gesondert vergütet. Am gleichen Tag einschlämmen.

Ausnahme:
Bei Regulierungs- und Anpassungsarbeiten an Schieber u. Hydrantenkappen in Plattenbelägen ist das Schneiden in den Einheitspreis einzurechnen. An runden Schieberkappen, Leuchtmasten und sonstigen runden Einbauten ist der Schnitt mit dem Kernbohrgerät vorzunehmen.
Rechteckige, halbe Platten werden nicht gesondert vergütet.

Verfugen:
Am gleichen Tag mit Brechsand-Splitt-Gemisch 0/3 mm einschlämmen. Das Schließen der Fugen muß kontinuierlich mit dem Fortschreiten des Verlegens beigehalten werden. Fugen vollständig unter Wasserzugabe einschlämmen.
Abschließend ein Fugenschluss mit einer feinkornhaltigen
Gesteinskörnung durch Nachschlämmen herstellen.

Abgerechnet werden:  Plattenbelag nach m2.
  Plattenband nach m .

##### Abschnitt 6.5.3 Betonplatten in Bettung aus Brechsand-Splitt-Gemisch:

**6.5.3.190 Vorh. Platten -längs- verlegen, auszwickeln mit Platten.**
Vorh. Betonplatten verschiedener Größen und Materialien auf der Baustelle vorhanden mit geeignetem Gerät zur Baustelle transportieren und abladen, z. B. Granitoidplatten, im  "Längsverband" verlegen.
Beischlüsse an Einbauten mit "Platten" auszwickeln.
  für 1 m2.
Menge: 5,000 m2

**6.5.3.270 Gehwegplatten als Rippenplatten verlegen 30/30/8**
Gehwegplatten als Rippenplatten liefern und verlegen nach DIN 18500.
Profil:  Rippenabstand 50 mm
  Rippenbreite 15 mm
  Rippenhöhe 4 mm (über angrenzendem Belag)
Oberfläche:  Trittfläche griffig
  wie gebrochener Stein
  in der Rille glatt
Farbe:  Weiß
(Verwendung nur bei angrenzenden dunklen Belägen und vor Aufmerksamkeitsfeldern)
Format:  30 / 30 / 8 cm
Material:  Hochleistungsbeton C 35/45
Abrieb:  Härteklasse 1
FTSW:  Frost- und Tausalzwiderstand
Rutschfestigkeit: >= SRT 60
  für 1 m2.
Menge: 65,000 m2

**6.5.3.280 Gehwegplatten als Noppenplatten verlegen 30/30/8**
Gehwegplatten als Noppenplatten mit diagonal versetzten Noppen als Orientierungsplatte entsprechend der DIN 485 liefern und verlegen
(Noppen über angrenzendem Belag).
Farbe:  weiß
Format:  30 / 30 / 8 cm
Material:  Hochleistungsbeton C 35/45
Abrieb:  Härteklasse 1
FTSW:  Frost- und Tausalzwiderstand
Rutschfestigkeit: >= SRT 60
  für 1 m2.
Menge: 13,000 m2

**6.5.3.290 Gehwegplatten als Begleitplatten verlegen 30/30/8**
Gehwegplatten als Begleitplatten mit Minifase im Bereich der Barrierefreiheit liefern und verlegen.
Farbe:  anthrazit
Format:  30 / 30 / 8 cm
Beischlüsse an Einbauten mit "Platten" auszwickeln.
  für 1 m2.
Menge: 75,000 m2

*Hinweis: Hinweis 6.5.5. Zusatzarbeiten Betonplatten*
Hinweis 6.5.5. Zusatzarbeiten Betonplatten

Die Abrechnung erfolgt nach m.

##### Abschnitt 6.5.5 Zusatzarbeiten Betonplatten

**6.5.5.100 Platten schneiden, Stärke: 8 cm**
Platten mittels Nassschneidegerät (Nassschneidetisch) schneiden.
Im Bereich der Gehwegeabschlüsse als Zulage zu den
entsprechenden Plattenpositionen.
Plattenstärke :  8 cm.
Nicht unter diese Positionen fallen die Beischlüsse
an Einbauten, die in den entsprechenden Positionen
einzukalkulieren sind.
  für 1 m.
Menge: 40,000 m

*Hinweis: Hinweis 6.6.0. Pflaster - Arbeiten*
Hinweis 6.6.0. : Pflaster - Arbeiten

Pflaster auf vorhandenem Unterbau entsprechend der
ZTV-Pflaster-StB 06 höhen- und fluchtgerecht nach
Angabe des "AG" versetzen.

Bei Verwendung von Pflastermaterial aus städt. Be-
ständen das Pflaster beim  Versetzen so sortieren,
daß die Anforderungen hinsichtlich Ebenheit und
Fugenbreite erfüllt werden.
Beim Versetzen anfallende unbrauchbare oder beim
Einbau zu Bruch gegangene Materialien auswechseln
und auf eine Deponie abfahren.
In den Einheitspreis einrechnen:
- Vorhaltung aller Werkzeuge und Geräte,
- Säuberung der hergestellten Pflasterfläche.
- Abfuhr der überschüssigen Massen zu einer
  Deponie.

#### Bereich 6.6 Pflaster - Arbeiten

*Hinweis: Hinweis 6.6.3. Großpflaster in Brechsand - Splitt -*
Hinweis 6.6.3. Großpflaster in Brechsand - Splitt - Gemisch

Großpflaster, auf der Baustelle vorhanden oder vom Bauhof angefahren oder geliefert zur Verwendungsstelle anfahren und in
Brechsand-Splittgemisch 0/5 mm oder 0/8 mm  aus Natursteinmaterial mit
ca. 50 % Basaltsplitt 2/5 oder 2/8 mm (kein Kalksteinsplitt)
ca. 50 % Brechsand 0/2 mm versetzen.
Die Anforderungen der ZTV-Pflaster sind einzuhalten.
Das Laden des Großpflasters auf dem Bauhof erfolgt
mit "AG" eigenem Gerät.
Bettungdicke : 4 - 5 cm (im gerammten Zustand gemessen)
Körnung : 0/5 mm (Brechsandsplittgemisch)
Pflaster zweimal rammen und zweimal mit
Brechsandsplitt 0/3 mm schlämmen.
Abschließend ein Fugenschluss mit einer feinkornhaltigen Gesteinskörnung durch Nachschlämmen herstellen.
Inkl. Vorsortieren nach Größe/ Stärke und Aussortieren der nicht brauchbaren Pflastersteine.
Die Abrechnung erfolgt nach m2.

##### Abschnitt 6.6.3 Großpflaster in Brechsandsplittgemisch

**6.6.3.111 Großpflaster der Größe 16/24 cm versetzen.**
Großpflaster in Brechsandsplittgemisch- Bettung versetzen.
Pflastergröße :  16/24 cm.
  für 1 m2.
Menge: 5,000 m2

**6.6.3.180 Schmiegen und Verhau des Großpflasters**
Das Großpflaster ist an Einbauten, richtungswechselnden Passstellen fachmännisch zu schmiegen und zu verhauen.
Als Zulage zu den Pflasterflächen.
Die Abrechnung erfolgt nach Metern.
  für 1 m.
Menge: 1,000 m

*Hinweis: Hinweis 6.6.4 Pflaster in Starrer Bauweise*
Hinweis 6.6.4 Pflaster in Starrer Bauweise

Mosaik-, Klein- oder Großpflaster mit der Abmessung entsprechende Dicke Mörtelbettung:  4- 5 cm
(im gerammten Zustand gemessen)

Bettungsmörtel und Fugen haben folgende Mindestanforderungen zu erfüllen:
1) Bettungsmörtel wasserdurchlässig
  Druckfestigkeit  > 35 N/mm²
  Dichte  > 1,90 kg/dm³
  Wasserdurchlässigkeit
  Frostbeständigkeit

  2) Fugenmörtel
  Druckfestigkeit  > 35 N/mm2 nach 28 Tagen
  Haftzugfestigkeit > 1,5 N/mm²
  Dichte  > 2,00 kg/dm³
  E-Modul  < 25.000 N/mm²
  Frost- und Tausalzbeständigkeit nachgewiesen

Natursteinpflaster der Abmessung (entsprechend
DIN 18502) in erdfeuchten Spezialbettungsmörtel, geliefert als Silotrockenmörtel,z.B. STEIN TEC BM 04 oder gleichwertig, mind. 35 N/mm² Druckfestigkeit, höhengerecht und hammerfest in Segmentbogen/Schuppe/Reihe/Passe/sonstigem Verband nach den Vorgaben der DIN 18318 versetzen. Vorher sind die Unterseiten der Pflastesteine zu reinigen und STEINTEC Haftkleber/Haftfix aufzubringen. Angaben gem. Technischem Merkblatt.  Dicke des Mörtelbettes 4-5 cm in verdichtetem Zustand. Gepflasterte Fläche gut wässern. Die verbleibende Fugentiefe muss mindestens 2/3 der jeweiligen Steinhöhe betragen.

Am Folgetag die verbliebene Fugenöffnung mit hochfließfähigem, hydraulisch bindenden Spezialfugenmörtel
STEIN TEC HD 02 - 1K oder gleichwertig nach Herstellervorschrift einschlämmen und anschließend reinigen. Unsachgemäß behandelte Flächen, die nach dem Einschlämmen und Reinigen Mörtelverunreinigungen aufweisen, werden nicht abgenommen.
Liefernachweis:  Stein Tec,  Postfach
  CH 4310 Rheinfelden
  Tel.: aus Deutschland 0 800 00 00 600
oder gleichwertig.

'....................................................'

Angebotenes Produkt

Die Abrechnung erfolgt nach m2.

##### Abschnitt 6.6.4 Pflaster in Starrer Bauweise

**6.6.4.110 Kleinpflaster in Spezialmörtelbett in Segmentbögen versetzen**
Kleinpflaster in erdfeuchtem Spezialmörtelbett (siehe Hinweis) auf den Unterbau in Mörtelbett Stein Tec BM 04 hammerfest, in Segmentbogenform setzen
Pflastergröße  :  7/9 bzw. 9/11 cm
Vorher sind die Steine mit der Unterseite in Haftkleber/Haftfix einzutauchen.
Verfugung wie Hinweis
  für 1 m2.
Menge: 5,000 m2

**6.6.4.120 Spaltraues Kleinpflaster in Spezialmörtelbett**
Spaltraues Kleinpflaster in Spezialmörtelbett auf den Unterbau in Mörtelbett Stein Tec BM 04 hammerfest setzen.
Das Kleinpflaster wird im Bereich der Fahrradrampen in Kleinstflächen in Breiten von 0,3 - 0,6 m gesetzt.
Pflastergröße  :  7/9 bzw. 9/11 cm
Farbe: Basalt anthrazit

Vorher sind die Steine mit der Unterseite in Haftkleber/Haftfix einzutauchen.

In den Einheitspreis einzurechnen, ist das Setzen des Kleinpflasters auf eine Drainbetontragschicht gem.
Merkblatt für Drainbetontragschichten ( DBT, FGSV-Nr.: 827) fachgerecht.
Wasserdurchlässigkeit: kf >= 5,4 * 10-5 m/s
Stärke:  d = 20 cm
Verfugung wie Hinweis
  für 1 m2.
Menge: 5,000 m2

*Hinweis: Hinweis 6.6.5. Betonsteinpflaster in Brechsand-Splitt-Bettung*
Hinweis 6.6.5.: Betonsteinpflaster in Brechsand -
  Splitt-Gemisch -Bettung
Betonsteinpflaster - Quadrat-, Rechteck- und  Sechseck- pflasterstein, sowie Verbundpflastersteine vollkantig oder gefast nach Angabe des "AG". (Siehe Vorbemerkung zum LV)

Bettungsmaterial:
Brechsand-Splittgemisch 0/5 mm oder 0/8 mm  aus Natursteinmaterial mit
ca. 50 % Basaltsplitt 2/5 oder 2/8 mm (kein Kalksteinsplitt)
ca. 50 % Brechsand 0/2 mm.
Dicke: 3 - 5 cm (im verdichteten Zustand)
Die Anforderungen der ZTV-Pflaster sind einzuhalten.

Verlegen:
Flucht- und höhengleich im jeweils vorgeschriebenen Verband mit 3-5 mm Fugenbreite (bzw. die sich aus dem Rastermaß ergibt). Besondere Verlegeanweisungen der Hersteller beachten.
Vor dem Rütteln Brechsand einfegen (trocken), dann in der Regel von den Rändern beginnend bis zur Standfestigkeit rütteln.
Verbleibende Ecken, Streifen und Beischlüsse, auch an Einbauten, grundsätzlich mit dem Nassschneidetisch trennen.
Das Schneiden wird gesondert vergütet.

Ausnahme:
Bei Regulierungs- u. Anpassungsarbeiten an Schieber- u. Hydrantenkappen in Pflasterbelägen ist das Schneiden in den Einheitspreis einzurechnen.
An runden Schieberkappen, Leuchtmasten und sonstigen runden Einbauten ist der Schnitt mit dem Kernbohrgerät vorzunehmen.

Verfugen:
Brechsandsplittgemisch 0/ 3 mm.
Das Schließen der Fugen muß kontinuierlich mit dem Fortschreiten des Verlegens beigehalten werden. Fugen erneut vollständig unter Wasserzugabe einschlämmen.
Abschließend ein Fugenschluss mit einer feinkornhaltigen Gesteinskörnung durch Nachschlämmen herstellen.

In den Einheitspreis einrechnen:
- Lieferung aller Passstücke, Kurvensätze oder halben Steine,
  bei Mustern Anfänger und Endsteine.
- auf der Baustelle gelagertes oder geliefertes Betonsteinpflaster
  zur  Verwendungsstelle heranschaffen.
Abgerechnet werden: Pflasterbelag nach m2
  Pflasterstreifen nach m.

##### Abschnitt 6.6.5 Betonsteinpflaster in Brechsandsplittgemischbettung

**6.6.5.110 Betonsteinpflaster verlegen 20/10/8 Längsverband - Grau**
Einstein-System Betonsteinpflaster 20x10 cm
oder gleichwertig mit allseitigen Verbundnocken und integrierter  D-Punkt-Fugensicherung verlegen.
Stärke Betonsteinpflaster: 8 cm.
Farbe: Grau
Fase: Minifase

Das Pflastermaterial ist im Längsverband zu verlegen.

'....................................................'

Angebotenes Produkt.
  für 1 m2.
Menge: 1300,000 m2

**6.6.5.120 Betonsteinpflaster verlegen 20/10/8 L-Steinverband - Grau**
Einstein-System Betonsteinpflaster 20x10 cm
oder gleichwertig mit allseitigen Verbundnocken und integrierter  D-Punkt-Fugensicherung verlegen.
Stärke Betonsteinpflaster: 8 cm.
Farbe: Grau
Fase: Minifase

Das Pflastermaterial ist im L-Steinverband zu verlegen.

'....................................................'

Angebotenes Produkt.
  für 1 m2.
Menge: 550,000 m2

**6.6.5.130 Betonsteinpflaster verlegen 20/10/8 Längsverband - Anthrazit**
Einstein-System Betonsteinpflaster 20x10 cm
oder gleichwertig mit allseitigen Verbundnocken und integrierter  D-Punkt-Fugensicherung verlegen.
Stärke Betonsteinpflaster: 8 cm.
Farbe: Anthrazit vollgefärbt
Fase: Minifase

Das Pflastermaterial ist im Längsverband als 3-zeiliger bis 6-zeiliger Trennstreifen zwischen Gehweg und Bordanlage zu verlegen. Der Mehraufwand für kleine Teilflächen in den Bereichen der Barrierefreiheit ist mit einzukalkulieren.

'....................................................'

Angebotenes Produkt.
  für 1 m2.
Menge: 210,000 m2

**6.6.5.140 Betonsteinpflaster verlegen 20/10/8 Längsverband - Rot**
Einstein-System Betonsteinpflaster 20x10 cm
oder gleichwertig mit allseitigen Verbundnocken und integrierter  D-Punkt-Fugensicherung verlegen.
Stärke Betonsteinpflaster: 8 cm.
Farbe: Rot vollgefärbt
Fase: Minifase

Das Pflastermaterial ist im Längsverband zu verlegen.

'....................................................'

Angebotenes Produkt.
  für 1 m2.
Menge: 50,000 m2

**6.6.5.240 Vorh. Betonsteinpflaster verlegen**
Vorh. Betonsteinpflaster verlegen.
Auf der Baustelle gelagertes oder geliefertes Betonsteinpflaster zur Verwendungsstelle heranschaffen und verlegen.
  für 1 m2.
Menge: 60,000 m2

*Hinweis: Hinweis 6.6.6. Betonsteinpflaster in Mörtelbett*
Hinweis 6.6.6. Betonsteinpflaster in Mörtelbett

Betonsteinpflaster aus :
quadratischen, rechteckigen  und sechseckigen Pflastersteinen,
sowie Verbundpflastersteine vollkantig oder gefast nach Angabe des "AG".  (Siehe Vorbemerkung zum LV)

Bettung:
-  Mörtelbett, Mg III, K1
-  Dicke: 4-6 cm
-  Material: Kalkzementsandgemisch MV = 2:1:10
-  oder  : Portlandzement Sandgemisch
  mit einem zugelassenen Steinkohlenflugstaubzusatz

Dem Verlegemörtel ist grundsätzlich ein 4 Stunden Verzögerer zuzugeben.

Verlegen:
-  Flucht- und höhengleich im jeweils vorgeschriebenen Verband
  mit 3 mm - 5 mm Fugenbreite.

Verbleibende Ecken, Streifen und Beischlüsse, auch an Einbauten, grundsätzlich mit dem Nassschneidetisch trennen.
Das Schneiden wird gesondert vergütet.

Ausnahme:
Bei Regulierungs- u. Anpassungsarbeiten an Schieber- u. Hydrantenkappen in Pflasterbelägen ist das Schneiden in den Einheitspreis einzurechnen. An runden Schieberkappen ist der Schnitt mit dem Kernbohrgerät vorzunehmen.

Verfugen:
Am gleichen Tag mit einem Sandzementgemisch MV 8:1 einschlämmen. Danach Platten, Bordsteine und Anschlußbereiche abspülem und säubern.

In den Einheitspreis einrechnen:
- Lieferung aller Paßstücke, Kurvensätze oder halben Steinen,
- auf der Baustelle gelagertes oder geliefertes Betonsteinpflaster
  zur Verwendungsstelle heranschaffen.

Abgerechnet werden:  Pflasterbelag nach m2
  Pflasterstreifen nach m.

##### Abschnitt 6.6.6 Betonsteinpflaster in Mörtelbett

**6.6.6.190 Vorh. Betonsteinpflaster verlegen**
Vorh. Betonsteinpflaster verlegen.
Auf der Baustelle  gelagertes  oder  geliefertes
Betonsteinpflaster zur Verwendungsstelle heranschaffen und verlegen.
  für 1 m2.
Menge: 30,000 m2

*Hinweis: Hinweis 6.6.7. Zusatzarbeiten Betonsteinpflaster*
Hinweis 6.6.7. Zusatzarbeiten Betonsteinpflaster

Die Abrechnung erfolgt in m und m2.

##### Abschnitt 6.6.7 Zusatzarbeiten Betonsteinpflaster

**6.6.7.160 Betonstein-/ Klinkerpflaster schneiden, Stärke: 8 cm.**
Betonstein-/ Klinkerpflaster  - Zulage für:
Pflaster im Bereich der Anschlüsse mit dem Nassschneidetisch trennen,
(Die Beischlüsse an Einbauten, in entspr. Pos. einkalkulieren),
Pflasterstärke: 8 cm.
  für 1 m.
Menge: 1000,000 m

**6.6.7.170 Betonstein-/ Klinkerpflaster schneiden, Stärke: 10 cm.**
Betonstein-/ Klinkerpflaster  - Zulage für:
Pflaster im Bereich der Anschlüsse mit dem Nassschneidetisch trennen,
(Die Beischlüsse an Einbauten, in entspr. Pos. einkalkulieren),
Pflasterstärke: 10 cm.
  für 1 m.
Menge: 50,000 m

*Hinweis: Hinweis 6.6.9 Betonformsteinpflaster*
Hinweis 6.6.9 Betonformsteinpflaster

Betonformsteinpflaster  bzw. Struktursteine einschl. der entspr. Paßstücke in ein Mörtelbett verlegen.
Dicke Mörtelbett : 3-5 cm
Mörtelbett aus  :  Mg III, K1-
- Material:  Kalkzementsandgemisch  MV = 0,2:1:4 oder Portlandzement Sandgemisch mit einem zugelassenen Steinkohlenflugstaubzusatz.
- Dem Verlegemörtel ist grundsätzlich ein 4 Stunden-
  Verzögerer zuzugeben.
  Pflaster rammen bzw. abrütteln und Fugen festschließend mit
  Quarzsand einschlämmen.
Die Abrechnung erfolgt nach m2.

Pflastersystem für Pflasterflächen SYKO System der Firma BSB Brinkmann 45721 Haltern,
oder gleichwertiges.
SYKO  Pflastersystem in Splitt bzw. Mörtel verlegen und mit Feinstsand einschlämmen. Notwendige Anschnitte werden gesondert vergütet.
Anschlußbefestigung an quadratische Schachtumpflasterung gradlinig anlegen.
  Farben : grau  --> gr.
  Farben : braun  --> br.
  Farben : rot  --> rot
  Farben : schwarz  --> sch

In den Einheitspreis einrechnen:
  - Lieferung aller Paßstücke
  (Maschinelles Abladen der Steine)
  - Herstellen und Verlegen der Paßstücke an Einbauten.
  - Einschl. aller Nebenarbeiten.

Die Abrechnung erfolgt nach Stück.

##### Abschnitt 6.6.9 Betonformsteinpflaster

**6.6.9.110 Hydrantenkappe mit Pflastersystem umpflastern. Farbe : Grau .**
Hydrantenkappe mit einem Pflastersystem umpflastern und höhengerecht angleichen.
Durchmesser Hydrantenkappe: 26,5 / 37 cm.
Außenmaß: 60 / 60 cm.
Farbe: 'Grau'

Schachtumpflasterung bestehend aus:
6 Stück Steine, 8 cm stark, gefast
  für 1 Stck.
Menge: 2,000 Stck

**6.6.9.112 Hydrantenkappe mit Pflastersystem umpflastern. Farbe : Anthrazit .**
Hydrantenkappe mit einem Pflastersystem umpflastern und höhengerecht angleichen.
Durchmesser Hydrantenkappe: 26,5 / 37 cm.
Außenmaß: 60 / 60 cm.
Farbe: 'Anthrazit vollgefärbt'

Schachtumpflasterung bestehend aus:
6 Stück Steine, 8 cm stark, gefast
  für 1 Stck.
Menge: 1,000 Stck

**6.6.9.114 Hydrantenkappe mit Pflastersystem umpflastern. Farbe : Rot**
Hydrantenkappe mit einem Pflastersystem umpflastern und höhengerecht angleichen.
Durchmesser Hydrantenkappe: 26,5 / 37 cm.
Außenmaß: 60 / 60 cm.
Farbe: 'Rot vollgefärbt'

Schachtumpflasterung bestehend aus:
6 Stück Steine, 8 cm stark, gefast
  für 1 Stck.
Menge: 1,000 Stck

**6.6.9.130 Schieberkappe mit Pflastersystem umpflastern. Farbe : Grau .**
Schieberkappe mit einem Pflastersystem umpflastern und höhengerecht angleichen.
Durchmesser Schieberkappe: 15 cm
Außenmaß: 40 / 40 cm
Farbe: 'Grau'

Schachtumpflasterung bestehend aus:
2 Stück Steine, 8 cm stark, gefast
  für 1 Stck.
Menge: 8,000 Stck

**6.6.9.132 Schieberkappe mit Pflastersystem umpflastern. Farbe : Anthrazit.**
Schieberkappe mit einem Pflastersystem umpflastern und höhengerecht angleichen.
Durchmesser Schieberkappe: 15 cm
Außenmaß: 40 / 40 cm
Farbe: 'Anthrazit vollgefärbt'

Schachtumpflasterung bestehend aus:
2 Stück Steine, 8 cm stark, gefast
  für 1 Stck.
Menge: 1,000 Stck

**6.6.9.134 Schieberkappe mit Pflastersystem umpflastern. Farbe : Rot.**
Schieberkappe mit einem Pflastersystem umpflastern und höhengerecht angleichen.
Durchmesser Schieberkappe: 15 cm
Außenmaß: 40 / 40 cm
Farbe: 'Rot vollgefärbt'

Schachtumpflasterung bestehend aus:
2 Stück Steine, 8 cm stark, gefast
  für 1 Stck.
Menge: 1,000 Stck

#### Bereich 6.9 Sonstige Leistungen

##### Abschnitt 6.9.8 Sonstige Leistungen

**6.9.8.200 Betonsteinpflaster entsprechend dem in der Örtlichkeit im Bereich der Privatflächen und des Geweges vorhandenen Materials liefern**
Betonsteinpflaster
   -  Stärke mind.  8 cm,

frei Baustelle liefern.

Das Material muss in Form und Farbe dem bereits in der
Örtlichkeit vorhandenen Betonsteinpflastermaterial
entsprechen, welches zur Zeit im Bereich der Privatflächen und der Gehwege vorhanden ist. Die Lieferung dient der Ergänzung des vorhandenen Materials.
  für 1 m2.
Menge: 5,000 m2

**6.9.8.202 Betonverbundsteinpflaster entsprechend dem in der Örtlichkeit im Bereich der Privatflächen und des Geweges vorhandenen Materials liefern**
Betonverbundsteinpflaster
   -  Stärke mind.  8 cm,

frei Baustelle liefern.

Das Material muss in Form und Farbe dem bereits in der
Örtlichkeit vorhandenen Betonsteinpflastermaterial
entsprechen, welches zur Zeit im Bereich der Privatflächen und der Gehwege vorhanden ist. Die Lieferung dient der Ergänzung des vorhandenen Materials.
  für 1 m2.
Menge: 5,000 m2

**6.9.8.205 Betonsteinpflaster entsprechend dem in der Örtlichkeit im Bereich der Privatflächen und des Geweges vorhandenen Materials liefern**
Betonsteinpflaster
   -  Stärke mind.  10 cm,

frei Baustelle liefern.

Das Material muss in Form und Farbe dem bereits in der
Örtlichkeit vorhandenen Betonsteinpflastermaterial
entsprechen, welches zur Zeit im Bereich der Privatflächen und der Gehwege vorhanden ist. Die Lieferung dient der Ergänzung des vorhandenen Materials.
  für 1 m2.
Menge: 5,000 m2

**6.9.8.210 WHG Fläche Tankstelle aufnehmen, lagern und wieder setzen**
Im Bereich der Tankstelle vorhandene Pflasterfläche aus 6-eckigem Betonsteinpflaster aufnehmen, im Baustellenbereich lagern, und wieder verlegen.
Das Pflaster ist entsprechend dem WHG flüssigkeitsdicht einzubauen und abzudichten.

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
Im EP enthalten sind alle Arbeitsleistungen,
Baustoffe, Hilfsstoffe sowie Nebenleistungen die zur
kompletten Ausführung der Leistung notwendig sind, auch
wenn einzelne Leistungen in vorstehender Beschreibung
nicht gesondert aufgeführt sind.

Ausser dieser Position erfolgt keine weitere Vergütung
für diese Leistung.
  für 1 m2.
Menge: 20,000 m2

### Gewerk 7 Randbefestigungen

*Hinweis: Hinweis 7.1.0: Randeinfassungen*

#### Bereich 7.1 Randeinfassungen

*Hinweis: Hinweis 7.1.1: Bord und Randsteine*
Hinweis 7.1.1: Bord und Randsteine

Bordsteine aller Größen und Materialien flucht- und höhengerecht nach Angabe des AG in Beton C 20/25 setzen (ATV DIN 18318).
Bordsteine aus Beton nach DIN EN 1340 / DIN 483 mit 5 mm breiten Stoßfugen, die nicht verfüllt werden, einbauen.
Naturbordsteine, wie vor,  jedoch mit möglichst gleichmäßigen
10 - 15 mm breiten Stoßfugen setzen und mit Zementmörtel
MV 1:3  voll ausfugen. Farbe: antrazith
Soweit die Naturbordsteine nicht auf der Baustelle vorhanden sind, sind die auf dem Bauhof gestapelten, nach Größe und Material von "AG" ausgewählten Naturbordsteine aufzuladen und zur Verwendungsstelle anzufahren und abzuladen.
Das Beladen auf dem Bauhof erfolgt mit "AG" eigenem Gerät.
Randsteine eingefärbt, Einfärbung nach Angabe des "AG"
Abmessungen des Fundamentes für alle Arten der Einfassung:

Dicke des Fundaments: 20 cm, Beton C 20/25
Breite der Rückenstütze: 15 cm in Schalung,
Oberkante nach außen leicht abschrägen
Höhe der Rückenstütze in Abhängigkeit des Belags und Bettung.

An sämtlichen Betonbordsteinen sind die Stoßfugen von der  Rückseite mit Zementmörtel, MV 1:3, zu verschließen, um ein Auslaufen von Oberboden oder Bettungsmaterial zu verhindern. Der Mehraufwand ist in die entsprechenden Einheitspreise einzurechnen.

Bögen mit einem Radius kleiner gleich 12 m werden mit Kurvensteinen bzw.  bei Rand- und Rasenkantensteinen mit entspr. geschnittenen Steinen gesetzt.
Bei Radien größer 12 m können gerade Steine der Länge 0,50 m  verwendet werden.
Übergänge zu Einfahrten u.ä. sind grundsätzlich über 2,0 m abzuflügeln. Abweichungen hiervon bedürfen der Genehmigung des "AG".

Barrierefreiheit entsprechend dem System LB-NRW 25

In den Einheitspreis einrechnen:
- Schneiden der Steine (wie gerade Schnitte bzw.
  Gehrungsschnitte für Paßstücke an Zufahrten,
  Baumfeldern u.ä.)
- Den Mehraufwand für Einpassung bei Absenkungen.
- Erd-, Schalungs-, Hinterfüllungs-, Nachbehandlungs und  sonstige Nebenarbeiten,
- Schneiden der Paßstücke,
- Beseitigung aller überschüssigen Stoffe einschl.
  Abfuhr zur Deponie.
Die Abrechnung erfolgt nach m.

##### Abschnitt 7.1.1 Bord und Randsteine.

**7.1.1.150 Betonbordsteine H 15x30 setzen**
Betonbordsteine  H 15x30 cm  setzen.
  für 1 m.
Menge: 300,000 m

**7.1.1.180 Betonbordsteine R 15x22 mit Übergangssteinen setzen**
Betonbordsteine  R 15x22 als Rundbordsteine R = 50
mit zugehörigen  Übergangssteinen setzen.
  für 1 m.
Menge: 140,000 m

**7.1.1.200 Betonbordsteine R 15X22 cm als Kurvensteine, Radius-innen < 5 m**
Betonbordsteine R 15x22 cm als Kurvensteine,
für Außen- und Innenbogen unter R = 5 m.
  für 1 m.
Menge: 10,000 m

**7.1.1.210 Betonbordsteine H 15x30 als Kurvensteine setzen**
Betonbordsteine  H 15x30 als Kurvensteine für
Außen- bzw. Innenbogen  bis zu einem  Bogen
R = 12 m setzen.
  für 1 m.
Menge: 15,000 m

**7.1.1.215 Übergangsstein von Hochbord auf Tastbord**
Betonbordstein im Format 200 x 12-15 x 20-27 cm als 2-teiligen Übergangsstein links/rechts von Hochbord (Pos. 7.1.1.150) auf Tastbord (Pos. 7.1.1.650)  von Anschlaghöhe 12 cm auf 3 cm verlegen.

Farbe: grau

Liefernachweis:  Beton Poetsch GmbH & Co. KG
  Stapper Straße 81
  52525 Heinsberg

oder gleichwertig.

'....................................................'

Angebotenes Produkt
  für 1 Stck.
Menge: 9,000 Stck

**7.1.1.230 Vorhandene Bordsteine setzen**
Vorhandene, auf der Baustelle gelagerte, oder zur Baustelle gelieferte  Bordsteine  aller Materialien
Länge  von  50 cm  bis  200 cm,
Breite von  10 cm  bis  25 cm,
zur Verwendungsstelle heranschaffen und setzen.
  für 1 m.
Menge: 10,000 m

**7.1.1.240 Betonbordsteine T 10x25 setzen**
Betonbordsteine  T 10x25  setzen.
  für 1 m.
Menge: 550,000 m

**7.1.1.260 Betonbordsteine T 10x30 setzen**
Betonbordsteine  T 10x30 setzen.
  für 1 m.
Menge: 90,000 m

**7.1.1.320 Randwinkelstein 40/22/30 cm setzen**
Randwinkelstein aus Beton in den Abmessungen 40/22/30 cm, Kopf 10/10 cm gefast, Farbe grau, auf ein 15 cm starkes Betonbett aus C 16/20 setzen.
Er dient als Rand an Grundstücksgrenzen, Gehwegen etc.
  für 1 m.
Menge: 70,000 m

**7.1.1.340 Vorhandene Randsteine setzen**
Vorhandene, auf der  Baustelle gelagerte, Randsteine aller  Größen und  Materialien bis einschl.  10 cm Breite  zur  Verwendungsstelle heranschaffen,  auf 20 cm Unterbeton und  15 cm breite und  20 cm hohe Betonrückenstütze setzen.
  für 1 m.
Menge: 10,000 m

**7.1.1.400 Einfahrtschwellenstein Typ 45**
Einfahrtschwellenstein Typ 45 liefern und einbauen
Maße:  45 / 14-22 / 33 cm
Höhendifferenz: 8 cm, linear
Ausführung: Basaltvorsatz grau (Stärke > 6 mm)
Oberfläche: unbehandelt
in Geraden und Kurven ab R > 10 m liefern und auf ein
20 cm dickes Betonfundament und einer 15 cm breiten
Rückenstütze aus Beton C 20/25 höhen- und fluchtgerecht
einbauen.
  für 1 m.
Menge: 50,000 m

**7.1.1.410 Übergangsstein von Einfahrtschwelle auf H 15x30**
Übergangsstein links/rechts von Einfahrtschwellenstein auf HB 15x30 liefern und einbauen
Maße: B/H/T 45 / 14-22 / 33 cm
Übergang Einfahrtschwelle auf Rundbord
Ausführung: Basaltvorsatz grau (Stärke > 6 mm)
Oberfläche: unbehandelt
in Geraden und Kurven ab R > 10 m liefern und auf ein
20 cm dickes Betonfundament und einer 15 cm breiten
Rückenstütze aus Beton C 20/25 höhen- und fluchtgerecht
einbauen.
  für 1 Stck.
Menge: 16,000 Stck

**7.1.1.470 Betonbordsteine H 15x30 0.5m als Kurvensteine setzen.**
Betonbordsteine H 15x30 als Kurvensteine setzen.
Radius = 0.5 m.
  für 1 m.
Menge: 2,000 m

**7.1.1.520 Betonbordsteine H 15x30 Außenecke Schenkellänge 50/50 cm**
Betonbordsteine  H 15 X 30  - Außenecke -
als Parkbuchtecksteine mit Innenradius 0,50 m
Schenkellänge 50/50 cm, verlegen.
  für 1 Stck.
Menge: 3,000 Stck

**7.1.1.560 Gerader Busbordstein 15x30**
Gerader Busbordstein 18/30 cm, gefertigt in Anlehnung an die DIN 483 in Weißbeton (hell), mit aufgerauhter Trittfläche von 7 cm Breite und glatter Seitenfläche im Bereich der busberührenden Flächen, mit 16 cm Anschlaghöhe setzen.
Baulänge = 100 cm
Gewicht  = ca. 115 kg/Stck.
Liefernachweis:  Beton Poetsch GmbH & Co. KG
  Stapper Straße 81
  52525 Heinsberg

oder gleichwertig.

'....................................................'

Angebotenes Produkt.
  für 1 m.
Menge: 95,000 m

**7.1.1.570 Übergangsstein von Busbordstein auf H 15x30**
Übergangsstein vom Busbordstein 15/30 cm zum Bordstein
15/30 cm, nach DIN 483 als "linker oder rechter Hänger",
mit 16 cm Anschlag setzen.
Baulänge = 100 cm
Gewicht  = ca. 120 kg/Stck.
Liefernachweis:  Beton Poetsch GmbH & Co. KG
  Stapper Straße 81
  52525 Heinsberg

oder gleichwertig.

'....................................................'

Angebotenes Produkt
  für 1 Stck.
Menge: 6,000 Stck

**7.1.1.650 Tastbord**
Betonbordstein im Format 100 x 25 x 20 cm mit Fase 1 cm als Tastbordstein mit 3 cm Anschlaghöhe verlegen.

Typ: LB-NRW 25
Farbe: weiß

Liefernachweis:  Beton Poetsch GmbH & Co. KG
  Stapper Straße 81
  52525 Heinsberg

oder gleichwertig.

'....................................................'

Angebotenes Produkt
  für 1 m.
Menge: 23,000 m

**7.1.1.660 Übergangsstein von Tastbord auf Sondermittelstein**
Betonbordstein im Format 100 x 25 x 20-17,5 cm als Übergangsstein links/rechts von Tastbord (Pos. 7.1.1.650) auf Sondermittelstein (Pos. 7.1.1.670) von Anschlaghöhe 3 cm auf 0 cm verlegen.

Typ: LB-NRW 25
Farbe: grau

Liefernachweis:  Beton Poetsch GmbH & Co. KG
  Stapper Straße 81
  52525 Heinsberg

oder gleichwertig.

'....................................................'

Angebotenes Produkt
  für 1 Stck.
Menge: 26,000 Stck

**7.1.1.670 Sondermittelstein**
Betonbordstein im Format 100 x 25 x 20-17,5 cm als Sondermittelstein mit 0 cm Anschlaghöhe verlegen.

Typ: LB-NRW 25
Farbe: grau

Liefernachweis:  Beton Poetsch GmbH & Co. KG
  Stapper Straße 81
  52525 Heinsberg

oder gleichwertig.

'....................................................'

Angebotenes Produkt
  für 1 m.
Menge: 10,000 m

**7.1.1.960 Flachbordstein F10 - L = 0,50 m**
Flachbordstein  F10 - 20/25 - liefern und einbauen.

Ausführung:  Dyckerhoff weiß

Herstellung: schräge Ansichtsfläche an der oberen Längskante: 100 mm vertikal und 100 mm horizontal aus Quarzkies und quarzhaltigem Natursand

Ansichtsflächen zusätzlich mit weißem Anstrich
Typ: D-T-I nach DIN EN 1340 / DIN 483

Einbau: Fach- und Normgerecht gemäß ZTVP-StB, DIN 18318 und VOB. Teil C: Allgemeine Technische Vertragsbedingungen für Bauleistungen (ATV); Straßenbauarbeiten, Pflasterdecken und Plattenbeläge.
Flachbord F10  20/25 cm liefern und höhen- und fluchtgerecht auf 20 cm starker Betonbettung aus C12/C15 einschl. Rückenstütze aus gleichem Beton auf profilgemäßer Tragschicht mit Fuge versetzen

Technische Angaben:
  Höhe:  25 cm
  Tiefe:  20 cm
  Länge:  50 cm
  Ausführung: Dyckerhoff weiß
  Ansichtsfläche mit zusätzlichem Anstrich

Der Einheitspreis enthält die Lieferung sämtlicher Materialien und Nebenarbeiten, sofern in nachfolgenden Pos. nicht anders vermerkt.

'....................................................'

Angebotenes Produkt
  für 1 m.
Menge: 1,000 m

**7.1.1.962 Flachbordstein F10 - L = 1,00 m**
Flachbordstein  F10 - 20/25 - liefern und einbauen.

Ausführung:  Dyckerhoff weiß

Herstellung: schräge Ansichtsfläche an der oberen Längskante: 100 mm vertikal und 100 mm horizontal aus Quarzkies und quarzhaltigem Natursand

Ansichtsflächen zusätzlich mit weißem Anstrich
Typ: D-T-I nach DIN EN 1340 / DIN 483

Einbau: Fach- und Normgerecht gemäß ZTVP-StB, DIN 18318 und VOB. Teil C: Allgemeine Technische Vertragsbedingungen für Bauleistungen (ATV); Straßenbauarbeiten, Pflasterdecken und Plattenbeläge.
Flachbord F10  20/25 cm liefern und höhen- und fluchtgerecht auf 20 cm starker Betonbettung aus C12/C15 einschl. Rückenstütze aus gleichem Beton auf profilgemäßer Tragschicht mit Fuge versetzen

Technische Angaben:
  Höhe:  25 cm
  Tiefe:  20 cm
  Länge:  100 cm
  Ausführung: Dyckerhoff weiß
  Ansichtsfläche mit zusätzlichem Anstrich

Der Einheitspreis enthält die Lieferung sämtlicher Materialien und Nebenarbeiten, sofern in nachfolgenden Pos. nicht anders vermerkt.

'....................................................'

Angebotenes Produkt
  für 1 m.
Menge: 2,000 m

**7.1.1.964 Flachbordstein F10 als Radienstein - R = 1,25 m**
Liefern und Verlegen von Flachbordsteinen F10 als Radienstein - R = 1,25 m.
Sonst wie Position 7.1.1.962.
  für 1 Stck.
Menge: 8,000 Stck

**7.1.1.966 Flachbordstein F10 als Außenecke**
Liefern und Verlegen von Flachbordsteinen F10 als
90° - Außenecke.
Sonst wie Position 7.1.1.962.
  für 1 Stck.
Menge: 4,000 Stck

*Hinweis: Hinweis 7.1.4: Pflasterband ohne Betonrückenstütze*
Hinweis 7.1.4: Pflasterband ohne Betonrückenstütze

Pflasterband aus Betonpflastersteinen Güteeigenschaften
nach  DIN 18501, auf eine Unterlage aus  C 20/25
flucht- und höhengerecht nach Angabe des "AG"  setzen
und  mit  Zementmörtel MV.  1:3  einschlämmen. (gem.
DIN 1053).
Größe Betonpflaster : 16/16/14 bzw. 24/16/14 cm.
bei Radien gleich/kleiner  1,50 m  konische
Betonpflastersteine verwenden.
In den Einheitspreis einrechnen:
- Schneiden der Steine und Passstücke
-  evtl. Mehrkosten der konischen Betonsteine,
-  Erd-, Schalungs-,  Hinterfüllungsarbeiten,
-  sonstige Nebenarbeiten,
-  Abfuhr des überschüssigen Bodens zur Kippe.
Die Abrechnung erfolgt nach m, Passsteine nach Stück.

##### Abschnitt 7.1.4 Pflasterband o. Betonrückenstütze

**7.1.4.110 Einzeiliges Pflasterband setzen (Anschlaghöhe 12 cm)**
Einzeiliges Pflasterband aus Betonpflaster
16/16/14 cm bzw. 24/16/14 cm  ( Anschlaghöhe 12 cm ) auf 19 cm Unterbeton setzen.
  für 1 m.
Menge: 670,000 m

**7.1.4.230 Vorhandenes Pflasterband auf 19 cm Unterbeton einzeilig setzen. (Anschlaghöhe 12 cm)**
Vorhandenes, auf  der  Baustelle gelagertes,
Pflasterband aus Betonpflaster
Abmessung :  16/16/14 cm
zur Verwendungsstelle heranschaffen
und auf 20 cm  Unterbeton C 20/25
einzeilig  flucht- und höhengerecht setzen.
( Anschlaghöhe 12 cm )
  für 1 m.
Menge: 5,000 m

**7.1.4.250 Vorhandenes Pflasterband auf 19 cm Unterbeton zweizeilig setzen. (Anschlaghöhe 12 cm)**
Vorhandenes, auf  der  Baustelle gelagertes,
Pflasterband aus Betonpflaster
Abmessung :  16/16/14 cm
zur Verwendungsstelle heranschaffen
und auf 19 cm  Unterbeton C 20/25
zweizeilig  flucht- und höhengerecht setzen.
( Anschlaghöhe 12 cm )
  für 1 m.
Menge: 5,000 m

**7.1.4.270 Vorhandenes Pflasterband auf 19 cm Unterbeton dreizeilig setzen. (Anschlaghöhe 12 cm)**
Vorhandenes, auf  der  Baustelle gelagertes,
Pflasterband aus Betonpflaster
Abmessung :  16/16/14 cm
zur Verwendungsstelle heranschaffen
und auf 19 cm  Unterbeton C 20/25
dreizeilig  flucht- und höhengerecht setzen.
( Anschlaghöhe 12 cm )
  für 1 m.
Menge: 5,000 m

*Hinweis: Hinweis 7.1.6: Pflasterrinne*
Hinweis 7.1.6: Pflasterrinne

Pflasterband aus Betonpflastersteinen, Güteeigenschaften nach  DIN 18501, Rinnenförmig und gefällegerecht nach Angabe
des "AG"
- auf eine 15 cm dicke Betonunterlage,
- Betongüte C 16/20
- in ein 5 cm dickes Zementmörtelbett MV 1:4
  setzen und mit Zementmörtel einschlämmen.
Als Rinneneinfassung beidseitig eine geschalte Betonrückenstütze aus C 16/20, 10 cm breit und
20 cm hoch einbauen.
In den Einheitspreis einrechnen:
- Vorhandenes auf der Baustelle gelagertes Pflasterband zur Verwendungsstelle heranschaffen,
- evtl. Mehrkosten der konischen Betonsteine,
- Erd-, Schalungs-,  Hinterfüllungsarbeiten,
- sonstige Nebenarbeiten,
- Abfuhr des überschüssigen Boden zur Kippe
Die Abrechnung erfolgt nach m2.

##### Abschnitt 7.1.6 Pflasterrinne

**7.1.6.190 Großpflasterrinne 50 cm 3-zeilig**
Herstellen einer Rinne aus vorh. Großpflastersteinen
3zeilig (50 cm breit) auf 20 cm starkem Drainbeton versetzt.
Die Steine sind zur Einbaustelle heranzufahren.
Offene Natursteinrinne, bestehend aus neuen oder gebrauchten Großpflastersteinen, die vom Bauhof der Stadt anzuliefern sind. Steine auf Bauhof laden, zur Baustelle transportieren und abladen. Die Rinne ist auf ein ca. 20 cm starkes Drainbetonfundament aus C 25/30 in ein erdfeuchtes Spezialmörtelbett (Vergusit, SteinTec oder gleichwertig),
(mind. 25 N/mm² Druckfestigkeit), höhengerecht und hammerfest nach Vorgaben der DIN 18318 einbauen.
Dicke des Mörtelbettes: 4-5 cm in verdichtetem Zustand.
Gepflasterte Fläche gut wässern.
Die verbleibende Fugentiefe muss mind. 2/3 der jeweiligen Steinhöhe betragen.

Am Folgetag die verbliebene Fugenöffnung mit hochfließfähigem hydraulisch bindenden Spezialfugenmörtel  (Vergusit, SteinTec oder gleichwertig) nach Herstellervorschrift einschlämmen und anschließend reinigen. Unsachgemäß behandelte Flächen, die nach dem Einschlämmen und Reinigen Mörtelverunreinigungen aufweisen, werden nicht abgenommen.

Alle 50 m sowie vor und hinter Straßenabläufen sind Gummiplatten 30 x 25 cm einzubauen.

Beim Einbau unbedingt die Herstellervorschriften beachten.
Die Rinne wird ca. 50 cm (3zeilig, ohne seitlichem Betonkeil) breit. Sie hat einen Stich von 2 cm in der Mitte. Die Steine sind längs und quer zu versetzen. Vor dem Verfugen sind die beidseitigen Flanken der Steine mit Mörtel zu schließen, so dass ein Auslaufen des Fugenmaterials verhindert wird.
Die Abrechnung erfolgt nach m.
  für 1 m.
Menge: 10,000 m

*Hinweis: Hinweis 7.2.0: Wege und Seitenstreifen*

#### Bereich 7.2 Wege und Seitenstreifen

*Hinweis: Hinweis 7.2.2: Neuanlage*
Hinweis 7.2.2: Neuanlage Wege

Die Abrechnung erfolgt durch Vorlage der
Lieferscheine.
Für 1 m3 verdichtete Masse wird folgendes Gewicht
vereinbart u. festgelegt:
1. Schlackenmaterial  0/35  2,000 to
2. Schlackenmaterial  0/15  1,900 to
3. Schlackenmaterial  0/5  1,800 to
4. Kalksteinmineralgemich  0/35, 0/32  2,100 to
5. Kalksteinmineralgemich  0/11, 0/8  2,000 to
6. Kalksteinauffüllmaterial  1,850 to.
Änderungen sind bei ungebundenen Mineralstoffen möglich, wenn durch ein Zeugnis des Lieferwerkes eine
andere Proktordichte nachgewiesen wird.
Schlackenmaterial nach Angabe des "AG" auf Parkplätzen, Bürgersteigen und Banketten einbauen und
standfest verdichten.

##### Abschnitt 7.2.2 Neuanlage Wege

**7.2.2.990 Vorhandenen, gelagerten Splitt- und Rollkies wieder einbauen**
Vorhandenen, gelagerten Splitt- und Rollkiesflächen wieder andecken. Der Splitt/Rollkies (d = 0,05 bis 0,15 m) ist vorsichtig lagenweise sortenrein zur Einbaustelle zu transportieren und dort wieder einzubauen. Es handelt sich um Natursteinprodukte in  verschiedener Körnungen.

In den Einheitspreis ist der gesamte Mehraufwand, eventuell entstehende Erschwernisse und Verzögerungen mit einzurechnen.
  für 1 m2.
Menge: 20,000 m2

### Gewerk 8 Ausstattung

*Hinweis: Hinweis 8.1.0: Markierungsarbeiten*
Hinweis 8.1.0: Markierungsarbeiten

Bei den Arbeiten handelt es sich um Markierungen auf bituminösen Straßenflächen, Gussasphalt-Decken, Betonsteinpflaster sowie auf Betonflächen.

Es sind nur Markierungsstoffe anzubieten und zu verwenden, die für die Verwendung auf Bundesfernstraßen freigegeben sind.
Die verwendeten Materialien müssen von der Bundesanstalt für Straßenwesen ( BASt )geprüft und zugelassen sein.

Die Materialeignungen sind mit Prüfberichten der BASt bei der Angebotsabgabe nachzuweisen.

Das Merkblatt über reflektierende Fahrbahnmarkierungen bei Verwendung von Plastikmassen ist zu beachten.

Technische Vorschriften für die Lieferung von Markierungsmaterialien und zur Durchführung von Markierungsarbeiten
- Straßenverkehrsordnung (StVO) - Allgemeine
  Verwaltungsvorschriften zur StVO
- Richtlinien für die Markierung von Straßen (RSM), Teil I und II;
- Richtlinien für die Sicherung von Arbeitsstellen an Straßen
  (RSA);
- Zusätzliche technische Vorschriften und Richtlinien für
  Markierungen auf Straßen (ZTV-M)
- Verordnung zur Durchführung des
  Bundesimmissionsschutzgesetzes;

Bei Ummarkierungen ist die alte Markierung grundsätzlich restlos und spurenfrei vor Aufbringen der neuen Markierung zu entfernen.

Die Gewährleistungsfrist beträgt 2 Jahre für aufgelegte
Markierungen aus Plastikmassen.
Die Abnahme der Markierungen erfolgt durch Straßen NRW und die Gemeinde Roetgen.

Markierungen, die in der Linienführung nicht einwandfrei sind oder hinsichtlich der Breite und Strichstärke den Vertragsbedingungen nicht entsprechen, sowie beschädigte oder nicht angeordnete Striche, werden nicht abgenommen. Nicht einwandfreie Markierungen sind ohne Vergütung zu entfernen und ordnungsgemäß neu herzustellen. Die hierfür erforderlichen Materialien nebst Reflexkörper sind durch den Auftragnehmer ohne Nachforderung zu liefern.
Der Auftraggeber behält sich vor, Prüfungen gem. ZTV-M
durchzuführen bzw. durchführen zu lassen.

In die Angebotspreise sind einzurechnen: Vormarkierung
- Reinigung der leicht verschmutzen Fahrbahn
- Ordnungsgemäßes Beseitigen aller Abfälle
- Vorhalten aller Geräte, alle Nebenkosten und Nebenarbeiten,
  alle Lohnkosten, tarifliche Zuschläge, Auslösungen und
  Wegegelder
- Lieferung aller Materialien, einschließlich Reflexkörper frei
  Baustelle.

Die Markierungsarbeiten sind unter Aufrechterhaltung des gesamtenVerkehrs durchzuführen. Der Auftraggeber muß für die Verkehrssicherung und den Schutz seines an der Durchführung beteiligten Personals voll verantwortlich sorgen. Die hierfür erforderlichen Verkehrszeichen und Geräte hat er bereitzustellen und aufzustellen.

Die Markierungsarbeiten werden nach dem gemeinsam festgelegten Aufmaß abgerechnet.
Bei Markierungen mit flüssigen Markierungsstoffen und Folien wird nur die markierte Fläche gemessen. Bei Markierungen mit Knöpfen erfolgt die Abrechnung nach Stückzahl.

Die Rechnungen sind mit Vertragspreisen ohne Umsatzsteuer (Nettopreise) aufzustellen. Der Umsatzsteuerbetrag ist am Schluß hinzuzufügen. Die Abschlagszahlungen werden einschließlich des ausgewiesenen, darauf entfallenden Umsatzsteuerbetrages gewährt

#### Bereich 8.1 Markierungsarbeiten

*Hinweis: Hinweis 8.1.4: Fahrbahnmarkierung in Kaltreibeplastik*
Hinweis 8.1.4: Fahrbahnmarkierung in Kaltreibeplastik

Fahrbahnmarkierungen gem. "RMS" nach Anweisung des
"AG" in reflektierender Dauermarkierung aus Kaltreibeplastikmasse mit Perlen 3 mm  aufgelegt, Verkehrsklasse = P7,
Überrollbarkeitsklasse = T2, herstellen.
Länge der Richtungspfeile = 5,00 m,
Buchstaben, Ziffern  = 4,00 m
Abgerechnet werden :
1. nach Metern:  Striche,
2. nach Stück :  Richtungspfeile, Buchstaben, Ziffern
  Verkehrszeichen, Embleme,
  Fußgänger- und Radfahrerfurten.

Die Materialeignung ist mit einem Prüfbericht der BASt bei der Angebotsabgabe nachzuweisen.

##### Abschnitt 8.1.4 Fahrbahnmarkierung in Kaltreibeplastik

**8.1.4.100 Schmalstriche 12 cm profiliert, ohne Unterbrechung auftragen**
Schmalstriche profiliert, Strichbreite: 12 cm, ohne Unterbrechung auftragen.
  für 1 m.
Menge: 180,000 m

**8.1.4.120 Schmalstriche 12 cm profiliert, mit Unterbrechung auftragen**
Schmalstriche profiliert, Strichbreite: 12 cm, mit Unterbrechung auftragen.
Strich 3,0 m / Lücke 3,0 m
  für 1 m.
Menge: 170,000 m

**8.1.4.130 Schmalstriche 12 cm profiliert, mit Unterbrechung auftragen**
Schmalstriche profiliert, Strichbreite: 12 cm, mit Unterbrechung auftragen.
Strich 1,5 m / Lücke 1,5 m
  für 1 m.
Menge: 25,000 m

**8.1.4.135 Schmalstriche 12 cm profiliert, mit Unterbrechung auftragen**
Schmalstriche profiliert, Strichbreite: 12 cm, mit Unterbrechung auftragen.
Strich 1,0 m / Lücke 1,0 m
  für 1 m.
Menge: 25,000 m

**8.1.4.140 Breitstriche 25 cm profiliert, ohne Unterbrechung auftragen**
Breitstriche profiliert, Strichbreite: 25 cm, ohne Unterbrechung auftragen.
  für 1 m.
Menge: 190,000 m

**8.1.4.150 Breitstriche 25 cm profiliert, mit Unterbrechung auftragen**
Breitstriche profiliert, Strichbreite: 25 cm, mit
Unterbrechung auftragen.
Strich 1,5 m / Lücke 1,5 m
  für 1 m.
Menge: 30,000 m

**8.1.4.180 Breitstriche 50 cm, auftragen**
Breitstriche, Strichbreite: 50 cm,  als Haltelinie,
Wartelinie und Fussgängerüberwege auftragen.
  für 1 m.
Menge: 30,000 m

**8.1.4.190 Sperrflächen 25 cm auftragen**
Sperrflächen, Strichbreite: 25 cm auftragen.
 Aufgemessen wird die markierte Fläche ohne Umrandung.
  für 1 m.
Menge: 15,000 m

**8.1.4.210 Richtungspfeile 5,00 m, Geradeaus, nach links, nach rechts, links ab, rechts ab auftragen.**
Richtungspfeile,  Länge 5,00 m: Geradeaus, nach links,
nach rechts, links ab, rechts ab auftragen.
(RMS 1, Ziffer 2.5.1, Nr. 1,4,5)
oder Richtungspfeile auf endenden Fahrstreifen
(RMS 1, Ziffer 2.5.2, Nr. 1,2)
oder  Vorankündigungspfeile (RMS 1, Ziffer 2.5.3)
  für 1 Stck.
Menge: 4,000 Stck

**8.1.4.230 Richtungspfeile, L=5,00 m, Geradeaus u. links ab, geradeaus u. rechts ab, links u. rechts ab auftragen**
Richtungspfeile, Länge 5,00 m: Geradeaus und links ab,
geradeaus und rechts ab, links und rechts ab auftragen.
(RMS 1, Ziffer 2.5.1, Nr. 2,3,6)
  für 1 Stck.
Menge: 3,000 Stck

**8.1.4.250 Piktogramm "Rad", weiß**
Piktogramm "Rad", weiß
Piktogramm als Fahrrad- gemäß RMS herstellen.
Größe: mind. 1,00 x 1,00 m
  für 1 Stck.
Menge: 4,000 Stck

**8.1.4.255 Markierung "BUS" auftragen.**
Markierung "BUS" auftragen.
  für 1 Stck.
Menge: 6,000 Stck

**8.1.4.320 Schmalstriche, der Fussgänger-und Radfurten auftragen, Strich-, Länge / Breite / Lücke 50 / 15 / 20 cm.**
Schmalstriche der Fußgänger- und Radfahrerfurten
auftragen,
Strichlänge : 50 cm,
Strichbreite: 15 cm,
Strichlücke : 20 cm.
  für 1 m.
Menge: 60,000 m

**8.1.4.330 Breitstriche, der Fußgänger und Radfahrerfurten auftragen. Strichlänge 50 cm,-Breite: 25 cm Unterbrechung : 20 cm.**
Breitstriche der Fußgänger- und Radfahrerfurten
mit Unterbrechung auftragen.
Strichlänge  : 50 cm,
Strichbreite : 25 cm,
Unterbrechung: 20 cm,
  für 1 Stck.
Menge: 70,000 Stck

**8.1.4.350 Markierung aus roter Dickschichtplastik mit Splittanteil.**
Markierung aus roter Dickschichtplastik mit Splittanteil, liefern und als Radwegbeschichtung auftragen. Korngröße: bis 3 mm,
Breiten  : 1,20 bzw. 1,50 m.
  für 1 m2.
Menge: 110,000 m2

**8.1.4.990 Haltemarkierung in Form von Quadraten auftragen**
Haltemarkierung in Form von Quadraten ca. 50 bis 50 cm auftragen.
  für 1 Stck.
Menge: 5,000 Stck

*Hinweis: Hinweis 8.1.5: Fahrbahnmarkierung aus Folie*
Hinweis 8.1.5: Fahrbahnmarkierung aus Folie

Fahrbahnmarkierungen  gem. 'RMS'  nach  Anweisung des "AG" in reflektierender weißer bzw. gelber Markierungsfolie,
  Länge der Richtungspfeile = 5,00 m,
  Buchstaben, Ziffern  = 4,00 m
Abgerechnet werden :
      - Striche nach m,
      - Richtungspfeile, Buchstaben, Ziffern,
       - Fußgänger- und Radfahrerfurten nach Stück.

Vor Beginn der Arbeiten hat der AN
-  zu prüfen,ob nach den Verarbeitungsvorschriften des
  Herstellers die relative Luftfeuchtigkeit nicht zu hoch und die
  Temperatur von Fahrbahn und Luft nicht zu niedrig sind.
- den Untergrund zu säubern und alle losen Schmutzpartikel zu
  entfernen.

Das Verkleben der Folien hat nach den Herstellerangaben zu erfolgen. Ist nach den Herstellerangaben eine Vorbehandlung der Fahrbahn mit Kleber oder Grundierung (Primer) erforderlich, sind nur die vom Hersteller genannten Kleber oder Primer zugelassen.

Für die Gelbeinfärbung der Markierungsfolien  dürfen nur Pigmente verwendet werden, die für die Umwelt und Gesundheit unschädlich sind. Mit Chromgelb (Bleichromat) oder Cadmuimgelb (Cadmiumsulfid) eingefärbte Folien sind nicht zugelassen. Der AN garantiert, dass die verwendeten Markierungsfolien kein Bleichchromat oder Cadmiumsulfid zur Gelbeinfärbung enthalten.Die Anforderungen der DIN/EN 1790 für vorgefertigte Markierungen DIN/EN 1436 und der TL - VM sind zu erfüllen.
Die Materialeignung ist mit einem Prüfbericht der BASt bei der Angebotsabgabe nachzuweisen.

##### Abschnitt 8.1.5 Fahrbahnmarkierung aus Folie

**8.1.5.600 Schmalstriche 12 cm, ohne Unterbrechung, gelb, mit Dickschichtfolie Typ I**
Schmalstriche 12 cm, ohne Unterbrechung, gelb, mit
Dickschichtfolie Typ I, auf Kautschuk-Basis auftragen,
während der Bauzeit vorhalten und nötigenfalls
ausbessern.
Nach Beendigung der Bauphase ist die Folie wieder zu entfernen.
Verkehrstechnische Eigenschaften:
Verschleißfestigkeit: P 6
Griffigkeit:  S 2
Nachtsichtbarkeit:  R 4
Tagessichtbarkeit:  Q 3
  für 1 m.
Menge: 550,000 m

**8.1.5.610 Schmalstriche 12 cm, mit Unterbrechung, gelb, mit Dickschichtfolie Typ I**
Schmalstriche 12 cm, mit Unterbrechung, gelb, mit
Dickschichtfolie Typ I, auf Kautschuk-Basis auftragen,
während der Bauzeit vorhalten und nötigenfalls
ausbessern.
Nach Beendigung der Bauphase ist die Folie wieder zu entfernen.
Verkehrstechnische Eigenschaften:
Verschleißfestigkeit: P 6
Griffigkeit:  S 2
Nachtsichtbarkeit:  R 4
Tagessichtbarkeit:  Q 3
  für 1 m.
Menge: 30,000 m

**8.1.5.620 Breitstriche 25 cm, ohne Unterbrechung, gelb, mit Dickschichtfolie Typ I**
Breitstriche 25 cm, ohne Unterbrechung, gelb, mit
Dickschichtfolie Typ I, auf Kautschuk-Basis auftragen,
während der Bauzeit vorhalten und nötigenfalls
ausbessern.
Nach Beendigung der Bauphase ist die Folie wieder zu entfernen.
Verkehrstechnische Eigenschaften:
Verschleißfestigkeit: P 6
Griffigkeit:  S 2
Nachtsichtbarkeit:  R 4
Tagessichtbarkeit:  Q 3
  für 1 m.
Menge: 25,000 m

**8.1.5.630 Breitstriche 25 cm, mit Unterbrechung, gelb, mit Dickschichtfolie Typ I**
Breitstriche 25 cm, mit Unterbrechung, gelb, mit
Dickschichtfolie Typ I, auf Kautschuk-Basis auftragen,
während der Bauzeit vorhalten und nötigenfalls
ausbessern.
Nach Beendigung der Bauphase ist die Folie wieder zu entfernen.
Verkehrstechnische Eigenschaften:
Verschleißfestigkeit: P 6
Griffigkeit:  S 2
Nachtsichtbarkeit:  R 4
Tagessichtbarkeit:  Q 3
  für 1 m.
Menge: 10,000 m

**8.1.5.650 Richtungspfeile, gelb, Länge 5,00 m: Geradeaus, oder ab, mit Dickschichtfolie Typ I**
Richtungspfeile, gelb,  Länge 5,00 m: Geradeaus, nach links,
nach rechts, links ab, rechts ab(RMS 1, Ziffer 2.5.1, Nr. 1,4,5),
oder Richtungspfeile auf endenden Fahrstreifen
(RMS 1, Ziffer 2.5.2, Nr. 1,2), oder Vorankündigungspfeile
(RMS 1, Ziffer 2.5.3), mit Dickschichtfolie Typ I, auf
Kautschuk-Basis auftragen, während der Bauzeit
vorhalten und nötigenfalls ausbessern.
Nach Beendigung der Bauphase ist die Folie wieder zu entfernen.
Verkehrstechnische Eigenschaften:
Verschleißfestigkeit: P 6
Griffigkeit:  S 2
Nachtsichtbarkeit:  R 4
Tagessichtbarkeit:  Q 3
  für 1 Stck.
Menge: 8,000 Stck

*Hinweis: Hinweis 8.4.0: Kabelbau*

#### Bereich 8.4 Kabelbau

*Hinweis: Hinweis 8.4.1: Kabelgraben innerhalb der Neubaustrecke*
Hinweis 8.4.1: Kabelgraben innerhalb der Neubaustrecke

Kabelgraben nach Angabe des "AG" unterhalb des
Erdplanums bzw. der vorhandenen Oberfläche ausschachten. Nach Verlegen der Leerrohre den Graben gem. dem "Merkblatt für das Verfüllen von Leitungsgräben" mit Grubenkies verfüllen und verdichten.
Bodenklasse : 3 - 6, Deponieklasse Z.1 - Z.1.1 nach LAGA 20.
In den Einheitspreis einrechnen:
- Abfuhr des überschüssigen Bodens zur Deponie,
- profilgerechte Herstellung der Grabensohle, 10 cm Sand,
  allseitig mit 10 cm Sand ummanteln
- alle sonstigen Nebenarbeiten.
Die Abrechnung erfolgt nach m.

##### Abschnitt 8.4.1 Verkabelung innerhalb der Neubaustrecke

**8.4.1.140 Gräben und Kopflöcher - nach m3.**
Gräben und  Kopflöcher nach Angabe des  "AG" in unterschiedlicher  Breite und  Tiefe zur  Freilegung  von
Versorgungsleitungen und für Kabelgräben herstellen.
  für 1 m3.
Menge: 20,000 m3

**8.4.1.150 Gräben und Kopflöcher - nach m3, in Handarbeit.**
Gräben und  Kopflöcher nach Angabe des  "AG" in unterschiedlicher  Breite und  Tiefe zur  Freilegung  von
Versorgungsleitungen und für Kabelgräben - mit Hand -
herstellen.
Diese Leistung bedarf vor Ausführung der Anerkennung
des "AG".
  für 1 m3.
Menge: 5,000 m3

*Hinweis: Hinweis 8.5.0: Beleuchtung*

#### Bereich 8.5 Beleuchtung

*Hinweis: Hinweis 8.5.1: Kabelgraben innerhalb der Baustrecke*
Hinweis 8.5.1: Kabelgraben innerhalb der Baustrecke

In den Einheitspreis einrechnen:
- Durchführung sämtlicher Absperrmaßnahmen,
- Ordnungsgem. Verkehrssicherung,
- Ausschachtung,
- Einbetten des Kabels mit Sand (kein scharfer Sand)
  (10 cm Sandsohle und 10 cm Übdeckung),
- Einbau der von den Versorgungsträgern gestellten
  Kunststoffabdeckplatten,
- Mit Kies verfüllen und verdichten,
- Ordnungsgem. Wiederherstellen des Erdplanums,
- Abfuhr des überschüssigen Bodens zur Kippe.

##### Abschnitt 8.5.1 Kabelgraben innerhalb der Baustrecke

**8.5.1.100 Vorh. Beleuchtung versetzen.**
Vorh. Beleuchtung einschl. aller Nebenarbeiten versetzen.
Die Abrechnung erfolgt nach Stück.
  für 1 Stck.
Menge: 4,000 Stck

*Hinweis: Hinweis 8.6.0: Verkehrszeichen und Zubehör*
Hinweis 8.6.0: Verkehrszeichen und Zubehör

Verkehrszeichen nach der STVO, HAV, IVZ Norm sowie sonst geltenden Regelungen in neuester Form.

Bodenfreiheit von Verkehrszeichen:

Grundsätzlich:  2.250 mm
Tiefaufstellung auf Verkehrsinsel
und Verkehrsteilern mit VZ 222:  600 mm
Tiefaufstellung auf Verkehrsinsel
und Verkehrsteilern mit VZ 222 und VZ 605:  100 mm
Grünstreifen:  2.000 mm
Über der Fahrbahn:  4.500 mm

Einarmschelle:

Einarmschelle mit einseitigem Steg (Lochabstand 700 mm) für Verkehrszeichenmast. Band- und Bügelschellen sind nicht zugelassen. Ausführung sind der jeweiligen Position zu entnehmen.

Folienretroreflektionsklasse:

RA 1=  Retroreflektions Klasse RA 1,
  konstruktiver Aufbau A nach DIN 67520
RA 2=  Retroreflektions-Klasse RA 2,
  konstruktiver Aufbau C nach DIN 67520
RA 3=  Retroreflektions-Klasse RA 3,
  konstruktiver Aufbau C nach DIN 67520

Rohrschelle:

Rohrschelle mit aufgeschweißtem Steg für Verkehrszeichenmast. Band- und Bügelschellen sind nicht zugelassen. Ausführung sind der jeweiligen Position zu entnehmen.

Seitenabstand vom Fahrbahnrand:

Grundsätzlich:  500 mm

Geschwindigkeitsreduzierter Bereich bis
max. 30 km/h = mindestens  300 mm

Außerhalb geschlossener Ortschaft =
mindestens  1.500 mm

Verkehrszeichenausführung:
Verkehrsschilder nach neuestem Verkehszeichen-Katalog in der aktuellsten Fassung:

FS 1 =  Flachschild aus Aluminium, Blechdicke 2 mm,
  nach StVO und den geltenden Gütebestimmungen
  für Verkehrszeichen (RAL-Gütezeichen)

FS 2 =  Flachschild aus Aluminium, Blechdicke 3 mm,
  nach StVO und den geltenden Gütebestimmungen
  für Verkehrszeichen (RAL-Gütezeichen)

AS 1 =  Alformschild aus Aluminium, Blechdicke 2 mm,
  Profiltiefe 30 mm für Schilderflächen bis 1,5 m²,
  nach StVO und den geltenden Gütebestimmungen
  für Verkehrszeichen (RAL-Gütezeichen)

AS 2 =  Alformschild aus Aluminium, Blechdicke 3 mm,
  Profiltiefe 40 mm für Schilderflächen bis 5 m²,
  nach StVO und den geltenden Gütebestimmungen
  für Verkehrszeichen (RAL-Gütezeichen)

AS 3 =  Alformschild aus Aluminium, Blechdicke 3 mm,
  Profiltiefe 60 mm für Schilderflächen über 5 m²,
  nach StVO und den geltenden Gütebestimmungen
  für Verkehrszeichen (RAL-Gütezeichen)

Verkehrszeichenmast:

Verkehrszeichenmast als Rundrohrpfosten. Eckige Ausführungen sind nicht zugelassen. Durchmesser (mindestens 76 mm), Wandungsstärke (mindestens 2 mm) und Länge sind der jeweiligen Position zu entnehmen.

Mastfundament für Standardmast und Standardbeschilderung: 30x30x75 cm mit C 16/20 Beton (bzw. Estrichbeton).
Sonst entsprechend nach statischen Erfordernissen.
Im Plattenbelag werden die Pfosten durch Bohrung eingesetzt.

Verkehrszeichenmontage:

Flachschilder (FS 1 und FS 2) mit T-Schelle (Lochabstand
70 mm), Rohrschelle (aus 30 x 5 mm dicken feuerverzinkten Stahl,mit aufgeschweißtem Steg (Lochabstand 350 mm)) und / oder Einarmschelle (aus 30 x 5 mm dicken feuerverzinkten Stahl, mit einseitigem Steg (Lochabstand zwischen 350 mm und
700 mm)), mit Sechskantschrauben und Sechskantmuttern aus Edelstahl (V2A) M 6 x 16 mm (Verkehrszeichenschrauben) und M 8 x 30 mm (Schellenschrauben), Durchmesser und Lochabstand der jeweiligen Position, am Verkehrszeichenmast in entsprechender Anzahl Schellen montieren:

Achteck:  2 Stück

Dreieck:  1 Stück und 1T-Schelle
  oder 2 Einarmschellen

Ronde, Durchmesser gleich 420 mm  1 Stück
Ronde, Durchmesser größer 420 mm  2 Stück
Quadrat/Rechteck, kleiner 420 x 420 mm  1 Stück
Quadrat/Rechteck, gleich/größer 420 x 420 mm 2 Stück

Alformschilder (AS 1) mit 2 Klemmschellen und / oder 2 Flachtraversen (aus 30 x 6 mm dicken feuerverzinkten Stahl mit aufgeschweißtem Steg und 2 Klemmstücken) mit Sechskantschrauben und Sechskantmuttern aus Edelstahl (V2A) M 8 x 30 mm (Schellenschrauben), Durchmesser, Steglänge und Anzahl der Klemmstücke der jeweiligen Position, am Verkehrszeichenmast in entsprechender Anzahl Schellen bzw. Traversen montieren:

Achteck:  2 Flachtraversen

Dreieck:  1 Flachtraverse und
  1 Klemmschelle
Ronde, Durchmesser gleich 420 mm  2 Klemmschellen
Ronde, Durchmesser größer 420 mm  2 Flachtraversen
Quadrat/Rechteck, kleiner 420 x 420 mm  2 Klemmschellen
Quadrat/Rechteck, gleich/größer 420 x 420 mm 2 Flachtraversen

Alformschilder (AS 2 und AS 3) ist das Befestigungssystem nach den statischen Erfordernissen zu erstellen und nach Genehmigung durch den Auftraggeber zu montieren:

T-Schelle:

T-Schelle mit versetztem Steg (Lochabstand 70 mm) für Verkehrszeichenmast. Band- und Bügelschellen sind nicht zugelassen. Ausführung sind der jeweiligen Position zu entnehmen.

Lieferort:  Arbeitsstelle, Straße oder Baubetriebshof.

#### Bereich 8.6 Verkehrszeichen und Zubehör

*Hinweis: Hinweis 8.6.1: Verkehrszeichen*
Hinweis 8.6.1: Verkehrszeichen

Verkehrszeichen nach der STVO, HAV, IVZ Norm sowie sonst geltenden Regelungen in neuester Form liefern und montieren.

##### Abschnitt 8.6.1 Verkehrszeichen

**8.6.1.100 Verkehrszeichen - Nr. 205 StVO liefern**
Verkehrszeichen - Nr. 205 StVO
Ausführung:  FS 1
Form:  Dreieck
Größe: 'Seitenlänge 900 mm'

Folienretroreflektionsklasse: RA 2
zur Arbeitsstelle liefern und montieren.
  für 1 Stck.
Menge: 2,000 Stck

**8.6.1.110 Verkehrszeichen - Nr. 209-20 StVO liefern**
Verkehrszeichen - Nr. 209-20 StVO
Ausführung:  FS 1
Form:  Ronde
Größe: '600 mm'

Folienretroreflektionsklasse: RA 2
zur Arbeitsstelle liefern und montieren.
  für 1 Stck.
Menge: 2,000 Stck

**8.6.1.120 Verkehrszeichen - Nr. 220-10 StVO liefern**
Verkehrszeichen - Nr. 220-10 StVO
Ausführung:  FS 1
Form:  Rechteck
Größe: '300 x 800 mm'

Folienretroreflektionsklasse: RA 2
zur Arbeitsstelle liefern und montieren.
  für 1 Stck.
Menge: 1,000 Stck

**8.6.1.130 Verkehrszeichen - Nr. 222 StVO liefern**
Verkehrszeichen - Nr. 222 StVO
Ausführung:  FS 1
Form:  Ronde
Größe: '600 mm'

Folienretroreflektionsklasse: RA 2
zur Arbeitsstelle liefern und montieren.
  für 1 Stck.
Menge: 2,000 Stck

**8.6.1.140 Verkehrszeichen - Nr. 224 StVO liefern**
Verkehrszeichen - Nr. 224 StVO
Ausführung:  FS 1
Form:  Quadrat
Größe: '600 x 600 mm'

Folienretroreflektionsklasse: RA 2
zur Arbeitsstelle liefern und montieren.
  für 1 Stck.
Menge: 3,000 Stck

**8.6.1.150 Verkehrszeichen - Nr. 239 StVO liefern**
Verkehrszeichen - Nr. 239 StVO
Ausführung:  FS 1
Form:  Ronde
Größe: '600 mm'

Folienretroreflektionsklasse: RA 2
zur Arbeitsstelle liefern und montieren.
  für 1 Stck.
Menge: 2,000 Stck

**8.6.1.160 Verkehrszeichen - Nr. 240 StVO liefern**
Verkehrszeichen - Nr. 240 StVO
Ausführung:  FS 1
Form:  Ronde
Größe: '600 mm'

Folienretroreflektionsklasse: RA 2
zur Arbeitsstelle liefern und montieren.
  für 1 Stck.
Menge: 4,000 Stck

**8.6.1.170 Verkehrszeichen - Nr. 274.1 StVO liefern**
Verkehrszeichen - Nr. 274.1 StVO
Ausführung:  FS 1
Form:  Quadrat
Größe: '600 x 600 mm'

Folienretroreflektionsklasse: RA 2
zur Arbeitsstelle liefern und montieren.
  für 1 Stck.
Menge: 1,000 Stck

**8.6.1.180 Verkehrszeichen - Nr. 283-11 StVO liefern**
Verkehrszeichen - Nr. 283-11 StVO
Ausführung:  FS 1
Form:  Ronde
Größe: '600 mm'

Folienretroreflektionsklasse: RA 2
zur Arbeitsstelle liefern und montieren.
  für 1 Stck.
Menge: 1,000 Stck

**8.6.1.190 Verkehrszeichen - Nr. 283-21 StVO liefern**
Verkehrszeichen - Nr. 283-21 StVO
Ausführung:  FS 1
Form:  Ronde
Größe: '600 mm'

Folienretroreflektionsklasse: RA 2
zur Arbeitsstelle liefern und montieren.
  für 1 Stck.
Menge: 2,000 Stck

**8.6.1.200 Verkehrszeichen - Nr. 306 StVO liefern**
Verkehrszeichen - Nr. 306 StVO
Ausführung:  FS 1
Form:  Quadrat
Größe: '600 x 600 mm'

Folienretroreflektionsklasse: RA 2
zur Arbeitsstelle liefern und montieren.
  für 1 Stck.
Menge: 3,000 Stck

**8.6.1.210 Verkehrszeichen - Nr. 314-10 StVO liefern**
Verkehrszeichen - Nr. 314-10 StVO
Ausführung:  FS 1
Form:  Quadrat
Größe: '600 x 600 mm'

Folienretroreflektionsklasse: RA 2
zur Arbeitsstelle liefern und montieren.
  für 1 Stck.
Menge: 2,000 Stck

**8.6.1.215 Verkehrszeichen - Nr. 1000-12 StVO liefern**
Verkehrszeichen - Nr. 1000-12 StVO
Ausführung:  FS 1
Form:  Rechteck
Größe: '330 x 600 mm'

Folienretroreflektionsklasse: RA 2
zur Arbeitsstelle liefern und montieren.
  für 1 Stck.
Menge: 1,000 Stck

**8.6.1.220 Verkehrszeichen - Nr. 1000-31 StVO liefern**
Verkehrszeichen - Nr. 1000-31 StVO
Ausführung:  FS 1
Form:  Rechteck
Größe: '330 x 600 mm'

Folienretroreflektionsklasse: RA 2
zur Arbeitsstelle liefern und montieren.
  für 1 Stck.
Menge: 1,000 Stck

**8.6.1.230 Verkehrszeichen - Nr. 1010-51 StVO liefern**
Verkehrszeichen - Nr. 1010-51 StVO
Ausführung:  FS 1
Form:  Rechteck
Größe: '330 x 600 mm'

Folienretroreflektionsklasse: RA 2
zur Arbeitsstelle liefern und montieren.
  für 1 Stck.
Menge: 2,000 Stck

**8.6.1.240 Verkehrszeichen - Nr. 1010-58 StVO liefern**
Verkehrszeichen - Nr. 1010-58 StVO
Ausführung:  FS 1
Form:  Rechteck
Größe: '330 x 600 mm'

Folienretroreflektionsklasse: RA 2
zur Arbeitsstelle liefern und montieren.
  für 1 Stck.
Menge: 1,000 Stck

**8.6.1.250 Verkehrszeichen - Nr. 1012-35 StVO liefern**
Verkehrszeichen - Nr. 1012-35 StVO
Ausführung:  FS 1
Form:  Rechteck
Größe: '330 x 600 mm'

Folienretroreflektionsklasse: RA 2
zur Arbeitsstelle liefern und montieren.
  für 1 Stck.
Menge: 1,000 Stck

**8.6.1.260 Verkehrszeichen - Nr. 1040-30 StVO liefern**
Verkehrszeichen - Nr. 1040-30 StVO
Ausführung:  FS 1
Form:  Rechteck
Größe: '330 x 600 mm'

Folienretroreflektionsklasse: RA 2
zur Arbeitsstelle liefern und montieren.
  für 1 Stck.
Menge: 1,000 Stck

**8.6.1.270 Verkehrszeichen - Nr. 1040-32 StVO liefern**
Verkehrszeichen - Nr. 1040-32 StVO
Ausführung:  FS 1
Form:  Rechteck
Größe: '330 x 600 mm'

Folienretroreflektionsklasse: RA 2
zur Arbeitsstelle liefern und montieren.
  für 1 Stck.
Menge: 1,000 Stck

*Hinweis: Hinweis 8.6.2.: Aufstell- und Befestigungsmaterial*
Hinweis 8.6.2: Aufstell- und Befestigungsmaterial

##### Abschnitt 8.6.2 Aufstell- und Befestigungsmaterial

**8.6.2.110 Bodenhülse 500 mm liefern**
Bodenhülse 500 mm liefern:
Bodenhülse aus feuerverzinktem Stahlrohr, 500 mm lang,
mit seitlicher Feststellvorrichtung mit Inbussschraube,
passend für Rundrohrmast mit 76 mm Durchmesser
zur Arbeitsstelle liefern und montieren.

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  für 1 Stck.
Menge: 22,000 Stck

**8.6.2.130 Vorh. Verkehrszeichen mit Rohrpfosten wieder setzen**
Auf der Baustelle lagernde oder angelieferte Verkehrsschilder mit Rohrpfosten in ein Fundament (mind. 30x30x75 cm) aus Beton C16/20 einbauen, einschl. aller erforderlichen Erdarbeiten und Entsorgung des verdrängten Aushubs.
  für 1 Stck.
Menge: 2,000 Stck

**8.6.2.135 Verkehrszeichenmast liefern - H = 2,00 m**
Verkehrszeichenmast
'2000 x76x3,0' mm
 liefern:
Verkehrszeichenmast aus feuerverzinktem Stahl mit einem
Durchmesser von '76' mm

,
Wandstärke von '3,0' mm
, einer
Länge von '2000' mm
, Abdeckkappe aus Kunststoff, und Erdanker zur Arbeitsstelle liefern und montieren.
  für 1 Stck.
Menge: 2,000 Stck

**8.6.2.140 Verkehrszeichenmast liefern - H = 3,75 m**
Verkehrszeichenmast
'3750 x76x3,0' mm
 liefern:
Verkehrszeichenmast aus feuerverzinktem Stahl mit einem
Durchmesser von '76' mm

,
Wandstärke von '3,0' mm
, einer
Länge von '3750' mm
, Abdeckkappe aus Kunststoff, und Erdanker zur Arbeitsstelle liefern und montieren.
  für 1 Stck.
Menge: 15,000 Stck

**8.6.2.145 Verkehrszeichenmast liefern - H = 4,25 m**
Verkehrszeichenmast
'4250 x76x3,0' mm
 liefern:
Verkehrszeichenmast aus feuerverzinktem Stahl mit einem
Durchmesser von '76' mm
,
Wandstärke von '3,0' mm
, einer
Länge von '4250' mm
, Abdeckkappe aus Kunststoff, und Erdanker zur Arbeitsstelle liefern und montieren.
  für 1 Stck.
Menge: 5,000 Stck

**8.6.2.150 Rohrschelle liefern**
Rohrschelle 350 mm liefern:
Rohrschelle mit aufgeschweißtem Steg aus 30 x 5 mm feuerverzinktem Flachstahl, für Verkehrszeichen- mastdurchmesser .... mm, Lochabstand 350 mm, mit Sechskantschrauben und Sechskantmuttern aus Edelstahl (V2A) M 6 x 16 mm (Verkehrszeichen- schrauben) und M 8 x 30 mm (Schellenschrauben)
zur Arbeitsstelle liefern und montieren.

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  für 1 Stck.
Menge: 60,000 Stck

**8.6.2.160 Einarmschelle liefern**
Einarmschelle 700 mm liefern:
Einarmschelle mit einseitigem Steg aus 30 x 5 mm feuerverzinktem Flachstahl, für Verkehrszeichen- mastdurchmesser .... mm, Lochabstand 700 mm, mit Sechskantschrauben und Sechskantmuttern aus Edelstahl (V2A) M 6 x 16 mm (Verkehrszeichen- schrauben) und M 8 x 30 mm (Schellenschrauben)
zur Arbeitsstelle liefern und montieren.

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  für 1 Stck.
Menge: 3,000 Stck

**8.6.2.200 Vorhandenen Wegweiser mit Pfosten setzen**
Auf der Baustelle lagernden Wegweiser der Positionen 2.3.4.190 bis 2.3.4.192 mit Rohrpfosten und allen Verkehrsschildern nach Angabe des AG
in ein Fundament (mind. 30x30x75 cm) aus Beton C16/20 einbauen, einschl. aller erforderlichen Erdarbeiten und Entsorgung des verdrängten Aushubs.
  für 1 Stck.
Menge: 3,000 Stck

**8.6.2.210 Vorhandenes Informationsschild mit Pfosten setzen**
Auf der Baustelle lagernde Informationsschild der Positionen 2.3.4.193, 2.3.4.194, 2.3.4.199, 2.3.4.200, 2.3.4.201 mit Rohrpfosten nach Angabe des AG neu setzen, einschl. aller erforderlichen Erdarbeiten und Entsorgung des verdrängten Aushubs.

In den Einheitspreis ist die Erstellung der erforderlichen geprüften statischen Berechnungen für das Stahlbetonfundament sowie das Liefern dieser Unterlagen einmal in digitaler und 3-fach in Papierform mit einzurechnen.

Die Herstellung des Stahlbetonfundamentes wird separat über die Positionen 6.2.2.ff bis 6.2.6.ff vergütet.
  für 1 Stck.
Menge: 5,000 Stck

**8.6.2.220 Vorhandene Wanderkarte mit Pfosten setzen**
Auf der Baustelle lagernde Wanderkarte der Position 2.3.1.195 mit Pfosten nach Angabe des AG neu setzen, einschl. aller erforderlichen Erdarbeiten und Entsorgung des verdrängten Aushubs.

In den Einheitspreis ist die Erstellung der erforderlichen geprüften statischen Berechnungen für das Stahlbetonfundament sowie das Liefern dieser Unterlagen einmal in digitaler und 3-fach in Papierform mit einzurechnen.

Die Herstellung des Stahlbetonfundamentes wird separat über die Positionen 6.2.2.ff bis 6.2.6.ff vergütet.
  für 1 Stck.
Menge: 1,000 Stck

**8.6.2.230 Vorhandene Wanderkarte mit Pfosten setzen**
Auf der Baustelle lagernde Wanderkarte der Position 2.3.1.196 mit Pfosten nach Angabe des AG neu setzen, einschl. aller erforderlichen Erdarbeiten und Entsorgung des verdrängten Aushubs.

In den Einheitspreis ist die Erstellung der erforderlichen geprüften statischen Berechnungen für das Stahlbetonfundament sowie das Liefern dieser Unterlagen einmal in digitaler und 3-fach in Papierform mit einzurechnen.

Die Herstellung des Stahlbetonfundamentes wird separat über die Positionen 6.2.2.ff bis 6.2.6.ff vergütet.
  für 1 Stck.
Menge: 1,000 Stck

**8.6.2.240 Vorhandenes Informationsschild mit Pfosten setzen**
Auf der Baustelle lagerndes Informationsschild der Position 2.3.4.197 mit Rohrpfosten nach Angabe des AG neu setzen, einschl. aller erforderlichen Erdarbeiten und Entsorgung des verdrängten Aushubs.

In den Einheitspreis ist die Erstellung der erforderlichen geprüften statischen Berechnungen für das Stahlbetonfundament sowie das Liefern dieser Unterlagen einmal in digitaler und 3-fach in Papierform mit einzurechnen.

Die Herstellung des Stahlbetonfundamentes wird separat über die Positionen 6.2.2.ff bis 6.2.6.ff vergütet.
  für 1 Stck.
Menge: 1,000 Stck

**8.6.2.250 Vorhandenes Informationsschild mit Pfosten setzen**
Auf der Baustelle lagerndes Informationsschild der Position 2.3.4.198 mit Rohrpfosten nach Angabe des AG neu setzen, einschl. aller erforderlichen Erdarbeiten und Entsorgung des verdrängten Aushubs.

In den Einheitspreis ist die Erstellung der erforderlichen geprüften statischen Berechnungen für das Stahlbetonfundament sowie das Liefern dieser Unterlagen einmal in digitaler und 3-fach in Papierform mit einzurechnen.

Die Herstellung des Stahlbetonfundamentes wird separat über die Positionen 6.2.2.ff bis 6.2.6.ff vergütet.
  für 1 Stck.
Menge: 1,000 Stck

**8.6.2.260 Vorhandene Werbetafel setzen**
Auf der Baustelle lagernde Werbetafel der Position 2.3.4.203 nach Angabe des AG neu setzen, einschl. aller erforderlichen Erdarbeiten und Entsorgung des verdrängten Aushubs.

In den Einheitspreis ist die Erstellung der erforderlichen geprüften statischen Berechnungen für das Stahlbetonfundament sowie das Liefern dieser Unterlagen einmal in digitaler und 3-fach in Papierform mit einzurechnen.

Die Herstellung des Stahlbetonfundamentes wird separat über die Positionen 6.2.2.ff bis 6.2.6.ff vergütet.
  für 1 Stck.
Menge: 1,000 Stck

*Hinweis: Hinweis 8.7.0: Erstausstattung*
Hinweis 8.7.0: Erstausstattung (im Zuge der Baumaßnahme)

#### Bereich 8.7 Erstausstattung

##### Abschnitt 8.7.1 Erstausstattung

**8.7.1.100 Buswartehalle transportieren und montieren**
Buswartehalle transportieren und in fertiger Leistung montieren.

Bauseits gestellte Dreifeld-Buswartehalle (einschließlich der Stahlbetonbodenplatte) der Fa. BIK TEC GmbH am Bauhof der Gemeinde Roetgen aufladen (mit eigenem Hebegerät), zur Baustelle transportieren und auf die durch den AN hergestellte Fundamentierung im Waage aufsetzen.

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
Abmessungen: Breite:  ca. 3.962 mm
  Tiefe:  ca. 1.600 mm
  Höhe:  ca. 2.650 mm

Die Wartehalle ist auf ein mindestens 25 cm dickes Schotterfundament sowie eine ca. 5 cm starke Splittbettung aus Basaltsplitt 2/5 mm höhen- und fluchtgerecht zu setzen.

Das Bauteil ist mit geeignetem Gerät einzubauen.
Um Beschädigungen oder Rückstände am Bauteil zu vermeiden ist ausschließlich geeignetes Gerät zum Einbau zu verwenden.

In den Einheitspreis sind sämtliche Materialien, Leistungen, Nebenleistungen und Erschwernisse mit einzurechnen. Außer dieser Position erfolgt keine weitere Vergütung für diese Leistung.
  für 1 Stck.
Menge: 2,000 Stck

**8.7.1.110 Mobilstationsstele transportiren und montieren**
Mobilstationsstele transportieren und in fertiger Leistung montieren.

Bauseits gestellte Mobilstationsstele der Fa. BIK TEC GmbH am Bauhof der Gemeinde Roetgen aufladen (mit eigenem Hebegerät), zur Baustelle transportieren und auf die durch den AN hergestellte Fundamentierung in Waage aufsetzen.

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
Abmessungen: Breite:  ca.  800 mm
  Tiefe:  ca.  140 mm
  Höhe:  ca. 2.400 mm

Die Herstellung des Stahlbetonfundamentes wird über seperate Positionen zusätzlich vergütet.

Das Liefern und Einbauen des erforderlichen Befestigungsmaterials ist in den Einheitspreis einzurechnen.

In den Einheitspreis ist für das Stahlbetonfundament die Erstellung der erforderlichen geprüften statischen Berechnungen sowie das Liefern dieser Unterlagen einmal in digitaler und 3-fach in Papierform mit einzurechnen.

Das Bauteil ist mit geeignetem Gerät einzubauen.
Um Beschädigungen oder Rückstände am Bauteil zu vermeiden ist ausschließlich geeignetes Gerät zum Einbau zu verwenden.

In den Einheitspreis sind sämtliche Materialien, Leistungen, Nebenleistungen und Erschwernisse mit einzurechnen. Außer dieser Position erfolgt keine weitere Vergütung für diese Leistung.
  für 1 Stck.
Menge: 1,000 Stck

**8.7.1.120 Bedienterminal transportieren und montieren**
Bedienterminal transportieren und in fertiger Leistung montieren.

Bedienterminal transportieren und in fertiger Leistung montieren.

Bauseits gestellte Mobilstationsstele der Fa. BIK TEC GmbH am Bauhof der Gemeinde Roetgen aufladen (mit eigenem Hebegerät), zur Baustelle transportieren und auf die durch den AN hergestellte Fundamentierung in Waage aufsetzen.

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
Abmessungen: Breite:  ca.  508 mm
  Tiefe:  ca.  180 mm
  Höhe:  ca. 1.800 mm

Die Herstellung des Stahlbetonfundamentes wird über seperate Positionen zusätzlich vergütet.

In den Einheitspreis ist für das Stahlbetonfundament die Erstellung der erforderlichen geprüften statischen Berechnungen sowie das Liefern dieser Unterlagen einmal in digitaler und 3-fach in Papierform mit einzurechnen.

Das Liefern und Einbauen des erforderlichen Befestigungsmaterials ist in den Einheitspreis einzurechnen.

Ebenso ist das Liefern und Einbauen von zwei Leerrohren DN 50 mm in das Stahlbetonfundament in den Einheitspreis einzurechnen.

Das Bauteil ist mit geeignetem Gerät einzubauen.
Um Beschädigungen oder Rückstände am Bauteil zu vermeiden ist ausschließlich geeignetes Gerät zum Einbau zu verwenden.

In den Einheitspreis sind sämtliche Materialien, Leistungen, Nebenleistungen und Erschwernisse mit einzurechnen. Außer dieser Position erfolgt keine weitere Vergütung für diese Leistung.
  für 1 Stck.
Menge: 1,000 Stck

**8.7.1.130 Fahrradbox Bike Hotel transportieren und montieren**
Fahrradbox Bike Hotel transportieren und in fertiger Leistung montieren.

Bauseits gestellte Fahrradbox Bike Hotel  (einschließlich der Stahlbetonbodenplatte) der Fa. BIK TEC GmbH am Bauhof der Gemeinde Roetgen aufladen (mit eigenem Hebegerät), zur Baustelle transportieren und auf die durch den AN hergestellte Fundamentierung im Waage aufsetzen.

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
Abmessungen: Breite:  ca. 11.035 mm
  Tiefe:  ca. 2.130 mm
  Höhe:  ca. 1.497 mm

Die Stahlbetonplatten der Fahrradbox Bike Hotel  sind auf ein mindestens 25 cm dickes Schotterfundament sowie eine ca. 5 cm starke Splittbettung aus Basaltsplitt 2/5 mm höhen- und fluchtgerecht zu setzen.

Die Herstellung des Stahlbetonstreifenfundamentes wird über seperate Positionen zusätzlich vergütet.

Das Liefern und Einbauen des erforderlichen Befestigungsmaterials ist in den Einheitspreis einzurechnen.

In den Einheitspreis ist für das Stahlbetonstreifenfundament die Erstellung der erforderlichen geprüften statischen Berechnungen sowie das Liefern dieser Unterlagen einmal in digitaler und 3-fach in Papierform mit einzurechnen.

Das Bauteil ist mit geeignetem Gerät einzubauen.
Um Beschädigungen oder Rückstände am Bauteil zu vermeiden ist ausschließlich geeignetes Gerät zum Einbau zu verwenden.

In den Einheitspreis sind sämtliche Materialien, Leistungen, Nebenleistungen und Erschwernisse mit einzurechnen. Außer dieser Position erfolgt keine weitere Vergütung für diese Leistung.
  für 1 Stck.
Menge: 1,000 Stck

**8.7.1.140 Anlehnbügel als Fahrradständer transportieren und montieren**
Bauseits gestellte Fahrradständer am Bauhof der Gemeinde Roetgen aufladen, zur Baustelle transportieren und in die vorhandene Oberfläche einbauen.
  für 1 Stck.
Menge: 10,000 Stck

**8.7.1.150 DFI-Anlage transportieren und montieren**
DFI-Anlage transportieren und in fertiger Leistung montieren.

Bauseits gestellte DFI-Anlage (digitale Busanzeige) am Bauhof der Gemeinde Roetgen aufladen (mit eigenem Hebegerät), zur Baustelle transportieren und auf einem entspechenden Fundament montieren.
Die Herstellung des Stahlbetonfundamentes wird separat über die Positionen 6.2.2.ff bis 6.2.6.ff vergütet.

Das Bauteil ist mit geeignetem Gerät einzubauen.
Um Beschädigungen oder Rückstände am Bauteil zu vermeiden ist ausschließlich geeignetes Gerät zum Einbau zu verwenden.

In den Einheitspreis sind sämtliche Materialien, Leistungen, Nebenleistungen und Erschwernisse mit einzurechnen. Außer dieser Position erfolgt keine weitere Vergütung für diese Leistung.
  für 1 Stck.
Menge: 2,000 Stck

### Gewerk 9 Sonstiges

*Hinweis: Hinweis 9.1.0: Neben - Arbeiten*

#### Bereich 9.1 Neben - Arbeiten

*Hinweis: Hinweis 9.1.2: Stundenlohnarbeiten*
Hinweis 9.1.2: Stundenlohnarbeiten

Tagelohnarbeiten werden nur nach ausdrücklicher
Genehmigung durch den "AG" anerkannt.
Hierüber tägliche Stundenzettel ausstellen und anerkennen lassen.
Die Abrechnung erfolgt nach der während der Ausführung gültigen Preisverordnung, (Tariflohn + Zuschläge).
Die Abrechnung erfolgt nach Stunden.

##### Abschnitt 9.1.2 Stundenlohnarbeiten

**9.1.2.110 Stunde: Bauvorarbeiter**
Stunde eines Bauvorarbeiters
  für 1 Std.
Menge: 10,000 Std

**9.1.2.130 Stunde: Gehobener Baufacharbeiter**
Stunde eines gehobenen Baufacharbeiters
  für 1 Std.
Menge: 10,000 Std

**9.1.2.150 Stunde: Baufachwerker**
Stunde eines Baufachwerkers
  für 1 Std.
Menge: 10,000 Std

**9.1.2.180 Stunde: Kanalbauvorarbeiter**
Stunde eines Kanalbauvorarbeiters
  für 1 Std.
Menge: 10,000 Std

**9.1.2.200 Stunde: Gehobener Kanalbauer**
Stunde eines gehobenen Kanalbauers
  für 1 Std.
Menge: 10,000 Std

**9.1.2.220 Stunde: Kanalfachwerker**
Stunde eines Kanalfachwerkers
  für 1 Std.
Menge: 10,000 Std

*Hinweis: Hinweis 9.1.3: Gerätestunden*
Hinweis 9.1.3: Gerätestunden

In den Einheitspreis einrechnen:
- LKW: für die Abfuhr von Bodenmassen oder sonstiger
  Transporte, ein Kipper mit Allradantrieb einschl. der Gestellung
  des Fahrers,
- Gerät: Einschl. Gestellung des Maschinisten
Diese Positionen kommen nur auf besondere Anweisung des "AG" zur Anwendung.
Die Abrechnung erfolgt nach Stunden.

##### Abschnitt 9.1.3 Gerätestunden

**9.1.3.110 LKW-stunde 20 to Nutzlast**
LKW-Stunden mind. 20 to  Nutzlast.
3 oder 4 Achser
  für 1 Std.
Menge: 10,000 Std

**9.1.3.140 Stunde Tieflöffelbagger**
Tieflöffelbagger  mit Tieflöffel,
Löffelinhalt mind. 0,3 m3 - 2,0 m3
  für 1 Std.
Menge: 10,000 Std

**9.1.3.160 Universalgerät Kleinbagger,**
Universalgerät Kleinbagger, Minibagger
oder ähnliches.
  für 1 Std.
Menge: 10,000 Std

**9.1.3.180 Stunde Lufthammer**
Lufthammer mit Meißel oder Stahlbohrer,
einschl. Antriebsmaschine ( Kompressor )
  für 1 Std.
Menge: 10,000 Std

**9.1.3.190 Stundenlohnarbeiten Heckenrückschnitt**
Stundenlohnarbeiten durch Arbeitskräfte auf Anordnung des AG ausführen. Heckenrückschnitt der vor Ort vorhandenen Hecken einschließlich Gestellung der Heckenschere und der erforderlichen Betriebsstoffe. Das Schnittgut ist zu sammeln, zu verladen und zur Entsorgungsstelle zu transportieren. Die Entsorgung wird zusätzlich vergütet. Der Verrechnungssatz für die jeweilige Arbeitskraft umfasst sämtliche Aufwendungen wie Lohn- und Gehaltskosten, Lohn- und Gehaltsnebenkosten, Zuschläge, lohngebundene und lohnabhängige Kosten, sonstige Sozialkosten, Gemeinkosten, Wagnis und Gewinn.  Facharbeiter/-in.
  für 1 Std.
Menge: 5,000 Std

**9.1.3.200 Stundenlohnarbeiten Schlossereiarbeiten**
Stundenlohnarbeiten durch Arbeitskräfte auf Anordnung des AG ausführen. Ausführen von Schlossereiarbeiten an den Grundstückseinfriedungen vor Ort einschließlich Gestellung aller erforderlichen Maschinen und eines Werkstattwagenssowie der erforderlichen Betriebsstoffe. Der Verrechnungssatz für die jeweilige Arbeitskraft umfasst sämtliche Aufwendungen wie Lohn- und Gehaltskosten, Lohn- und Gehaltsnebenkosten, Zuschläge, lohngebundene und lohnabhängige Kosten, sonstige Sozialkosten, Gemeinkosten, Wagnis und Gewinn.  Facharbeiter/-in.
  für 1 Std.
Menge: 5,000 Std

*Hinweis: Hinweis 9.1.4: Regulierungs- und Anpassungsarbeiten*
Hinweis 9.1.4: Regulierungs- und Anpassungsarbeiten
  zu Straßeneinbauten

Den benötigten Arbeitsraum vollständig bis Unterkante Binderschicht mit plastischem Beton C 16/20
ausfüllen.
Vor Einbau der Deckschicht Absperrschieberkappen der
Gas- und  Wasserversorgung oder Fernwärmeversorgung schonend freilegen, aufnehmen  und  entsprechend  der neuen Höhenlage auf eine  Kunststoff- oder Betonunterlage fachgerecht wieder einbauen. Nachträgliche Höhenanpassungen in der
fertigen Deckschicht sind nur auf besondere Anweisung
des "AG" zulässig.
Anfallenden Aushub aufladen und zur Kippe abfahren.
Ggfs. notwendige Anrampungen der Schieberkappen sowie
deren Entfernung vor Einbau der Deckschicht sind in den
Einheitspreis der jeweiligen Position einzurechnen und
werden nicht gesondert vergütet.
Im Bereich von Plattenbelägen anfallende  Ecken und
Streifen sauber mit geschnittenen Plattenresten
beischließen.
Im Bereich von Platten- und Betonsteinpflasterbelägen haben die Aussparungen für Schieber und Hydranten mit einem Kernbohrgerät entsprechender Größe zu erfolgen einschl. Entsorgung des Kernguts.
Der "AG" behält sich vor, für die Absperrschieber- und
Hydrantenkappen eine gesonderte Rechnung zu verlangen.

  Die Abrechnung erfolgt nach Stück.

##### Abschnitt 9.1.4 Regulierungs und Anpassungsarbeiten zu Straßeneinbauten.

**9.1.4.100 Absperrschieberkappen in bit. Decken anpassen**
Vorh. Absperrschieberkappen in  bit. Deckschicht
wieder verlegen.
  für 1 Stck.
Menge: 8,000 Stck

**9.1.4.110 Absperrschieberkappen in Platten/Pflaster anpassen**
Vorh. Absperrschieberkappen
in  Plattenbelägen, Pflasterungen wieder verlegen.
Aussparung mit Kernbohrgerät herstellen
  für 1 Stck.
Menge: 10,000 Stck

**9.1.4.130 Hydrantenkappen in bit. Decken anpassen**
Hydrantenkappen,  Form rund oder eckig, schonend
freilegen, aufnehmen und entsprechend der neuen
Höhenlage in bit. Deckschichten auf eine entsprechende
Kunststoffunterlage fachgerecht wieder verlegen.
  für 1 Stck.
Menge: 2,000 Stck

**9.1.4.139 Fernwärmekappen in bit. Decken anpassen**
Fernwärmekappen,  Form rund oder eckig, schonend
freilegen, aufnehmen und entsprechend der neuen
Höhenlage in bit. Deckschichten auf eine entsprechende
Kunststoffunterlage fachgerecht wieder verlegen.
  für 1 Stck.
Menge: 1,000 Stck

**9.1.4.140 Hydrantenkappen in Platten/Pflaster anpassen**
Hydrantenkappen, Form rund oder eckig, schonend
freilegen, aufnehmen und entspr. der neuen
Höhenlage in Platten und Pflasterungen auf eine
entsprechende Kunststoffunterlage anpassen.
Aussparung mit Kernbohrgerät bzw. Seilsäge herstellen
  für 1 Stck.
Menge: 4,000 Stck

**9.1.4.210 Vorh. AZK-Abdeckung anpassen.**
AZK-Abdeckung schonend aufneh. und durch Einbau von Ausgleichsringen nach Angabe des  "AG" an die neue Straßenhöhe anpassen.
Schachtabdeckung:
- in ein Mörtelbett:  - aus steifplastischem, schrumpffreiem Material profilgerecht verlegen.
  für 1 Stck.
Menge: 2,000 Stck

**9.1.4.240 Schachtabdeckung ersetzen, Rahmen rund**
Schachtabdeckungen ersetzen. "Rahmen rund"
Schachtabdeckungen  einschl. Schmutzfänger
ausbauen und zur Kippe abfahren.
nach höhenmäßiger Anpassung des Schachtes,
Schachtabdeckung:
- mit rundem Rahmen,
- Deckel aus Gußeisen u. Beton mit Lüftungsöffnungen
  nach  DIN 1229 "Klasse D" BeGu,
- mit Schmutzfänger, schwere Ausführung
- und mit Budaprene nach  DIN 19584-A1D, in ein Mörtelbett:
- aus steifplastischem, schrumpffreiem Material profilgerecht
  verlegen.
  für 1 Stck.
Menge: 10,000 Stck

**9.1.4.250 Schachtabdeckung ersetzen, Rahmen quadratisch**
Schachtabdeckungen ersetzen.  "Rahmen quadratisch"
Schachtabdeckungen  einschl. Schmutzfänger, schwere Ausführung ausbauen und zur Kippe abfahren.
Nach höhenmäßiger Anpassung des Schachtes, Schachtabdeckung mit quadratischem Rahmen, Deckel aus Gußeisen u. Beton mit Lüftungsöffnungen nach DIN 1229
Klasse D BeGu, mit Budaprene nach  DIN 19584-A2D
in ein Mörtelbett - aus steifplastischem, schrumpffreiem Material z.B. Ergelit,  Topolit Fix oder gleichwertiges
- profilgerecht verlegen.
  für 1 Stck.
Menge: 6,000 Stck

**9.1.4.290 Mauerwerksschichten herstellen**
Mauerwerksschichten an runden oder eckigen Kanal-
Schächten (Schachtwandung 25 cm) mit Kanalschachtklinkern
vollfugiger Herstellung mit kunststoffvergütetem Werkstrockenmörtel Mörtelklasse DIN EN 998-2 M 10 Mörtelgruppe gem. DIN V 18580: NM III
Körnung von 0 - 4 mm einschl. evtl. Mauerwerksverziehung.
Fugenmörtel:
einschl. evtl. Mauerwerksverziehung.
kunststoffvergüteter Werkstrockenmörtel Mörtelklasse DIN EN 998-2 M 10
Mörtelgruppe gem. DIN V 18580: NM III
Fugenmörtel wie Schachtbaumörtel jedoch mit Körnung von 0 - 2 mm und einer zum v.g. Schachtbaumörtel erhöhten Beständigkeit einbauen.

Außenflächen mit einem 2 cm dicken Zementmörtelputz
M.V. 1:2 und zweimal mit einem anerkannten
Isolieranstrich versehen.
In den Einheitspreis einrechnen:
- Verfüllung und Verdichtung des Arbeitsraumes mit
  Kies,
- Säuberung der Schachtsohle.
Die Abrechnung erfolgt nach Mauerwerksschichten
in Meter
  für 1 m.
Menge: 5,000 m

**9.1.4.319.Z Steigeisen in Mauerwerk oder Betonfertigteilen ausbauen**
Steigeisen in Schächten aus Mauerwerk oder Betonfertigteil
Evtl. entstehende Löcher schließen.
Die Abrechnung erfolgt nach Stück.
  für 1 Stck.
Menge: 5,000 Stck

**9.1.4.325 Steigbügel mit seitlicher Aufkantung liefern und einbauen**
Steigbügel mit seitlicher Aufkantung Form B nach DIN 19555 und EN 1301 der Klasse 1, Edelstahl Ummantelung aus Polypropylen (PP) Form B, SST, orange, Steigmass 250 mm für einläufige Steigeisengänge mit Aufkantung in Betonfertigteilen oder Mauerwerk einbauen.
Die Abrechnung erfolgt nach Stück.
  für 1 Stck.
Menge: 5,000 Stck

*Hinweis: Hinweis 9.1.7: Kandel, Mauerwerk, Putz verfugen.*
Hinweis 9.1.7: Kandel, Mauerwerk, Putz verfugen.

In den Einheitspreis einrechnen:
- Laden und Abfuhr verbleibender Erd- und Schuttmassen zur Deponie.

##### Abschnitt 9.1.7 Kandel, Mauerwerk, Putz verfugen.

**9.1.7.118 Anschlussfuge zwischen Pflasterbelag/Randstein und Gartenmauer/Hausfassade mit Mörtel verfugen.**
Anschlussfuge zwischen Pflasterbelag/Randstein
und Gartenmauer mit Zementmörtel MV. 1:3
(Rheinsand oder gleichwertigem) mit einem
Dichtungsmittelzusatz (Biber oder gleichwertiges)
in einer Dicke von mind. 4 cm bis 8 cm und einer Breite von 0,50 cm bis 7,00 cm fachgerecht verfugen.
  für 1 m.
Menge: 20,000 m

**9.1.7.900 Noppenbahn als Grundmauerschutz**
Delta-MS Noppenbahn als Grundmauerschutz Noppenbahn aus
Spezial-PE hoher Dichte, ohne Weichmacher, voll
recyclingfähig. Durch die zum Mauerwerk gerichteten
Noppen sichern Trennung von Grundmauer und feuchtem
Erdreich.
Materialdicke ca. 0,6 mm
Noppenhöhe ca. 8 mm
Breite ca. 50 cm Druckfestigkeit > 250 kN/m²
Luftvolumen zwischen den Noppen ca. 5,3 l/m²
Temperaturbeständigkeit – 30°C bis + 80°C
Chemische Eigenschaften: chemikalienbeständig,
wurzelfest, verrottungsfest, trinkwasserunbedenklich,
liefern und senkrecht verlegen im Bereich der
Grundmauern von aufgehenden Bauteilen einschl.
Lagesicherung während des Einbaus.

Durch den Bieter zwingend aus zu füllen.

'....................................................'

Angebotenes Produkt
  für 1 m2.
Menge: 30,000 m2

*Hinweis: Hinweis 9.2.0: Bauüberwachung*

#### Bereich 9.2 Bauüberwachung

*Hinweis: Hinweis 9.2.1: Probeentnahmen, Bodenuntersuchungen*
Hinweis 9.2.1: Probeentnahmen, Bodenuntersuchungen
  mittels Druck-, Ramm- bzw. Sondiergerät
  (Lastplatten- Künzelversuche)

Zur Durchführung der Arbeiten stellt der  "AN"  das
erforderliche Gerät und erfahrene Arbeitskräfte.
Die Versuche an einer vom  "AG"  bezeichneten Stelle
durchführen.
Aufzeichnungen über  die  Probeentnahmen, bzw.
Druck- Ramm- Sondierversuche nur in Anwesenheit des
"AG" anfertigen.
Kontrollprüfungen nur auf besondere Anordnung des
"AG" durchführen.
Die Abrechnung erfolgt nach Stück.

##### Abschnitt 9.2.1 Probeentnahmen, Bodenuntersuchungen mitt Druck-, Ramm- bzw. Sondiergerät (Lastplatten- Künzelversuch)e

**9.2.1.100 Probengefäße sowie Mithilfe bei der Probenahme**
Probegefäße für Teilproben  von  Mineralstoffen, Bindemitteln  und  Mischgut  zur Kontrolluntersuchung und
für  die  entsprechenden  Rückstellproben  des  "AG"
bereitstellen und die versandfertige Verpackung nach
den einschlägigen Bestimmungen hilfsweise durchführen
sowie  Mithilfe  bei  der  Probenahme nach Anweisung
des "AG".
  für 1 Stck.
Menge: 12,000 Stck

**9.2.1.110 Druckversuche durchführen.**
Druckversuche durchführen. (30 cm Druckplatte)
Der "AN" stellt die für die Durchführung dieses Versuches benötigten Geräte sowie ein Belastungsfahrzeug
(z.B. ausreichend beladener LKW) als Gegengewicht für
den Plattendruckversuch an die vom "AG" bezeichneten
Prüfstellen.
Einschl. aller Vorbereitungsarbeiten, auch evtl.
erforderlichen Ausschachtungen etc.
  für 1 Stck.
Menge: 20,000 Stck

**9.2.1.120 Messreflektoren verlegen**
Messreflektoren für Kontrollprüfungen für die
elektromagnetische Dickenmessung verlegen.
- Auf bituminösen Untergrund
- Aus selbstklebender, schutzbeschichteter
Aluminiumfolie 30x100cm
  für 1 Stck.
Menge: 12,000 Stck

**9.2.1.130 Messreflektoren verlegen**
Messreflektoren für Kontrollprüfungen für die
elektromagnetische Dickenmessung verlegen.
- Auf ungebundener Tragschicht
- Aus schutzbeschichteter Aluminiumfolie
30x100cm, mind. 0,3mm dick.
  für 1 Stck.
Menge: 6,000 Stck

**9.2.1.140 Elektronische Dickenmessung**
Elektronische Dickenmessung mit dem Permascope Gerät
oder Strato-Test einschl. Bedienung. Mit dem Bauherrn
ist rechtzeitig der Termin zur Messung abzustimmen.
  für 1 Stck.
Menge: 18,000 Stck

**9.2.1.150 Ramm- bzw. Sondierversuche durchführen Tiefe bis: 3,00 m**
Ramm- bzw. Sondierversuche nach DIN 4094
Blatt 1 und 2 durchführen.
Tiefe bis:  3,00 m.
  für 1 Stck.
Menge: 8,000 Stck

**9.2.1.160 Ramm- bzw. Sondierversuche durchführen Tiefe bis: 4,00 m**
Ramm- bzw. Sondierversuche nach DIN 4094
Blatt 1 und 2 durchführen.
Tiefe bis:  4,00 m.
  für 1 Stück.
Menge: 3,000 Stck

**9.2.1.165 Bohrkerne Entnehmen, DN 15 cm**
Bohrkerne nach Anweisung des "AG" entnehmen,
die Straßenbefestigung besteht aus Asphaltdecken.
Durchmesser der Bohrkerne : 15 cm.
Tiefe der Bohrung  : 30 cm. (max)
Die Bohrlöcher mit geeignetem Material fachgerecht
wieder verfüllen.
In den Einheitspreis einrechnen:
- Gestellung der erforderlichen Geräte und Maschinen
  einschl. Bedienung.
  für 1 Stck.
Menge: 6,000 Stck

**9.2.1.170 Bohrkernlöcher in Asphaltflächen schließen.**
Bohrkernlöcher in Asphaltflächen mit plastischem Beton
C 16/20 bis  6 cm  unter 0.k. vergießen.
die oberen  6 cm  in 2 Lagen -
heiß mit Asphaltbeton  (Körnung 0/5 mm)
oder mit Gußasphalt - füllen und verdichten.
Tiefe Bohrloch  :  bis 30 cm.
Durchmesser Bohrloch : 10 bis 30 cm.
  für 1 Stck.
Menge: 6,000 Stck

*Hinweis: Ergänzungspositionen*

#### Bereich 9.9 Ergänzungspositionen

##### Abschnitt 9.9.8 Ergänzungspositionen

**9.9.8.100 Baugrunduntersuchung + Auswertung**
*** Pauschalposition
Baugrunduntersuchung und Auswertung der Ergebnisse
in einem Gutachten über die Baugrund. Über das Gutachten
sind alle Parameter zu erfassen/auszuwerten, welche für die
Entsorgung des Bodenaushubs auf einer geeigneten Deponie
erforderlich sind.
  für 1 psch.
Menge: 1,000 psch

**9.9.8.110 Rechnungstrennung der Teilleistung**
*** Pauschalposition
Im Rahmen der Rechnungserstellung müssen alle Positionen über einen Kostenverteilungsschlüssel auf die Auftraggeber Straßen.NRW und Gemeinde Roetgen aufgeteilt werden.

Vor der Aufstellung der Rechnungen sind die Einzelbereiche und die genaue Aufteilung mit der Bauleitung des AG abzustimmen.
  für 1 psch.
Menge: 1,000 psch

**9.9.8.130 Baustelleninformation herstellen, verteilen**
In Abstimmung mit der Gemeinde Roetgen erstellte Anliegerinformationen (DIN A 4, einseitig, in Farbe) vervielfältigen, nach Aufforderung durch den AG, jedoch spätestens 10 Tage vor Baubeginn, als Posteinwurf bei Anliegern und Anwohnern im mit dem AG abgestimmten Umfeld der Baumaßnahme verteilen.
Pauschale der Vervielfältigungen und Verteilung bis 100 DIN-A4 Seiten.
  für 1 Stck.
Menge: 5,000 Stck

**9.9.8.140 Straßenreinigung**
*** Pauschalposition
Durchführung sämtlicher erforderlicher Reinigung von Verkehrsflächen mittels einer selbstaufnehmenden Hochdruckkehrmaschiene innerhalb und außerhalb des Baufeldes während der gesamten Bauzeit.

Hierzu gehören auch alle erforderlichen Reinigungsarbeiten im Bereich der Zufahrtsstraßen zur Baumaßnahme, bei der die Verschmutzung auf den Bauverkehr des AN zurückzuführen ist.

Der Einsatz erfolgt witterungsabhängig, in Abhängigkeit von den auszuführenden Bauleistungen unaufgefordert durch den AN sowie nach Aufforderung durch den AG. Des Weiteren ist die Kehrmaschine regelmäßig Freitags sowie vor Feiertagen zum Arbeitsende einzusetzen.

Die Entsorgung des Kehrgutes ist in den Einheitspreis einzurechnen.

Im EP enthalten sind alle Arbeitsleistungen,
Hilfsstoffe sowie Nebenleistungen, die zur kompletten Ausführung der Leistung notwendig sind, auch
wenn einzelne Leistungen in vorstehender Beschreibung
nicht gesondert aufgeführt sind.

Ausser dieser Position erfolgt keine weitere Vergütung
für diese Leistung.
  für 1 psch.
Menge: 1,000 psch

**9.9.8.500 Bestandsplan erstellen**
*** Pauschalposition
Bestandsplan auf der Basis von UTM-Koordinaten
von den vertraglich erstellten Entwässerungs- und Straßenanlagen nach DIN 4050 im Maßstab 1:250 herstellen.

Darzustellen sind:

Straßen- und Baufluchtlinien, Grundstücksgrenzen,
Gebäude mit Hausnummern, Bordsteinführung, Gehwegbreiten und -flächen sowie die Nordrichtung.

Nachzuweisen sind:

Baustoffe, Querschnittsabmessungen und -wechsel,
Längen (m), Fließrichtung (Pfeil), Sohlengefälle
(Promille), Gefällebrechpunkte, Abzweige,
Seitenzuläufe, Höhenangaben (NHN) und Lageangaben bei
Bauwerken/Schächten (alle ankommenden und abgehenden
Kanäle) und bei Straßen- bzw. Geländebrechpunkten. Auf
Sonderbauwerke ist in geeigneter Form hinzuweisen.
Ebenso sind sämtliche neu erstellte Einrichtungen der Straßenanlagen mit Materialangaben darzustellen.

Der Bestandsplan muß spätestens mit der Schlußrechnung
in digitaler Form (DXF oder DWG, georeferenziert)  und als SW-Pause 3-fach eingereicht werden.

Die neuen Schachtbauwerke sind sofort nach Ende des Kanalbaus in Lage und Höge einzumessen. Diese Vermessungsergebnisse sind dem AG sofort mit den Koordinaten in einem Lageplan zu übergeben, damit der AG die KTV-Befahrung veranlassen kann. Der eigentliche oben beschriebene Bestandsplan ist nach Bauende vorzulegen.

In den Einheitspreis sind alle erforderlichen
Materialien und Nebenleistungen mit einzurechnen.

Außer dieser Position erfolgt keine weitere Vergütung
für diese Leistung.
  für 1 psch.
Menge: 1,000 psch

**9.9.8.510 Personalisierung nach §20 SprengG**
*** Pauschalposition
Einweisung des gesamten Baustellen- und Aufsichspersonals durch eine ausgewiesene Fachkraft in die Situation Kampfmittelbefunde. Die Fachkraft muss über einen Befähigungsschein nach §20 SprengG verfügen.

Die Einweisung erfolgt vor Beginn der Aufbruch- und Erdarbeiten. Diese Leistung wird einmalig pauschal vergütet. Es ist Sache des AN, sicher zu stellen, dass bei wechselndem Baustellenpersonal alle auf der Baustelle neu eingesetzten Mitarbeiter ebenfalls eingewiesen werden. Dies ist in die Pauschale mit einzukalkulieren und wird nicht zusätzlich vergütet.
Die Einweisung ist durch Vorlage einer Teilnehmerliste mit Datum der Einweisung und Unterschriften der Teilnehmer nachzuweisen.

Die Pauschale gilt sowohl für die Arbeiten im Straßenbau als auch im Kanalbau.
  für 1 psch.
Menge: 1,000 psch

**9.9.8.520 Stillstand der Arbeiten infolge durch den AN nicht zu vertretenden Behinderungen - Straßenbau**
Stillstand der Arbeiten infolge durch den AN nicht zu
vertretenden Behinderungen für den Straßenbau.

In der Position enthalten sind alle Aufwendungen für
- Personal, Material, Betriebsmittel
- Vorhaltung und Benutzung aller für die Arbeiten auf
der Baustelle vorhandenen Maschinen und Geräte
- Baustelle stillegen und wieder in Betrieb nehmen.
- Strom
- Stillstand der Transportmittel
- Baustelleneinrichtung und Verkehrssicherung
- Bauleitung
- Geschäfts- und Gemeinkosten.

Die Vergütung erfolgt ausschließlich innerhalb der
tariflichen Arbeitszeiten des Baustellenpersonals.

Abrechnung nach Stillstandszeiten in Stunden.

Anerkennung der Position nur nach vorheriger Abstimmung
und Genehmigung durch den AG.
  für 1 Std.
Menge: 10,000 Std

**9.9.8.525 Stillstand der Arbeiten infolge durch den AN nicht zu vertretenden Behinderungen - Kanalbau**
Stillstand der Arbeiten infolge durch den AN nicht zu
vertretenden Behinderungen für den Kanalbau.

In der Position enthalten sind alle Aufwendungen für
- Personal, Material, Betriebsmittel
- Vorhaltung und Benutzung aller für die Arbeiten auf
der Baustelle vorhandenen Maschinen und Geräte
- Baustelle stillegen und wieder in Betrieb nehmen.
- Strom
- Stillstand der Transportmittel
- Baustelleneinrichtung und Verkehrssicherung
- Bauleitung
- Geschäfts- und Gemeinkosten.

Die Vergütung erfolgt ausschließlich innerhalb der
tariflichen Arbeitszeiten des Baustellenpersonals.

Abrechnung nach Stillstandszeiten in Stunden.

Anerkennung der Position nur nach vorheriger Abstimmung
und Genehmigung durch den AG.
  für 1 Std.
Menge: 10,000 Std

**9.9.8.530 Bestandsvermessung aller Kanalanschlussleitungen in Höhe und Lage vor Baubeginn/Bestellung der Schachtbauwerke**
*** Pauschalposition
Bestandsvermessung aller Kanalanschlusshöhen vor Baubeginn.

Durch den AN sind vor der Bestellung der Schachtbauwerke im Bestand die Rohrsohlenhöhen in den Anschlussbereichen vom Bestand zu den neuverlegten Kanälen aufzumessen. Ebenso ist die genaue Lage der Anschlusskanäle in den Bestansschächtensowie der tatsächliche Achswinkel der angeschlossenen Bestandskanäle in den Bestandsschachtbauwerken aufzumessen.

Im EP enthalten sind alle Arbeitsleistungen,
Baustoffe, Hilfsstoffe sowie Nebenleistungen die
notwendig sind, auch wenn einzelne Leistungen in
vorstehender Beschreibung nicht gesondert
aufgeführt sind.

Ausser dieser Position erfolgt keine weitere Vergütung
für diese Leistung.
  für 1 psch.
Menge: 1,000 psch

**9.9.8.600 Vermessungsarbeiten**
*** Pauschalposition
Pauschalvergütung für die eigenverantwortliche
Vermessung während der gesamten Bauzeit. Im
Pauschalpreis enthalten ist das Abstecken aller
notwendigen Achsen / Trassen / Höhen für den Ausbau auf
Grundlage der Planung sowie unter Beachtung der örtlich
vorhandenen Gegebenheiten (Abgleich mit Bestandshöhen).

Während der gesamten Bauausführung bis zur
Fertigstellung des Ausbaus ist der AN für die
Sicherung von Vermessungspunkten und Grenzpunkten
verantwortlich. Diese Leistungen sind einzurechnen. Bei
Verschwinden von Festpunkten / Grenzpunkten sind diese
dem AG vorab anzuzeigen.
Nach Abschluss der Arbeiten sind die neuen Anlagen nach
Lage und Höhe einzumessen und in einem
Bestands-/Abrechnungsplan nach Vorgaben des AG
darzustellen.
Einzurechnen sind die anteiligen Kosten für die
Leistungen dieses Loses.
  für 1 psch.
Menge: 1,000 psch

**9.9.8.610 Fixpunkte als Bodenbolzen**
Fixpunkte als Bodenbolzen, in Abstimmung mit der
Bauleitung entlang der Baustelle mit
Markierungsnägeln/Bodenbolzen o.ä.
herstellen und höhenmäßig auf einen amtlichen
Höhenfestpunkt bzw. lagemäßig auf mindestens drei
amtliche Lagefestpunkte einmessen. Der Bauleitung ist
eine Kopie des Feldbuches auszuhändigen.
Grundlagenfestpunkte werden bei Baubeginn übergeben.

Nach Fertigstellung der Baustelle und Durchführung der
Bestands-Vermessung sind die kompletten Anlagen
zurückzubauen.
  für 1 Stck.
Menge: 3,000 Stck

**9.9.8.630 Dokumentationsunterlagen Bauüberwachung liefern**
*** Pauschalposition
Dokumentation Eignungsprüfungen, Erstprüfungen,
Eigenüberwachungsprüfungen und angeordnete
Kontrollprüfungen des AG.

Ein Bestandsplan ist durch den AN anzufertigen und in
zwei-/dreidimensionaler Darstellung sind folgende
Informationen einzutragen:
-Die Ansatzpunkte aller Probeentnahmestellen für
bodenmechanische Laborversuche und die Prüfpunkte aller
bodenmechanischen Feldversuche (z.B.
Lastplattendruckversuche, usw.) bzw.
Asphaltuntersuchungen
-Die Ergebnisse von Sondierungen (Ramm- und
Drucksondierungen)
-Die Lage von Schichtdickenüberprüfungen der
Frostschutz- und ungebundenen Tragschichten
-Die Lage der Aluminiumronden/-bleche zur
elektromagnetischen Dickenmessung
-Besondere Vorkommnisse während der Herstellung
-Alle Eignungs- und Erstprüfungen

Die Dokumentationsunterlagen zur
Verdichtungsbeurteilung sind zeitgleich mit dem
Arbeitsfortschritt auf der Baustelle dem AG im Original
zur Verfügung zu stellen und zusätzlich in Kopie im
Baubüro des AG vorzuhalten.

Alle Unterlagen sind in Ordnern DIN A 4, mit
Registerunterteilung, abzuheften.

Ergebnisse aller Versuche übersichtlich, tabellarisch
auflisten und übergeben incl. ständigem fortschreiben
der Tabellen und Listen sowie anlegen eine
Inhaltsverzeichnisses.

Nach Beendigung der Arbeiten sind alle Unterlagen
digital (PDF) und 2-fach in Papierform innerhalb von 10
Kalendertagen vor Abnahme der Bauleistungen zu
übergeben.
  für 1 psch.
Menge: 1,000 psch

**9.9.8.860 Erschwerniszulage für Vorkopfarbeit.**
*** Pauschalposition
Sämtliche Bauleistungen in diesem LV können ausschließlich in Vorkopfarbeit ausgeführt werden.
Die Fahrbahnflächen, welche durch den Mittelstreifen aus Natursteinpflaster getrennt sind, werden nacheinander im Vollausbau erneuert, wobei der Mittelstreifen zu jedem Zeitpunkt erhalten bleibt und nicht erneuert wird.
Der KFZ-Verkehr wird jeweils im Zweirichtungsverkehr unter Einsatz einer 2-Phasigen LSA einspurig durch das Baufeld geführt. Bei der Erneuerung der westlichen Fahrbahn wird zeitgleich der Rad-/gehweg mit erneuert.
Neben der Vorkopfarbeit sind in den Einheitspreis auch die entstehenden Behinderungen bei der Erreichbarkeit des Baufeldes durch die zu erwartende Staubildung an beiden Kopfenden der Baustelle mit einzurechnen.
Das Anlegen von Baustraßen innerhalb, entlang oder
parallel der Ausbautrasse ist in die Einheitspreise
einzurechnen und wird nicht gesondert vergütet.
  für 1 psch.
Menge: 1,000 psch

### Gewerk 10 Signalanlagen

#### Bereich 10.1 Signalanlagen

*Hinweis: Hinweis 10.1.1: Aufnahme von Signalanlagen*
Hinweis 10.1.1: Aufnahme von Signalanlagen

In den Einheitspreis einrechnen:
- Alle aufgenommenen Materialien soweit verwertbar  einer  Wiederverwertung  zuführen.
  Ggfs. hierüber einen Nachweis führen.
- Erforderl. Erdarbeiten,
- Baugrube lagenweise verfüllen, verdichten und
  Hohlräume mit Frostschutzkies, nicht verdichtbare Hohlräume mit  C 8/10  verfüllen.
- Nicht verwertbare Teile ggfs. zerkleinern und
  zur Ladestelle transportieren,
- Abbruchteile aufladen und zur Kippe abfahren.

##### Abschnitt 10.1.1 Aufnahme von Signalanlagen

**10.1.1.10 Vorh. AZK einschl. Abdeckung aufnehmen**
Vorhandene Kabelabzweigkasten einschl.  Abdeckung von
( 65/40 cm; 70/70 cm) aufnehmen und zur Entsorgung abfahren.
  für 1 Stck.
Menge: 8,000 Stck

##### Abschnitt 10.1.3 Tiefbau Signalanlagen

**10.1.3.10 Betonfundament für Peitschenmast bis 9,00 m Ausleger herstellen**
Hinweis:
Die genauen Fundamentgrößen müssen seitens des AN
statisch bemessen werden. Die Fundamentstatiken sind
seitens des AN bzw. in dessen Auftrag anzufertigen, von
einem Prüfingenieur zu prüfen und dem AG rechtzeitig vor
Baubeginn vorzulegen.
Für die statische Berechnung ist das Gewicht von zwei
Fahrzeugsignalgebern 10 V, 3-begriffig, Ausführung in
Kunststoff, Optik 300/200/200 mm Durchmesser mit
Kontrastblenden (am Aufsteckausleger oben) sowie eine
Windlast von 1,20 KN/m² zu berücksichtigen.
Die Kosten sind in diese Pos. einzurechnen.

Betonfundament nach statischen Erfordernissen für
Peitschenmaste herstellen.
Einschließlich Erdarbeiten, Wiederherstellen der vorhandenen
Oberfläche, Schalung und Bewehrung sowie Verlegen des
Panzerrillenschlauches im Fundament bis zum Mast,
einschließlich aller erforderlichen Aussparungen.
Überschüssiges Material bzw. Aufbruchmassen gehen in
Eigentum des AN über und sind zu beseitigen. Es wird
ausdrücklich darauf hingewiesen, daß mit Versorgungsleitungen
in den betroffenen Flächen zu rechnen ist.
Eventuelle Erschwernisse bei der Ausschachtung werden nicht
zusätzlich vergütet.
Nötigenfalls hat der AN vor Angebotsabgabe entsprechende
Erkundigungen auf seine Kosten bei den Versorgungsträgern
einzuholen. Betongüte des Fundamentes nach DIN 1045
mindestens C20/25.
Ausleger : bis 9,00 m
Fundamentmaße (b x l x h): ca. 1,80m x 1,80m x 1,50m (4,8
cbm)
Einschließlich aller Nebenarbeiten.
  für 1 Stck.
Menge: 1,000 Stck

**10.1.3.20 Betonfundament für Peitschenmast bis 6,00 m Ausleger herstellen**
Hinweis:
Die genauen Fundamentgrößen müssen seitens des AN
statisch bemessen werden. Die Fundamentstatiken sind
seitens des AN bzw. in dessen Auftrag anzufertigen, von
einem Prüfingenieur zu prüfen und dem AG rechtzeitig vor
Baubeginn vorzulegen.
Für die statische Berechnung ist das Gewicht von zwei
Fahrzeugsignalgebern 10 V, 3-begriffig, Ausführung in
Kunststoff, Optik 300/200/200 mm Durchmesser mit
Kontrastblenden (am Aufsteckausleger oben) sowie eine
Windlast von 1,20 KN/m² zu berücksichtigen.
Die Kosten sind in diese Pos. einzurechnen.

Betonfundament nach statischen Erfordernissen für
Peitschenmaste herstellen.
Einschließlich Erdarbeiten, Wiederherstellen der vorhandenen
Oberfläche, Schalung und Bewehrung sowie Verlegen des
Panzerrillenschlauches im Fundament bis zum Mast,
einschließlich aller erforderlichen Aussparungen.
Überschüssiges Material bzw. Aufbruchmassen gehen in
Eigentum des AN über und sind zu beseitigen. Es wird
ausdrücklich darauf hingewiesen, daß mit Versorgungsleitungen
in den betroffenen Flächen zu rechnen ist.
Eventuelle Erschwernisse bei der Ausschachtung werden nicht
zusätzlich vergütet.
Nötigenfalls hat der AN vor Angebotsabgabe entsprechende
Erkundigungen auf seine Kosten bei den Versorgungsträgern
einzuholen. Betongüte des Fundamentes nach DIN 1045
mindestens C20/25.
Ausleger : bis 6,00 m
Fundamentmaße (b x l x h): ca. 1,50m x 1,50m x 1,30m (2,9
cbm)
Einschließlich aller Nebenarbeiten
  für 1 Stck.
Menge: 1,000 Stck

**10.1.3.30 Betonfundament für Peitschenmast bis 4,00 m Ausleger herstellen**
Hinweis:
Die genauen Fundamentgrößen müssen seitens des AN
statisch bemessen werden. Die Fundamentstatiken sind
seitens des AN bzw. in dessen Auftrag nach den gültigen
Richtlinien und den anerkannten Regeln der Technik
anzufertigen, von einem Prüfingenieur zu prüfen und dem AG
rechtzeitig vor Baubeginn vorzulegen.
Für die statische Berechnung ist das Gewicht von zwei
Fahrzeugsignalgebern 10 V, 3-begriffig, Ausführung in
Kunststoff, Optik 300/200/200 mm Durchmesser mit
Kontrastblenden (am Aufsteckausleger oben) sowie eine
Windlast von 1,20 KN/m² zu berücksichtigen.
Die Kosten sind in diese Pos. einzurechnen.

Betonfundament nach statischen Erfordernissen für
Peitschenmaste herstellen.
Einschließlich Erdarbeiten (Bodenklasse 3-6),
Wiederherstellen der vorhandenen Oberfläche, Schalung und
Bewehrung sowie Verlegen des Panzerrillenschlauches im
Fundament bis zum Mast, einschließlich aller erforderlichen
Aussparungen.
Überschüssiges Material bzw. Aufbruchmassen gehen in
Eigentum des AN über und sind zu beseitigen. Es wird
ausdrücklich darauf hingewiesen, daß mit Versorgungsleitungen
in den betroffenen Flächen zu rechnen ist.
Eventuelle Erschwernisse bei der Ausschachtung werden nicht
zusätzlich vergütet.
Nötigenfalls hat der AN vor Angebotsabgabe entsprechende
Erkundigungen auf seine Kosten bei den Versorgungsträgern
einzuholen. Betongüte des Fundamentes nach DIN 1045
mindestens C20/25.
Ausleger : bis 4,00 m
Fundamentmaße als Kalkulationshilfe (b x l x h): ca. 1,30m x
1,30m x 1,20m (2,03 cbm)
Einschließlich aller Nebenarbeiten.
  für 1 Stck.
Menge: 2,000 Stck

**10.1.3.40 Betonfundament für Standmast herstellen**
Hinweis:
Die genauen Fundamentgrößen müssen seitens des AN
statisch bemessen werden. Die Fundamentstatiken sind
seitens des AN bzw. in dessen Auftrag nach den gültigen
Richtlinien und den anerkannten Regeln der Technik
anzufertigen, von einem Prüfingenieur zu prüfen und dem AG
rechtzeitig vor Baubeginn vorzulegen.
Für die statische Berechnung ist eine Windlast von 1,20
KN/m² zu berücksichtigen.
Die Kosten sind in diese Pos. einzurechnen.
Betonfundament nach statischen Erfordernissen für
Standmaste herstellen.
Einschließlich Erdarbeiten (Bodenklasse 3-6),
Wiederherstellen der vorhandenen Oberfläche, Schalung und
Bewehrung sowie Verlegen des Panzerrillenschlauches im
Fundament bis zum Mast, einschließlich aller erforderlichen
Aussparungen.
Überschüssiges Material bzw. Aufbruchmassen gehen in
Eigentum des AN über und sind zu beseitigen. Es wird
ausdrücklich darauf hingewiesen, daß mit Versorgungsleitungen
in den betroffenen Flächen zu rechnen ist.
Eventuelle Erschwernisse bei der Ausschachtung werden nicht
zusätzlich vergütet.
Nötigenfalls hat der AN vor Angebotsabgabe entsprechende
Erkundigungen auf seine Kosten bei den Versorgungsträgern
einzuholen. Betongüte des Fundamentes nach DIN 1045
mindestens C20/25.
Fundamentmaße als Kalkulationshilfe (b x l x h): ca. 1,0m x
1,0m x 1,20m (1,0 cbm)
Einschließlich aller Nebenarbeiten.
  für 1 Stck.
Menge: 4,000 Stck

**10.1.3.50 Signalmaste zur Aufnahme von Auslegern (bis 9,00 m) liefern und einbauen**
Signalmaste zur Aufnahme von Auslegern bis 6,00m aus
nahtlos gezogenem Stahlrohr St. 37.2, von innen und außen
nach DIN 50976 feuerverzinkt, Schichtdicke mindestens 0,085
mm, den statisch-konstruktiven Erfordernissen entsprechend
frei Baustelle liefern und in Betonfundamente einbauen.
Abgesetzte Bauform, mit Masttüre (spritzwasserdicht).
Schutzleiterbefestigungspunkt nach DIN/VDE 0100 Teil 540.
Bohrungen durch die Mastwandungen sind nicht zugelassen
(ausgenommen Gewindebohrungen).
Zusätzlicher Korrososionsschutz im Erdübergangsbereich.
Steg für Kabelverteiler.
Die Zugänglichkeit durch die Revisionsöffnung ist sicherzustellen.
Ca. 50 cm unter OK. Oberfläche müssen zwei um
180° versetzte Kabeleinführungsöffnungen vorhanden sein.
Am unteren Mastende ist eine Öffnung vorzusehen zum
Ablauf des sich bildenden Kondenswassers. Signalmast für
Montage der Signalgeber, Blinker, Drucktasten usw. ,
vorbereiten. Innenführung des Kabels und des Anschlusses
an die Reihenklemmen und Signalgeber, Blinker, Drucktasten
usw. Die Länge der Maste ist beim Einbau so einzuhalten,
daß einerseits die erforderliche statische Standfestigkeit
erreicht wird, andererseits bei den Signalgebern folgende
"lichte Höhen" eingehalten werden. Zwischen Unterkante
Hauptsignalgeber einschließlich erster Wiederholer und OK
Gehweg 2,25 m und zwischen UK zweiter Wiederholer mit
Kontrastblende (Ausleger) und OK Straße 5,00 m.
Für die statische Berechnung ist das Gewicht von zwei
Fahrzeugsignalgebern (LED - Technik), 3-begriffig,
Ausführung in Kunststoff, Optik 300/200/200 mm
Durchmesser mit Kontrastblenden (am Aufsteckausleger
oben) gemäß Baubeschreibung sowie ein Staudruck von 1,20
KN/m² zu berücksichtigen.
Die von einem Prüfingenieur geprüften, statischen
Berechnungen für die Maste /Ausleger sind dem AG
unaufgefordert vorzulegen..
Hierfür entstehende Kosten sind in die EP der Maste
einzurechnen und werden nicht gesondert vergütet.
Einschließlich aller Nebenarbeiten und systembedingtem
Zubehör
  für 1 Stck.
Menge: 1,000 Stck

**10.1.3.60 Signalmaste zur Aufnahme von Auslegern (bis 6,00 m) liefern und einbauen**
Signalmaste zur Aufnahme von Auslegern bis 9,00m aus
nahtlos gezogenem Stahlrohr St. 37.2, von innen und außen
nach DIN 50976 feuerverzinkt, Schichtdicke mindestens 0,085
mm, den statisch-konstruktiven Erfordernissen entsprechend
frei Baustelle liefern und in Betonfundamente einbauen.
Abgesetzte Bauform, mit Masttüre (spritzwasserdicht).
Schutzleiterbefestigungspunkt nach DIN/VDE 0100 Teil 540.
Bohrungen durch die Mastwandungen sind nicht zugelassen
(ausgenommen Gewindebohrungen).
Zusätzlicher Korrososionsschutz im Erdübergangsbereich.
Steg für Kabelverteiler.
Die Zugänglichkeit durch die Revisionsöffnung ist sicherzustellen.
Ca. 50 cm unter OK. Oberfläche müssen zwei um
180° versetzte Kabeleinführungsöffnungen vorhanden sein.
Am unteren Mastende ist eine Öffnung vorzusehen zum
Ablauf des sich bildenden Kondenswassers. Signalmast für
Montage der Signalgeber, Blinker, Drucktasten usw. ,
vorbereiten. Innenführung des Kabels und des Anschlusses
an die Reihenklemmen und Signalgeber, Blinker, Drucktasten
usw. Die Länge der Maste ist beim Einbau so einzuhalten,
daß einerseits die erforderliche statische Standfestigkeit
erreicht wird, andererseits bei den Signalgebern folgende
"lichte Höhen" eingehalten werden. Zwischen Unterkante
Hauptsignalgeber einschließlich erster Wiederholer und OK
Gehweg 2,25 m und zwischen UK zweiter Wiederholer mit
Kontrastblende (Ausleger) und OK Straße 5,00 m.
Für die statische Berechnung ist das Gewicht von zwei
Fahrzeugsignalgebern (LED - Technik), 3-begriffig,
Ausführung in Kunststoff, Optik 300/200/200 mm
Durchmesser mit Kontrastblenden (am Aufsteckausleger
oben) gemäß Baubeschreibung sowie ein Staudruck von 1,20
KN/m² zu berücksichtigen.
Die von einem Prüfingenieur geprüften, statischen
Berechnungen für die Maste /Ausleger sind dem AG
unaufgefordert vorzulegen..
Hierfür entstehende Kosten sind in die EP der Maste
einzurechnen und werden nicht gesondert vergütet.
Einschließlich aller Nebenarbeiten und systembedingtem
Zubehör
  für 1 Stck.
Menge: 1,000 Stck

**10.1.3.70 Signalmaste zur Aufnahme von Auslegern (bis 4,00 m) liefern und einbauen**
Signalmaste zur Aufnahme von Auslegern bis 4,00m aus
nahtlos gezogenem Stahlrohr St. 37.2, von innen und außen
nach DIN 50976 feuerverzinkt, Schichtdicke mindestens 0,085
mm, den statisch-konstruktiven Erfordernissen entsprechend
frei Baustelle liefern und in Betonfundamente einbauen.
Abgesetzte Bauform, mit Masttüre (spritzwasserdicht).
Schutzleiterbefestigungspunkt nach DIN/VDE 0100 Teil 540.
Bohrungen durch die Mastwandungen sind nicht zugelassen
(ausgenommen Gewindebohrungen).
Zusätzlicher Korrososionsschutz im Erdübergangsbereich.
Steg für Kabelverteiler.
Die Zugänglichkeit durch die Revisionsöffnung ist sicherzustellen.
Ca. 50 cm unter OK. Oberfläche müssen zwei um
180° versetzte Kabeleinführungsöffnungen vorhanden sein.
Am unteren Mastende ist eine Öffnung vorzusehen zum
Ablauf des sich bildenden Kondenswassers. Signalmast für
Montage der Signalgeber, Blinker, Drucktasten usw. ,
vorbereiten. Innenführung des Kabels und des Anschlusses
an die Reihenklemmen und Signalgeber, Blinker, Drucktasten
usw. Die Länge der Maste ist beim Einbau so einzuhalten,
daß einerseits die erforderliche statische Standfestigkeit
erreicht wird, andererseits bei den Signalgebern folgende
"lichte Höhen" eingehalten werden. Zwischen Unterkante
Hauptsignalgeber einschließlich erster Wiederholer und OK
Gehweg 2,25 m und zwischen UK zweiter Wiederholer mit
Kontrastblende (Ausleger) und OK Straße 5,00 m.
Für die statische Berechnung ist das Gewicht von zwei
Fahrzeugsignalgebern (LED - Technik), 3-begriffig,
Ausführung in Kunststoff, Optik 300/200/200 mm
Durchmesser mit Kontrastblenden (am Aufsteckausleger
oben) gemäß Baubeschreibung sowie ein Staudruck von 1,20
KN/m² zu berücksichtigen.
Die von einem Prüfingenieur geprüften, statischen
Berechnungen für die Maste /Ausleger sind dem AG
unaufgefordert vorzulegen.
Hierfür entstehende Kosten sind in die EP der Maste
einzurechnen und werden nicht gesondert vergütet.
Einschließlich aller Nebenarbeiten und systembedingtem
Zubehör
  für 1 Stck.
Menge: 2,000 Stck

**10.1.3.80 Signalmast als Standmast liefern und einbauen**
Signalmaste aus nahtlos gezogenem Stahlrohr St. 37.2, von
innen und außen nach DIN 50976 feuerverzinkt, Schichtdicke
mindestens 0,085 mm, den statisch-konstruktiven
Erfordernissen entsprechend frei Baustelle liefern und in
Betonfundamente einbauen.
Abgesetzte Bauform, mit Masttüre (spritzwasserdicht).
Schutzleiterbefestigungspunkt nach DIN/VDE 0100 Teil 540.
Bohrungen durch die Mastwandungen sind nicht zugelassen
(ausgenommen Gewindebohrungen).
Zusätzlicher Korrososionsschutz im Erdübergangsbereich.
Steg für Kabelverteiler.
Die Zugänglichkeit durch die Revisionsöffnung ist sicherzustellen.
Ca. 50 cm unter OK. Oberfläche müssen zwei um
180° versetzte Kabeleinführungsöffnungen vorhanden sein.
Am unteren Mastende ist eine Öffnung vorzusehen zum
Ablauf des sich bildenden Kondenswassers. Signalmast für
Montage der Signalgeber, Blinker, Drucktasten usw. ,
vorbereiten. Innenführung des Kabels und des Anschlusses
an die Reihenklemmen und Signalgeber, Blinker, Drucktasten
usw. Die Länge der Maste ist beim Einbau so einzuhalten,
daß einerseits die erforderliche statische Standfestigkeit
erreicht wird, andererseits bei den Signalgebern folgende
"lichte Höhen" eingehalten werden. Zwischen Unterkante
Hauptsignalgeber einschließlich erster Wiederholer und OK
Gehweg 2,25 m .
Für die statische Berechnung ist ein Staudruck von 1,20
KN/m² zu berücksichtigen.
Die von einem Prüfingenieur geprüften, statischen
Berechnungen für die Maste /Ausleger sind dem AG
unaufgefordert vorzulegen.
Hierfür entstehende Kosten sind in die EP der Maste
einzurechnen und werden nicht gesondert vergütet.
Einschließlich aller Nebenarbeiten und systembedingtem
Zubehör.
  für 1 Stck.
Menge: 4,000 Stck

**10.1.3.90 Aufsteckausleger liefern und montieren (9,00m)**
Gebogener Peitschen-Ausleger aus nahtlos gezogenem
Stahlrohr St. 37.2, von innen und außen feuerverzinkt nach
DIN 50976, Schichtdicke mindestens 0,085 mm, mit
schwenkbarer Signalgeberhalterung, lichte Durchfahrtshöhe
5,00 m (UK Kontrastblende), den statischen Erfordernissen
entsprechend frei Baustelle liefern und anbringen.
Windlast : 1,20KN/m²
Die zuliefernden statischen Unterlagen zu den Auslegern sind
in den Pos. Signalmaste enthalten.
Dimensionierung gemäß Baubeschreibung.
Auf die Signalmasten montieren, ausrichten und befestigen;
einschließlich aller Nebenarbeiten
Besondere Torsionssicherung ist einzusetzen.
Einschließlich Innenführung des Kabels und Vorbereiten für die
Montage der Signalgeber.
Bohrungen sind vor dem Verzinken anzufertigen.
Schrauben, Muttern, Unterlegschrauben, Federringe und
anderes Befestigungsmaterial aus korrosionsbeständigem
Stahl nach DIN 17440 (Werkstoff-Nr.: 1.4571).
Ausleger mit Befestigungsmöglichkeit für 2 Signalgeber, 3-
feldig 300 / 200 / 200mm Durchmesser der Streuscheiben.
Ausladung = 9,00 m
Einschließlich aller Nebenarbeiten
  für 1 Stck.
Menge: 1,000 Stck

**10.1.3.100 Aufsteckausleger liefern und montieren (6,00m)**
Gebogener Peitschen-Ausleger aus nahtlos gezogenem
Stahlrohr St. 37.2, von innen und außen feuerverzinkt nach
DIN 50976, Schichtdicke mindestens 0,085 mm, mit
schwenkbarer Signalgeberhalterung, lichte Durchfahrtshöhe
5,00 m (UK Kontrastblende), den statischen Erfordernissen
entsprechend frei Baustelle liefern und anbringen.
Windlast : 1,20KN/m²
Die zuliefernden statischen Unterlagen zu den Auslegern sind
in den Pos. Signalmaste enthalten.
Dimensionierung gemäß Baubeschreibung.
Auf die Signalmasten montieren, ausrichten und befestigen;
einschließlich aller Nebenarbeiten
Besondere Torsionssicherung ist einzusetzen.
Einschließlich Innenführung des Kabels und Vorbereiten für die
Montage der Signalgeber.
Bohrungen sind vor dem Verzinken anzufertigen.
Schrauben, Muttern, Unterlegschrauben, Federringe und
anderes Befestigungsmaterial aus korrosionsbeständigem
Stahl nach DIN 17440 (Werkstoff-Nr.: 1.4571).
Ausleger mit Befestigungsmöglichkeit für 2 Signalgeber, 3-
feldig 300 / 200 / 200mm Durchmesser der Streuscheiben.
Ausladung = 6,00 m
Einschließlich aller Nebenarbeiten
  für 1 Stck.
Menge: 1,000 Stck

**10.1.3.110 Aufsteckausleger liefern und montieren (4,00m)**
Gebogener Peitschen-Ausleger aus nahtlos gezogenem
Stahlrohr St. 37.2, von innen und außen feuerverzinkt nach
DIN 50976, Schichtdicke mindestens 0,085 mm, mit
schwenkbarer Signalgeberhalterung, lichte Durchfahrtshöhe
5,00 m (UK Kontrastblende), den statischen Erfordernissen
entsprechend frei Baustelle liefern und anbringen.
Windlast : 1,20KN/m²
Die zuliefernden statischen Unterlagen zu den Auslegern sind
in den Pos. Signalmaste enthalten.
Dimensionierung gemäß Baubeschreibung.
Auf die Signalmasten montieren, ausrichten und befestigen;
einschließlich aller Nebenarbeiten
Besondere Torsionssicherung ist einzusetzen.
Einschließlich Innenführung des Kabels und Vorbereiten für die
Montage der Signalgeber.
Bohrungen sind vor dem Verzinken anzufertigen.
Schrauben, Muttern, Unterlegschrauben, Federringe und
anderes Befestigungsmaterial aus korrosionsbeständigem
Stahl nach DIN 17440 (Werkstoff-Nr.: 1.4571).
Ausleger mit Befestigungsmöglichkeit für 2 Signalgeber, 3-
feldig 300 / 200 / 200mm Durchmesser der Streuscheiben.
Ausladung = 4,00 m
Einschließlich aller Nebenarbeiten
  für 1 Stck.
Menge: 2,000 Stck

**10.1.3.120 Abzweigkästen 650x600x800 mm liefern und einbauen**
AK's mit Abdeckungen aus Betonfertigteilen nach FTZ-Norm
736 210 TV 1 AKZ mit Schmutzschalen aus Kunstsstoff frei
Baustelle liefern und auf vorhandene / verlegte Rohrtrassen
einbauen.
Einschließlich erforderlicher Aushubarbeiten. Wiederherstellen
der vorhandenen Oberfläche.
Rohrtrassen aus PVC-Rohren. Innerhalb der AK's sind die
PVC-Rohre zu trennen und zu entfernen.
Einführungsöffnungen verschließen und mit Zementmörtel
(MG III nach DIN 1053) verputzen.
Größe = 650 mm x 600 mm x 800 mm.
Belastung = Verkehrsregellasten.
Brückenklasse 12 nach DIN 1072.
Bettung aus Kiessand (o.glw. Material), 30 cm dick,
herstellen, einschließlich Baugrube ausheben, hinterfüllen mit
Frostschutzkies und Verdichtung nach ZTVE-StB.
Überschüssiges Material geht in Eigentum des AN über und
wird beseitigt.
Einfassung der Abdeckungen und Deckelrahmen mit
Schutzanstrich versehen und einfetten.
Einschließlich herausnehmbarer Kunststoffstopfen für die
Aushebeöffnungen und aller Nebenarbeiten.
  für 1 Stck.
Menge: 8,000 Stck

**10.1.3.130 Abzweigkästen 1000x800x800 mm liefern und einbauen**
AK's mit Abdeckungen aus Betonfertigteilen nach FTZ-Norm
736 210 TV 1 AKZ mit Schmutzschalen aus Kunstsstoff frei
Baustelle liefern und auf vorhandene / verlegte Rohrtrassen
einbauen.
Einschließlich erforderlicher Aushubarbeiten. Wiederherstellen
der vorhandenen Oberfläche.
Rohrtrassen aus PVC-Rohren. Innerhalb der AK's sind die
PVC-Rohre zu trennen und zu entfernen.
Einführungsöffnungen verschließen und mit Zementmörtel
(MG III nach DIN 1053) verputzen.
Größe = 1000 mm x 800 mm x 800 mm.
Belastung = Verkehrsregellasten.
Brückenklasse 12 nach DIN 1072.
Bettung aus Kiessand (o.glw. Material), 30 cm dick,
herstellen, einschließlich Baugrube ausheben, hinterfüllen mit
Frostschutzkies und Verdichtung nach ZTVE-StB.
Überschüssiges Material geht in Eigentum des AN über und
wird beseitigt.
Einfassung der Abdeckungen und Deckelrahmen mit
Schutzanstrich versehen und einfetten.
Einschließlich herausnehmbarer Kunststoffstopfen für die
Aushebeöffnungen und aller Nebenarbeiten.
  für 1 Stck.
Menge: 1,000 Stck

**10.1.3.140 PVC-Rohre liefern und verlegen**
PVC-Rohre hart DN 100, DIN 8062 mit evtl. erforderlichen
Verbindungsmuffen, Bögen und Paßstücken frei Baustelle
liefern und in Sandummantelung (10 cm) einbauen und/oder
Einbau in Betonfundamente oder Abzweigkästen in einzelnen
Abschnitten. Verzinkten, runden Stahldraht, Durchmesser
mindestens 3 mm mit je 2 m Überstand einziehen.
Einschließlich aller Nebenarbeiten und systembezogenem
Zubehör.
  für 1 m.
Menge: 160,000 m

**10.1.3.150 Panzerrillenschlauch liefern und verlegen**
Panzerrillenschlauch Ø80 mm, Wandstärke 4 mm, frei
Baustelle liefern und in Sandummantelung (10 cm) verlegen.
Aufnahme des Belages, Herstellung des Grabens, Verfüllung
nach Vorgabe des AG, Belag in vorherigen Zustand herrichten
ist in den Einheitspreis einzurechnen. Überschüssiges Material
geht in das Eigentum des AN über und ist sofort zu beseitigen.
Panzerrillenschlauch in Teillängen als Verbindungen von den
AK's zu den einzelnen Mastfundamenten einbauen.
Panzerrillenschlauch in Mastfundamente und Maste
einführen.
Einschließlich aller Nebenarbeiten und systembezogenem
Zubehör.
  für 1 m.
Menge: 30,000 m
